# maxit Boden 2008
Leistungsbeschreibung (GAEB 90, DA81)
Währung: EUR

## Bodensysteme
Datum: 12.04.20

*Hinweis*
VORBEMERKUNGEN

Das Leistungsverzeichnis wurde auf folgender
Materialgrundlage ausgearbeitet:
maxit floor-Systeme
maxit Deutschland GmbH
Kupfertorstraße 35  Telefon:
07668/711-0
79206 Breisach  Telefax:
07668/711117

maxit erbringt die Beratung kostenlos und haftet daraus
nur, wenn deren Produkte bei dem beratenen Bauvorhaben
zum Einsatz kommen. Dieses Leistungsverzeichnis
beinhaltet eine Standardausführung. Abweichungen
hiervon sind möglich und objektspezifisch festzulegen.
Ergänzend gelten die Angaben der neusten, zum
Ausführungszeitpunkt gültigen technischen maxit -
Merkblätter, die u.a. im Internet unter - www.maxit.de
abrufbar sind.

Das maxit floor - System bildet in der Addition seiner
einzelnen Komponenten eine Einheit. Diese sind so
aufeinander abgestimmt, dass ein beliebiges Austauschen
einzelner Komponenten - auch mit sogenannten
gleichwertigen Komponenten anderer Systeme - nicht
bedenkenlos möglich ist.

Alternativen zu den im Leistungsverzeichnis
vorgegebenen Produkten sind daher nur als komplettes
System möglich. Bieter, die andere Systeme alternativ
anbieten wollen, können ihre diesbezüglichen Angebote
als Anlage zu diesem Angebot abgeben. Genaue Angaben
über Hersteller, Aufbau dieses Bodensystems und
sonstige zur Beurteilung notwendige Erläuterungen sowie
Prüfzeugnisse, technische Merkblätter und
Referenzobjekte sind beizufügen.

Wenn andere Produkte zum Einsatz kommen sollen, muss
der Ausführende und/oder Auftrageber und/oder Planer
mit dem anderen Fremdhersteller und/oder
Verarbeitungsbetrieb vor der Beauftragung die Eignung
der ausgeschriebenen bzw. einzusetzenden Produkte und
Systeme eigenverantwortlich klären.

Angebotenes
Produktsystem:________________________________

Objektdokumentation.
Der Auftragnehmer hat im Rahmen der Eigenüberwachung
den Baustellenablauf zu dokumentieren. Die
Dokumentation ist dem Auftraggeber mit den
Abrechnungsunterlagen für die Bauakte auszuhändigen.
Die entsprechenden Vordrucke werden von maxit zur
Verfügung gestellt.

Objektgegebenheiten.
Nach VOB, Teil B, § 4, Abs. 3 hat sich der Verarbeiter
davon zu überzeugen, dass der bauliche Untergrund oder
Vorleistungen den Voraussetzungen für seine Gewerke
entsprechen. Evtl. Bedenken sind dem Auftraggeber
rechtzeitig vor Beginn der Ausführung schriftlich
mitzuteilen. Der Bieter hat sich vor Angebotsabgabe
über die örtlichen Verhältnisse sowie alle Umstände,
die seine Preisbildung beeinflussen könnten, zu
informieren.

Das Liefern der benötigten Materialien ist in die
Einheitspreise einzurechnen, wenn in den einzelnen
Positionen nicht anderweitig beschrieben.

Für die Ausführung der Estricharbeiten gelten:
-  die Regeln der Technik
-  die einschlägigen Merkblätter vom BEB, ZDB, AGI
usw. und
  DIN-Normen wie z.B. DIN 18201, DIN 18202, DIN
18336,
  DIN 18352, DIN 18353, DIN 18356,  DIN 18365,
DIN 18560,
  DIN 4725,DIN EN 13 813, DIN EN 18 318
-  die Vorschriften der VOB
-  die Verarbeitungsrichtlinien des Herstellers /
Herstellerrichtlinien.
-  Verkehrslasten nach DIN 1055 Teil 3 sind zu
berücksichtigen.

Das vorliegende Stamm-Leistungsverzeichnis für
Estricharbeiten beinhaltet einzelne Positionen zur
Hilfestellung. Eine rechtsverbindliche, objektbezogene
Gewährleistung hinsichtlich der Vollständigkeit auf die
jeweiligen Projekte kann nicht übernommen werden.

Stand12/07

### 01 Estricharbeiten

*Hinweis*

#### 01.01 Vorbereitende Arbeiten

**01.01.0030 Untergrund abfegen**
Untergrund mit Besen grob abfegen und anschließend mit
Industriestaubsauger staubfrei absaugen.
Einheit: m2

**01.01.0040 Untergrund dampfstrahlen**
*** Bedarfsposition ohne GB
Reinigen der Rohbetondecke mittels Hochdruckreiniger
Überschusswasser mit Wassersauger aufnehmen
Einheit: m2

**01.01.0050 Fräsen**
Bauteil:

Die vorhandene Kontaminierung, minderfeste Schicht,
Altbeschichtung oder Klebstoffresten bis in den Beton
hinein komplett abzufräsen.
Art der abzufräsenden Schicht: ______________________
z.B. verölt

Frästiefe: ____________z.B. über  3 bis 6 mm

Die Zahl der Arbeitsgänge ist vom Bieter
eigenverantwortlich zu kalkulieren, dies gilt ebenso
für die Fräsrichtungen ( nur längs und/oder im
Kreuzgang ) und die Fräskopfbreite.
Das max. zulässige Fräsgerätegewicht ist zunächst auf
die max. zulässige Deckenlast auszulegen. Diese ist
beim Bauherrn zu erfragen. Jedes Fräsgerät muss vor dem
Einsatz, unter Angabe des Gesamtgewichtes, vorab vom
Bauherrn genehmigt werden.

Angebotene Fräse:_________, Gesamtgewicht:___________

Ebenso ist einzukalkulieren, dass auf verschiedenen
Teilflächen verschiedene Fräsen zum Einsatz kommen
können
Bei der Entsorgung des abgefrästen Materials ist
zunächst von einer Einstufung als Bauschutt auszugehen,
die fach- und sachgerechte, nachprüfbare Entsorgung
dieses Bauschuttes ist unabhängig von den anfallenden
Mengen im nachfolgenden Einheitspreis enthalten.
Wenn die Altbeschichtung, an der noch  Beton haften
wird, als Sonderabfallstoff zu entsorgen ist, wird dies
vom Auftraggeber gesondert ausgewiesen und auf Nachweis
nach Gewicht vergütet. Die Nachweise müssen eindeutig,
vollständig und nachvollziehbar sein. Diese Nachweise
sind dem Auftraggeber unaufgefordert vorzulegen. Der
nachfolgende Einheitspreis ändert sich bei einer
Sonderabfallentsorgung nicht.
Die Altbeschichtung ist vollständig vom Beton
abzufräsen.
Einschließlich Zwischenlagerung, Container- und
Deponiekosten.
Einheit: m2

**01.01.0060 Fräsen und Kugelstrahlen**
Bauteil:

Die vorhandene Kontaminierung, minderfeste Schicht,
Altbeschichtung oder Klebstoffresten bis in den Beton
hinein komplett abzufräsen.
Art der abzufräsenden Schicht: ______________________
z.B. verölt

Frästiefe: ____________z.B. über  3 bis 6 mm

Die Zahl der Arbeitsgänge ist vom Bieter
eigenverantwortlich zu kalkulieren, dies gilt ebenso
für die Fräsrichtungen ( nur längs und/oder im
Kreuzgang ) und die Fräskopfbreite.
Das max. zulässige Fräsgerätegewicht ist zunächst auf
die max. zulässige Deckenlast auszulegen. Diese ist
beim Bauherrn zu erfragen. Jedes Fräsgerät muss vor dem
Einsatz, unter Angabe des Gesamtgewichtes, vorab vom
Bauherrn genehmigt werden.

Angebotene Fräse:_________, Gesamtgewicht:___________

Ebenso ist einzukalkulieren, dass auf verschiedenen
Teilflächen verschiedene Fräsen zum Einsatz kommen
können. Das im Beton entstehende Fräsbild sollte das
nachfolgende Kugelstrahlen nicht zu sehr erschweren,
d.h. es sind geeignete Fräsköpfe zu verwenden.
Bei der Entsorgung des abgefrästen Materials ist
zunächst von einer Einstufung als Bauschutt auszugehen,
die fach- und sachgerechte, nachprüfbare Entsorgung
dieses Bauschuttes ist unabhängig von den anfallenden
Mengen im nachfolgenden Einheitspreis enthalten.
Abschließend die gefräste Betonoberfläche
Kugelstrahlen.
Anzahl der Arbeitsgänge: 1
Die Betonoberfläche ist vor erneuter Verschmutzung zu
schützen. Der Schutz der angrenzenden Bauteile sowie
des Umfeldes ist inbegriffen.
Wenn die Altbeschichtung, an der noch  Beton haften
wird, als Sonderabfallstoff zu entsorgen ist, wird dies
vom Auftraggeber gesondert ausgewiesen und auf Nachweis
nach Gewicht vergütet. Die Nachweise müssen eindeutig,
vollständig und nachvollziehbar sein. Diese Nachweise
sind dem Auftraggeber unaufgefordert vorzulegen. Der
nachfolgende Einheitspreis ändert sich bei einer
Sonderabfallentsorgung nicht.
Die Altbeschichtung ist vollständig vom Beton
abzufräsen.
Einschließlich Zwischenlagerung, Container- und
Deponiekosten.
Einheit: m2

**01.01.0070 Kugelstrahlen**
Bauteil:

Waagerechte bzw. leicht geneigte Betonflächen mittels
mobilem Schleuder-Strahl-Verfahren (z. B. Blastrac) von
altem Farbanstrich, Schlämme, mürbem Feinmörtel,
Verunreinigungen, losen Bestandteilen o. ä. befreien
und das Strahlgut entsorgen. Durch das Kugelstrahlen
ist die Betonoberfläche erkennbar abzutragen, die
gestrahlte Betonoberfläche muss eine porige, feinraue
Struktur aufweisen.
Die Betonoberfläche ist vor erneuter Verschmutzung zu
schützen. Der Schutz der angrenzenden Bauteile sowie
des Umfeldes ist inbegriffen.
Der Untergrund ist einmalig staubfrei im
Kugelstrahlverfahren vorzubereiten.
Die Haftzugfestigkeit des Untergrundes muss nach
einmaligem Strahlen mindestens
1,5 N/mm2 betragen.
Werden niedrigere Haftzugfestigkeiten gemessen, sind
zwischen AG und AN weitere Maßnahmen zu besprechen. Der
AN hat die Erreichung des Mindesthaftzugswertes nicht
zu vertreten. Das Kugelstrahlverfahren erfordert einen
oberseitig ausreichend festen Beton/Estrichuntergrund.
Das Kugelstrahlverfahren kann schlämmehaltige
Strahluntergründe nur beschränkt abtragen, dann sind
jedoch mehrere Kugelstrahlgänge notwendig. Diese sind
dem AN zusätzlich zu vergüten.
Anfallender Schutt ist Eigentum des AN und ist
fachgerecht zu entsorgen.
Zahl der Strahlgänge: 1
Einheit: m2

**01.01.0080 Höchstdruckwasserstrahlen > 600 bar**
Bauteil:

Vorhandene Betonoberfläche durch
Höchstdruckwasserstrahlen vorbereiten.
Strahldruck: über 600 bis 2000 bar
angebotener Strahldruck:_____________
Betonabtrag: über 0 bis 20 mm
Bewehrung freilegen
Schmutzwasser aufnehmen und über
Pufferbehälter/Absetzbecken führen.
Nach Beprobung und ggf. Neutralisation dem Abwassernetz
zuführen.
Schlamm ordnungsgemäß entsorgen.
Einheit: m2

**01.01.0090 Entsorgung Sondermüll**
*** Bedarfsposition ohne GB
Zulage zur Position Fräsen für die Entsorgung
kontaminierten Fräsgutes.
Der Nachweis ist Mittels offizieller Wiegescheine der
Deponie zu führen.
Einheit: kg

*Hinweis*

**01.01.0100 Schleifen**
Vorhandene Bodenfläche mit geeignetem Schleifgerät
vorbereiten bis alle losen und trennenden Bestandteile
entfernt sind.
Untergrund: ______________________(z.B. Beton)
Verschmutzung:____________________(z.B. Farbreste)
Einheit: m2

**01.01.0120 Haftbrücke 1:3**
Aufbringen einer Haftbrücke aus Kunstharzdispersion zur
Verbindung von Estrich auf vorbereitetem Untergrund.
Kunstharzdispersion als Voranstrich,Haftbrücke und
Porenverschluss.

Produkt:  maxit floor 4716 Haftgrundierung

Angebotenes Fabrikat:
..........................................
Einheit: m2

**01.01.0130 Haftbrücke 1:1**
Bauteile:

Liefern und Einbauen einer wasserverdünnbare
Dispersionsgrundierung für mineralische Untergründe als
universeller maxit floor Systembestandteil, werksseitig
als Konzentrat geliefert.

Produkt: maxit floor 4716 Haftgrundierung

Für Neu- und Altuntergründe im Wohnungs-, Gewerbe- und
Industriebau als Grundierung für zementgebundene
Dünnestriche, Fließspachtel und Ausgleichsmassen.
maxit floor 4716 Haftgrundierung vergleichmäßigt das
Saugverhalten des Untergrundes und stellt einen
optimalen Haftverbund sicher.

Das Konzentrat ist vor Ort mit Leitungswasser zu
verdünnen und mit Besen intensiv in den Untergrund
einarbeiten. Pfützenbildung ist zu vermeiden.

Untergrund:_____________________
Verdünnungsgrad: 1: 1
Anzahl der Arbeitsgänge: 1
Materialverbrauch: ca. 0,2 - 0,4 Liter/m2 der fertigen
Mischung je Arbeitsgang
Auf stark saugenden Untergründen ist ggf. ein weiterer
Arbeitsgang erforderlich.

Diese Angaben sind ca. Werte und sind vom Bieter
objekt- und/oder untergrundabhängig anzupassen.
Nachdem maxit floor 4716 Haftgrundierung farblos
aufgetrocknet ist, kann die nächste Schicht eingebaut
werden.
Im technischen Merkblatt sind für verschiedene
Untergründe die Anzahl der Grundierungsarbeitsgänge und
der Verdünnungsgrad als Richtwerte aufgeführt. Die
Angaben im neusten technischen maxit Merkblatt sind zu
beachten.
Einheit: m2

**01.01.0140 ZH Zementhaftbrücke Wohnungsbau**
Bauteile:

Liefern und Einbauen einer geprüften zementgebundenen,
kunststoffmodifizierten Haftbrücke zur Herstellung
eines kraftschlüssigen Verbundes in Zusammenhang mit
dem Einbau von
Zementverbundestrichen.
Produkt: maxit ZH Zementhaftbrücke

Auf vorbereiteten Untergrund aufbringen.
Mindestoberflächenhaftzugsfestigkeit: 1,0 N/mm2.
Betonfläche intensiv vornässen und mattfeucht
abtrocknen lassen.
maxit ZH Zementhaftbrücke mittels hartem Besen intensiv
auf die vorbereitete Betonoberfläche auftragen. Danach
wird frisch in frisch der Zementverbundestrich
eingebaut.

Verbrauch: ca. 1,5 - 2,5 kg/qm, zzgl. Anmachwasser
untergrundabhängig.
Die Angaben des neusten technischen maxit Merkblattes
sind einzuhalten
Einheit: m2

**01.01.0150 ZH Zementhaftbrücke befahrene Bereiche**
Bauteile: befahrene Bereiche Industrie und Parkhaus

Liefern und Einbauen einer zementgebundenen,
kunststoffmodifizierten Zementhaftbrücke für das
bauaufsichtlich geprüfte maxit
Betoninstandsetzungssystem und als Haftbrücke zur
Herstellung eines kraftschlüssigen Verbundes in
Zusammenhang mit dem Einbau von Zementverbundestrichen.

Produkt: maxit ZH Zementhaftbrücke

Gemäß DAfStb - Richtline, Ausgabe Oktober 2001, Teil 2,
Tabelle 2.5
ist zuvor der Untergrund ausreichend zu fräsen (
einschl. abschließendem Kugelstrahlen ) oder der
Untergrund wird direkt ein- oder mehrfach
kugelgestrahlt. Mindestoberflächenhaftzugsfestigkeit:
1,5 N/mm2.
Auf vorbereiteten Untergrund aufbringen.
Betonfläche intensiv vornässen und mattfeucht
abtrocknen lassen. maxit ZH Zementhaftbrücke mittels
hartem Besen intensiv auf die vorbereitete
Betonoberfläche auftragen. Danach wird frisch in frisch
der Betonersatzmörtel oder der Zementverbundestrich
eingebaut.
Verbrauch: ca. 1,5 - 2,5 kg/qm, zzgl. Anmachwasser
untergrundabhängig.
Die Angaben des neusten technischen maxit Merkblattes
sind einzuhalten
Einheit: m2

*Hinweis*

**01.01.0160 Haftbrücke, Epoxidharz**
Bauteil:

Liefern und Aufbringen, einer lösungsmittelfreien
2-Komponenten Epoxidharz-Haftbrücke auf den
vorbereiteten Betonuntergrund zur kraftschlüssigen
Verbindung von erdfeuchten Zementestrichen auf dem
Untergrund.
Der Zementestrich wird in die noch klebrige
Epoxidharz-Haftbrücke eingearbeitet.

Produkt:  maxit floor 4710 Grundierung EP

Das Produkt muss gegen rückwärtige Durchfeuchtung
geprüft sein und die Eignung für die Verwendung auf
jungem Beton haben. Die Prüfzeugnisse sind auf
Verlangen vorzulegen.

angebotenes Fabrikat:
..........................................
Einheit: m2

**01.01.0180 Feuchtigkeitssperre durch 2- fache EP- Grundierung**
Bauteil: erdberührte Bodenfläche, Betonboden mit
erhöhter Restfeuchte

Vorbereitete, staubfreie Betonoberfläche mit
lösemittelfreiem, ungefülltem 2-Komponenten-Epoxydharz
maxit floor 4710 Grundierung EP grundieren. Das
Grundierharz muss gegen rückwärtige Durchfeuchtung
geprüft sein.
Epoxidharz auf den Untergrund ausgießen, mittels
Gummischieber verteilen und mit Lammfellrolle
nachrollen, um Stoffansammlungen zu vermeiden.
Verbrauch: 1: AG: ca. 400 -500 g/m2 Grundierung
Der erste Arbeitsgang darf nicht abgesandet werden.

Der zweite Arbeitsgang ist aufzubringen, sobald die
erste Lage klebfrei ausgehärtet ist und keine
Fußabdrücke verbleiben.
Die maximalen Überarbeitungszeiten sind dem Technischen
Merkblatt maxit floor 4710 Grundierung EP zu entnehmen.
Die Verarbeitung erfolgt analog zum ersten Arbeitsgang.
Die frische 2. Lage ist mit maxit floor 4936
Abstreusand 0,5 -1,0 mm oder  feuergetrocknetem
Quarzsand der Körnung 0,7 bis 1,2 mm vollflächig
abzustreuen. Überschüssiger, nicht eingebundener Sand
nach der Reaktion des Epoxidharzes entfernen und
fachgerecht entsorgen.
Verbrauch: 2. AG: ca. 400 -500 g/m2 Grundierung
Verbrauch: ca. 2 kg/m2 Abstreusand
Einheit: m2

**01.01.0190 Feuchtigkeitssperre durch 2- fache EP- Grundierung sehr emissionsarm**
Einheit: m2

**01.01.0200 Dampfbremse, PE-Folie 0,2mm**
Herstellen einer Dampfbremse aus PE-Folie, Dicke 0,2
mm, Stöße 10 cm überlappen und mittels Klebeband
fixieren.
Einheit: m2

**01.01.0210 Dampfsperre, Metallfolie**
Herstellen einer Dampfsperre nach DIN 4108 Teil 4, z.B.
Metall-Folien.

angebotenes Fabrikat:
..........................................
Einheit: m2

**01.01.0220 Dampfsperre, Bitumenschweißbahn mit Metalleinlage**
Herstellen einer Dampfsperre nach DIN 4108 Teil 4, z.B.
 Bitumenschweißbahnen mit Metalleinlage.

angebotenes
Fabrikat:............................................
Einheit: m2

**01.01.0230 Abdichtung gegen Bodenfeuchtigkeit, Btiumenbahn lose verlegt**
Herstellen einer Abdichtung gegen nicht drückendes
Wasser nach DIN 18195 Teil 5 bei mäßiger
Beanspruchung auf vorbereitetem Untergrund.
z. B. Bitumenvoranstrich 300 g/m2
+ Bitumenschweißbahn  V 60 - A 1  0,1
vollflächig aufgeschweißt

angebotenes Fabrikat:..................................
........
Einheit: m2

**01.01.0240 Abdichtung gegen Bodenfeuchtigkeit, Spezialfolie**
Herstellen einer Abdichtung gegen Bodenfeuchtigkeit
nach DIN 18195 Teil 4,
als Alternativabdichtung entsprechenden den
Herstellerrichtlinien auf vorbereitetem Untergrund.
z. B. Fa Wika Umodan Super o.glw.

angebotenes
Fabrikat:..........................................
Einheit: m2

**01.01.0250 Abdichtung gegen nichtdrückendes Wasser, Bitumenschweißbahn verklebt**
Herstellen einer Abdichtung gegen nicht drückendes
Wasser nach DIN 18195 Teil 5 bei mäßiger
Beanspruchung auf vorbereitetem Untergrund.
z. B. Bitumenvoranstrich 300 g/m2
+ Bitumenschweißbahn  V 60 - A 1  0,1
vollflächig aufgeschweißt

angebotenes Fabrikat:..................................
........
Einheit: m2

*Hinweis*

**01.01.0260 Abdichtung gegen nichtdrückendes Wasser, Bitumenschweißbahn 2-lagig ve rklebt**
Herstellen einer Abdichtung gegen nicht drückendes
Wasser nach DIN 18195 Teil 5 bei hoher Beanspruchung,
auf vorbereitetem Untergrund.
z. B. Bitumenvoranstrich 300 g/m2 + 2 Lagen
Bitumenschweißbahn z.B. 1 Lage G 200 -S 4 und
1 Lage V 60 - A 1 0,1 verschweißt.

angebotenes
Fabrikat:..........................................
Einheit: m2

**01.01.0280 EPS Wärmedämmplatten 040 druckbelastbar bis 100 kPa**
Liefern und einbauen von druckbelastbaren EPS
Dämmplatten im Format 1000 x 500 mm
Einschließlich aller erforderlichen Zuschnitte.
Der Verschnitt ist in den EP einzukalkulieren und geht
in Eigentum AN zur Wiederverwertung über.
Plattendicken 10 bis 200 mm
WLG 040
Brandverhalten nach DIN 4102: B 2
druckbelastbar bis 100 KPa

Gewählte Plattendicke: ______mm
Die Verlegevorschriften des Herstellers sind
einzuhalten.

Hersteller und Typbezeichnung:
___________________________
Einheit: m2

**01.01.0290 EPS Wärmedämmplatten 035 druckbelastbar bis 100 kPa**
Liefern und einbauen von druckbelastbaren EPS
Dämmplatten im Format 1000 x 500 mm
Einschließlich aller erforderlichen Zuschnitte.
Der Verschnitt ist in den EP einzukalkulieren und geht
in Eigentum AN zur Wiederverwertung über.
Plattendicken 10 bis 200 mm
WLG 035
Brandverhalten nach DIN 4102: B 2
druckbelastbar bis 100 KPa

Gewählte Plattendicke: ______mm
Die Verlegevorschriften des Herstellers sind
einzuhalten.

Hersteller und Typbezeichnung:
___________________________
Einheit: m2

**01.01.0300 EPS Wärmedämmplatten 035 besonders druckbelastbar bis 150 kPa**
Liefern und einbauen von besonders druckbelastbaren EPS
Dämmplatten im Format 1000 x 500 mm
Einschließlich aller erforderlichen Zuschnitte.
Der Verschnitt ist in den EP einzukalkulieren und geht
in Eigentum AN zur Wiederverwertung über.
Plattendicken 10 bis 200 mm
WLG 040
Brandverhalten nach DIN 4102: B 2
druckbelastbar bis 150 KPa

Gewählte Plattendicke: ______mm
Die Verlegevorschriften des Herstellers sind
einzuhalten.

Hersteller und Typbezeichnung:
___________________________
Einheit: m2

**01.01.0310 EPS Wärmedämmplatten 035 besonders druckbelastbar bis 200 kPa**
Liefern und einbauen von besonders druckbelastbaren EPS
Dämmplatten im Format 1000 x 500 mm
Einschließlich aller erforderlichen Zuschnitte.
Der Verschnitt ist in den EP einzukalkulieren und geht
in Eigentum AN zur Wiederverwertung über.
Plattendicken 10 bis 200 mm
WLG 040
Brandverhalten nach DIN 4102: B 2
druckbelastbar bis 200 KPa

Gewählte Plattendicke: ______mm
Die Verlegevorschriften des Herstellers sind
einzuhalten.

Hersteller und Typbezeichnung:
___________________________
Einheit: m2

**01.01.0320 PUR Wärmedämmplatten 024 beidseitig alukaschiert druckbelastbar bis 10 0 kPa**
Liefern und einbauen von druckbelastbaren PUR
Dämmplatten, beidseitig alukaschiert im Format 1250 x
625 mm. Durch die Alukaschierung ist die Dämmplatte
nahezu dampfdicht.
Einschließlich aller erforderlichen Zuschnitte.
Der Verschnitt ist in den EP einzukalkulieren und geht
in Eigentum AN zur Wiederverwertung über.
Plattendicken: 20 mm, 25 mm, 30 mm, 40 mm, 50 mm, 60
mm, 70 mm, 80 mm
WLG 024
Brandverhalten nach DIN 4102: B 2
druckbelastbar bis 100 KPa

Gewählte Plattendicke: ______mm
Die Verlegevorschriften des Herstellers sind
einzuhalten.

Hersteller und Typbezeichnung:
___________________________
Einheit: m2

**01.01.0330 Wärme- und Trittschalldämmausgleich mit maxit floor 4514 Kombidämmung 3 bis 10 cm**
Liefern und Einbauen eines Zement-Styroporgemisches
maxit floor 4514 Kombidämmung als Rohrhöhenausgleich
mit gleichzeitigen Trittschall- und
Wärmedämmeigenschaften.
Mit bauaufsichtlicher Zulassung bei der Verwendung als
Trittschall - und Wärmedämmung.
Schichtdicke über 4 bis 10 cm.

Rechenwert für die Wärmeleitfähigkeit: 0,046 W/mK
Trittschallverbesserungsmaß ca. 24 dB
Dynamische Steifigkeit in Abhängigkeit der Schichtdicke
und Vorbelastung
siehe Technisches Merkblatt.
Dichte: ca. 95 kg/m3
Verbrauch: ca. 0,77 kg/m2 und cm Schichtdicke im
verdichteten Zustand
Einbaudicke: von  .............. cm bis ..............
cm

Mittlere Schichtdicke:______ cm
Die Abrechnung erfolgt nach Aufmass vor Ort sowie auf
Lieferscheinnachweis.

Produkt:  maxit floor 4514 Kombidämmung
Einheit: m2

**01.01.0340 Mehrdicke maxit floor 4514 Kombidämmung**
Mehrdicke je 10 mm/m2
Einheit: m2

**01.01.0350 EPS Trittschalldämmung 045 2 mm Zusammendrückbarkeit**
Liefern und einbauen von EPS Trittschall- und
Wärmedämmplatten im Format 1000 x 500 mm.
Einschließlich aller erforderlichen Zuschnitte.
Der Verschnitt ist in den EP einzukalkulieren und geht
in Eigentum AN zur Wiederverwertung über.
WLG 045
Brandverhalten nach DIN 4102: B 2
Zusammendrückbarkeit C: 2 mm
Plattendicken: 15 mm, 20 mm, 25 mm

Gewählte Plattendicke: ______mm
Die Verlegevorschriften des Herstellers sind
einzuhalten.

Hersteller und Typbezeichnung:
___________________________
Einheit: m2

**01.01.0360 EPS Trittschalldämmung 045 3 mm Zusammendrückbarkeit**
Liefern und einbauen von EPS Trittschall- und
Wärmedämmplatten im Format 1000 x 500 mm.
Einschließlich aller erforderlichen Zuschnitte.
Der Verschnitt ist in den EP einzukalkulieren und geht
in Eigentum AN zur Wiederverwertung über.
WLG 045
Brandverhalten nach DIN 4102: B 2
Zusammendrückbarkeit C: 3 mm
Plattendicken: 30 mm, 35 mm, 40 mm, 45 mm, 50 mm, 60
mm, 80 mm

Gewählte Plattendicke: ______mm
Die Verlegevorschriften des Herstellers sind
einzuhalten.

Hersteller und Typbezeichnung:
___________________________
Einheit: m2

**01.01.0370 EPS Trittschalldämmung 040 2 mm Zusammendrückbarkeit**
Liefern und einbauen von EPS Trittschall- und
Wärmedämmplatten im Format 1000 x 500 mm.
Einschließlich aller erforderlichen Zuschnitte.
Der Verschnitt ist in den EP einzukalkulieren und geht
in Eigentum AN zur Wiederverwertung über.
WLG 040
Brandverhalten nach DIN 4102: B 2
Zusammendrückbarkeit C: 2 mm
Plattendicken: 20 mm, 30 mm, 50 mm

Gewählte Plattendicke: ______mm
Die Verlegevorschriften des Herstellers sind
einzuhalten.

Hersteller und Typbezeichnung:
___________________________
Einheit: m2

**01.01.0380 Wärme- und Trittschalldämmausgleich mit maxit floor 4514 Kombidämmung 3 bis 10 cm**
Liefern und Einbauen eines Zement-Styroporgemisches
maxit floor 4514 Kombidämmung als Rohrhöhenausgleich
mit gleichzeitigen Trittschall- und
Wärmedämmeigenschaften.
Mit bauaufsichtlicher Zulassung bei der Verwendung als
Trittschall - und Wärmedämmung.
Schichtdicke über 4 bis 10 cm.

Rechenwert für die Wärmeleitfähigkeit: 0,046 W/mK
Trittschallverbesserungsmaß ca. 24 dB
Dynamische Steifigkeit in Abhängigkeit der Schichtdicke
und Vorbelastung
siehe Technisches Merkblatt.
Dichte: ca. 95 kg/m3
Verbrauch: ca. 0,77 kg/m2 und cm Schichtdicke im
verdichteten Zustand
Einbaudicke: von  .............. cm bis ..............
cm

Mittlere Schichtdicke:______ cm
Die Abrechnung erfolgt nach Aufmass vor Ort sowie auf
Lieferscheinnachweis.

Produkt:  maxit floor 4514 Kombidämmung
Einheit: m2

*Hinweis*

**01.01.0390 Mehrdicke maxit floor 4514 Kombidämmung**
Mehrdicke je 10 mm/m2
Einheit: m2

**01.01.0410 Einbauen Schrenzlage**
Einbauen der Schrenzlage (Trennschicht) nach DIN 18
560,
wannenförmig ausgebildet, die Stöße sind
mind. 10 cm zu überlappen.

Material:
...........................................

Fabrikat:
...........................................
Einheit: m2

**01.01.0420 Einbauen Bitumenpapier**
Liefern und verlegen von Bitumenpapier nach DIN 18 560
für herkömmliche Zementestriche
Einheit: m2

**01.01.0430 Abdeckung von Holzkonstruktionen**
Abdeckung der vorhandenen Bodenkonstruktion aus Holz
mit diffusionsoffener Schrenzlage nach DIN 18560,
wannenförmig ausgebildet, die Stöße sind mind. 10 cm zu
überlappen.
Einheit: m2

*Hinweis*

**01.01.0440 Abdeckung des Heizsystems (nur Bauart B)**
Abdeckung des Heizsystems Bauart B mit Schrenzlage nach
DIN 18 560, wannenförmig ausgebildet, die Stöße sind
mind. 10 cm zu überlappen.
Einheit: m2

**01.01.0460 Randstreifen 8/100**
Einbauen von PE Randstreifen 8/100 mm mit angeklebter
Folie entlang aller aufsteigenden Bauteile
Einheit: lfdm

**01.01.0470 Randstreifen 8/150**
Einbauen von PE Randstreifen 8/150 mm mit angeklebter
Folie entlang aller aufsteigenden Bauteile
Einheit: lfdm

**01.01.0480 Randstreifen 10/100**
Einbauen von PE Randstreifen 10/100 mm mit angeklebter
Folie entlang aller aufsteifegenden Bauteile
Einheit: lfdm

*Hinweis*

**01.01.0490 Randstreifen 10/150**
Einbauen von PE Randstreifen 10/150 mm mit angeklebter
Folie entlang aller aufsteigenden Bauteile
Einheit: lfdm

**01.01.0510 Fließestrich-Abstellwinkel**
aus Kartonage, Kantenlänge 6 cm
Einheit: lfdm

**01.01.0520 Sollbruchstellen**
Einschneiden von Sollbruchstellen nach Angaben der
Bauleitung
Einheit: lfdm

**01.01.0530 Fließestrich-Dehnfugenprofil**
aus Polystyrol-Hartschaum, z.B. Wika PS-T Profil, zur
Herstellung einer Bewegungsfuge und zur
Unterbrechung der Körperschallängsleitung

Fabrikat:
.......................................................
....
.
Einheit: lfdm

**01.01.0540 Fugenprofilkreutz**
Kunststoffkreutz aus Hart- PVC zur Herstellung von
Scheinfugen liefern und einarbeiten.
Nur bei herkömmlichen  Zementestrichen.
Einheit: lfdm

**01.01.0550 Trennrisse verbinden und verharzen maxit floor 4710 normal härtend**
Scheinfugen sowie Risse in Estrichen kraftschlüssig mit
normal härtendem, lösemittelfreiem Epoxidharz
verschließen.
Hierzu werden die Fugen/Risse in Längsrichtung mit dem
Trennschleifer  geöffnet.
Quer zum Rissverlauf wird in Abständen von ca. 20 cm,
8cm Lang und ca. 2-3 cm tief eingeschnitten. Danach
werden die Schnitte ausgesaugt und Wellenverbinder
eingelegt.
Das angemischte Epoxidharz in die geöffneten Risse
gießen und sofort mit Quarzsand z.B. maxit floor 4936
Abstreusand 0,5 - 1,0 mm abstreuen. Die ermöglicht eine
gute Haftung für einen nachfolgenden Spachtelauftrag.
Bei Heizestrichen sind besondere Vorsichtsmaßnahmen zu
treffen.
Bewegungsfugen dürfen niemals verschlossen werden und
sind auch im Oberbelag durch entsprechende Fugenprofile
zu übernehmen
Einheit: lfm

**01.01.0560 Trennrisse verbinden und verharzen maxit floor 4712 sehr emissionsarm**
Einheit: lfm

*Hinweis*

**01.01.0570 Trennrisse verbinden und verharzen maxit floor 4712 schnell härtend**
Scheinfugen sowie Risse in Estrichen kraftschlüssig mit
schnell härtendem, lösemittelfreiem Epoxidharz
verschließen.
Material: maxit floor 4715 Grundierung EC 1
Verbrauch: ca. 0,1 bis 0,15 kg/lfm
Hierzu werden die Fugen/Risse in Längsrichtung mit dem
Trennschleifer  geöffnet. Der Untergrund muss sauber,
fest und trocken sein.
Quer zum Rissverlauf wird in Abständen von ca. 20 cm,
8cm Lang und ca. 2-3 cm tief eingeschnitten. Danach
werden die Schnitte ausgesaugt und Wellenverbinder
eingelegt.
Das angemischte Epoxidharz in die geöffneten Risse
gießen und sofort mit Quarzsand z.B. maxit floor 4936
Abstreusand 0,5 - 1,0 mm abstreuen. Die ermöglicht eine
gute Haftung für einen nachfolgenden Spachtelauftrag.
Nur so viel Reaktionsharz anmischen, wie innerhalb der
Verarbeitungszeit vergossen werden kann.
Bei Heizestrichen sind besondere Vorsichtsmaßnahmen zu
treffen.
Bewegungsfugen dürfen niemals verschlossen werden und
sind auch im Oberbelag durch entsprechende Fugenprofile
zu übernehmen.

Abgerechnet wird die Gesamtlänge aus Längs- und
Querrissen.

Produkt: maxit floor 4715 Grundierung EP
Einheit: lfm

**01.01.0590 Feuchtigkeitsmeßstellen**
Ausweisen von Feuchtigkeitsmessstellen nach BEB
Merkblatt.
Einheit: Stck

**01.01.0600 Oberflächenzugfestigkeit**
Feststellung der Oberflächenzugfestigkeit durch
Aufkleben von Stahlstempeln mit einem Durchmesser von
50 mm auf den vorbereiteten Betonuntergrund und
Abziehen mit geeignetem Prüfgerät, z.B. Sattec,
Schenk-Trebel oder Herion. Das Ergebnis ist zu
protokollieren.
Einheit: Stüc

*Hinweis*

**01.01.0610 Rautiefe**
Feststellung der mittleren Rautiefe an horizontalen
Flächen mittels Sandflächenverfahren und protokollieren
der Ergebnisse. Die Prüfung ist nach Abschluss der
Vorbehandlung der Betonunterlage durchzuführen.
Einheit: Stüc

**01.01.0630 Funktionsheizen durchführen CAF**
Heizestrich als Calciumsulfat-Fließestrich
7 Tage nach Estricheinbau wird das Funktionsheizen nach
Aufheizprotokoll durchgeführt.

Produkt: maxit plan 470
Einheit: psch

**01.01.0640 Belegreifheizen durchführen CAF**
Heizestrich als Calciumsulfat-Fließestrich
Nach dem Funktionsprüfen wird das Belegreifheizen nach
Aufheizprotokoll durchgeführt.
Restfeuchte < 0,3 CM-%
Estrichdicke: ca. 50 mm
geschätzte Trocknungszeit 6 Wochen

Produkt: maxit plan 470
Einheit: psch

*Hinweis*

#### 01.02 Estricharbeiten

**01.02.0020 Wärme- und Trittschalldämmausgleich mit maxit floor 4514 Kombidämmung 3 bis 10 cm**
Liefern und Einbauen eines Zement-Styroporgemisches
maxit floor 4514 Kombidämmung als Rohrhöhenausgleich
mit gleichzeitigen Trittschall- und
Wärmedämmeigenschaften.
Mit bauaufsichtlicher Zulassung bei der Verwendung als
Trittschall - und Wärmedämmung.
Schichtdicke über 4 bis 10 cm.

Rechenwert für die Wärmeleitfähigkeit: 0,046 W/mK
Trittschallverbesserungsmaß ca. 24 dB
Dynamische Steifigkeit in Abhängigkeit der Schichtdicke
und Vorbelastung
siehe Technisches Merkblatt.
Dichte: ca. 95 kg/m3
Verbrauch: ca. 0,77 kg/m2 und cm Schichtdicke im
verdichteten Zustand
Einbaudicke: von  .............. cm bis ..............
cm

Mittlere Schichtdicke:______ cm
Die Abrechnung erfolgt nach Aufmass vor Ort sowie auf
Lieferscheinnachweis.

Produkt:  maxit floor 4514 Kombidämmung
Einheit: m2

**01.02.0030 Mehrdicke maxit floor 4514 Kombidämmung**
Mehrdicke je 10 mm/m2
Einheit: m2

**01.02.0040 Ausgleich von Unebenheiten bis 30 cm mit maxit floor 4515 Leichtausgle ich**
Liefern und einbauen von zementgebundener
Leichtausgleichsmasse nach DIN 18560 zum Ausgleichen
von Unebenheiten von 1 bis 30 cm.
Baustoffklasse A 1
Konsistenz K 2
Wärmeleitfähigkeit ca. 0,11 W/mK
Dichte: ca. 550 kg/m3

Verbrauch: ca. 4,5 kg/m2 und cm Schichtdicke
Untergrund:............................................
................

Unebenheiten:  von .................... cm bis
..................... cm

im Mittel: _______ cm
Die Abrechnung erfolgt nach Aufmass vor Ort sowie auf
Lieferscheinnachweis.

Produkt:  maxit floor 4515 Leichtausgleich
Einheit: t

**01.02.0050 Rohrhöhenausgleich im Verbund mit maxit floor 4515 Leichtausgleich**
Liefern und einbauen von zementgebundener
Leichtausgleichsmasse nach DIN 18560 als
Rohrhöhenausgleich im Verbund.
Baustoffklasse A 1
Konsistenz K 2
Wärmeleitfähigkeit ca. 0,11 W/mK
Dichte: ca. 550 kg/m3

Verbrauch: ca. 4,5 kg/m2 und cm Schichtdicke
Untergrund:............................................
................
Rohrhöhenausgleich: von .................... cm bis
..................... cm
im Mittel: _______ cm
Die Abrechnung erfolgt nach Aufmass vor Ort sowie auf
Lieferscheinnachweis.
Produkt:  maxit floor 4515 Leichtausgleich
Einheit: m2

**01.02.0060 Verfüllen von Holzbalkendecken mit maxit floor 4515 Leichtausgleich**
Liefern und einbauen von zementgebundener
Leichtausgleichsmasse nach DIN 18560 zum Verfüllen von
Holzbalkendecken.
Baustoffklasse A 1
Konsistenz K 2
Wärmeleitfähigkeit ca. 0,11 W/mK
Dichte: ca. 550 kg/m3

Verbrauch: ca. 4,5 kg/m2 und cm Schichtdicke
Untergrund:............................................
................  Verfülltiefe:  von
.................... cm bis ..................... cm
im Mittel: _______ cm

Die Abrechnung erfolgt nach Aufmass vor Ort sowie auf
Lieferscheinnachweis.
Produkt:  maxit floor 4515 Leichtausgleich
Einheit: t

**01.02.0070 Mehrdicke Leichtausgleich maxit floor 4515**
*** Bedarfsposition ohne GB
Mehrdicke je 10 mm/m2
Einheit: m2

**01.02.0080 maxit floor 4517 Blähtonfließestrich bis 10 cm**
Liefern und einbauen von maxit floor 4517
Blähtonfließestrich als Leichtestrich auf Blähtonbasis
nach DIN 18560 zum Ausgleichen von Unebenheiten.
Rohdichte: ca. 800 kg/m3
Schichtdicke 3 bis 10 cm
Direkt belegbar mit schwimmendem Parkett und Laminat.
In Verbindung mit Deitermann DE Dicht- und
Entkopplungsbahn direkt mit Fliesen oder Naturstein
belegbar.
Schnell trocknend, pumpbar, fließfähig.
Die Verlegevorschriften für die Oberbeläge sind
unbedingt einzuhalten!

Untergrund:............................................
................

Unebenheiten:  von .................... cm bis
..................... cm

Nenndicke:  ........................... cm

Die Abrechnung erfolgt nach Aufmass vor Ort, sowie auf
Lieferscheinnachweis.

Produkt: maxit floor 4517 Blähtonfließestrich
Einheit: m2

**01.02.0090 maxit floor 4520 Rohrhöhenausgleich schnell bis 25 cm**
Liefern und einbauen von maxit floor 4520
Leichtausgleich rapid Zement-Styroporgemisch als
Rohrhöhenausgleich nach DIN 18560.
Der Rohrhöhenausgleich in Schichtdicken bis zu 25 cm
ist nach ca. 1 bis 2 Stunden mit der Estrichplatte
belegbar.
Baustoffklasse B 2
Dichte: ca. 130 kg/m3

Verbrauch: ca. 0,95 kg/m2 und cm Schichtdicke im
verdichtetem Zustand
Untergrund:............................................
................
Rohrhöhenausgleich: von .................... cm bis
..................... cm
im Mittel: _______ cm
Die Abrechnung erfolgt nach Aufmass vor Ort sowie auf
Lieferscheinnachweis.
Produkt:  maxit floor 4520 Leichtausgleich rapid
Einheit: m2

*Hinweis*

**01.02.0100 maxit clay GB 308 gebundene Schüttung**
Liefern und einbauen von maxit clay GB 308 gebundene
Schüttung als Ausgleich und zur Hohlraumverfüllung.
Zement-Blähtongemisch gebunden nach DIN 18560.
Einbauhöhe: ab 30 mm bis unbegrenzt
Das Blähtonmaterial GB 308 wird mit dem Binder GB 320
zum Beispiel im Freifallmischer gemischt.
Druckfestigkeit der ausgehärteten Mischung: > 2,0 N/mm2

Die gebundene Schüttung muss mit einer Estrichplatte
zur Lastverteilung belegt werden.
Baustoffklasse A 1
Dichte: ca. 600 kg/m3

Ergiebigkeit: ca. 45 Liter je 50 Liter-Sack im
eingebauten Zustand
Untergrund:............................................
................
Verfüllung oder Ausgleich: von .................... cm
bis ..................... cm
im Mittel: _______ cm
Die Abrechnung erfolgt nach Aufmass vor Ort sowie auf
Lieferscheinnachweis.
Produkt:  maxit clay GB 308 und GB 320 gebundene
Schüttung
Einheit: m2

**01.02.0120 CAF-C25-F5 floor 4490 (plan 490/486) im Verbund**
Einbau des Calciumsulfat - Fließestrich CAF-C25-F5
(alte Bezeichnung AE 20) nach EN 13813 als
werksgemischter und qualitätsüberwachter Trockenmörtel.
Estrich im Verbund nach DIN 18 560.
Einbau frisch in frisch in eine Haftbrücke.
Vorgesehene Nutzung: _________________ z.B. Wohnungsbau
Verkehrslasten: _________KN/m2 Flächenlast;
__________KN Einzellast

Estrichnenndicke:  d = ........... mm

Produkt:  maxit floor 4490 (plan 490/486)
Einheit: m2

**01.02.0130 CAF-C25-F5 floor 4490 (plan 490/486) auf Trennlage**
Einbau des Calciumsulfat - Fließestrich CAF-C25-F5
(alte Bezeichnung AE 20) nach EN 13813 als
werksgemischter und qualitätsüberwachter Trockenmörtel.
Estrich auf Trennlage nach DIN 18 560.
Vorgesehene Nutzung: _________________ z.B. Bürobau

Verkehrslasten: _________KN/m2 Flächenlast;
__________KN Einzellast

Estrichnenndicke:  d = ........... mm

Produkt:  maxit floor 4490 (plan 490/486)
Einheit: m2

**01.02.0140 CAF-C25-F5 floor 4490 (plan 490/486) auf Dämmlage**
Einbau des Calciumsulfat - Fließestrich CAF-C25-F5
(alte Bezeichnung AE 20) nach EN 13813 als
werksgemischter und qualitätsüberwachter Trockenmörtel.
Estrich auf Dämmlage nach DIN 18 560.
Vorgesehene Nutzung: _________________ z.B. Bürobau
Vorgesehener Belag: ___________________z.B. Fliesen

Verkehrslasten: _________KN/m2 Flächenlast;
__________KN Einzellast

Estrichnenndicke:  d = ........... mm

Produkt:  maxit floor 4490 (plan 490/486)
Einheit: m2

**01.02.0150 CAF-C25-F5 floor 4490 (plan 490/486) als Heizestrich**
Einbau des Calciumsulfat - Fließestrich CAF-C25-F5
(alte Bezeichnung AE 20) nach EN 13813 als
werksgemischter und qualitätsüberwachter Trockenmörtel.
Estrich auf Dämmlage als Heizestrich Bauart A oder B
nach DIN 18 560.
Der Estricheinbau erfolgt auf dem bauseits verlegten
Heizsystem.
Vorgesehene Bauart: ___________
Vorgesehene Nutzung: _________________ z.B. Bürobau
Vorgesehener Belag: ___________________z.B. Fliesen

Verkehrslasten: _________KN/m2 Flächenlast;
__________KN Einzellast

Estrichnenndicke/Rohrüberdeckung:  d =
........... mm

Produkt:  maxit floor 4490 (plan 490/486)
Einheit: m2

**01.02.0160 CAF-C30-F6 floor 4450 (plan 450) Heizestrich schnell aufheizbar**
Einbau des Calciumsulfat - Fließestrich CAF-C30-F6
(alte Bezeichnung AE 030) nach EN 13813 als
werksgemischter und qualitätsüberwachter Trockenmörtel.
Estrich auf Dämmlage als Heizestrich Bauart A, B oder C
nach DIN 18 560
Beginn des Aufheizprozesses bereits ca. 6 Stunden nach
Einbau.
Vorgesehene Bauart: ___________
Vorgesehene Nutzung: _________________ z.B. Wohnungsbau
Verkehrslasten: _________KN/m2 Flächenlast;
__________KN Einzellast

Estrichnenndicke/Rohrüberdeckung:  d =
........... mm

Produkt:  maxit floor 4450 (plan 450)
Einheit: m2

**01.02.0170 CAF-C30-F6 floor 4480 (plan 480) im Verbund**
Einbau des Calciumsulfat - Fließestrich CAF-C30-F6
(alte Bezeichnung AE 30) nach EN 13813 als
werksgemischter und qualitätsüberwachter Trockenmörtel.
Estrich im Verbund nach DIN 18 560.
Einbau frisch in frisch in eine Haftbrücke.
Vorgesehene Nutzung: _________________ z.B. Wohnungsbau
Verkehrslasten: _________KN/m2 Flächenlast;
__________KN Einzellast

Estrichnenndicke:  d = ........... mm

Produkt:  maxit floor 4480 (plan 480)
Einheit: m2

**01.02.0180 CAF-C30-F6 floor 4480 (plan 480) auf Trennlage**
Einbau des Calciumsulfat - Fließestrich CAF-C30-F6
(alte Bezeichnung AE 30) nach EN 13813 als
werksgemischter und qualitätsüberwachter Trockenmörtel.
Estrich auf Trennlage nach DIN 18 560.
Vorgesehene Nutzung: _________________ z.B. Bürobau

Verkehrslasten: _________KN/m2 Flächenlast;
__________KN Einzellast

Estrichnenndicke:  d = ........... mm

Produkt:  maxit floor 4480 (plan 480)
Einheit: m2

**01.02.0190 CAF-C30-F6 floor 4480 (plan 480) auf Dämmlage**
Einbau des Calciumsulfat - Fließestrich CAF-C30-F6
(alte Bezeichnung AE 30) nach EN 13813 als
werksgemischter und qualitätsüberwachter Trockenmörtel.
Estrich auf Dämmlage nach DIN 18 560.
Vorgesehene Nutzung: _________________ z.B. Bürobau
Vorgesehener Belag: ___________________z.B. Fliesen

Verkehrslasten: _________KN/m2 Flächenlast;
__________KN Einzellast

Estrichnenndicke:  d = ........... mm

Produkt:  maxit floor 4480 (plan 480)
Einheit: m2

**01.02.0200 CAF-C30-F6 floor 4480 (plan 480) als Heizestrich**
Einbau des Calciumsulfat - Fließestrich CAF-C30-F6
(alte Bezeichnung AE 30) nach EN 13813 als
werksgemischter und qualitätsüberwachter Trockenmörtel.
Estrich auf Dämmlage als Heizestrich Bauart A oder B
nach DIN 18 560.
Der Estricheinbau erfolgt auf dem bauseits verlegten
Heizsystem.
Vorgesehene Bauart: ___________
Vorgesehene Nutzung: _________________ z.B. Bürobau
Vorgesehener Belag: ___________________z.B. Fliesen

Verkehrslasten: _________KN/m2 Flächenlast;
__________KN Einzellast

Estrichnenndicke/Rohrüberdeckung:  d =
........... mm

Produkt:  maxit floor 4480 (plan 480)
Einheit: m2

**01.02.0210 CAF-C30-F7 floor 4470 (plan 470/488) im Verbund**
Einbau des Calciumsulfat - Fließestrich CAF-C30-F7 nach
EN 13813 als werksgemischter und qualitätsüberwachter
Trockenmörtel.
Estrich im Verbund nach DIN 18 560.
Einbau frisch in frisch in eine Haftbrücke.
Vorgesehene Nutzung: _________________ z.B. Wohnungsbau
Verkehrslasten: _________KN/m2 Flächenlast;
__________KN Einzellast

Estrichnenndicke:  d = ........... mm

Produkt:  maxit floor 4470 (plan 470/488)
Einheit: m2

**01.02.0220 CAF-C30-F7 floor 4470 (plan 470/488) auf Trennlage**
Einbau des Calciumsulfat - Fließestrich CAF-C30-F7 nach
EN 13813 als werksgemischter und qualitätsüberwachter
Trockenmörtel.
Estrich auf Trennlage nach DIN 18 560.
Vorgesehene Nutzung: _________________ z.B. Bürobau

Verkehrslasten: _________KN/m2 Flächenlast;
__________KN Einzellast

Estrichnenndicke:  d = ........... mm

Produkt:  maxit floor 4470 (plan 470/488)
Einheit: m2

**01.02.0230 CAF-C30-F7 floor 4470 (plan 470/488) auf Dämmlage**
Einbau des Calciumsulfat - Fließestrich CAF-C30-F7 nach
EN 13813 als werksgemischter und qualitätsüberwachter
Trockenmörtel.
Estrich auf Dämmlage nach DIN 18 560.
Vorgesehene Nutzung: _________________ z.B. Bürobau
Vorgesehener Belag: ___________________z.B. Fliesen

Verkehrslasten: _________KN/m2 Flächenlast;
__________KN Einzellast

Estrichnenndicke:  d = ........... mm
Produkt:  maxit floor 4470 (plan 470/488)
Einheit: m2

**01.02.0240 CAF-C30-F7 floor 4470 (plan 470/488) als Heizestrich**
Einbau des Calciumsulfat - Fließestrich CAF-C30-F7 nach
EN 13813 als werksgemischter und qualitätsüberwachter
Trockenmörtel.
Estrich auf Dämmlage als Heizestrich Bauart A oder B
nach DIN 18 560.
Der Estricheinbau erfolgt auf dem bauseits verlegten
Heizsystem.
Vorgesehene Bauart: ___________
Vorgesehene Nutzung: _________________ z.B. Bürobau
Vorgesehener Belag: ___________________z.B. Fliesen

Verkehrslasten: _________KN/m2 Flächenlast;
__________KN Einzellast

Estrichnenndicke/Rohrüberdeckung:  d =
........... mm

Produkt:  maxit floor 4470 (plan 470/488)
Einheit: m2

**01.02.0250 Estrichmehrdicken**
*** Bedarfsposition ohne GB
für Estrich aus vorhergehender Position
Mehrdicke je 5 mm/m2
Einheit: m2

*Hinweis*

**01.02.0260 Zulage für 2-lagigen Einbau**
*** Zuschlagsposition
*** Menge vom Bieter einzutragen
Zulage zur Vorposition für den Estricheinbau in 2 Lagen

**01.02.0280 CAF-C30-F5 floor 4491 turbo im Verbund**
Einbau des schnell trocknenden Calciumsulfat -
Fließestriches CAF-C30-F5 maxit floor 4491 turbo nach
EN 13813 als werksgemischter und qualitätsüberwachter
Trockenmörtel.
Die Spezialrezeptur reduziert die Baufeuchte durch
nahezu komplette Einbindung des Anmachwassers in den
Festmörtel.
Das Produkt ist nach einer Woche mit jedem Belag
belegreif. Zwangstrocknungsmaßnahmen dürfen nicht
angewendet werden.
Estrich im Verbund nach DIN 18 560.
Einbau frisch in frisch in eine Haftbrücke.
Vorgesehene Nutzung: _________________ z.B. Wohnungsbau
Verkehrslasten: _________KN/m2 Flächenlast;
__________KN Einzellast

Estrichnenndicke:  d = ........... mm

Produkt:  maxit floor 4491 turbo
Einheit: m2

**01.02.0290 CAF-C30-F5 floor 4491 turbo auf Trennlage**
Einbau des schnell trocknenden Calciumsulfat -
Fließestriches CAF-C30-F5 maxit floor 4491 turbo nach
EN 13813 als werksgemischter und qualitätsüberwachter
Trockenmörtel.
Die Spezialrezeptur reduziert die Baufeuchte durch
nahezu komplette Einbindung des Anmachwassers in den
Festmörtel.
Das Produkt ist nach einer Woche mit jedem Belag
belegreif. Zwangstrocknungsmaßnahmen dürfen nicht
angewendet werden.
Estrich auf Trennlage nach DIN 18 560.

Vorgesehene Nutzung: _________________ z.B. Wohnungsbau
Verkehrslasten: _________KN/m2 Flächenlast;
__________KN Einzellast

Estrichnenndicke:  d = ........... mm

Produkt:  maxit floor 4491 turbo
Einheit: m2

**01.02.0300 CAF-C30-F5 floor 4491 turbo auf Dämmlage**
Einbau des schnell trocknenden Calciumsulfat -
Fließestriches CAF-C30-F5 maxit floor 4491 turbo nach
EN 13813 als werksgemischter und qualitätsüberwachter
Trockenmörtel.
Die Spezialrezeptur reduziert die Baufeuchte durch
nahezu komplette Einbindung des Anmachwassers in den
Festmörtel.
Das Produkt ist nach einer Woche mit jedem Belag
belegreif. Zwangstrocknungsmaßnahmen dürfen nicht
angewendet werden.
Estrich auf Dämmlage nach DIN 18 560.
Vorgesehene Nutzung: _________________ z.B. Bürobau
Vorgesehener Belag: ___________________z.B. Fliesen

Verkehrslasten: _________KN/m2 Flächenlast;
__________KN Einzellast

Estrichnenndicke:  d = ........... mm

Produkt:  maxit floor 4491 turbo
Einheit: m2

**01.02.0310 CAF-C30-F5 floor 4491 turbo als Heizestrich**
Einbau des schnell trocknenden Calciumsulfat -
Fließestriches CAF-C30-F5 maxit floor 4491 turbo nach
EN 13813 als werksgemischter und qualitätsüberwachter
Trockenmörtel.
Die Spezialrezeptur reduziert die Baufeuchte durch
nahezu komplette Einbindung des Anmachwassers in den
Festmörtel.
Das Produkt ist nach einer Woche mit jedem Belag
belegreif. Zwangstrocknungsmaßnahmen dürfen nicht
angewendet werden. Mit dem Funktionsheizen kann nach 5
Tagen begonnen werden.
Estrich auf Dämmlage als Heizestrich Bauart A oder B
nach DIN 18 560.
Der Estricheinbau erfolgt auf dem bauseits verlegten
Heizsystem.
Vorgesehene Bauart: ___________
Vorgesehene Nutzung: _________________ z.B. Bürobau
Vorgesehener Belag: ___________________z.B. Fliesen

Verkehrslasten: _________KN/m2 Flächenlast;
__________KN Einzellast

Estrichnenndicke/Rohrüberdeckung:  d =
........... mm

Produkt:  maxit floor 4491 turbo
Einheit: m2

**01.02.0320 Estrichmehrdicken**
*** Bedarfsposition ohne GB
für Estrich aus vorhergehender Position
Mehrdicke je 5 mm/m2
Einheit: m2

**01.02.0330 Zulage für 2-lagigen Einbau**
*** Zuschlagsposition
*** Menge vom Bieter einzutragen
Zulage zur Vorposition für den Estricheinbau in 2 Lagen

**01.02.0340 CA KONVENTIONELL**
Einheit: %

**01.02.0350 maxit plan 499 Anhydritbinder AB 20 CA-C20-F4**
Herstellung und Einbau eines konventionell gemischten
Calciumsulfatestriches der Klasse CA-C20-F4 bestehend
aus 3 Säcken maxit plan 499 Anhydritbinder AB 20 (NAT)
nach DIN 4208 und 280 kg Estrichsand.
Die Wasserzugabe ist entsprechend der Sandfeuchte
festzulegen. Die Konsistenz ist erdfeucht. Der
Estrichmörtel ist über die gesamte Einbauhöhe
sorgfältig zu verdichten.
Der Verarbeitungsbetrieb hat die Konformität der
ausgeschriebenen Estrichqualität zu erklären. Im
Zweifelsfall muss der AN die Konformität in Form von
Bestätigungsprüfungen am Objekt auf seine Kosten
nachweisen.
Estrich im Verbund, auf Trennlage, auf Dämmschicht oder
als Heizestrich nach DIN 18 560.
Bei Anwendung im Verbund erfolgt der Einbau frisch in
frisch in eine Haftbrücke aus maxit plan 499.
Vorgesehene Anwendung:________________z.B. Trennlage
Vorgesehene Nutzung: _________________ z.B. Wohnungsbau
Verkehrslasten: _________KN/m2 Flächenlast;
__________KN Einzellast

Estrichnenndicke/Rohrüberdeckung:  d =
........... mm

Produkt:  maxit plan 499 Anhydritbinder
Einheit: m2

**01.02.0360 Estrichmehrdicken**
*** Bedarfsposition ohne GB
für Estrich aus vorhergehender Position
Mehrdicke je 5 mm/m2
Einheit: m2

*Hinweis*

**01.02.0370 Zulage für 2-lagigen Einbau**
*** Zuschlagsposition
*** Menge vom Bieter einzutragen
Zulage zur Vorposition für den Estricheinbau in 2 Lagen

**01.02.0390 CT-C20-F4 floor 4341 (plan 440/446) im Verbund**
Einbau des Zement- Fließestrich CT-C20-F5 nach EN 13813
als werksgemischter und qualitätsüberwachter
Trockenmörtel.
Estrich im Verbund nach DIN 18 560.
Einbau frisch in frisch in eine Haftbrücke aus maxit ZH
Zementhaftbrücke nach extra Position.
Der Estrich wird frühestens nach 14 Tagen, möglichst
kurz vor der Oberbelagsverlegung angeschliffen.
Vorgesehene Nutzung: _________________ z.B. Wohnungsbau
Verkehrslasten: _________KN/m2 Flächenlast;
__________KN Einzellast

Estrichnenndicke:  d = ........... mm
Verbrauch: ca. 19 kg/m2 und cm Schichtdicke

Produkt:  maxit floor 4341 (plan 440/446)
Einheit: m2

**01.02.0400 CT-C20-F4 floor 4341 (plan 440/446) auf Trennlage**
Einbau des Zement- Fließestrich CT-C20-F5 nach EN 13813
als werksgemischter und qualitätsüberwachter
Trockenmörtel.
Estrich auf Trennlage nach DIN 18 560.
Eine fugenlose Estrichfläche ist bis zu einer maximalen
Feldgröße von 100 m2 möglich bei Einhaltung eines
Seitenverhältnisses von 2:1. Sonstige Fugenanordnungen
nach Vorgabe Planer/Auftraggeber.
Der Estrich wird frühestens nach 14 Tagen, möglichst
kurz vor der Oberbelagsverlegung angeschliffen.
Vorgesehene Nutzung: _________________ z.B. Wohnungsbau
Verkehrslasten: _________KN/m2 Flächenlast;
__________KN Einzellast

Estrichnenndicke:  d = ........... mm
Verbrauch: ca. 19 kg/m2 und cm Schichtdicke

Produkt:  maxit floor 4341 (plan 440/446)
Einheit: m2

**01.02.0410 CT-C20-F4 floor 4341 (plan 440/446) auf Dämmlage**
Einbau des Zement- Fließestrich CT-C20-F5 nach EN 13813
als werksgemischter und qualitätsüberwachter
Trockenmörtel.
Estrich auf Dämmlage nach DIN 18 560.
Eine fugenlose Estrichfläche ist bis zu einer maximalen
Feldgröße von 100 m2 möglich bei Einhaltung eines
Seitenverhältnisses von 2:1. Sonstige Fugenanordnungen
nach Vorgabe Planer/Auftraggeber.
Der Estrich wird frühestens nach 14 Tagen, möglichst
kurz vor der Oberbelagsverlegung angeschliffen.
Vorgesehene Nutzung: _________________ z.B. Wohnungsbau
Vorgesehener Belag: ___________________z.B. Fliesen
Verkehrslasten: _________KN/m2 Flächenlast;
__________KN Einzellast

Estrichnenndicke:  d = ........... mm
Verbrauch: ca. 19 kg/m2 und cm Schichtdicke

Produkt:  maxit floor 4341 (plan 440/446)
Einheit: m2

**01.02.0420 CT-C20-F4 floor 4341 (plan 440/446) als Heizestrich**
Einbau des Zement- Fließestrich CT-C20-F5 nach EN 13813
als werksgemischter und qualitätsüberwachter
Trockenmörtel.
Estrich als Heizestrich Bauart A oder B nach DIN 18
560.
Der Estricheinbau erfolgt auf dem bauseits verlegten
Heizsystem.
Beheizbar nach 21 Tagen gemäß maxit Aufheizprotokoll.
Vorgesehene Bauart: ___________
Vorgesehene Nutzung: _________________ z.B. Bürobau
Vorgesehener Belag: ___________________z.B. Fliesen

Verkehrslasten: _________KN/m2 Flächenlast;
__________KN Einzellast

Estrichnenndicke/Rohrüberdeckung:  d =
........... mm
Eine fugenlose Estrichfläche ist bis zu einer maximalen
Feldgröße von 100 m2 möglich bei Einhaltung eines
Seitenverhältnisses von 2:1. Sonstige Fugenanordnungen
nach Vorgabe Planer/Auftraggeber.
Der Estrich wird frühestens nach 14 Tagen, möglichst
kurz vor der Oberbelagsverlegung angeschliffen.
Vorgesehene Nutzung: _________________ z.B. Wohnungsbau
Vorgesehener Belag: ___________________z.B. Fliesen
Verkehrslasten: _________KN/m2 Flächenlast;
__________KN Einzellast

Estrichnenndicke:  d = ........... mm
Verbrauch: ca. 19 kg/m2 und cm Schichtdicke

Produkt:  maxit floor 4341 (plan 440/446)
Einheit: m2

*Hinweis*

**01.02.0425 Estrichmehrdicken**
*** Bedarfsposition ohne GB
für Estrich aus vorhergehender Position
Mehrdicke je 5 mm/m2
Einheit: m2

**01.02.0440 CT-C20-F4 floor 4345 (plan 444/445) im Verbund**
Einbau des schnell trocknenden maxit floor 4345 Zement-
Fließestrich, CT-C20-F5 nach EN 13813 als
werksgemischter und qualitätsüberwachter Trockenmörtel.
Estrich im Verbund nach DIN 18 560.
Einbau frisch in frisch in eine Haftbrücke/Schlämme aus
maxit floor 4341.
Begehbar nach ca. 6 Stunden, teilbelastbar nach 3
Tagen.
Der Estrich muss spätestens nach 3 Tagen angeschliffen
werden. Die Belegreife ist bei 5 CM % erreicht. Beim
Erreichen der Belegreife muss sofort der Oberbelag
aufgebracht werden. Treten unvorhersehbare
Verzögerungen auf muss die Fläche mit einer PE- Folie
mind. 0,2 mm abgedeckt werden. Die Oberbelagsverlegung
muss innerhalb von 5 Tagen erfolgen. Wird kein
Oberbelag oder ein diffusionsoffener Belag (z.B.
zementgebundene Sichtspachtelmasse) verlegt,  muss die
Estrichfläche bei Erreichen von 5 CM % mit Epoxidharz
maxit floor 4710 Grundierung EP versiegelt werden, um
ein Trocknungsschwinden und eine evtl. Rissbildung zu
vermeiden. Bei der Verlegung von Parkett und Laminat
muss eine fachgerechte Abdichtung mit maxit floor 4710
Grundierung EP erfolgen. Herstellerhinweise "Hinweise
zur Verlegung und Belegreife" und Technisches Merkblatt
beachten. Die Anwendung in Feuchträumen und erfordert
als besondere Maßnahme eine alternative Abdichtung.

Vorgesehene Nutzung: _________________ z.B. Wohnungsbau
Verkehrslasten: _________KN/m2 Flächenlast;
__________KN Einzellast

Estrichnenndicke:  d = ........... mm
Verbrauch: ca. 19 kg/m2 und cm Schichtdicke

Produkt:  maxit floor 4345 (plan 444/445)
Einheit: m2

**01.02.0441 CT-C20-F4 floor 4345 (plan 444/445) auf Trennlage**
Einbau des schnell trocknenden maxit floor 4345 Zement-
Fließestrich, CT-C20-F5 nach EN 13813 als
werksgemischter und qualitätsüberwachter Trockenmörtel.
Estrich auf Trennlage nach DIN 18 560.
Begehbar nach ca. 6 Stunden, teilbelastbar nach 3
Tagen.
Der Estrich muss spätestens nach 3 Tagen angeschliffen
werden. Die Belegreife ist bei 5 CM % erreicht. Beim
Erreichen der Belegreife muss sofort der Oberbelag
aufgebracht werden. Treten unvorhersehbare
Verzögerungen auf muss die Fläche mit einer PE- Folie
mind. 0,2 mm abgedeckt werden. Die Oberbelagsverlegung
muss innerhalb von 5 Tagen erfolgen. Wird kein
Oberbelag oder ein diffusionsoffener Belag (z.B.
zementgebundene Sichtspachtelmasse) verlegt,  muss die
Estrichfläche bei Erreichen von 5 CM % mit Epoxidharz
maxit floor 4710 Grundierung EP versiegelt werden, um
ein Trocknungsschwinden und eine evtl. Rissbildung zu
vermeiden. Bei der Verlegung von Parkett und Laminat
muss eine fachgerechte Abdichtung mit maxit floor 4710
Grundierung EP erfolgen. Herstellerhinweise "Hinweise
zur Verlegung und Belegreife" und Technisches Merkblatt
beachten. Die Anwendung in Feuchträumen und erfordert
als besondere Maßnahme eine alternative Abdichtung.

Vorgesehene Nutzung: _________________ z.B. Wohnungsbau
Verkehrslasten: _________KN/m2 Flächenlast;
__________KN Einzellast

Estrichnenndicke:  d = ........... mm
Verbrauch: ca. 19 kg/m2 und cm Schichtdicke

Produkt:  maxit floor 4345 (plan 444/445)
Einheit: m2

**01.02.0442 CT-C20-F4 floor 4345 (plan 444/445) auf Dämmlage**
Einbau des schnell trocknenden maxit floor 4345 Zement-
Fließestrich, CT-C20-F5 nach EN 13813 als
werksgemischter und qualitätsüberwachter Trockenmörtel.
Estrich auf Dämmlage nach DIN 18 560.
Begehbar nach ca. 6 Stunden, teilbelastbar nach 3
Tagen.
Der Estrich muss spätestens nach 3 Tagen angeschliffen
werden. Die Belegreife ist bei 5 CM % erreicht. Beim
Erreichen der Belegreife muss sofort der Oberbelag
aufgebracht werden. Treten unvorhersehbare
Verzögerungen auf muss die Fläche mit einer PE- Folie
mind. 0,2 mm abgedeckt werden. Die Oberbelagsverlegung
muss innerhalb von 5 Tagen erfolgen. Wird kein
Oberbelag oder ein diffusionsoffener Belag (z.B.
zementgebundene Sichtspachtelmasse) verlegt,  muss die
Estrichfläche bei Erreichen von 5 CM % mit Epoxidharz
maxit floor 4710 Grundierung EP versiegelt werden, um
ein Trocknungsschwinden und eine evtl. Rissbildung zu
vermeiden. Bei der Verlegung von Parkett und Laminat
muss eine fachgerechte Abdichtung mit maxit floor 4710
Grundierung EP erfolgen. Herstellerhinweise "Hinweise
zur Verlegung und Belegreife" und Technisches Merkblatt
beachten. Die Anwendung in Feuchträumen und erfordert
als besondere Maßnahme eine alternative Abdichtung.

Vorgesehene Nutzung: _________________ z.B. Wohnungsbau
Vorgesehener Belag: ___________________z.B. Fliesen
Verkehrslasten: _________KN/m2 Flächenlast;
__________KN Einzellast

Estrichnenndicke:  d = ........... mm
Verbrauch: ca. 19 kg/m2 und cm Schichtdicke

Produkt:  maxit floor 4345 (plan 444/445)
Einheit: m2

**01.02.0443 CT-C20-F4 floor 4345 (plan 444/445) als Heizestrich**
Einbau des schnell trocknenden maxit floor 4345 Zement-
Fließestrich, CT-C20-F5 nach EN 13813 als
werksgemischter und qualitätsüberwachter Trockenmörtel.
Estrich als Heizestrich Bauart A oder B nach DIN 18
560.
Der Estricheinbau erfolgt auf dem bauseits verlegten
Heizsystem. Drei Tage nach Estricheinbau erfolgt eine
Versiegelung mit Epoxidharz und abschließender
Quarzsandabstreuung. Material z.B. maxit floor 4710
oder 4712 mit maxit floor 4936 Abstreusand 0,5 - 1,0
mm.
Aufheizbeginn ca. 4 Tage nach Einbau gemäß maxit
Aufheizprotokoll.
Vorgesehene Bauart: ___________

Begehbar nach ca. 6 Stunden, teilbelastbar nach 3
Tagen.
Der Estrich muss spätestens nach 3 Tagen angeschliffen
werden. Die Belegreife ist bei 5 CM % erreicht. Beim
Erreichen der Belegreife muss sofort der Oberbelag
aufgebracht werden. Treten unvorhersehbare
Verzögerungen auf muss die Fläche mit einer PE- Folie
mind. 0,2 mm abgedeckt werden. Die Oberbelagsverlegung
muss innerhalb von 5 Tagen erfolgen. Wird kein
Oberbelag oder ein diffusionsoffener Belag (z.B.
zementgebundene Sichtspachtelmasse) verlegt,  muss die
Estrichfläche bei Erreichen von 5 CM % mit Epoxidharz
maxit floor 4710 Grundierung EP oder maxit floor 4712
Grundierung EC 1 versiegelt werden, um ein
Trocknungsschwinden und eine evtl. Rissbildung zu
vermeiden. Bei der Verlegung von Parkett und Laminat
muss eine fachgerechte Abdichtung mit maxit floor 4710
Grundierung EP erfolgen. Herstellerhinweise "Hinweise
zur Verlegung und Belegreife" und Technisches Merkblatt
beachten. Die Anwendung in Feuchträumen und erfordert
als besondere Maßnahme eine alternative Abdichtung.

Vorgesehene Nutzung: _________________ z.B. Wohnungsbau
Vorgesehener Belag: ___________________z.B. Fliesen
Verkehrslasten: _________KN/m2 Flächenlast;
__________KN Einzellast

Estrichnenndicke:  d = ........... mm
Verbrauch: ca. 19 kg/m2 und cm Schichtdicke

Produkt:  maxit floor 4345 (plan 444/445)
Einheit: m2

*Hinweis*

**01.02.0444 Estrichmehrdicken**
*** Bedarfsposition ohne GB
für Estrich aus vorhergehender Position
Mehrdicke je 5 mm/m2
Einheit: m2

**01.02.0450 CT-C40-F7 maxit plan 435 im Verbund**
Liefern und Einbau maxit plan 435 Schnellzementestrich
der Klasse CT-C40-F7.
Der Estrichmörtel ist über die gesamte Einbauhöhe
sorgfältig zu verdichten. Bei erreichen der
Ausgleichsfeuchte zur Vermeidung von Übertrocknung
belegt werden. Ist eine Belegung innerhalb von 3 Tagen
nicht möglich, ist maxit plan 435 Schnell-
Zementestrich mit Epoxidharz maxit floor 4710
Grundierung EP abzudichten. Dies kann bereits nach 36
bis 48 Stunden bei Erreichen von 5 CM-% durchgeführt
werden.

Estrich im Verbund nach DIN 18 560.
Bei Anwendung im Verbund erfolgt der Einbau frisch in
frisch in eine Haftbrücke aus maxit plan 435.
Vorgesehene Nutzung: _________________ z.B. Wohnungsbau
Verkehrslasten: _________KN/m2 Flächenlast;
__________KN Einzellast

Estrichnenndicke:  d = ........... mm

Produkt:  maxit plan 435 Schnellzementestrich
Einheit: m2

**01.02.0460 CT-C40-F7 maxit plan 435 auf Trennlage**
Liefern und Einbau maxit plan 435 Schnellzementestrich
der Klasse CT-C40-F7. Der Estrichmörtel ist über die
gesamte Einbauhöhe sorgfältig zu verdichten. Bei
erreichen der Ausgleichsfeuchte zur Vermeidung von
Übertrocknung belegt werden. Ist eine Belegung
innerhalb von 3 Tagen nicht möglich, ist maxit plan 435
Schnell-
Zementestrich mit Epoxidharz maxit floor 4710
Grundierung EP abzudichten. Dies kann bereits nach 36
bis 48 Stunden bei Erreichen von 5 CM-% durchgeführt
werden.
Bei dampfdiffusionsoffenen Belägen wie z.B. maxit floor
4750 DuroColour ist ebenfalls eine Epoxidharzabdichtung
erforderlich.

Estrich auf Trennlage nach DIN 18 560.
Vorgesehene Nutzung: _________________ z.B. Wohnungsbau
Vorgesehener Belag: ___________________z.B. Fliesen
Verkehrslasten: _________KN/m2 Flächenlast;
__________KN Einzellast

Estrichnenndicke:  d = ........... mm

Produkt:  maxit plan 435 Schnellzementestrich
Einheit: m2

**01.02.0470 CT-C40-F7 maxit plan 435 auf Dämmlage**
Liefern und Einbau maxit plan 435 Schnellzementestrich
der Klasse CT-C40-F7. Der Estrichmörtel ist über die
gesamte Einbauhöhe sorgfältig zu verdichten. Bei
erreichen der Ausgleichsfeuchte zur Vermeidung von
Übertrocknung belegt werden. Ist eine Belegung
innerhalb von 3 Tagen nicht möglich, ist maxit plan 435
Schnell-
Zementestrich mit Epoxidharz maxit floor 4710
Grundierung EP abzudichten. Dies kann bereits nach 36
bis 48 Stunden bei Erreichen von 5 CM-% durchgeführt
werden.
Bei dampfdiffusionsoffenen Belägen wie z.B. maxit floor
4750 DuroColour ist ebenfalls eine Epoxidharzabdichtung
erforderlich.

Estrich auf Dämmlage nach DIN 18 560.
Vorgesehene Nutzung: _________________ z.B. Wohnungsbau
Vorgesehener Belag: ___________________z.B. Fliesen
Verkehrslasten: _________KN/m2 Flächenlast;
__________KN Einzellast

Estrichnenndicke:  d = ........... mm

Produkt:  maxit plan 435 Schnellzementestrich
Einheit: m2

**01.02.0480 CT-C35-F5 maxit floor 4080 DuroRapid**
Herstellung und Einbau eines konventionell gemischten
Schnellzementestriches der Klasse CT-C35-F5 bestehend
aus 3 Säcken maxit floor 4080 DuroRapid und 300 kg
Estrichsand.
Als Zuschlag ist Kiessand 0-8 mm nach EN 13139,
Anwendungsgebiet Estrichmörtel, Sieblinie A/B8 nach
1045-2 im günstigen Bereich. Gehalt an Feinteilen
Kategorie 1 (max. 3%).
Die Wasserzugabe ist entsprechend der Sandfeuchte so zu
wählen, dass der maximale W/Z-Wert von 0,45 nicht
überschritten wird. Die Konsistenz ist plastisch (F2).
Der Estrichmörtel ist über die gesamte Einbauhöhe
sorgfältig zu verdichten.
Belegreife: nach ca. 24 Stunden < 3 CM-%, nach 3 Tagen
< 2 CM-%
Der Verarbeitungsbetrieb hat die Konformität der
ausgeschriebenen Estrichqualität zu erklären. Im
Zweifelsfall muss der AN die Konformität in Form von
Bestätigungsprüfungen am Objekt auf seine Kosten
nachweisen.
Estrich im Verbund, auf Trennlage, auf Dämmschicht oder
als Heizestrich nach DIN 18 560.
Bei Anwendung im Verbund erfolgt der Einbau frisch in
frisch in eine Haftbrücke aus maxit floor 4080
DuroRapid. Bei der Anwendung als Heizestrich frühestens
nach 3 Tagen Funktionsheizen durchführen. maxit
Aufheizprotokoll beachten.
Vorgesehene Anwendung:________________z.B. Trennlage
Vorgesehene Nutzung: _________________ z.B. Wohnungsbau
Verkehrslasten: _________KN/m2 Flächenlast;
__________KN Einzellast

Estrichnenndicke/Rohrüberdeckung:  d =
........... mm
Verbrauch: ca. 4 kg maxit floor 4080/m2 und cm
Schichtdicke

Produkt:  maxit floor 4080 DuroRapid
Einheit: m2

**01.02.0490 CT-C25-F4 maxit floor 4080 DuroRapid**
Herstellung und Einbau eines konventionell gemischten
Schnellzementestriches der Klasse CT-C25-F4 bestehend
aus 2 Säcken maxit floor 4080 DuroRapid und 300 kg
Estrichsand.
Als Zuschlag ist Kiessand 0-8 mm nach EN 13139,
Anwendungsgebiet Estrichmörtel, Sieblinie A/B8 nach
1045-2 im günstigen Bereich. Gehalt an Feinteilen
Kategorie 1 (max. 3%).
Die Wasserzugabe ist entsprechend der Sandfeuchte so zu
wählen, dass der maximale W/Z-Wert von 0,45 nicht
überschritten wird. Die Konsistenz ist plastisch (F2).
Der Estrichmörtel ist über die gesamte Einbauhöhe
sorgfältig zu verdichten.
Belegreife: nach ca. 24 Stunden < 3 CM-%, nach 3 Tagen
< 2 CM-%
Der Verarbeitungsbetrieb hat die Konformität der
ausgeschriebenen Estrichqualität zu erklären. Im
Zweifelsfall muss der AN die Konformität in Form von
Bestätigungsprüfungen am Objekt auf seine Kosten
nachweisen.
Estrich im Verbund, auf Trennlage, auf Dämmschicht oder
als Heizestrich nach DIN 18 560.
Bei Anwendung im Verbund erfolgt der Einbau frisch in
frisch in eine Haftbrücke aus maxit floor 4080
DuroRapid. Bei der Anwendung als Heizestrich frühestens
nach 3 Tagen Funktionsheizen durchführen. maxit
Aufheizprotokoll beachten.
Vorgesehene Anwendung:________________z.B. Trennlage
Vorgesehene Nutzung: _________________ z.B. Wohnungsbau
Verkehrslasten: _________KN/m2 Flächenlast;
__________KN Einzellast

Estrichnenndicke/Rohrüberdeckung:  d =
........... mm
Verbrauch: ca. 3 kg maxit floor 4080/m2 und cm
Schichtdicke

Produkt:  maxit floor 4080 DuroRapid
Einheit: m2

**01.02.0500 Estrichmehrdicken**
*** Bedarfsposition ohne GB
für Estrich aus vorhergehender Position
Mehrdicke je 5 mm/m2
Einheit: m2

*Hinweis*

**01.02.0510 Zulage für 2-lagigen Einbau**
*** Zuschlagsposition
*** Menge vom Bieter einzutragen
Zulage zur Vorposition für den Estricheinbau in 2 Lagen

**01.02.0530 CT-C25-F5 floor 4070 (plan 420/425) im Verbund**
Einbau des Zement- Fließestrich CT-C25-F5 (alte
Bezeichnung ZE 20) nach EN 13813 als werksgemischter
und qualitätsüberwachter Trockenmörtel.
Estrich im Verbund nach DIN 18 560.
Einbau frisch in frisch in eine Haftbrücke aus maxit ZH
Zementhaftbrücke nach extra Position.
Vorgesehene Nutzung: _________________ z.B. Wohnungsbau
Verkehrslasten: _________KN/m2 Flächenlast;
__________KN Einzellast

Estrichnenndicke:  d = ........... mm
Verbrauch: ca. 19 kg/m2 und cm Schichtdicke

Produkt:  maxit floor 4070 (plan 420/425)
Einheit: m2

**01.02.0540 CT-C25-F5 floor 4070 (plan 420/425) auf Trennlage**
Einbau des Zement- Fließestrich CT-C25-F5 (alte
Bezeichnung ZE 20) nach EN 13813 als werksgemischter
und qualitätsüberwachter Trockenmörtel.
Estrich auf Trennlage nach DIN 18 560.

Vorgesehene Nutzung: _________________ z.B. Wohnungsbau
Vorgesehener Belag: __________________ z.B. Fliesen
Verkehrslasten: _________KN/m2 Flächenlast;
__________KN Einzellast

Estrichnenndicke:  d = ........... mm
Verbrauch: ca. 19 kg/m2 und cm Schichtdicke

Produkt:  maxit floor 4070 (plan 420/425)
Einheit: m2

**01.02.0550 CT-C25-F5 floor 4070 (plan 420/425) auf Dämmlage**
Einbau des Zement- Fließestrich CT-C25-F5 (alte
Bezeichnung ZE 20) nach EN 13813 als werksgemischter
und qualitätsüberwachter Trockenmörtel.
Estrich auf Dämmlage nach DIN 18 560.

Vorgesehene Nutzung: _________________ z.B. Wohnungsbau
Vorgesehener Belag: __________________ z.B. Fliesen
Verkehrslasten: _________KN/m2 Flächenlast;
__________KN Einzellast

Estrichnenndicke:  d = ........... mm
Verbrauch: ca. 19 kg/m2 und cm Schichtdicke

Produkt:  maxit floor 4070 (plan 420/425)
Einheit: m2

**01.02.0560 CT-C25-F5 floor 4070 (plan 420/425) als Heizestrich**
Einbau des Zement- Fließestrich CT-C25-F5 (alte
Bezeichnung ZE 20) nach EN 13813 als werksgemischter
und qualitätsüberwachter Trockenmörtel.
Estrich als Heizestrich Bauart A oder B nach DIN 18
560.
Der Estricheinbau erfolgt auf dem bauseits verlegten
Heizsystem.
Beheizbar nach 21 Tagen gemäß maxit Aufheizprotokoll
oder Schnittstellenkoordination.

Vorgesehene Nutzung: _________________ z.B. Wohnungsbau
Vorgesehener Belag: __________________ z.B. Fliesen
Verkehrslasten: _________KN/m2 Flächenlast;
__________KN Einzellast

Estrichnenndicke:  d = ........... mm
Verbrauch: ca. 19 kg/m2 und cm Schichtdicke

Produkt:  maxit floor 4070 (plan 420/425)
Einheit: m2

**01.02.0570 CT-C30-F6 plan 426 (ZE 30) im Verbund**
Einbau des Zement- Fließestrich CT-C30-F6 (alte
Bezeichnung ZE 30) nach EN 13813 als werksgemischter
und qualitätsüberwachter Trockenmörtel.
Estrich im Verbund nach DIN 18 560.
Einbau frisch in frisch in eine Haftbrücke aus maxit ZH
Zementhaftbrücke nach extra Position.
Vorgesehene Nutzung: _________________ z.B. Wohnungsbau
Verkehrslasten: _________KN/m2 Flächenlast;
__________KN Einzellast

Estrichnenndicke:  d = ........... mm
Verbrauch: ca. 19 kg/m2 und cm Schichtdicke

Produkt:  maxit plan 426
Einheit: m2

**01.02.0580 CT-C30-F6 plan 426 (ZE 30) auf Trennlage**
Einbau des Zement- Fließestrich CT-C30-F6 (alte
Bezeichnung ZE 30) nach EN 13813 als werksgemischter
und qualitätsüberwachter Trockenmörtel.
Estrich auf Trennlage nach DIN 18 560.

Vorgesehene Nutzung: _________________ z.B. Wohnungsbau
Vorgesehener Belag: __________________ z.B. Fliesen
Verkehrslasten: _________KN/m2 Flächenlast;
__________KN Einzellast

Estrichnenndicke:  d = ........... mm
Verbrauch: ca. 19 kg/m2 und cm Schichtdicke

Produkt:  maxit plan 426
Einheit: m2

**01.02.0590 CT-C30-F6 plan 426 (ZE 30) auf Dämmlage**
Einbau des Zement- Fließestrich CT-C30-F6 (alte
Bezeichnung ZE 30) nach EN 13813 als werksgemischter
und qualitätsüberwachter Trockenmörtel.
Estrich auf Dämmlage nach DIN 18 560.

Vorgesehene Nutzung: _________________ z.B. Wohnungsbau
Vorgesehener Belag: __________________ z.B. Fliesen
Verkehrslasten: _________KN/m2 Flächenlast;
__________KN Einzellast

Estrichnenndicke:  d = ........... mm
Verbrauch: ca. 19 kg/m2 und cm Schichtdicke

Produkt:  maxit plan 426
Einheit: m2

**01.02.0600 CT-C40-F7 plan 428 (ZE 40) im Verbund**
Einbau des Zement- Fließestrich CT-C40-F7 (alte
Bezeichnung ZE 40) nach EN 13813 als werksgemischter
und qualitätsüberwachter Trockenmörtel.
Estrich im Verbund nach DIN 18 560.
Einbau frisch in frisch in eine Haftbrücke aus maxit ZH
Zementhaftbrücke nach extra Position.
Vorgesehene Nutzung: _________________ z.B. Wohnungsbau
Verkehrslasten: _________KN/m2 Flächenlast;
__________KN Einzellast

Estrichnenndicke:  d = ........... mm
Verbrauch: ca. 19 kg/m2 und cm Schichtdicke

Produkt:  maxit plan 426
Einheit: m2

**01.02.0610 CT-C40-F7 plan 428 (ZE 40) auf Trennlage**
Einbau des Zement- Fließestrich CT-C40-F7 (alte
Bezeichnung ZE 40) nach EN 13813 als werksgemischter
und qualitätsüberwachter Trockenmörtel.
Estrich auf Trennlage nach DIN 18 560.
Vorgesehene Nutzung: _________________ z.B. Wohnungsbau
Vorgesehener Belag: __________________ z.B. Fliesen
Verkehrslasten: _________KN/m2 Flächenlast;
__________KN Einzellast

Estrichnenndicke:  d = ........... mm
Verbrauch: ca. 19 kg/m2 und cm Schichtdicke

Produkt:  maxit plan 426
Einheit: m2

**01.02.0620 CT-C40-F7 plan 428 (ZE 40) auf Dämmlage**
Einbau des Zement- Fließestrich CT-C40-F7 (alte
Bezeichnung ZE 40) nach EN 13813 als werksgemischter
und qualitätsüberwachter Trockenmörtel.
Estrich auf Dämmlage nach DIN 18 560.
Vorgesehene Nutzung: _________________ z.B. Wohnungsbau
Vorgesehener Belag: __________________ z.B. Fliesen
Verkehrslasten: _________KN/m2 Flächenlast;
__________KN Einzellast

Estrichnenndicke:  d = ........... mm
Verbrauch: ca. 19 kg/m2 und cm Schichtdicke

Produkt:  maxit plan 426
Einheit: m2

**01.02.0630 Estrichmehrdicken**
*** Bedarfsposition ohne GB
für Estrich aus vorhergehender Position
Mehrdicke je 5 mm/m2
Einheit: m2

*Hinweis*

**01.02.0640 Zulage für 2-lagigen Einbau**
*** Zuschlagsposition
*** Menge vom Bieter einzutragen
Zulage zur Vorposition für den Estricheinbau in 2 Lagen

**01.02.0660 maxit BM 4 Betonersatzmörtel**
Liefern und Einbauen eines kunststoffmodifizierten
zementgebundenen Betonersatzmörtels zur Egalisierung
für dynamisch beanspruchte, befahrbare Betonflächen in
Industrie- und Parkbauten

Produkt: maxit BM 4 Betonersatzmörtel

Das Produkt ist Teil des geprüften maxit
Betoninstandsetzungssystems Beanspruchungsklasse M 2
( PCC I, nach ZTV-Ing.2003 ). Zusatzprüfung M 3 für
statische Mitwirkung liegt vor.
Schichtdickenbereich 1 - 4 cm.
Das Produkt kann im Gefälle oder dem Untergrundgefälle
folgend verlegt werden.

maxit BM 4 wird frisch in frisch in die separat
ausgeschriebene maxit ZH Zementhaftbrücke eingebaut.
Zuvor ist der Untergrund sorgfältig vorzubereiten.
Mindestoberflächenhaftzugsfestigkeit: 1,5 N/mm2.

Die Angaben des neusten technischen Merkblattes von
maxit sind zu beachten.
Die dort gemachten Angaben zum Mischvorgang und zur
Nachbehandlung sind einzuhalten.

Minimale Schichtdicke: 10 mm
Maximale Schichtdicke: 40 mm
Empfohlene Schichtdicke: 30 mm

Verbrauch: ca. 20 kg/m2 und cm Schichtdicke
Produkt: maxit BM 4 Betonersatzmörtel
Einheit: m2

**01.02.0670 maxit BM 4 Betonersatzmörtel statisch mitwirkend**
Liefern und Einbauen eines kunststoffmodifizierten
zementgebundenen Betonersatzmörtels zur Egalisierung
für dynamisch beanspruchte, befahrbare Betonflächen in
Industrie- und Parkbauten.
Anwendung: Erhöhung des statischen Querschnittes von
Stahlbetonzwischendecken
Produkt: maxit BM 4 Betonersatzmörtel
Das Produkt ist Teil des geprüften maxit
Betoninstandsetzungssystems Beanspruchungsklasse M 2  (
PCC I, nach ZTV-Ing.2003 ). Zusatzprüfung M 3 für
statische Mitwirkung liegt vor.
Schichtdickenbereich 1 - 4 cm. Das Produkt kann im
Gefälle oder dem Untergrundgefälle folgend verlegt
werden.  maxit BM 4 wird frisch in frisch in die
separat ausgeschriebene maxit ZH Zementhaftbrücke
eingebaut.
Zuvor ist der Untergrund mit sehr großer Sorgfältigkeit
vorzubereiten.
Mindestoberflächenzugsfestigkeit: 1,5 N/mm2.
Grundlage des Einbaues ist eine statische Berechnung
durch ein Fachbüro.
Die Angaben des neusten technischen Merkblattes von
maxit sind zu beachten. Die dort gemachten Angaben zum
Mischvorgang und zur Nachbehandlung sind einzuhalten.

Minimale Schichtdicke: 10 mm
Maximale Schichtdicke: 40 mm
Empfohlene Schichtdicke: 30 mm

Verbrauch: ca. 20 kg/m2 und cm Schichtdicke
Produkt: maxit BM 4 Betonersatzmörtel
Einheit: m2

**01.02.0680 maxit BE 8 Betonersatzmörtel**
Liefern und Einbauen eines kunststoffmodifizierten
zementgebundenen Betonersatzmörtels zur Egalisierung
für dynamisch beanspruchte, befahrbare Betonflächen in
Industrie- und Parkbauten

Produkt: maxit BE 8 Betonersatzmörtel  Das Produkt ist
Teil des geprüften maxit Betoninstandsetzungssystems
Beanspruchungsklasse M 2  ( PCC I, nach ZTV-Ing.2003 ).
Schichtdickenbereich 2 - 10 cm. Das Produkt kann im
Gefälle oder dem Untergrundgefälle folgend verlegt
werden.  maxit BE 8 wird frisch in frisch in die
separat ausgeschriebene maxit ZH Zementhaftbrücke
eingebaut.
Zuvor ist der Untergrund sorgfältig vorzubereiten.
Mindestoberflächenhaftzugsfestigkeit: 1,5 N/mm2.  Die
Angaben des neusten technischen Merkblattes von maxit
sind zu beachten. Die dort gemachten Angaben zum
Mischvorgang und zur Nachbehandlung sind einzuhalten.

Minimale Schichtdicke: 20 mm Maximale Schichtdicke: 100
mm Empfohlene Schichtdicke: 50 mm
Verbrauch: ca. 20 kg/m2 und cm Schichtdicke
Produkt: maxit BE 8 Betonersatzmörtel
Einheit: m2

*Hinweis*

#### 01.03 Estricharbeiten Sonstiges

**01.03.0020 Facharbeiter Mittellohn**
Rapportleistung für unvorhergesehene Arbeiten. Die
Arbeiten sind nur in Absprache und nach Genehmigung
durch die Bauleitung auszuführen.

Mittellohn Facharbeiter
Einheit: Std.

**01.03.0030 Meisterstunde**
Rapportleistung für unvorhergesehene Arbeiten. Die
Arbeiten sind nur in Absprache und nach Genehmigung
durch die Bauleitung auszuführen.

Lohn Meisterstunde
Einheit: Std.

**01.03.0040 Vorarbeiter**
Rapportleistung für unvorhergesehene Arbeiten. Die
Arbeiten sind nur in Absprache und nach Genehmigung
durch die Bauleitung auszuführen.

Vorarbeiterstunde
Einheit: Std.

*Hinweis*

**01.03.0050 Helferstunde**
Rapportleistung für unvorhergesehene Arbeiten. Die
Arbeiten sind nur in Absprache und nach Genehmigung
durch die Bauleitung auszuführen.

Mittellohn Helferstunde
Einheit: Std.

**01.03.0070 Kugelstrahlmaschine mit Bedienung 30 - 40 cm Strahlbreite**
Kugelstrahlmaschine einschließlich Staubabsaugung und
Bedienung.
Verschleiß und Verbrauch ist einzurechnen.
Einschließlich Bedienung.

Strahlbreite über 30 bis 40 cm.
Einheit: Std.

**01.03.0080 Kugelstrahlmaschine mit Bedienung 20 - 30 cm Strahlbreite**
Kugelstrahlmaschine einschließlich Staubabsaugung und
Bedienung.
Verschleiß und Verbrauch ist einzurechnen.
Einschließlich Bedienung.

Strahlbreite über 20 bis 30 cm.
Einheit: Std.

**01.03.0090 Betonfräse über 30 bis 40 cm Fräsbreite**
Betonfräse einschließlich Staubabsaugung und Bedienung.
Verschleiß und Werkzeug ist einzurechnen.
Einschließlich Bedienung.

Fräsbreite über 30 bis 40 cm.
Einheit: Std.

**01.03.0100 Handfräse mit Diamantaufsatz**
Handfräse einschließlich Staubabsaugung und Bedienung.
Verschleiß und Werkzeug ist einzurechnen.

Diamantaufsatz für Beton- und/oder Zementestrichflächen
Einheit: Std.

**01.03.0110 Fugenschneider**
Fugenschneider einschließlich Staubabsaugung und
Bedienung.
Verschleiß und Werkzeug ist einzurechnen.
Einschließlich Bedienung.

Fugenbreite über 5 bis 20 cm.
Einheit: Std.

*Hinweis*

**01.03.0120 Eintellerschleifmaschine**
Eintellerschleifmaschine einschließlich Bedienung.
Verschleiß und Werkzeug ist einzurechnen.

Schleifpapier 16 -er Korn.
Einheit: Std.

**01.03.0140 Trennschneider (Flex)- Stein**
Trennschneider (Flex) einschließlich Staubabsaugung und
Bedienung.
Verschleiß und Trennscheiben sind einzurechnen.
Einschließlich Bedienung.

Steinscheiben.
Einheit: Std.

**01.03.0150 Trennschneider (Flex)- Metall**
Trennschneider (Flex) einschließlich Staubabsaugung und
Bedienung.
Verschleiß und Trennscheiben sind einzurechnen.
Einschließlich Bedienung.

Metallscheiben.
Einheit: Std.

**01.03.0160 Bohrhammer**
Bohrhammer einschließlich Staubabsaugung und Bedienung.
Verschleiß und Bohrer sind einzurechnen.
Einschließlich Bedienung.

Beton- und Steinbohrer
Einheit: Std.

### 02 Schüttungen und Trockenestriche

*Hinweis*

#### 02.01 Vorbereitende Arbeiten

**02.01.0020 Untergrund fegen**
Vorhandenen Untergrund zur Aufnahme einer gebundenen
Schüttung besenrein vorbereiten.
Einheit: m2

**02.01.0030 Dielenfußboden vorbereiten**
Dielenfußboden zur Aufnahme eines Estrichs auf
Ausgleichsschüttung vorbereiten. Lose Dielen
nachschrauben, beschädigte Dielen auswechseln und
vorhandenen Altbelag entfernen. Abschließend mit Besen
abkehren und ggf. absaugen.
Altbelag:_______
Anteil der beschädigten Dielen:___%
Dielenformat:________
Einheit: m2

**02.01.0040 Dielenfußboden für Schallschutz vorbereiten**
Dielenfußboden zur Aufnahme eines Estrichs auf
Ausgleichsschüttung vorbereiten. Lose Dielen
nachschrauben, beschädigte Dielen auswechseln und
vorhandenen Altbelag entfernen. Abschließend mit Besen
abkehren und ggf. absaugen.
Altbelag:_______
Anteil der beschädigten Dielen:___%
Dielenformat:________
Überprüfung des Dielenauflagers auf Holzbalken:
Ist eine Entkopplung mittels Randstreifen nicht
vorhanden, so ist der Dielenbelag aufzunehmen und
Mineralwolle-Randstreifen 12/100 mm einzubringen.
Einheit: m2

**02.01.0050 Rieselschutz auf Dielenfußboden maxit clay RS 610 50 mm Überlappung**
Auslegen einer Lage Krepprieselschutzpapier maxit clay
RS 610 auf dem vorbereiteten Dielenfußboden mit 50 mm
Überlappung.
Einheit: m2

**02.01.0060 Rieselschutz auf Dielenfußboden maxit clay RS 610 100 mm Überlappung**
Auslegen einer Lage Krepprieselschutzpapier maxit clay
RS 610 auf dem vorbereiteten Dielenfußboden mit 100 mm
Überlappung für feinere Schüttungskörnungen.
Einheit: m2

**02.01.0070 Holzbalkendecke mit Einschub**
Holzbalkendecke mit Einschub zur Aufnahme einer
Dämmschüttung vorbereiten.
Fußbodendielen entfernen, Verunreinigungen ausräumen.
Auslegen eines Rieselschutzes aus maxit clay RS 610
Krepprieselschutz und an den Balken hochführen und
befestigen.
Verfüllen mit Hohlraumschüttung nach Extra Position.
Einheit: m2

**02.01.0080 Neuen Einschub einbauen**
Liefern und Einbauen eines neuen Einschubes für
unterseitig sichtbare Holzkonstruktion.
Rieselschutz maxit clay RS 610 in einer Lage mit 50 mm
Überlappung auflegen und bis zum Balken hochziehen und
befestigen.
Material: ________
Dicke: ______mm
Einschließlich aller Zuschnitte und Nebenarbeiten.
Einheit: m2

**02.01.0090 Deckenfläche für Volldämmung mit Kanthölzern auslegen**
Deckenfläche mit Kanthölzern auf vorhandener Decke für
Volldämmung zwischen den Lagerhölzern auslegen.
Anschließend mit maxit clay HS 116 oberflächenbündig
auffüllen (Extra Position). Nach dem Verfüllen
Deckenfläche mit einer begehbaren Nutzschicht versehen
(Extra Position).
Kanthölzer im Format ____mm/____mm
Achsabstand _____cm
Einheit: m2

**02.01.0100 Deckenfläche mit Rauspund 22 mm belegen**
Die mit Hohlrauschüttung verfüllte Holzbalkendecke mit
einer begehbaren Nutzschicht versehen.
Material: Rauspundbretter 22 mm dick, verschraubt oder
vernagelt
Befestigungsabstand: _____cm
Zwischen Auflager und begehbarer Nutzschicht muss eine
Entkopplung mittels  Mineralwolle-Randstreifen 12/100
mm eingebracht werden.
Einschließlich aller Zuschnitte, Materialien und
Nebenarbeiten.
Einheit: m2

**02.01.0110 Deckenfläche mit Holzdielen 23 mm belegen**
Die mit Hohlrauschüttung verfüllte Holzbalkendecke mit
einer begehbaren Nutzschicht versehen.
Material: Holzdielen 23 mm dick, verschraubt oder
vernagelt
Befestigungsabstand: _____cm
Zwischen Auflager und begehbarer Nutzschicht muss eine
Entkopplung mittels Schaumstoff-Randstreifen 4 mm Dicke
eingebracht werden.
Einschließlich aller Zuschnitte, Materialien und
Nebenarbeiten.
Einheit: m2

**02.01.0120 Deckenfläche mit Holzspanplatte V 100 22 mm belegen**
Die mit Hohlrauschüttung verfüllte Holzbalkendecke mit
einer begehbaren Nutzschicht versehen.
Material: Holzspanplatten V 100, 22 mm dick,
verschraubt oder vernagelt
Befestigungsabstand: _____cm
Zwischen Auflager und begehbarer Nutzschicht muss eine
Entkopplung mittels Schaumstoff-Randstreifen 4 mm Dicke
eingebracht werden.
Einschließlich aller Zuschnitte, Materialien und
Nebenarbeiten.
Einheit: m2

*Hinweis*

**02.01.0130 Deckenfläche mit Holzwerkstoffplatte OSB 22 mm belegen**
Die mit Hohlrauschüttung verfüllte Holzbalkendecke mit
einer begehbaren Nutzschicht versehen.
Material: Holzwerkstoffplatten OSB, 22 mm dick,
verschraubt oder vernagelt
Befestigungsabstand: _____cm
Zwischen Auflager und begehbarer Nutzschicht muss eine
Entkopplung mittels Schaumstoff-Randstreifen 4 mm Dicke
eingebracht werden.
Einschließlich aller Zuschnitte, Materialien und
Nebenarbeiten.
Einheit: m2

**02.01.0150 Feuchtigkeitssperre nach DIN 18159**
Liefern uns Aufbringen einer Feuchtigkeitssperre gem.
DIN 18159
aus _________________________, die ca. __ cm
bis zur weiteren Abdichtung in den Wänden hoch geführt
wird.
Einheit: m2

*Hinweis*
Platten auf der Schüttung bei Zement-, Magnesia-, oder
CAF-Estrich

**02.01.0160 PE-Folie 0,2 mm verlegen**
Bei neuen Betondecken oder über Nassräumen
PE-Folie 0,2 mm dick mit 50 mm Überlappung lose
verlegen.
Einheit: m2

**02.01.0180 Holzweichfaserplatte maxit clay HWP 550**
Liefern und Einbauen von maxit clay HWP 550
Holzweichfaserplatte auf der Schüttung.
Dicke 8 mm.
Fugenversetzt dicht aneinanderstoßend verlegen und
Kreuzfugen vermeiden.
Einschließlich aller Zuschnitte und Nebenarbeiten.
Einheit: m2

**02.01.0190 Abdeckung mit maxit clay WP 600 Wellpappe**
Liefern und Einbauen von maxit clay WP 600 Wellpappe
auf der Schüttung.
Fugenversetzt dicht aneinanderstoßend verlegen und
Kreuzfugen vermeiden.
Einschließlich aller Zuschnitte und Nebenarbeiten.
Einheit: m2

**02.01.0200 Gipskarton Bauplatte 9,5 mm als Trennlage**
Liefern und Einbauen einer Gipskarton Bauplatte (GKB)
Trennlage auf der Schüttung.
Rigips Bauplatte
Dicke 9,5 mm.
Fugenversetzt dicht aneinanderstoßend verlegen und
Kreuzfugen vermeiden.
Einschließlich aller Zuschnitte und Nebenarbeiten.
Einheit: m2

**02.01.0210 Gipskarton Bauplatte 9,5 mm zweilagig als Trennlage**
Liefern und Einbauen von Gipskarton Bauplatten (GKB) in
2 Lagen als Trennlage auf der Schüttung.
Rigips Bauplatte
Dicke 9,5 mm je Lage, insgesamt 19 mm
Fugenversetzt dicht aneinanderstoßend verlegen und
Kreuzfugen vermeiden.
Einschließlich aller Zuschnitte und Nebenarbeiten.
Einheit: m2

*Hinweis*
Bei Zement-, Magnesia- oder CAF-Estrich

**02.01.0220 Hartschaum PS 20 SE 2-lagig**
Liefern und Einbauen von 2 Lagen PS 20 SE auf der
Schüttung.
Fugenversetzt dicht aneinanderstoßend verlegen und
Kreuzfugen vermeiden.
Einschließlich aller Zuschnitte und Nebenarbeiten.
Einheit: m2

**02.01.0240 Ölpapierabdeckung**
Abdeckung aus Ölpapier lose mit ca. 10 cm Überlappung
verlegen.
Einheit: m2

*Hinweis*

**02.01.0250 Bitumenepapierabdeckung**
Abdeckung aus Bitumenpapier lose mit ca. 10 cm
Überlappung verlegen.
Einheit: m2

**02.01.0270 Holzweichfaserplatte maxit clay HWP 550**
Liefern und Einbauen von maxit clay HWP 550
Holzweichfaserplatte auf der Schüttung.
Dicke 8 mm.
Fugenversetzt dicht aneinanderstoßend verlegen und
Kreuzfugen vermeiden.
Einschließlich aller Zuschnitte und Nebenarbeiten.
Einheit: m2

**02.01.0280 Hartfaserplatte 3 mm**
Liefern und Einbauen der 3 mm dicken Hartfaserplatten
nach Herstellervorschrift als Bestandteil eines
geprüften Schallschutzaufbaues auf Holzbalkendecken.
Nachfolgend z. B. mit
Mineralfaser-Trittschalldämmplatten belegen (Extra
Position).
Einschließlich aller Zuschnitte und Nebenarbeiten.
Einheit: m2

**02.01.0290 Mineralfaser-Trittschalldämmplatten 10 mm**
Liefern und Einbauen einer
Mineralfaser-Trittschalldämmplatte auf der Schüttung.
Dicke 10 mm.
Fugenversetzt dicht aneinanderstoßend verlegen und
Kreuzfugen vermeiden.
Einschließlich aller Zuschnitte und Nebenarbeiten.
Einheit: m2

**02.01.0300 Trittschalldämmplatte Typ Rockwool TK 28/25 mm**
Liefern und Einbauen der Trittschalldämmplatten nach
Herstellervorschrift als Bestandteil eines geprüften
Schallschutzaufbaues auf Holzbalkendecken.
Typ: Rockwool TK 28/25 mm
Einschließlich aller Zuschnitte und Nebenarbeiten.
Einheit: m2

**02.01.0310 Wollfilz**
Abdeckung aus Wollfilz lose mit ca. 10 cm Überlappung
verlegen.
Einheit: m2

**02.01.0320 Glasvlies**
Abdeckung aus Glasvlies lose mit ca. 10 cm Überlappung
verlegen.
Einheit: m2

*Hinweis*

#### 02.02 Schüttungen einbauen

**02.02.0020 maxit clay GB 308 gebundene Schüttung**
Liefern und einbauen von maxit clay GB 308 gebundene
Schüttung als Ausgleich und zur Hohlraumverfüllung.
Zement-Blähtongemisch gebunden nach DIN 18560.
Einbauhöhe: ab 30 mm bis unbegrenzt
Rohrleitungen und Kabel müssen mindestens 30 mm
überdeckt sein.
Das Blähtonmaterial GB 308 wird mit dem Binder GB 320
zum Beispiel im Freifallmischer gemischt.
Druckfestigkeit der ausgehärteten Mischung: > 2,0 N/mm2

Die gebundene Schüttung muss mit einer Estrichplatte
zur Lastverteilung belegt werden.
Baustoffklasse A 1
Dichte: ca. 600 kg/m3

Ergiebigkeit: ca. 45 Liter je 50 Liter-Sack im
eingebauten Zustand
Untergrund:............................................
................
Verfüllung oder Ausgleich: von .................... cm
bis ..................... cm
im Mittel: _______ cm
Die Abrechnung erfolgt nach Aufmass vor Ort sowie auf
Lieferscheinnachweis.
Produkt:  maxit clay GB 308 und GB 320 gebundene
Schüttung
Einheit: m2

*Hinweis*

**02.02.0030 maxit clay GB 308 mit Schnellbinder GB 330**
Liefern und einbauen von maxit clay GB 308 gebundene
Schüttung als Ausgleich und zur Hohlraumverfüllung.
Zement-Blähtongemisch gebunden nach DIN 18560.
Einbauhöhe: ab 30 mm bis unbegrenzt
Rohrleitungen und Kabel müssen mindestens 30 mm
überdeckt sein.
Das Blähtonmaterial GB 308 wird mit dem Schnellbinder
GB 330 zum Beispiel im Freifallmischer gemischt.
Druckfestigkeit der ausgehärteten Mischung: > 2,0 N/mm2

Die gebundene Schüttung muss mit einer Estrichplatte
zur Lastverteilung belegt werden.
Baustoffklasse A 1
Dichte: ca. 600 kg/m3

Ergiebigkeit: ca. 45 Liter je 50 Liter-Sack im
eingebauten Zustand
Untergrund:............................................
................
Verfüllung oder Ausgleich: von .................... cm
bis ..................... cm
im Mittel: _______ cm
Die Abrechnung erfolgt nach Aufmass vor Ort sowie auf
Lieferscheinnachweis.
Produkt:  maxit clay GB 308 und GB 330 gebundene
Schüttung
Einheit: m2

**02.02.0040 maxit clay AS 102 1-2 mm > 5 mm Schichtdicke**
Liefern und Einbauen einer Trockenschüttung auf
Blähtonbasis maxit clay AS 102.
Schüttungsmaterial ausbringen und planeben über Lehren
abziehen. Rohrleitungen und Kabel müssen mindestens 5
mm überdeckt sein.
Das Abdecken der Trockenschüttung erfolgt z.B. mit
Holzweichfaserplatten nach extra Position.
Korngröße 1 - 2 mm
Schüttdichte ca. 600 kg/m3
Korneigenfestigkeit: mind. 2,0 N/mm2
Baustoffklasse nach DIN 4102: A 1
Mindesteinbaudicke: 5 mm
Geplante Einbaudicke: _____mm

Produkt: maxit clay AS 102 Schallschutzschüttung
Einheit: m2

**02.02.0050 maxit clay AS 104 2-4 mm > 15 mm Schichtdicke**
Liefern und Einbauen einer Trockenschüttung auf
Blähtonbasis maxit clay AS 104.
Schüttungsmaterial ausbringen und planeben über Lehren
abziehen. Rohrleitungen und Kabel müssen mindestens 5
mm überdeckt sein.
Das Abdecken der Trockenschüttung erfolgt z.B. mit
Holzweichfaserplatten nach extra Position.
Korngröße 2 - 4 mm
Schüttdichte ca. 450 kg/m3
Korneigenfestigkeit: mind. 1,2 N/mm2
Baustoffklasse nach DIN 4102: A 1
Mindesteinbaudicke: 15 mm
Geplante Einbaudicke: _____mm

Produkt: maxit clay AS 104 Trockenschüttung
Einheit: m2

*Hinweis*

**02.02.0060 maxit clay AS 108 4-8 mm leicht > 30 mm Schichtdicke**
Liefern und Einbauen einer leichten Trockenschüttung
auf Blähtonbasis maxit clay AS 108.
Schüttungsmaterial ausbringen und planeben über Lehren
abziehen. Rohrleitungen und Kabel müssen mindestens 30
mm überdeckt sein.
Das Abdecken der Trockenschüttung erfolgt z.B. mit
Holzweichfaserplatten nach extra Position.
Korngröße 4 - 8 mm
Schüttdichte ca. 390 kg/m3
Korneigenfestigkeit:  mind. 1,8 N/mm2
Baustoffklasse nach DIN 4102: A 1
Mindesteinbaudicke: 30 mm
Geplante Einbaudicke: _____mm

Produkt: maxit clay AS 108 Trockenschüttung leicht
Einheit: m2

**02.02.0070 maxit clay AS 102 1-2 mm > 50 mm Schichtdicke für Schalldämpfung**
Liefern und Einbauen einer Trockenschüttung zur
Schalldämpfung auf Blähtonbasis maxit clay AS 102.
Schüttungsmaterial ausbringen und planeben über Lehren
abziehen. Rohrleitungen und Kabel müssen mindestens 15
mm überdeckt sein.
Das Abdecken der Trockenschüttung erfolgt nach Extra
Position mit
Gipsfaser-Trockenestrich Rigidur 20, Dicke 20 mm

Korngröße 1 - 2 mm
Schüttdichte ca. 600 kg/m3
Korneigenfestigkeit: mind. 2,0 N/mm2
Baustoffklasse nach DIN 4102: A 1
Mindesteinbaudicke: 50 mm
Geplante Einbaudicke: _____mm

Produkt: maxit clay AS 102 Schallschutzschüttung
Einheit: m2

**02.02.0080 maxit clay AS 102 1-2 mm > 100 mm Schichtdicke für Schalldämpfung**
Liefern und Einbauen einer Trockenschüttung zur
erhöhten Schalldämpfung auf Blähtonbasis maxit clay AS
102.
Schüttungsmaterial ausbringen und planeben über Lehren
abziehen. Rohrleitungen und Kabel müssen mindestens 15
mm überdeckt sein.
Das Abdecken der Trockenschüttung erfolgt nach Extra
Position mit
Gipsfaser-Trockenestrich Rigidur 20, Dicke 20 mm

Korngröße 1 - 2 mm
Schüttdichte ca. 600 kg/m3
Korneigenfestigkeit: mind. 2,0 N/mm2
Baustoffklasse nach DIN 4102: A 1
Mindesteinbaudicke: 100 mm
Geplante Einbaudicke: _____mm

Produkt: maxit clay AS 102 Schallschutzschüttung
Einheit: m2

**02.02.0090 maxit clay AS 104 2-4 mm > 50 mm Schichtdicke für Schalldämpfung**
Liefern und Einbauen einer Trockenschüttung zur
Schalldämpfung auf Blähtonbasis maxit clay AS 104.
Schüttungsmaterial ausbringen und planeben über Lehren
abziehen. Rohrleitungen und Kabel müssen mindestens 15
mm überdeckt sein.
Das Abdecken der Trockenschüttung erfolgt nach Extra
Position mit
Gipsfaser-Trockenestrich Rigidur 20, Dicke 20 mm

Korngröße 2 - 4 mm
Schüttdichte ca. 450 kg/m3
Korneigenfestigkeit: mind. 1,2 N/mm2
Baustoffklasse nach DIN 4102: A 1
Mindesteinbaudicke: 50 mm
Geplante Einbaudicke: _____mm

Produkt: maxit clay AS 104 Ausgleichsschüttung
Einheit: m2

*Hinweis*

**02.02.0100 maxit clay AS 108 4-8 mm leicht > 50 mm Schichtdicke für Schalldämpfun g**
Liefern und Einbauen einer leichten Trockenschüttung
zur Schalldämpfung auf Blähtonbasis maxit clay AS 108.
Schüttungsmaterial ausbringen und planeben über Lehren
abziehen. Rohrleitungen und Kabel müssen mindestens 30
mm überdeckt sein.
Das Abdecken der Trockenschüttung erfolgt nach Extra
Position mit
Gipsfaser-Trockenestrich Rigidur 20, Dicke 20 mm

Korngröße 2 - 4 mm
Schüttdichte ca. 390 kg/m3
Korneigenfestigkeit: mind. 1,8 N/mm2
Baustoffklasse nach DIN 4102: A 1
Mindesteinbaudicke: 50 mm
Geplante Einbaudicke: _____mm

Produkt: maxit clay AS 108 Ausgleichsschüttung
Einheit: m2

**02.02.0110 maxit clay HS 116 8-16 mm > 100 mm Schichtdicke**
Liefern und Einbauen einer leichten Hohlraumschüttung
auf Blähtonbasis maxit clay HS 116.
Schüttungsmaterial zwischen den Balken ausbringen und
über deren Oberkante abziehen.
Das Aufbringen einer begehbaren Nutzschicht erfolgt
nach extra Position.
Korngröße 8 - 16 mm
Schüttdichte ca. 300 kg/m3
Korneigenfestigkeit:  mind. 0,7 N/mm2
Baustoffklasse nach DIN 4102: A 1
Mindesteinbaudicke: 100 mm
Geplante Einbaudicke: _____mm

Produkt: maxit clay HS 116 Hohlraumschüttung

**02.02.0120 maxit clay AS 102 1-2 mm > 100 mm Schichtdicke**
Liefern und Einbauen einer schweren Hohlraumschüttung
auf Blähtonbasis maxit clay AS 102.
Schüttungsmaterial zwischen den Balken ausbringen und
über deren Oberkante abziehen.
Das Aufbringen einer begehbaren Nutzschicht erfolgt
nach extra Position.
Korngröße 1 - 2 mm
Schüttdichte ca. 600 kg/m3
Korneigenfestigkeit:  mind. 2,0 N/mm2
Baustoffklasse nach DIN 4102: A 1
Mindesteinbaudicke: 100 mm
Geplante Einbaudicke: _____mm

Produkt: maxit clay AS 102 Ausgleichsschüttung

*Hinweis*

**02.02.0130 maxit clay AS 102 1-2 mm > 130 mm Schichtdicke**
Liefern und Einbauen einer schweren Hohlraumschüttung
auf Blähtonbasis maxit clay AS 102.
Schüttungsmaterial zwischen den Balken ausbringen und
über deren Oberkante abziehen.
Das Aufbringen einer begehbaren Nutzschicht erfolgt
nach extra Position.
Korngröße 1 - 2 mm
Schüttdichte ca. 600 kg/m3
Korneigenfestigkeit:  mind. 2,0 N/mm2
Baustoffklasse nach DIN 4102: A 1
Mindesteinbaudicke: 130 mm
Geplante Einbaudicke: _____mm

Produkt: maxit clay AS 102 Ausgleichsschüttung

**02.02.0140 maxit clay AS 102 1-2 mm > 5 mm Schichtdicke**
Liefern und Einbauen einer Trockenschüttung auf
Blähtonbasis maxit clay AS 102 als Schüttung unter
Nassestrichen.
Schüttungsmaterial ausbringen und planeben über Lehren
abziehen. Rohrleitungen und Kabel müssen mindestens 5
mm überdeckt sein.
Das Abdecken der Trockenschüttung erfolgt nach extra
Position mit z.B.
Holzweichfaserplatten oder Gipskarton Bauplatten 9,5 mm
oder PS 20 in 2 Lagen oder
Mineralfasertrittschalldämmplatten.
Darauf wird eine Trennlage (Extra Position) aus Öl-
oder Bitumenpapier ausgelegt.
Korngröße 1 - 2 mm
Schüttdichte ca. 600 kg/m3
Korneigenfestigkeit: mind. 2,0 N/mm2
Baustoffklasse nach DIN 4102: A 1
Mindesteinbaudicke: 5 mm
Geplante Einbaudicke: _____mm

Produkt: maxit clay AS 102 Schallschutzschüttung
Einheit: m2

**02.02.0150 maxit clay AS 104 2-4 mm > 15 mm Schichtdicke**
Liefern und Einbauen einer Trockenschüttung auf
Blähtonbasis maxit clay AS 104 als Schüttung unter
Nassestrichen.
Schüttungsmaterial ausbringen und planeben über Lehren
abziehen. Rohrleitungen und Kabel müssen mindestens 5
mm überdeckt sein.
Das Abdecken der Trockenschüttung erfolgt nach extra
Position mit z.B.
-  Holzweichfaserplatten oder Gipskarton
Bauplatten 9,5 mm oder PS 20 in 2 Lagen oder
Mineralfasertrittschalldämmplatten.
Darauf wird eine Trennlage (Extra Position) aus Öl-
oder Bitumenpapier ausgelegt.
Korngröße 2 - 4 mm
Schüttdichte ca. 450 kg/m3
Korneigenfestigkeit: mind. 1,2 N/mm2
Baustoffklasse nach DIN 4102: A 1
Mindesteinbaudicke: 15 mm
Geplante Einbaudicke: _____mm

Produkt: maxit clay AS 104 Trockenschüttung
Einheit: m2

**02.02.0160 maxit clay AS 108 4-8 mm leicht > 30 mm Schichtdicke**
Liefern und Einbauen einer leichten Trockenschüttung
auf Blähtonbasis maxit clay AS 108 als Schüttung unter
Nassestrichen.
Schüttungsmaterial ausbringen und planeben über Lehren
abziehen. Rohrleitungen und Kabel müssen mindestens 30
mm überdeckt sein.
Das Abdecken der Trockenschüttung erfolgt nach extra
Position mit z.B.
-  Holzweichfaserplatten oder Gipskarton
Bauplatten 9,5 mm oder PS 20 in 2 Lagen oder
Mineralfasertrittschalldämmplatten.
Darauf wird eine Trennlage (Extra Position) aus Öl-
oder Bitumenpapier ausgelegt.
Korngröße 4 - 8 mm
Schüttdichte ca. 390 kg/m3
Korneigenfestigkeit:  mind. 1,8 N/mm2
Baustoffklasse nach DIN 4102: A 1
Mindesteinbaudicke: 30 mm
Geplante Einbaudicke: _____mm

Produkt: maxit clay AS 108 Trockenschüttung leicht
Einheit: m2

*Hinweis*

#### 02.03 Gussasphalt und Trockenestrich einbauen

**02.03.0010 Trockenestrichelemente allgemein**
Liefern und Einbauen von Trockenestrichelementen
aus ____________________________
Dicke:_________mm
Einschließlich aller erforderlichen Zuschnitte und
Nebenarbeiten.
Verlegevorschriften des Herstellers sind einzuhalten.
Einheit: m2

**02.03.0020 Trockenestrich aus Holzspanplatten V 100**
Liefern und Einbauen von Trockenestrichelementen aus
Holzspanplatten V 100
Dicke: >= 22 mm
Einschließlich aller erforderlichen Zuschnitte und
Nebenarbeiten.
Verlegevorschriften des Herstellers sind einzuhalten.
Einheit: m2

**02.03.0030 Trockenestrich aus Holzspanplatten V 100 G**
Liefern und Einbauen von Trockenestrichelementen aus
Holzspanplatten V 100 G
Dicke: >= 22 mm
Einschließlich aller erforderlichen Zuschnitte und
Nebenarbeiten.
Verlegevorschriften des Herstellers sind einzuhalten.
Einheit: m2

**02.03.0045 Trockenestrich aus Holzspan-Verlegeplatten auf Gipskartonplatte**
Liefern und Einbauen von Trockenestrichelementen aus
Holzspan-Verlegeplatten auf lastverteilender
Gipskartonplatte (Extra Position).
Dicke: >= 22 mm
Einschließlich aller erforderlichen Zuschnitte und
Nebenarbeiten.
Verlegevorschriften des Herstellers sind einzuhalten.
Einheit: m2

**02.03.0047 Trockenestrich aus Holzwerkstoffplatten OSB**
Liefern und Einbauen von Trockenestrichelementen aus
Holzwerkstoffplatten OSB
Dicke: >= 22 mm
Einschließlich aller erforderlichen Zuschnitte und
Nebenarbeiten.
Verlegevorschriften des Herstellers sind einzuhalten.
Einheit: m2

**02.03.0048 Trockenestrich aus zementgebundenen Holzspanplatten 22 mm**
Liefern und Einbauen von Trockenestrich aus
zementgebundenen Holzspanplatten
Dicke: >= 22 mm
Einschließlich aller erforderlichen Zuschnitte und
Nebenarbeiten.
Verlegevorschriften des Herstellers sind einzuhalten.
Einheit: m2

**02.03.0049 Trockenestrich aus Gips-Holzspan-Verlegeplatten 22 mm**
Liefern und Einbauen von Trockenestrich aus
Gips-Holzspan-Verlegeplatten auf lastverteilender
Gipskartonplatte z.B. Gypperfect oder ähnlich.
Dicke: >= 22 mm
Einschließlich aller erforderlichen Zuschnitte und
Nebenarbeiten.
Verlegevorschriften des Herstellers sind einzuhalten.
Einheit: m2

**02.03.0059 Trockenestrich aus Gipskarton-Unterboden**
Liefern und Einbauen von Trockenestrichelementen aus
Gipskarton-Unterboden z.B. rigips.
Dicke: >= 25 mm
Einschließlich aller erforderlichen Zuschnitte und
Nebenarbeiten.
Verlegevorschriften des Herstellers sind einzuhalten.
Einheit: m2

**02.03.0069 Trockenestrich aus 2 Lagen Gipskarton-Bauplatten 12,5 mm**
Liefern und Einbauen von Trockenestrich aus
Gipskarton-Bauplatten 12,5 mm in 2 Lagen z.B. Rigiplan.
Dicke: 25 mm insgesamt
Einschließlich aller erforderlichen Zuschnitte und
Nebenarbeiten.
Verlegevorschriften des Herstellers sind einzuhalten.
Einheit: m2

*Hinweis*

**02.03.0079 Trockenestrich Fertigparkett-Dielen schwimmend verlegt**
Liefern und Einbauen von Trockenestrich aus schwimmend
verlegten Fertigparkettdielen z.B. Pfleiderer. Die
Verlegung erfolgt auf 2 Lagen Gipskarton-Bauplatten
(Extra Position).
Dicke: >= 22 mm
Einschließlich aller erforderlichen Zuschnitte und
Nebenarbeiten.
Verlegevorschriften des Herstellers sind einzuhalten.
Einheit: m2

**02.03.0099 Rigidur-Trockenestrichelemente Aufbau F 90**
Liefern und Einbauen Rigidur-Trockenestrich auf
Trockenschüttung maxit clay AS 104 2-4mm > 20 mm
Einbaudicke. Verlegen nach Herstellervorschrift
Gipsfaser-Trockenestrich 2 x 10 mm
oder
Gipsfaser-Trockenestrich 2 x 12,5 mm
oder
Gipsfaser-Trockenestrich 2 x 10 mm + 20 mm EPS
oder
Gipsfaser-Trockenestrich 2 x 10 mm + 30 mm EPS
Einheit: m2

*Hinweis*

**02.03.0109 Rigidur-Trockenestrichelement Aufbau F 120**
Liefern und Einbauen Rigidur-Trockenestrich 30 MF auf
Trockenschüttung maxit clay AS 104 2-4mm > 20 mm
Einbaudicke. Verlegen nach Herstellervorschrift
Gipsfaser-Trockenestrich 2 x 10 mm + 10 mm Mineralfaser
oder
Gipsfaser-Trockenestrich 2 x 12,5 mm + 10 mm
Mineralfaser (35 MF)
oder
Gipsfaser-Trockenestrich 2 x 12,5 mm + 20 mm EPS (45
PS)
Einheit: m2

**02.03.0129 Gipsfaser-Trockenestrich Rigidur 20, Dicke 20 mm**
Liefern und Einbauen von Gipsfaser-Trockenestrich
Rigidur 20 entsprechend der geprüften Schallschutz
Konstruktion.
Dicke: 20 mm
Einschließlich aller erforderlichen Zuschnitte und
Nebenarbeiten.
Verlegevorschriften des Herstellers sind einzuhalten.
Einheit: m2

**02.03.0139 Gipsfaser-Trockenestrich 2 x 10 mm auf 10 mm Mineralfaserplatte**
Liefern und Einbauen von Gipsfaser-Trockenestrich in 2
Lagen zu je 10 mm Dicke auf 10 mm Mineralfaserplatten
(Extra Position), die auf 3 mm Hartfaserplatten (Extra
Position) verlegt werden. Entsprechend der geprüften
Schallschutz Konstruktion.
Dicke: 2 x 10 mm
Einschließlich aller erforderlichen Zuschnitte und
Nebenarbeiten.
Verlegevorschriften des Herstellers sind einzuhalten.
Einheit: m2

**02.03.0149 Perlcon-TE, 25 mm**
Liefern und Einbauen eines Trockenestrichs Perlcon-TE,
25 mm dick.
Der Einbau erfolgt auf einer Trittschalldämmplatte Typ
Rockwool TK 28/25 (Extra Position) und einer Lage
Rigips Bauplatte 9,5 mm (Extra Position) entsprechend
der geprüften Konstruktion. Nach Verlegevorschrift
verlegen. Einschließlich aller Zuschnitte und
Nebenarbeiten.
Einheit: m2

*Hinweis*

**02.03.0159 Fußbodenverlegeplatte 22 mm auf 3 mm Hartfaserplatte**
Liefern und Einbauen einer Fußbodenverlegeplatte 22 mm
Dicke, die auf 3 mm Hartfaserplatten (Extra Position)
verlegt werden. Entsprechend der geprüften Schallschutz
Konstruktion.
Dicke: 22 mm
Einschließlich aller erforderlichen Zuschnitte und
Nebenarbeiten.
Verlegevorschriften des Herstellers sind einzuhalten.
Einheit: m2

*Hinweis*

**02.03.0179 Fußbodenheizungssystem allgemein**
Liefern und Einbauen eines Fußbodenheizungssystems auf
mit Wellpappe (Extra Position) oder
Holzweichfaserplatte (Extra Position) abgedeckter
Schüttung (Extra Position).
Heizungssystem____________________
Aufbauhöhe:______mm
Entsprechend den Herstellervorschriften verlegen.
Einheit: m2

**02.03.0199 Gussasphaltestrich einbauen**
Liefern und Einbauen eines Gussasphaltestrichs auf
gebundene oder lose Schüttung.
Der Einbau erfolgt auf maxit clay HWP 550
Holzweichfaserplatte (Extra Position) und auf eine
Abdeckung aus Wollfilz oder Glasvlies (Extra Position).
Härteklasse _____
Nenndicke: ______mm
Die Estrichdicke ist nach den zu erwartenden
Verkehrslasten gemäß Tabellen der DIN 18560 zu wählen.
Oberfläche mit Sand abreiben.
Einheit: m2

**02.03.0209 Gussasphaltestrich in Schallschutzkonstruktion**
Liefern und Einbauen eines Gussasphaltestrichs auf lose
Schüttung nach geprüfter Schallschutzkonstruktion.
Der Einbau erfolgt auf maxit clay HWP 550
Holzweichfaserplatte (Extra Position) und auf eine
Abdeckung aus Wollfilz oder Glasvlies (Extra Position).
Härteklasse _____
Nenndicke: 38 mm
Die Estrichdicke ist zusätzlich nach den zu erwartenden
Verkehrslasten gemäß Tabellen der DIN 18560 zu
überprüfen.
Oberfläche mit Sand abreiben.
Einheit: m2

*Hinweis*

#### 02.04 Schüttungen Sonstiges

**02.04.0020 Facharbeiter Mittellohn**
Rapportleistung für unvorhergesehene Arbeiten. Die
Arbeiten sind nur in Absprache und nach Genehmigung
durch die Bauleitung auszuführen.

Mittellohn Facharbeiter
Einheit: Std.

**02.04.0030 Meisterstunde**
Rapportleistung für unvorhergesehene Arbeiten. Die
Arbeiten sind nur in Absprache und nach Genehmigung
durch die Bauleitung auszuführen.

Lohn Meisterstunde
Einheit: Std.

**02.04.0040 Vorarbeiter**
Rapportleistung für unvorhergesehene Arbeiten. Die
Arbeiten sind nur in Absprache und nach Genehmigung
durch die Bauleitung auszuführen.

Vorarbeiterstunde
Einheit: Std.

**02.04.0050 Helferstunde**
Rapportleistung für unvorhergesehene Arbeiten. Die
Arbeiten sind nur in Absprache und nach Genehmigung
durch die Bauleitung auszuführen.

Mittellohn Helferstunde
Einheit: Std.

**02.04.0060 Kugelstrahlmaschine mit Bedienung 30 - 40 cm Strahlbreite**
Kugelstrahlmaschine einschließlich Staubabsaugung und
Bedienung.
Verschleiß und Verbrauch ist einzurechnen.
Einschließlich Bedienung.

Strahlbreite über 30 bis 40 cm.
Einheit: Std.

**02.04.0070 Kugelstrahlmaschine mit Bedienung 20 - 30 cm Strahlbreite**
Kugelstrahlmaschine einschließlich Staubabsaugung und
Bedienung.
Verschleiß und Verbrauch ist einzurechnen.
Einschließlich Bedienung.

Strahlbreite über 20 bis 30 cm.
Einheit: Std.

**02.04.0080 Betonfräse über 30 bis 40 cm Fräsbreite**
Betonfräse einschließlich Staubabsaugung und Bedienung.
Verschleiß und Werkzeug ist einzurechnen.
Einschließlich Bedienung.

Fräsbreite über 30 bis 40 cm.
Einheit: Std.

**02.04.0090 Handfräse mit Diamantaufsatz**
Handfräse einschließlich Staubabsaugung und Bedienung.
Verschleiß und Werkzeug ist einzurechnen.

Diamantaufsatz für Beton- und/oder Zementestrichflächen
Einheit: Std.

**02.04.0100 Fugenschneider**
Fugenschneider einschließlich Staubabsaugung und
Bedienung.
Verschleiß und Werkzeug ist einzurechnen.
Einschließlich Bedienung.

Fugenbreite über 5 bis 20 cm.
Einheit: Std.

**02.04.0110 Eintellerschleifmaschine**
Eintellerschleifmaschine einschließlich Bedienung.
Verschleiß und Werkzeug ist einzurechnen.

Schleifpapier 16 -er Korn.
Einheit: Std.

**02.04.0120 Trennschneider (Flex)- Stein**
Trennschneider (Flex) einschließlich Staubabsaugung und
Bedienung.
Verschleiß und Trennscheiben sind einzurechnen.
Einschließlich Bedienung.

Steinscheiben.
Einheit: Std.

**02.04.0130 Trennschneider (Flex)- Metall**
Trennschneider (Flex) einschließlich Staubabsaugung und
Bedienung.
Verschleiß und Trennscheiben sind einzurechnen.
Einschließlich Bedienung.

Metallscheiben.
Einheit: Std.

**02.04.0140 Bohrhammer**
Bohrhammer einschließlich Staubabsaugung und Bedienung.
Verschleiß und Bohrer sind einzurechnen.
Einschließlich Bedienung.

Beton- und Steinbohrer
Einheit: Std.

### 03 Bodenbelagsarbeiten

*Hinweis*

#### 03.01 Vorbereitende Arbeiten

**03.01.0020 Untergrund abfegen**
Untergrund mit Besen grob abfegen und anschließend mit
Industriestaubsauger staubfrei absaugen.
Einheit: m2

**03.01.0030 Untergrund dampfstrahlen**
*** Bedarfsposition ohne GB
Reinigen der Rohbetondecke mittels Hochdruckreiniger
Überschusswasser mit Wassersauger aufnehmen
Einheit: m2

**03.01.0040 Fräsen**
Bauteil:

Die vorhandene Kontaminierung, minderfeste Schicht,
Altbeschichtung oder Klebstoffresten bis in den Beton
hinein komplett abzufräsen.
Art der abzufräsenden Schicht: ______________________
z.B. verölt

Frästiefe: ____________z.B. über  3 bis 6 mm

Die Zahl der Arbeitsgänge ist vom Bieter
eigenverantwortlich zu kalkulieren, dies gilt ebenso
für die Fräsrichtungen ( nur längs und/oder im
Kreuzgang ) und die Fräskopfbreite.
Das max. zulässige Fräsgerätegewicht ist zunächst auf
die max. zulässige Deckenlast auszulegen. Diese ist
beim Bauherrn zu erfragen. Jedes Fräsgerät muss vor dem
Einsatz, unter Angabe des Gesamtgewichtes, vorab vom
Bauherrn genehmigt werden.

Angebotene Fräse:_________, Gesamtgewicht:___________

Ebenso ist einzukalkulieren, dass auf verschiedenen
Teilflächen verschiedene Fräsen zum Einsatz kommen
können
Bei der Entsorgung des abgefrästen Materials ist
zunächst von einer Einstufung als Bauschutt auszugehen,
die fach- und sachgerechte, nachprüfbare Entsorgung
dieses Bauschuttes ist unabhängig von den anfallenden
Mengen im nachfolgenden Einheitspreis enthalten.
Wenn die Altbeschichtung, an der noch  Beton haften
wird, als Sonderabfallstoff zu entsorgen ist, wird dies
vom Auftraggeber gesondert ausgewiesen und auf Nachweis
nach Gewicht vergütet. Die Nachweise müssen eindeutig,
vollständig und nachvollziehbar sein. Diese Nachweise
sind dem Auftraggeber unaufgefordert vorzulegen. Der
nachfolgende Einheitspreis ändert sich bei einer
Sonderabfallentsorgung nicht.
Die Altbeschichtung ist vollständig vom Beton
abzufräsen.
Einschließlich Zwischenlagerung, Container- und
Deponiekosten.
Einheit: m2

**03.01.0050 Fräsen und Kugelstrahlen**
Bauteil:

Die vorhandene Kontaminierung, minderfeste Schicht,
Altbeschichtung oder Klebstoffresten bis in den Beton
hinein komplett abzufräsen.
Art der abzufräsenden Schicht: ______________________
z.B. verölt

Frästiefe: ____________z.B. über  3 bis 6 mm

Die Zahl der Arbeitsgänge ist vom Bieter
eigenverantwortlich zu kalkulieren, dies gilt ebenso
für die Fräsrichtungen ( nur längs und/oder im
Kreuzgang ) und die Fräskopfbreite.
Das max. zulässige Fräsgerätegewicht ist zunächst auf
die max. zulässige Deckenlast auszulegen. Diese ist
beim Bauherrn zu erfragen. Jedes Fräsgerät muss vor dem
Einsatz, unter Angabe des Gesamtgewichtes, vorab vom
Bauherrn genehmigt werden.

Angebotene Fräse:_________, Gesamtgewicht:___________

Ebenso ist einzukalkulieren, dass auf verschiedenen
Teilflächen verschiedene Fräsen zum Einsatz kommen
können. Das im Beton entstehende Fräsbild sollte das
nachfolgende Kugelstrahlen nicht zu sehr erschweren,
d.h. es sind geeignete Fräsköpfe zu verwenden.
Bei der Entsorgung des abgefrästen Materials ist
zunächst von einer Einstufung als Bauschutt auszugehen,
die fach- und sachgerechte, nachprüfbare Entsorgung
dieses Bauschuttes ist unabhängig von den anfallenden
Mengen im nachfolgenden Einheitspreis enthalten.
Abschließend die gefräste Betonoberfläche
Kugelstrahlen.
Anzahl der Arbeitsgänge: 1
Die Betonoberfläche ist vor erneuter Verschmutzung zu
schützen. Der Schutz der angrenzenden Bauteile sowie
des Umfeldes ist inbegriffen.
Wenn die Altbeschichtung, an der noch  Beton haften
wird, als Sonderabfallstoff zu entsorgen ist, wird dies
vom Auftraggeber gesondert ausgewiesen und auf Nachweis
nach Gewicht vergütet. Die Nachweise müssen eindeutig,
vollständig und nachvollziehbar sein. Diese Nachweise
sind dem Auftraggeber unaufgefordert vorzulegen. Der
nachfolgende Einheitspreis ändert sich bei einer
Sonderabfallentsorgung nicht.
Die Altbeschichtung ist vollständig vom Beton
abzufräsen.
Einschließlich Zwischenlagerung, Container- und
Deponiekosten.
Einheit: m2

**03.01.0060 Kugelstrahlen**
Bauteil:

Waagerechte bzw. leicht geneigte Betonflächen mittels
mobilem Schleuder-Strahl-Verfahren (z. B. Blastrac) von
altem Farbanstrich, Schlämme, mürbem Feinmörtel,
Verunreinigungen, losen Bestandteilen o. ä. befreien
und das Strahlgut entsorgen. Durch das Kugelstrahlen
ist die Betonoberfläche erkennbar abzutragen, die
gestrahlte Betonoberfläche muss eine porige, feinraue
Struktur aufweisen.
Die Betonoberfläche ist vor erneuter Verschmutzung zu
schützen. Der Schutz der angrenzenden Bauteile sowie
des Umfeldes ist inbegriffen.
Der Untergrund ist einmalig staubfrei im
Kugelstrahlverfahren vorzubereiten.
Die Haftzugfestigkeit des Untergrundes muss nach
einmaligem Strahlen mindestens
1,5 N/mm2 betragen.
Werden niedrigere Haftzugfestigkeiten gemessen, sind
zwischen AG und AN weitere Maßnahmen zu besprechen. Der
AN hat die Erreichung des Mindesthaftzugswertes nicht
zu vertreten. Das Kugelstrahlverfahren erfordert einen
oberseitig ausreichend festen Beton/Estrichuntergrund.
Das Kugelstrahlverfahren kann schlämmehaltige
Strahluntergründe nur beschränkt abtragen, dann sind
jedoch mehrere Kugelstrahlgänge notwendig. Diese sind
dem AN zusätzlich zu vergüten.
Anfallender Schutt ist Eigentum des AN und ist
fachgerecht zu entsorgen.
Zahl der Strahlgänge: 1
Einheit: m2

**03.01.0070 Höchstdruckwasserstrahlen > 600 bar**
Bauteil:

Vorhandene Betonoberfläche durch
Höchstdruckwasserstrahlen vorbereiten.
Strahldruck: über 600 bis 2000 bar
angebotener Strahldruck:_____________
Betonabtrag: über 0 bis 20 mm
Bewehrung freilegen
Schmutzwasser aufnehmen und über
Pufferbehälter/Absetzbecken führen.
Nach Beprobung und ggf. Neutralisation dem Abwassernetz
zuführen.
Schlamm ordnungsgemäß entsorgen.
Einheit: m2

**03.01.0080 Hochdruckwasserstrahlen bis 600 bar**
Betonfläche durch Hochdruckwasserstrahlen mit
mindestens 400 bar von Schlämme bzw. Zementhaut
Verunreinigungen losen Bestandteilen, Bitumenresten
o.ä. befreien und das Strahlgut entsorgen.  Die
verwendete Wassermenge ist umgehend nach dem Strahlgang
aufzunehmen und fachgerecht zu entsorgen. Dabei hat der
AN den nassen und trockenen Strahlabfall auf
wassergefährdete Stoffe und Zusammensetzungen zu prüfen
( z.B. Alkalität prüfen ). Evtl. notwendig werdende
Neutralisationen sind durch den AN nachweislich
auszuführen. Die vor und nach dieser Maßnahme
gemessenen Werte sind zu dokumentieren und
unaufgefordert dem AN vorzulegen.
Das anfallende Strahlwasser darf nicht durch
Bauwerksfugen, Öffnungen auf darunter liegende Flächen
gelangen.
Die gestrahlte Fläche muss rau, Lunker müssen geöffnet
sein. Die gestrahlten Flächen sind nochmals auf
Schadstellen zu überprüfen. Die Betonoberfläche ist vor
erneuter Verschmutzung zu schützen.
Der Schutz der angrenzenden Bauteile sowie des Umfeldes
ist inbegriffen.
Durch das Wasserstrahlen können im Vergleich zu anderen
Untergrundvorbereitungstechniken erhebliche
Rauhigkeiten auf der Rohbetondecke entstehen. Dies
erfordert u.a. einen Mehraufwand bei dem nachfolgenden
Spachtel- und Beschichtungsarbeiten. Zwischen AN und AG
ist dies vorab zu klären.

Oberflächenzugfestigkeit:  mind. 1,5 N/mm2, werden nach
dem Hochdruckwasserstrahlen geringere Werte gemessen,
sind  zw. AG und AN  weitere/andere Maßnahmen zu
besprechen.
Angebotener Strahldruck:__________bar
Angebotetes
Verfahren/Gerät/Subunternehmer:______________________
Falls untergrundbedingt andere Strahldrücke notwendig
werden, ist dies getrennt nachzuweisen, anzubieten und
zu beauftragen. Grundsätzlich können
Wasserstrahlmusterflächen nicht kostenlos für den AG
hergestellt werden.
Einheit: m2

**03.01.0090 Entsorgung Sondermüll**
*** Bedarfsposition ohne GB
Zulage zur Position Fräsen für die Entsorgung
kontaminierten Fräsgutes.
Der Nachweis ist Mittels offizieller Wiegescheine der
Deponie zu führen.
Einheit: kg

**03.01.0100 Schleifen**
Vorhandene Bodenfläche mit geeignetem Schleifgerät
vorbereiten bis alle losen und trennenden Bestandteile
entfernt sind.
Untergrund: ______________________(z.B. Beton)
Verschmutzung:____________________(z.B. Farbreste)
Einheit: m2

**03.01.0110 Spanplatten schleifen**
Neu verlegte und fest mit dem tragenden Untergrund
verschraubte Spanplatten schleifen und absaugen.
Alternativ bürsten und absaugen. Die an der Oberfläche
vorhandene haftungsmindernde Schicht ist restlos zu
entfernen, so dass ein verlegereifer Untergrund
vorliegt.
Einheit: m2

**03.01.0120 Fließestrich Reinigungsschliff**
Reinigungsschliff auf neu eingebrachtem
Calciumsulfat-Fließestrich mit einer Schleifmaschine
für Spachtelmassen durchführen. Schleifpapier mit der
Körnung 16. Anschließend gesamte Fläche mit
Industriestaubsauger absaugen.
Einheit: m2

**03.01.0130 maxit floor 4720 Verfestiger**
Liefern und Einbauen eines farblosen, wässrigen,
diffusionsoffenen, thermisch hoch
belastbaren, 1-komponentigen Spezialverfestigers auf
Alkalisilikatbasis für saugfähige zementgebundene
Untergründe wie Beton und Zementestrich.
Für weiche, minderfeste und abmehlende Beton- und
Zementestrichoberflächen im Innen- und Außenbereich.
Die ursprüngliche Optik des Untergrundes bleibt
weitgehend erhalten. Das Produkt ist bei richtiger
Anwendung nicht filmbildend.
Untergründe sind nach Bedarf anzuschleifen.
Produkt: maxit floor 4720 Verfestiger.

Das Produkt wird unverdünnt mittels Bürste oder Rolle
bis zur Sättigung
pfützenfrei aufgetragen. Arbeitsgänge: 2
Verbrauch: stark untergrundabhängig ca. 100 - 150 g/m2
und je Arbeitsgang.

Die Angaben im neusten Technischen Merkblatt sind zu
beachten.
Einheit: m2

**03.01.0140 maxit floor 4720 Verfestiger Mehrverbrauch**
*** Bedarfsposition mit GB
Mehrverbrauch in Bezug auf die Grundposition maxit
floor 4720 Verfestiger.
Der Nachweis erfolgt anhand einer Musterfläche und ist
mit Lieferscheinen zur Querkontrolle zu bestätigen.
Einheit: kg

**03.01.0150 maxit floor 4710 Grundierung EP**
Liefern und Einbau einer geprüften, lösemittelfreien
2-Komponenten Epoxidharzgrundierung maxit floor 4710
Grundierung EP. Das fachgerecht angemischte Produkt
wird ungefüllt auf dem vorbereiteten mineralischen
Untergrund ausgegossen, mittels Gummischieber verteilt
und mit Lammfellrolle nachgerollt um Stoffansammlungen
zu vermeiden. Das Grundierharz muss gegen rückwärtige
Durchfeuchtung geprüft sein.
Die frische Grundierung ist mit maxit floor 4936
Abstreusand 0,5 -1,0 mm oder  feuergetrocknetem
Quarzsand der Körnung 0,7 bis 1,2 mm vollflächig
abzustreuen. Überschüssiger, nicht eingebundener Sand
nach der Reaktion des Epoxidharzes entfernen und
fachgerecht entsorgen.
Die Angaben im neusten Technischen Merkblatt sind zu
beachten.
Verbrauch: ca. 400 -500 g/m2 Grundierung in
Abhängigkeit des Untergrundes
Verbrauch: ca. 2 kg/m2 Abstreusand
Einheit: m2

**03.01.0160 maxit floor 4712 Grundierung EC 1 sehr emissionsarm**
Liefern und Einbau einer geprüften, sehr emissionsarmen
und lösemittelfreien 2-Komponenten
Epoxidharzgrundierung maxit floor 4712 Grundierung EC
1. Das fachgerecht angemischte Produkt wird ungefüllt
auf dem vorbereiteten mineralischen Untergrund
ausgegossen, mittels Gummischieber verteilt und mit
Lammfellrolle nachgerollt um Stoffansammlungen zu
vermeiden. Das Grundierharz muss gegen rückwärtige
Durchfeuchtung geprüft sein und über eine EC 1 Lizenz
verfügen.
Die frische Grundierung ist mit maxit floor 4936
Abstreusand 0,5 -1,0 mm oder  feuergetrocknetem
Quarzsand der Körnung 0,7 bis 1,2 mm vollflächig
abzustreuen. Überschüssiger, nicht eingebundener Sand
nach der Reaktion des Epoxidharzes entfernen und
fachgerecht entsorgen.
Die Angaben im neusten Technischen Merkblatt sind zu
beachten.
Verbrauch: ca. 400 -500 g/m2 Grundierung in
Abhängigkeit des Untergrundes
Verbrauch: ca. 2 kg/m2 Abstreusand
Einheit: m2

*Hinweis*

*Hinweis*

**03.01.0170 maxit floor 4715 Grundierung EP schnell**
Liefern und Einbau einer schnell reagierenden,
lösemittelfreien 2-Komponenten Epoxidharzgrundierung
maxit floor 4715 Grundierung EP. Das fachgerecht
angemischte Produkt wird ungefüllt auf dem
vorbereiteten mineralischen Untergrund ausgegossen,
mittels Gummischieber verteilt und mit Lammfellrolle
nachgerollt um Stoffansammlungen zu vermeiden.
Die frische Grundierung ist mit maxit floor 4936
Abstreusand 0,5 -1,0 mm oder  feuergetrocknetem
Quarzsand der Körnung 0,7 bis 1,2 mm vollflächig
abzustreuen. Überschüssiger, nicht eingebundener Sand
nach der Reaktion des Epoxidharzes entfernen und
fachgerecht entsorgen.
Das Grundierharz ist nach 4 Stunden bei 20° C begeh -
und beschichtbar.
Die Angaben im neusten Technischen Merkblatt sind zu
beachten.
Verbrauch: ca. 400 -500 g/m2 Grundierung in
Abhängigkeit des Untergrundes
Verbrauch: ca. 2 kg/m2 Abstreusand
Einheit: m2

**03.01.0190 Haftbrücke 1:3**
Liefern und Einbauen einer wasserverdünnbare
Dispersionsgrundierung für mineralische Untergründe als
universeller maxit floor Systembestandteil, werksseitig
als Konzentrat geliefert.

Produkt: maxit floor 4716 Haftgrundierung

Für Neu- und Altuntergründe im Wohnungs-, Gewerbe- und
Industriebau als Grundierung für zementgebundene
Dünnestriche, Fließspachtel und Ausgleichsmassen.
maxit floor 4716 Haftgrundierung vergleichmäßigt das
Saugverhalten des Untergrundes und stellt einen
optimalen Haftverbund sicher.

Das Konzentrat ist vor Ort mit Leitungswasser zu
verdünnen und mit Besen intensiv in den Untergrund
einarbeiten. Pfützenbildung ist zu vermeiden.

Untergrund:_____________________
Verdünnungsgrad: 1: 3
Anzahl der Arbeitsgänge: 1
Materialverbrauch: ca. 0,2 - 0,4 Liter/m2 der fertigen
Mischung je Arbeitsgang
Auf stark saugenden Untergründen ist ggf. ein weiterer
Arbeitsgang erforderlich.

Diese Angaben sind ca. Werte und sind vom Bieter
objekt- und/oder untergrundabhängig anzupassen.
Nachdem maxit floor 4716 Haftgrundierung farblos
aufgetrocknet ist, kann die nächste Schicht eingebaut
werden.
Im technischen Merkblatt sind für verschiedene
Untergründe die Anzahl der Grundierungsarbeitsgänge und
der Verdünnungsgrad als Richtwerte aufgeführt. Die
Angaben im neusten technischen maxit Merkblatt sind zu
beachten.
Einheit: m2

**03.01.0200 Haftbrücke 1:1**
Liefern und Einbauen einer wasserverdünnbare
Dispersionsgrundierung für mineralische Untergründe als
universeller maxit floor Systembestandteil, werksseitig
als Konzentrat geliefert.

Produkt: maxit floor 4716 Haftgrundierung

Für Neu- und Altuntergründe im Wohnungs-, Gewerbe- und
Industriebau als Grundierung für zementgebundene
Dünnestriche, Fließspachtel und Ausgleichsmassen.
maxit floor 4716 Haftgrundierung vergleichmäßigt das
Saugverhalten des Untergrundes und stellt einen
optimalen Haftverbund sicher.

Das Konzentrat ist vor Ort mit Leitungswasser zu
verdünnen und mit Besen intensiv in den Untergrund
einarbeiten. Pfützenbildung ist zu vermeiden.

Untergrund:_____________________
Verdünnungsgrad: 1: 1
Anzahl der Arbeitsgänge: 1
Materialverbrauch: ca. 0,2 - 0,4 Liter/m2 der fertigen
Mischung je Arbeitsgang
Auf stark saugenden Untergründen ist ggf. ein weiterer
Arbeitsgang erforderlich.

Diese Angaben sind ca. Werte und sind vom Bieter
objekt- und/oder untergrundabhängig anzupassen.
Nachdem maxit floor 4716 Haftgrundierung farblos
aufgetrocknet ist, kann die nächste Schicht eingebaut
werden.
Im technischen Merkblatt sind für verschiedene
Untergründe die Anzahl der Grundierungsarbeitsgänge und
der Verdünnungsgrad als Richtwerte aufgeführt. Die
Angaben im neusten technischen maxit Merkblatt sind zu
beachten.
Einheit: m2

*Hinweis*

**03.01.0210 zusätzliche Grundierung maxit floor 4716 Haftgrundierung**
*** Bedarfsposition ohne GB
Einbau einer weiteren Grundierung.
Diese ist u. a. bei nachweislich stark saugenden
Untergründen notwendig und wird bei Bedarf dem
Auftragnehmer zusätzlich vergütet.

Produkt: maxit floor 4716 Haftgrundierung 1:3 verdünnt

Überarbeitungszeiten nach aktuellen Technischen
Merkblättern unbedingt einhalten.
Verbrauch: ca. 300 - 400 g/m2 der fertigen Mischung
Einheit: m2

*Hinweis*

**03.01.0220 maxit floor 4718 1-K-PU-Grundierung**
Liefern und Einbauen einer lösemittelfreien,
einkomponentigen Systemgrundierung unter Parkettkleber
auf die vorhandene Spachtel- und Ausgleichsmasse.
Produkt wirkt sperrend gegen Feuchtigkeit.
Verarbeitung nach Herstellerangabe. Die Angaben im
neusten Technischen Merkblatt sind zu beachten.
Produkt: maxit floor 4718 1-K-PU-Grundierung
Verbrauch: ca. 0,1 - 0,2 kg/m2 untergrundabhängig
Einheit: m2

**03.01.0230 maxit floor 4710 Grundierung EP**
Liefern und Einbau einer geprüften, lösemittelfreien
2-Komponenten Epoxidharzgrundierung maxit floor 4710
Grundierung EP. Das fachgerecht angemischte Produkt
wird ungefüllt auf dem vorbereiteten mineralischen
Untergrund ausgegossen, mittels Gummischieber verteilt
und mit Lammfellrolle nachgerollt um Stoffansammlungen
zu vermeiden. Das Grundierharz muss gegen rückwärtige
Durchfeuchtung geprüft sein.
Die frische Grundierung ist mit maxit floor 4936
Abstreusand 0,5 -1,0 mm oder  feuergetrocknetem
Quarzsand der Körnung 0,7 bis 1,2 mm vollflächig
abzustreuen. Überschüssiger, nicht eingebundener Sand
nach der Reaktion des Epoxidharzes entfernen und
fachgerecht entsorgen.
Die Angaben im neusten Technischen Merkblatt sind zu
beachten.
Verbrauch: ca. 400 -500 g/m2 Grundierung in
Abhängigkeit des Untergrundes
Verbrauch: ca. 2 kg/m2 Abstreusand
Einheit: m2

**03.01.0240 maxit floor 4710 Grundierung EP, Grundierspachtelung**
Einbau einer gefüllten Epoxidharzgrundierspachtelung
mit abschließender Absandung.
Produkt: maxit floor 4710 Grundierung EP
Das fachgerecht angemischte Produkt wird mit maxit
floor 4935 Füllsand 0,1 - 0,4 mm im Massenverhältnis 1:
1 gefüllt. Nach Bedarf kann der Mischung noch ca. 20 %
Quarzmehl beigegeben werden. Die fertige Mischung wird
mit der glatten Traufel auf dem vorbereiteten
mineralischen Untergrund über das Korn abgezogen.
Die frische Grundierungspachtelung ist mit maxit floor
4936 Abstreusand 0,5 -1,0 mm oder  feuergetrocknetem
Quarzsand der Körnung 0,7 bis 1,2 mm vollflächig
abzustreuen. Überschüssiger, nicht eingebundener Sand
nach der Reaktion des Epoxidharzes entfernen und
fachgerecht entsorgen.
Das Grundierharz muss gegen rückwärtige Durchfeuchtung
geprüft sein.
Die Angaben im neusten Technischen Merkblatt sind zu
beachten.
Verbrauch: ca. 500 g/m2 Grundierharz
(untergrundabhängig)
Verbrauch: ca. 500 g/m2 Füllsand
Verbrauch: ca. 2 kg/m2 Abstreusand
Einheit: m2

**03.01.0250 maxit floor 4710 Grundierung EP, Kratzspachtelung mit Vorab - Grundier ung**
Die Kratzspachtelung besteht aus 2 Arbeitsgängen.
1. Arbeitsgang Grundierung
Liefern und Einbau einer geprüften, lösemittelfreien
2-Komponenten Epoxidharzgrundierung maxit floor 4710
Grundierung EP. Das fachgerecht angemischte Produkt
wird ungefüllt auf dem vorbereiteten mineralischen
Untergrund ausgegossen, mittels Gummischieber verteilt
und mit Lammfellrolle nachgerollt um Stoffansammlungen
zu vermeiden. Das Grundierharz muss gegen rückwärtige
Durchfeuchtung geprüft sein.
Die frische Grundierung ist mit maxit floor 4936
Abstreusand 0,5 -1,0 mm oder  feuergetrocknetem
Quarzsand der Körnung 0,7 bis 1,2 mm vollflächig
abzustreuen. Überschüssiger, nicht eingebundener Sand
nach der Reaktion des Epoxidharzes entfernen und
fachgerecht entsorgen.
Die Angaben im neusten Technischen Merkblatt sind zu
beachten.
Verbrauch: ca. 400 -500 g/m2 Grundierung in
Abhängigkeit des Untergrundes
Verbrauch: ca. 2 kg/m2 Abstreusand

2. Arbeitsgang Kratzspachtelung 1:3
Auf die ausgehärtete Grundierung ist eine
Kratzspachtelmasse bestehend aus einem Gewichtsteil
maxit floor 4710 Grundierung EP und 3  Gewichtsteilen
feuergetrockneter Sandfüllung mittels glatter Traufel
aufzubringen. Die Spachtelmasse wird über das Korn
abgezogen.
Die fertige Mischung kann auch frisch in frisch in eine
unmittelbar zuvor eingebaute, nicht abgestreute 4710
Grundierung eingebaut werden.

 Die frische Kratzspachtelung ist mit maxit floor 4936
Abstreusand 0,5 -1,0 mm oder  feuergetrocknetem
Quarzsand der Körnung 0,7 bis 1,2 mm vollflächig
abzustreuen. Überschüssiger, nicht eingebundener Sand
nach der Reaktion des Epoxidharzes entfernen und
fachgerecht entsorgen.

Geschätzter Verbrauch an fertiger
Kratzspachtelungsmischung: ca. 4,0 kg/qm
Untergrundbedingter, nachgewiesener Mehrverbrauch wird
zusätzlich vergütet.
Einheit: m2

**03.01.0260 maxit floor 4710 Grundierung EP, Kratzspachtelung Mehrverbrauch**
*** Bedarfsposition mit GB
Einheit: kg

**03.01.0270 maxit floor 4715 Grundierung EP schnell**
Liefern und Einbau einer schnell reagierenden,
lösemittelfreien 2-Komponenten Epoxidharzgrundierung
maxit floor 4715 Grundierung EP. Das fachgerecht
angemischte Produkt wird ungefüllt auf dem
vorbereiteten mineralischen Untergrund ausgegossen,
mittels Gummischieber verteilt und mit Lammfellrolle
nachgerollt um Stoffansammlungen zu vermeiden.
Die frische Grundierung ist mit maxit floor 4936
Abstreusand 0,5 -1,0 mm oder  feuergetrocknetem
Quarzsand der Körnung 0,7 bis 1,2 mm vollflächig
abzustreuen. Überschüssiger, nicht eingebundener Sand
nach der Reaktion des Epoxidharzes entfernen und
fachgerecht entsorgen.
Das Grundierharz ist nach 4 Stunden bei 20° C begeh -
und beschichtbar.
Die Angaben im neusten Technischen Merkblatt sind zu
beachten.
Verbrauch: ca. 400 -500 g/m2 Grundierung in
Abhängigkeit des Untergrundes
Verbrauch: ca. 2 kg/m2 Abstreusand
Einheit: m2

**03.01.0280 maxit floor 4712 Grundierung EC 1 sehr emissionsarm**
Liefern und Einbau einer geprüften, sehr emissionsarmen
und lösemittelfreien 2-Komponenten
Epoxidharzgrundierung maxit floor 4712 Grundierung EC
1. Das fachgerecht angemischte Produkt wird ungefüllt
auf dem vorbereiteten mineralischen Untergrund
ausgegossen, mittels Gummischieber verteilt und mit
Lammfellrolle nachgerollt um Stoffansammlungen zu
vermeiden. Das Grundierharz muss gegen rückwärtige
Durchfeuchtung geprüft sein und über eine EC 1 Lizenz
verfügen.
Die frische Grundierung ist mit maxit floor 4936
Abstreusand 0,5 -1,0 mm oder  feuergetrocknetem
Quarzsand der Körnung 0,7 bis 1,2 mm vollflächig
abzustreuen. Überschüssiger, nicht eingebundener Sand
nach der Reaktion des Epoxidharzes entfernen und
fachgerecht entsorgen.
Die Angaben im neusten Technischen Merkblatt sind zu
beachten.
Verbrauch: ca. 400 -500 g/m2 Grundierung in
Abhängigkeit des Untergrundes
Verbrauch: ca. 2 kg/m2 Abstreusand
Einheit: m2

*Hinweis*

*Hinweis*

**03.01.0290 maxit floor Grundierung EP zweite Grundierung**
*** Bedarfsposition ohne GB
Einbau einer zweiten Epoxidharzgrundierung.
Diese ist u. a. bei stark saugenden und nachweislich
"blasenden" Untergründen notwendig und wird bei Bedarf
dem Auftragnehmer zusätzlich vergütet.
Produkt: maxit floor 4710 Grundierung EP
Produkt: maxit floor 4712 Grundierung EC 1
Produkt: maxit floor 4715 Grundierung EP schnell

Überarbeitungszeiten nach aktuellen Technischen
Merkblättern unbedingt einhalten.
Verbrauch: ca. 500 g/m2
zuzüglich Absandung
Einheit: m2

**03.01.0310 Feuchtigkeitssperre durch 2- fache EP- Grundierung**
Bauteil: erdberührte Bodenfläche, Betonboden mit
erhöhter Restfeuchte

Vorbereitete, staubfreie Betonoberfläche mit
lösemittelfreiem, ungefülltem 2-Komponenten-Epoxydharz
maxit floor 4710 Grundierung EP grundieren. Das
Grundierharz muss gegen rückwärtige Durchfeuchtung
geprüft sein.
Epoxidharz auf den Untergrund ausgießen, mittels
Gummischieber verteilen und mit Lammfellrolle
nachrollen, um Stoffansammlungen zu vermeiden.
Verbrauch: 1: AG: ca. 400 -500 g/m2 Grundierung
Der erste Arbeitsgang darf nicht abgesandet werden.

Der zweite Arbeitsgang ist aufzubringen, sobald die
erste Lage klebfrei ausgehärtet ist und keine
Fußabdrücke verbleiben.
Die maximalen Überarbeitungszeiten sind dem Technischen
Merkblatt maxit floor 4710 Grundierung EP zu entnehmen.
Die Verarbeitung erfolgt analog zum ersten Arbeitsgang.
Die frische 2. Lage ist mit maxit floor 4936
Abstreusand 0,5 -1,0 mm oder  feuergetrocknetem
Quarzsand der Körnung 0,7 bis 1,2 mm vollflächig
abzustreuen. Überschüssiger, nicht eingebundener Sand
nach der Reaktion des Epoxidharzes entfernen und
fachgerecht entsorgen.
Verbrauch: 2. AG: ca. 400 -500 g/m2 Grundierung
Verbrauch: ca. 2 kg/m2 Abstreusand
Einheit: m2

*Hinweis*

**03.01.0320 Feuchtigkeitssperre durch 2- fache EP- Grundierung sehr emissionsarm**
Bauteil: sensible Innenräume, Betonboden mit erhöhter
Restfeuchte

Vorbereitete, staubfreie Betonoberfläche mit
lösemittelfreiem, ungefülltem 2-Komponenten-Epoxydharz
maxit floor 4712 Grundierung EC 1 grundieren. Das
Grundierharz muss gegen rückwärtige Durchfeuchtung
geprüft sein.
Epoxidharz auf den Untergrund ausgießen, mittels
Gummischieber verteilen und mit Lammfellrolle
nachrollen, um Stoffansammlungen zu vermeiden.
Verbrauch: 1: AG: ca. 400 -500 g/m2 Grundierung
Der erste Arbeitsgang darf nicht abgesandet werden.

Der zweite Arbeitsgang ist aufzubringen, sobald die
erste Lage klebfrei ausgehärtet ist und keine
Fußabdrücke verbleiben.
Die maximalen Überarbeitungszeiten sind dem Technischen
Merkblatt maxit floor 4712 Grundierung EC 1 zu
entnehmen.
Die Verarbeitung erfolgt analog zum ersten Arbeitsgang.
Die frische 2. Lage ist mit maxit floor 4936
Abstreusand 0,5 -1,0 mm oder  feuergetrocknetem
Quarzsand der Körnung 0,7 bis 1,2 mm vollflächig
abzustreuen. Überschüssiger, nicht eingebundener Sand
nach der Reaktion des Epoxidharzes entfernen und
fachgerecht entsorgen.
Verbrauch: 2. AG: ca. 400 -500 g/m2 Grundierung
Verbrauch: ca. 2 kg/m2 Abstreusand
Einheit: m2

**03.01.0330 Dampfbremse, PE-Folie 0,2mm**
Herstellen einer Dampfbremse aus PE-Folie, Dicke 0,2
mm, Stöße 10 cm überlappen und mittels Klebeband
fixieren.
Einheit: m2

**03.01.0340 Dampfsperre, Metallfolie**
Herstellen einer Dampfsperre nach DIN 4108 Teil 4, z.B.
Metall-Folien.

angebotenes Fabrikat:
..........................................
Einheit: m2

**03.01.0350 Dampfsperre, Bitumenschweißbahn mit Metalleinlage**
Herstellen einer Dampfsperre nach DIN 4108 Teil 4, z.B.
 Bitumenschweißbahnen mit Metalleinlage.

angebotenes
Fabrikat:............................................
Einheit: m2

**03.01.0360 Abdichtung gegen Bodenfeuchtigkeit, Btiumenbahn lose verlegt**
Herstellen einer Abdichtung gegen nicht drückendes
Wasser nach DIN 18195 Teil 5 bei mäßiger
Beanspruchung auf vorbereitetem Untergrund.
z. B. Bitumenvoranstrich 300 g/m2
+ Bitumenschweißbahn  V 60 - A 1  0,1
vollflächig aufgeschweißt

angebotenes Fabrikat:..................................
........
Einheit: m2

**03.01.0370 Abdichtung gegen Bodenfeuchtigkeit, Spezialfolie**
Herstellen einer Abdichtung gegen Bodenfeuchtigkeit
nach DIN 18195 Teil 4,
als Alternativabdichtung entsprechenden den
Herstellerrichtlinien auf vorbereitetem Untergrund.
z. B. Fa Wika Umodan Super o.glw.

angebotenes
Fabrikat:..........................................
Einheit: m2

**03.01.0380 Abdichtung gegen nichtdrückendes Wasser, Bitumenschweißbahn verklebt**
Herstellen einer Abdichtung gegen nicht drückendes
Wasser nach DIN 18195 Teil 5 bei mäßiger
Beanspruchung auf vorbereitetem Untergrund.
z. B. Bitumenvoranstrich 300 g/m2
+ Bitumenschweißbahn  V 60 - A 1  0,1
vollflächig aufgeschweißt

angebotenes Fabrikat:..................................
........
Einheit: m2

*Hinweis*

*Hinweis*

**03.01.0390 Abdichtung gegen nichtdrückendes Wasser, Bitumenschweißbahn 2-lagig ve rklebt**
Herstellen einer Abdichtung gegen nicht drückendes
Wasser nach DIN 18195 Teil 5 bei hoher Beanspruchung,
auf vorbereitetem Untergrund.
z. B. Bitumenvoranstrich 300 g/m2 + 2 Lagen
Bitumenschweißbahn z.B. 1 Lage G 200 -S 4 und
1 Lage V 60 - A 1 0,1 verschweißt.

angebotenes
Fabrikat:..........................................
Einheit: m2

**03.01.0410 EPS Wärmedämmplatten 040 druckbelastbar bis 100 kPa**
Liefern und einbauen von druckbelastbaren EPS
Dämmplatten im Format 1000 x 500 mm
Einschließlich aller erforderlichen Zuschnitte.
Der Verschnitt ist in den EP einzukalkulieren und geht
in Eigentum AN zur Wiederverwertung über.
Plattendicken 10 bis 200 mm
WLG 040
Brandverhalten nach DIN 4102: B 2
druckbelastbar bis 100 KPa

Gewählte Plattendicke: ______mm
Die Verlegevorschriften des Herstellers sind
einzuhalten.

Hersteller und Typbezeichnung:
___________________________
Einheit: m2

**03.01.0420 EPS Wärmedämmplatten 035 druckbelastbar bis 100 kPa**
Liefern und einbauen von druckbelastbaren EPS
Dämmplatten im Format 1000 x 500 mm
Einschließlich aller erforderlichen Zuschnitte.
Der Verschnitt ist in den EP einzukalkulieren und geht
in Eigentum AN zur Wiederverwertung über.
Plattendicken 10 bis 200 mm
WLG 035
Brandverhalten nach DIN 4102: B 2
druckbelastbar bis 100 KPa

Gewählte Plattendicke: ______mm
Die Verlegevorschriften des Herstellers sind
einzuhalten.

Hersteller und Typbezeichnung:
___________________________
Einheit: m2

**03.01.0430 EPS Wärmedämmplatten 035 besonders druckbelastbar bis 150 kPa**
Liefern und einbauen von besonders druckbelastbaren EPS
Dämmplatten im Format 1000 x 500 mm
Einschließlich aller erforderlichen Zuschnitte.
Der Verschnitt ist in den EP einzukalkulieren und geht
in Eigentum AN zur Wiederverwertung über.
Plattendicken 10 bis 200 mm
WLG 040
Brandverhalten nach DIN 4102: B 2
druckbelastbar bis 150 KPa

Gewählte Plattendicke: ______mm
Die Verlegevorschriften des Herstellers sind
einzuhalten.

Hersteller und Typbezeichnung:
___________________________
Einheit: m2

**03.01.0440 EPS Wärmedämmplatten 035 besonders druckbelastbar bis 200 kPa**
Liefern und einbauen von besonders druckbelastbaren EPS
Dämmplatten im Format 1000 x 500 mm
Einschließlich aller erforderlichen Zuschnitte.
Der Verschnitt ist in den EP einzukalkulieren und geht
in Eigentum AN zur Wiederverwertung über.
Plattendicken 10 bis 200 mm
WLG 040
Brandverhalten nach DIN 4102: B 2
druckbelastbar bis 200 KPa

Gewählte Plattendicke: ______mm
Die Verlegevorschriften des Herstellers sind
einzuhalten.

Hersteller und Typbezeichnung:
___________________________
Einheit: m2

**03.01.0450 PUR Wärmedämmplatten 024 beidseitig alukaschiert druckbelastbar bis 10 0 kPa**
Liefern und einbauen von druckbelastbaren PUR
Dämmplatten, beidseitig alukaschiert im Format 1250 x
625 mm. Durch die Alukaschierung ist die Dämmplatte
nahezu dampfdicht.
Einschließlich aller erforderlichen Zuschnitte.
Der Verschnitt ist in den EP einzukalkulieren und geht
in Eigentum AN zur Wiederverwertung über.
Plattendicken: 20 mm, 25 mm, 30 mm, 40 mm, 50 mm, 60
mm, 70 mm, 80 mm
WLG 024
Brandverhalten nach DIN 4102: B 2
druckbelastbar bis 100 KPa

Gewählte Plattendicke: ______mm
Die Verlegevorschriften des Herstellers sind
einzuhalten.

Hersteller und Typbezeichnung:
___________________________
Einheit: m2

**03.01.0460 Wärme- und Trittschalldämmausgleich mit maxit floor 4514 Kombidämmung 3 bis 10 cm**
Liefern und Einbauen eines Zement-Styroporgemisches
maxit floor 4514 Kombidämmung als Rohrhöhenausgleich
mit gleichzeitigen Trittschall- und
Wärmedämmeigenschaften.
Mit bauaufsichtlicher Zulassung bei der Verwendung als
Trittschall - und Wärmedämmung.
Schichtdicke über 4 bis 10 cm.

Rechenwert für die Wärmeleitfähigkeit: 0,046 W/mK
Trittschallverbesserungsmaß ca. 24 dB
Dynamische Steifigkeit in Abhängigkeit der Schichtdicke
und Vorbelastung
siehe Technisches Merkblatt.
Dichte: ca. 95 kg/m3
Verbrauch: ca. 0,77 kg/m2 und cm Schichtdicke im
verdichteten Zustand
Einbaudicke: von  .............. cm bis ..............
cm

Mittlere Schichtdicke:______ cm
Die Abrechnung erfolgt nach Aufmass vor Ort sowie auf
Lieferscheinnachweis.

Produkt:  maxit floor 4514 Kombidämmung
Einheit: m2

*Hinweis*

**03.01.0470 Mehrdicke maxit floor 4514 Kombidämmung**
Mehrdicke je 10 mm/m2
Einheit: m2

**03.01.0480 EPS Trittschalldämmung 045 2 mm Zusammendrückbarkeit**
Liefern und einbauen von EPS Trittschall- und
Wärmedämmplatten im Format 1000 x 500 mm.
Einschließlich aller erforderlichen Zuschnitte.
Der Verschnitt ist in den EP einzukalkulieren und geht
in Eigentum AN zur Wiederverwertung über.
WLG 045
Brandverhalten nach DIN 4102: B 2
Zusammendrückbarkeit C: 2 mm
Plattendicken: 15 mm, 20 mm, 25 mm

Gewählte Plattendicke: ______mm
Die Verlegevorschriften des Herstellers sind
einzuhalten.

Hersteller und Typbezeichnung:
___________________________
Einheit: m2

**03.01.0490 EPS Trittschalldämmung 045 3 mm Zusammendrückbarkeit**
Liefern und einbauen von EPS Trittschall- und
Wärmedämmplatten im Format 1000 x 500 mm.
Einschließlich aller erforderlichen Zuschnitte.
Der Verschnitt ist in den EP einzukalkulieren und geht
in Eigentum AN zur Wiederverwertung über.
WLG 045
Brandverhalten nach DIN 4102: B 2
Zusammendrückbarkeit C: 3 mm
Plattendicken: 30 mm, 35 mm, 40 mm, 45 mm, 50 mm, 60
mm, 80 mm

Gewählte Plattendicke: ______mm
Die Verlegevorschriften des Herstellers sind
einzuhalten.

Hersteller und Typbezeichnung:
___________________________
Einheit: m2

**03.01.0500 EPS Trittschalldämmung 040 2 mm Zusammendrückbarkeit**
Liefern und einbauen von EPS Trittschall- und
Wärmedämmplatten im Format 1000 x 500 mm.
Einschließlich aller erforderlichen Zuschnitte.
Der Verschnitt ist in den EP einzukalkulieren und geht
in Eigentum AN zur Wiederverwertung über.
WLG 040
Brandverhalten nach DIN 4102: B 2
Zusammendrückbarkeit C: 2 mm
Plattendicken: 20 mm, 30 mm, 50 mm

Gewählte Plattendicke: ______mm
Die Verlegevorschriften des Herstellers sind
einzuhalten.

Hersteller und Typbezeichnung:
___________________________
Einheit: m2

**03.01.0510 Wärme- und Trittschalldämmausgleich mit maxit floor 4514 Kombidämmung 3 bis 10 cm**
Liefern und Einbauen eines Zement-Styroporgemisches
maxit floor 4514 Kombidämmung als Rohrhöhenausgleich
mit gleichzeitigen Trittschall- und
Wärmedämmeigenschaften.
Mit bauaufsichtlicher Zulassung bei der Verwendung als
Trittschall - und Wärmedämmung.
Schichtdicke über 4 bis 10 cm.

Rechenwert für die Wärmeleitfähigkeit: 0,046 W/mK
Trittschallverbesserungsmaß ca. 24 dB
Dynamische Steifigkeit in Abhängigkeit der Schichtdicke
und Vorbelastung
siehe Technisches Merkblatt.
Dichte: ca. 95 kg/m3
Verbrauch: ca. 0,77 kg/m2 und cm Schichtdicke im
verdichteten Zustand
Einbaudicke: von  .............. cm bis ..............
cm

Mittlere Schichtdicke:______ cm
Die Abrechnung erfolgt nach Aufmass vor Ort sowie auf
Lieferscheinnachweis.

Produkt:  maxit floor 4514 Kombidämmung
Einheit: m2

*Hinweis*

*Hinweis*

**03.01.0520 Mehrdicke maxit floor 4514 Kombidämmung**
Mehrdicke je 10 mm/m2
Einheit: m2

**03.01.0540 Einbauen Schrenzlage**
Einbauen der Schrenzlage (Trennschicht) nach DIN 18
560,
wannenförmig ausgebildet, die Stöße sind
mind. 10 cm zu überlappen.

Material:
...........................................

Fabrikat:
...........................................
Einheit: m2

*Hinweis*

**03.01.0550 Einbauen Bitumenpapier**
Liefern und verlegen von Bitumenpapier nach DIN 18 560
für herkömmliche Zementestriche
Einheit: m2

**03.01.0560 Abdeckung von Holzkonstruktionen**
Abdeckung der vorhandenen Bodenkonstruktion aus Holz
mit diffusionsoffener Schrenzlage nach DIN 18560,
wannenförmig ausgebildet, die Stöße sind mind. 10 cm zu
überlappen.
Einheit: m2

*Hinweis*

**03.01.0570 Abdeckung des Heizsystems (nur Bauart B)**
Abdeckung des Heizsystems Bauart B mit Schrenzlage nach
DIN 18 560, wannenförmig ausgebildet, die Stöße sind
mind. 10 cm zu überlappen.
Einheit: m2

*Hinweis*

**03.01.0580 maxit floor 4945 Systemgewebe**
Liefern und Einbauen eines alkalibeständigen Glasfaser-
Armierungsgewebes mit 10 cm Überlappung
Maschenweite: 8 x 8 mm
Produkt: maxit floor 4945 Systemgewebe

Im Wohnungs- und Gewerbebau bei Renovationsarbeiten von
Bodenflächen zur Verstärkung von
Estrichverbundkonstruktionen z. B. beim Vorliegen nicht
ausreichender Oberflächenzugsfestigkeiten, bei
Bodenaufbauten auf Holzböden, dünnschichtigen
Konstruktionen auf Dämmung etc..

Anwendungen, in Verbindung mit den maxit floor
Produkten nach dem maxit Aufbauempfehlungen:
maxit floor 4310 oder 4320, maxit floor 4365 etc..

Materialverbrauch: ca. 1,1 m2 Gewebe bezogen auf 1,0 m2
Bodenfläche
Einheit: m2

**03.01.0600 Randstreifen 8/100**
Einbauen von PE Randstreifen 8/100 mm mit angeklebter
Folie entlang aller aufsteigenden Bauteile
Einheit: lfdm

**03.01.0610 Randstreifen 8/150**
Einbauen von PE Randstreifen 8/150 mm mit angeklebter
Folie entlang aller aufsteigenden Bauteile
Einheit: lfdm

**03.01.0620 Randstreifen 10/100**
Einbauen von PE Randstreifen 10/100 mm mit angeklebter
Folie entlang aller aufsteifegenden Bauteile
Einheit: lfdm

**03.01.0630 Randstreifen 10/150**
Einbauen von PE Randstreifen 10/150 mm mit angeklebter
Folie entlang aller aufsteigenden Bauteile
Einheit: lfdm

**03.01.0640 Randstreifen für Spachtelmassen 8/25**
Einbauen von selbstklebenden Spachtelstoppern als
Randstreifen 8/25 mm entlang aller aufsteigenden
Bauteile
Einheit: lfdm

*Hinweis*

**03.01.0650 maxit floor 4965 Abstellstreifen 15 x 15 mm**
Liefern und Einbauen selbstklebender Schaumstoffleisten
im Format 15 x 15 mm zum Abkleben von Einbauten wie
Rinnen und Abläufe und zum begrenzen von Arbeitsflächen
bei Verlegung hoch fließfähiger Spachtel- und
Ausgleichsmassen.

Produkt: maxit floor 4965 Abstellstreifen
Einheit: lfm

**03.01.0670 Randstreifen 8/100**
Einbauen von PE Randstreifen 8/100 mm mit angeklebter
Folie entlang aller aufsteigenden Bauteile
Einheit: lfdm

**03.01.0680 Randstreifen 8/150**
Einbauen von PE Randstreifen 8/150 mm mit angeklebter
Folie entlang aller aufsteigenden Bauteile
Einheit: lfdm

**03.01.0690 Randstreifen 10/100**
Einbauen von PE Randstreifen 10/100 mm mit angeklebter
Folie entlang aller aufsteifegenden Bauteile
Einheit: lfdm

**03.01.0700 Randstreifen 10/150**
Einbauen von PE Randstreifen 10/150 mm mit angeklebter
Folie entlang aller aufsteigenden Bauteile
Einheit: lfdm

**03.01.0710 Randstreifen für Spachtelmassen 8/25**
Einbauen von selbstklebenden Spachtelstoppern als
Randstreifen 8/25 mm entlang aller aufsteigenden
Bauteile
Einheit: lfdm

*Hinweis*

**03.01.0720 maxit floor 4965 Abstellstreifen 15 x 15 mm**
Liefern und Einbauen selbstklebender Schaumstoffleisten
im Format 15 x 15 mm zum Abkleben von Einbauten wie
Rinnen und Abläufe und zum begrenzen von Arbeitsflächen
bei Verlegung hoch fließfähiger Spachtel- und
Ausgleichsmassen.

Produkt: maxit floor 4965 Abstellstreifen
Einheit: lfm

**03.01.0740 Feuchtigkeitsmeßstellen**
Ausweisen von Feuchtigkeitsmessstellen nach BEB
Merkblatt.
Einheit: Stck

**03.01.0750 Oberflächenzugfestigkeit**
Feststellung der Oberflächenzugfestigkeit durch
Aufkleben von Stahlstempeln mit einem Durchmesser von
50 mm auf den vorbereiteten Betonuntergrund und
Abziehen mit geeignetem Prüfgerät, z.B. Sattec,
Schenk-Trebel oder Herion. Das Ergebnis ist zu
protokollieren.
Einheit: Stüc

**03.01.0760 Haftzugsmessungen**
Feststellung der Oberflächenhaftzugfestigkeit durch
Aufkleben von Stahlstempeln mit einem Durchmesser von
50 mm auf dem vorbereiteten, vorgebohrten Beton- oder
Estrichuntergrund und Abziehen mit geeignetem
Prüfgerät, z.B. Sattec, Schenk-Trebel oder Herion. Das
Ergebnis ist zu protokollieren. Es ist in jedem Fall
mit dem Kronenbohrer zuvor vorzubohren. Der AG kann die
Anzahl der Messungen entsprechende der allgemeinen
Richtlinien Angaben, abweichend von der
ausgeschriebenen Stückzahl, unter Berücksichtigung des
angebotenen Einheitspreises, ausführen lassen.
Eine Messung besteht aus 3 Einzelprüfungen.
Einheit: Stck

**03.01.0770 Rautiefe**
Feststellung der mittleren Rautiefe an horizontalen
Flächen mittels Sandflächenverfahren und protokollieren
der Ergebnisse. Die Prüfung ist nach Abschluss der
Vorbehandlung der Betonunterlage durchzuführen.
Einheit: Stüc

*Hinweis*

**03.01.0780 Restfeuchtemessung**
Feststellen des Feuchtegehaltes des Beton- oder
Estrichuntergrundes mittels CM-Gerät und protokollieren
der Ergebnisse.
Einheit: Stck

*Hinweis*

#### 03.02 Fließspachtel, Ausgleichsmassen und Dünn

**03.02.0020 maxit floor 4010 Fließspachtel**
Liefern und Einbauen einer zementgebundenen,
polymermodifizierten, gut schleifbaren
Fließspachtelmasse für Schichtdicken von 1 - 6 mm,
CT-C20-F5 nach EN 13 813.

Produkt: maxit floor 4010 Fließspachtel

Nur für den Innenbereich geeignet, das Produkt muss
immer belegt werden. Der gewählte Bodenbelag und
Belagskleber muss auf das Produkt 4010 abgestimmt sein.
Das Produkt kann im Verbund auf diversen Untergründen
manuell und maschinell im Wohnungs- und Gewerbebau
eingebaut werden.
Das Produkt bildet einen tragfähigen Untergrund für
alle gängigen Bodenbeläge.

Eigenschaften: Hoch fließfähig, EC 1 sehr emissionsarm,
Baustoffklasse A1, gut schleifbar, auf Heizestrichen
geeignet und früh begehbar.

Untergründe: Zementestrich, Beton,
Calciumsulfatestrich, Magnesiaestrich,
Gussasphaltestrich und Fliesen.
Untergrund:_______________
Mindestoberflächenzugfestigkeit: 1,0 N/mm2.
Die Angaben des neusten Technischen Merkblattes sind zu
beachten.
Vorab ist mit maxit floor 4716 Haftgrundierung  ( 1
oder 2 x ) oder mit maxit floor 4710 Grundierung EP,
einschl. Quarzsandabstreuung zu grundieren. Dies ist
gesondert ausgeschrieben.
Begehbar nach 1 - 4 Stunden
Schichtdicke:__________mm
Verbrauch: ca. 1,7 kg/m2 und je mm Schichtdicke
Die Beschichtung/Spachtelung folgt dem Untergrund. Die
einzubauende Beschichtung kann keine Anforderungen der
Ebenheitsnorm DIN 18 202 erfüllen oder verändern. Die
Anforderungen dieser Ebenheitsnorm können nur durch
aufpreispflichtige Zusatzleistungen erfüllt werden.
Dabei sind die zu erfüllenden Ebenheitsanforderungen
genau zu beschreiben.
Einheit: m2

**03.02.0030 maxit floor 4031 Fließspachtel Plus**
Liefern und Einbauen einer zementgebundenen,
polymermodifizierten, oberflächenharten und
hochbelastbaren Fließspachtelmasse für Schichtdicken
von 1 - 10 mm, CT-C25-F7 nach EN 13 813.

Produkt: maxit floor 4031 Fließspachtel - plus
Nur für den Innenbereich geeignet, das Produkt muss
immer belegt werden. Der gewählte Bodenbelag und
Belagskleber muss auf das Produkt 4031 abgestimmt sein.
Das Produkt kann im Verbund auf diversen Untergründen
manuell und maschinell im Wohnungs- und Gewerbebau
eingebaut werden.
Das Produkt bildet einen tragfähigen Untergrund für
alle gängigen und auch anspruchsvollen Bodenbeläge.

Eigenschaften: Sehr hoch fließfähig, EC 1 sehr
emissionsarm, für hohe Beanspruchungen, auf
Heizestrichen geeignet und früh begehbar und früh
belegbar.

Untergründe: Zementestrich, Beton,
Calciumsulfatestrich, Magnesiaestrich,
Gussasphaltestrich und Fliesen.

Mindestoberflächenhaftzugsfestigkeit: 1,0 N/mm2.
Die Angaben des neusten Technischen Merkblattes sind zu
beachten.
Vorab ist mit maxit floor 4716 Haftgrundierung  ( 1
oder 2 x ) oder mit maxit floor 4710 Grundierung EP,
einschl. Quarzsandabstreuung zu grundieren. Dies ist
gesondert ausgeschrieben.
Begehbar nach 2 - 4 Stunden
Belegreife nach ca. 24 Stunden, bei Parkett/Laminat und
Spachtelschichtdicken  über 5 mm nach 3 Tagen, bei 20 C
und 65 % relativer Luftfeuchte.
Schichtdicke:_____________mm
Verbrauch: ca. 1,6 kg/qm und je mm Schichtdicke

Die Beschichtung/Spachtelung folgt dem Untergrund. Die
einzubauende Beschichtung kann keine Anforderungen der
Ebenheitsnorm DIN 18 202 erfüllen oder verändern. Die
Anforderungen dieser Ebenheitsnorm können nur durch
aufpreispflichtige Zusatzleistungen erfüllt werden.
Dabei sind die zu erfüllenden Ebenheitsanforderungen
genau zu beschreiben.
Einheit: m2

*Hinweis*

**03.02.0040 maxit floor 4033 Faser-Fließspachtel**
Liefern und Einbauen einer zementgebundenen,
polymermodifizierten, faserverstärkten
Fließspachtelmasse für Schichtdicken von 1 - 10 mm,
CT-C25-F7 nach EN 13 813.

Produkt: maxit floor 4033 Faser-Feinspachtel

Nur für den Innenbereich geeignet, das Produkt muss
immer belegt werden.
Der gewählte Bodenbelag und Belagskleber muss auf das
Produkt 4033 abgestimmt sein.
Das Produkt kann im Verbund auf diversen Untergründen
manuell und maschinell im Wohnungs- und Gewerbebau
sowie besonders zur Renovierung von alten Böden
eingebaut werden.
Das Produkt bildet einen tragfähigen Untergrund für
alle gängigen und auch anspruchsvollen Bodenbeläge.

Eigenschaften: Schnelles faserverstärktes Produkt,  für
hohe Beanspruchungen, hoch fließfähig,
auf Fußbodenheizung geeignet und schnell belegbar.

Untergründe: Zementestrich, Beton,
Calciumsulfatestrich, Magnesiaestrich,
Gussasphaltestrich, Fliesen, auf Holzböden und
Trockenestrichen. Beim Einbau auf Holzböden sind die
besonderen Hinweise im technischen Merkblatt zu
beachten.
Untergrund:____________________
Zur Verstärkung des Bodenaufbaues bei schwachen
Holzböden und zur Überbrückung von Fugen ist das maxit
floor 4945 Systemgewebe einzubringen. Dies wird
gesondert vergütet.

Mindestoberflächenzugfestigkeit: 1,0 N/mm2.
Die Angaben des neusten Technischen Merkblattes sind zu
beachten.
 Vorab ist mit maxit floor 4716 Haftgrundierung  ( 1
oder 2 x ) oder mit maxit floor 4710 Grundierung EP,
einschl. Quarzsandabstreuung zu grundieren. Dies ist
gesondert ausgeschrieben.
Begehbar nach 2 - 4 Stunden
Teilbelastbar nach 4 Stunden.
Schichtdicke:_______________________
Verbrauch: ca. 1,5 kg/m2 und je mm Schichtdicke.

Die Beschichtung/Spachtelung folgt dem Untergrund. Die
einzubauende Beschichtung kann keine Anforderungen der
Ebenheitsnorm DIN 18 202 erfüllen oder verändern. Die
Anforderungen dieser Ebenheitsnorm können nur durch
aufpreispflichtige Zusatzleistungen erfüllt werden.
Dabei sind die zu erfüllenden Ebenheitsanforderungen
genau zu beschreiben.
Einheit: m2

*Hinweis*

**03.02.0060 maxit floor 4095 Alpha-Fließspachtel**
Liefern und Einbauen einer calciumsulfatgebundenen,
polymermodifizierten Fließspachtelmasse für
Schichtdicken von 2 - 10 mm, CA-C25-F7 nach EN 13 813.

Produkt: maxit floor 4095 Alpha-Fließspachtel

Nur für den Innenbereich geeignet, das Produkt muss
immer belegt werden. Nicht für Nassräume geeignet.
Der gewählte Bodenbelag und Belagskleber muss auf das
Produkt 4095 abgestimmt sein.
Das Produkt kann im Verbund auf diversen Untergründen
manuell und maschinell im Wohnungs- und Gewerbebau
verlegt werden. Das Produkt bildet einen tragfähigen
Untergrund für alle gängigen Bodenbeläge.
Eigenschaften: sehr gut fließfähig, sehr spannungsarm,
pumpbar, sehr gut auf Calciumsulfatestrichen und auf
Gussasphalt geeignet.

Untergründe: Zementestrich, Beton,
Calciumsulfatestrich, Magnesiaestrich,
Gussasphaltestrich und Trockenestrich.
Untergrund:______________________
Mindestoberflächenzugfestigkeit: 0,5 N/mm2.
Die Angaben des neusten Technischen Merkblattes sind zu
beachten.

Vorab ist mit maxit floor 4716 Haftgrundierung  ( 1
oder 2 x ) oder mit maxit floor 4710 Grundierung EP,
einschl. Quarzsandabstreuung zu grundieren. Dies ist
gesondert ausgeschrieben.
Begehbar nach 3 Stunden
Teilbelastbar nach 24 Stunden.
Belegereife: nach 1 - 7 Tagen, bei 2 mm Schichtdicke
ca. nach 1 Tag,
bei 10 mm Schichtdicke ca. nach 7 Tagen
Druckfestigkeit: ca. 25 N/mm2 nach 28 Tagen
Brandkasse A 1 nach EN 13813
Schichtdicke:_______mm
Verbrauch: ca. 1,6 kg/m2 und je mm Schichtdicke.

Die Beschichtung/Spachtelung folgt dem Untergrund. Die
einzubauende Beschichtung kann keine Anforderungen der
Ebenheitsnorm DIN 18 202 erfüllen oder verändern. Die
Anforderungen dieser Ebenheitsnorm können nur durch
aufpreispflichtige Zusatzleistungen erfüllt werden.
Dabei sind die zu erfüllenden Ebenheitsanforderungen
genau zu beschreiben.
Einheit: m2

**03.02.0080 maxit floor 4040 Bodenausgleichsmasse**
Liefern und Einbauen einer zementgebundenen und
polymermodifizierten, Bodenausgleichsmasse für
Schichtdicken von 1 - 50 mm, fließfähig und standfest
verwendbar CT-C30-F7 nach EN 13 813
Produkt: maxit floor 4040 Bodenausgleichsmasse

Für den Innen- und Außenbereich geeignet. Das Produkt
muss immer belegt werden.
Der gewählte Bodenbelag und Belagskleber muss auf maxit
floor 4040 abgestimmt sein.
Das Produkt kann im Verbund auf diversen Untergründen
manuell im Wohnungs- und Gewerbebau eingebaut werden
und bildet einen tragfähigen Untergrund für alle
gängigen Bodenbeläge.
Das Produkt eignet sich besonders zur Ausbildung von
Gefälle sowie auf Rampen und zum Verfüllen von
Aussparungen.

Eigenschaften: Standfest oder fließfähig einstellbar,
für innen und außen einsetzbar,
früh begehbar und früh belegbar, auf Heizestrichen
geeignet

Untergründe: Zementestrich, Beton,
Calciumsulfatestrich, Magnesiaestrich und Fliesen.
Untergrund:_____________________
Mindestoberflächenzugfestigkeit: 1,0 N/mm2.
Die Angaben des neusten Technischen Merkblattes sind zu
beachten.

Vorab ist mit maxit floor 4716 Haftgrundierung  ( 1
oder 2 x ) oder mit maxit floor 4710 Grundierung EP,
einschl. Quarzsandabstreuung zu grundieren. Dies ist
gesondert ausgeschrieben.
Bei Anwendung auf schwimmenden Konstruktionen und
Heizestrichen sind alle aufgehenden Bauteile mit
mindestens 10 mm dicken Randdämmstreifen von der
Bodenkonstruktion zu trennen.

Die Fließfähigkeit wird über die zugegebene Wassermenge
gesteuert, dies sind ca. 5,5 - / Liter Wasser bezogen
auf den 25 Kg Sack. Ein zu hoher Wassergehalt reduziert
die Festigkeit und erhöht anderseits die
Rissbildungsgefahr und das Schwinden.

Begehbar nach 1 - 3 Stunden
Teilbelastbar nach 2 - 12 Stunden
Vollbelastbar nach der Belegung
Belegreife: ab 2 Stunden unter Feuchte unempfindlichen
Belägen gemäß Wasserzugabe wie im technischen Merkblatt
beschrieben.
Auf Parkett/Laminat nach 7 Tagen, bei 20 C und 65 %
relativer Luftfeuchte.
Schichtdicke: _______mm im Mittel
Verbrauch: ca. 1,6 kg/m2 und je mm Schichtdicke.

Die Beschichtung/Spachtelung folgt dem Untergrund. Die
einzubauende Beschichtung kann keine Anforderungen der
Ebenheitsnorm DIN 18 202 erfüllen oder verändern. Die
Anforderungen dieser Ebenheitsnorm können nur durch
aufpreispflichtige Zusatzleistungen erfüllt werden.
Dabei sind die zu erfüllenden Ebenheitsanforderungen
genau zu beschreiben.
Einheit: m2

**03.02.0090 maxit floor 4045 Bodenausgleich standfest**
Liefern und Einbauen eines zementgebundenen,
standfesten und polymermodifizierten, Bodenausgleichs
für Schichtdicken von 1 - 50 mm, fließfähig und
standfest verwendbar CT-C30-F7 nach EN 13 813
Produkt: maxit floor 4045 Bodenausgleich standfest

Das Produkt muss immer belegt werden. Der gewählte
Bodenbelag und Belagskleber muss auf maxit floor 4045
abgestimmt sein. Das Produkt kann im Verbund auf
diversen Untergründen manuell im Wohnungs- und
Gewerbebau eingebaut werden und bildet einen
tragfähigen Untergrund für alle gängigen Bodenbeläge.
Das Produkt eignet sich besonders zur Ausbildung von
Gefälle sowie auf Rampen und zum Verfüllen von
Aussparungen.  Eigenschaften: Standfest, früh begehbar
und früh belegbar, auf Heizestrichen geeignet, bei
höheren Schichtdicken mit Sand streckbar.
Untergründe: Zementestrich, Beton,
Calciumsulfatestrich, Magnesiaestrich und Fliesen.
Untergrund:_____________________
Mindestoberflächenzugfestigkeit: 1,0 N/mm2.
Die Angaben des neusten Technischen Merkblattes sind zu
beachten.
Vorab ist mit maxit floor 4716 Haftgrundierung  ( 1
oder 2 x ) oder mit maxit floor 4710 Grundierung EP,
einschl. Quarzsandabstreuung zu grundieren. Dies ist
gesondert ausgeschrieben. Bei Anwendung auf
schwimmenden Konstruktionen und Heizestrichen sind alle
aufgehenden Bauteile mit mindestens 10 mm dicken
Randdämmstreifen von der Bodenkonstruktion zu trennen.

Begehbar nach 1 - 3 Stunden, Teilbelastbar nach 2 - 12
Stunden, Vollbelastbar nach der Belegung Belegreife: ab
2 Stunden.
Auf Parkett/Laminat nach 7 Tagen, bei 20 C und 65 %
relativer Luftfeuchte.
Schichtdicke: ________mm im Mittel
Verbrauch: ca. 1,6 kg/m2 und je mm Schichtdicke.

Die Beschichtung/Spachtelung folgt dem Untergrund. Die
einzubauende Beschichtung kann keine Anforderungen der
Ebenheitsnorm DIN 18 202 erfüllen oder verändern. Die
Anforderungen dieser Ebenheitsnorm können nur durch
aufpreispflichtige Zusatzleistungen erfüllt werden.
Dabei sind die zu erfüllenden Ebenheitsanforderungen
genau zu beschreiben.
Einheit: m2

**03.02.0100 maxit floor 4150 Boden-Nivellierausgleich**
Liefern und Einbauen einer zementgebundenen und
polymermodifizierten, hoch fließfähigen Ausgleichsmasse
für Schichtdicken von 2 - 30 mm, CT-C25-F5 nach EN 13
813

Produkt: maxit floor 4150 Boden-Nivellierausgleich

Nur für den Innenbereich geeignet, das Produkt muss
immer belegt werden.
Das Produkt kann im Verbund auf diversen Untergründen
manuell und maschinell im Wohnungs- und Gewerbebau
eingebaut werden und bildet einen tragfähigen
Untergrund für alle gängigen Bodenbeläge.

Eigenschaften:
Hoch fließfähig, große Schichtdickenunterschiede
möglich,  EC 1 sehr emissionsarm, pumpbar,  früh
begehbar, auf Heizestrichen geeignet und spannungsarm.

Untergründe: Zementestrich, Beton,
Calciumsulfatestrich, Magnesiaestrich und Fliesen.
Untergrund: _____________________________
Mindestoberflächenhaftzugsfestigkeit: 1,0 N/mm2.
Die Angaben des neusten Technischen Merkblattes sind zu
beachten.

Vorab ist mit maxit floor 4716 Haftgrundierung  ( 1
oder 2 x ) oder mit maxit floor 4710 Grundierung EP,
einschl. Quarzsandabstreuung zu grundieren. Dies ist
gesondert ausgeschrieben.
Bei Anwendung auf schwimmenden Konstruktionen und
Heizestrichen sind alle aufgehenden Bauteile mit
mindestens 10 mm dicken Randdämmstreifen von der
Bodenkonstruktion zu trennen.
Druckfestigkeit ca. 25 N/mm2 nach 28 Tagen
Begehbar nach 1 - 4 Stunden
Teilbelastbar nach 24 Stunden
Vollbelastbar nach der Belegung
Belegreife je cm Schichtdicke nach ca. 1 Woche bei 20°C
und 65 % relativer Luftfeuchte
Auf Parkett, Laminat und PVC die maximal zulässigen CM-
Messwerte, wie im technischen Merkblatt beschrieben,
beachten.
Schichtdicke: ________mm im Mittel
Verbrauch: ca. 1,7 kg/m2 und je mm Schichtdicke.

Die Beschichtung/Spachtelung folgt dem Untergrund. Die
einzubauende Beschichtung kann keine Anforderungen der
Ebenheitsnorm DIN 18 202 erfüllen oder verändern. Die
Anforderungen dieser Ebenheitsnorm können nur durch
aufpreispflichtige Zusatzleistungen erfüllt werden.
Dabei sind die zu erfüllenden Ebenheitsanforderungen
genau zu beschreiben.
Einheit: m2

**03.02.0110 maxit floor 4160 Boden-Nivellierausgleich-schnell**
Liefern und Einbauen einer zementgebundenen und
polymermodifizierten, selbsttrocknenden
Bodenausgleichsmasse für Schichtdicken von 2 - 30 mm,
CT-C30-F7 nach EN 13 813

Produkt: maxit floor 4160 Boden-
Nivellierausgleich-schnell

Nur für den Innenbereich geeignet, das Produkt muss
immer belegt werden.
Das Produkt kann im Verbund auf diversen Untergründen
manuell und maschinell im Wohnungs- und Gewerbebau
eingebaut werden und bildet früh belegbaren,
tragfähigen Untergrund für alle gängigen und auch
anspruchsvollen Bodenbeläge. Geeignet für
dünnschichtige Fußbodenheizungen im Verbund.

Eigenschaften: Hoch fließfähig,  EC 1 sehr
emissionsarm, pumpbar, früh belegbar, auf Heizestrichen
geeignet und hohe Oberflächenfestigkeit.
Untergründe: Zementestrich, Beton, Calciumsulfatestrich
und Magnesiaestrich.
Untergrund: ___________________________
Mindestoberflächenhaftzugsfestigkeit: 1,0 N/mm2.
Die Angaben des neusten Technischen Merkblattes sind zu
beachten.

Vorab ist mit maxit floor 4716 Haftgrundierung  ( 1
oder 2 x ) oder mit maxit floor 4710 Grundierung EP,
einschl. Quarzsandabstreuung zu grundieren. Dies ist
gesondert ausgeschrieben.
Bei Anwendung auf schwimmenden Konstruktionen und
Heizestrichen sind alle aufgehenden Bauteile mit
mindestens 10 mm dicken Randdämmstreifen von der
Bodenkonstruktion zu trennen.
Begehbar nach 1 - 2 Stunden
Teilbelastbar nach 24 Stunden
Vollbelastbar nach der Belegung
Belegreife in Abhängigkeit vom Oberbelag: 1 Tag bei
Fliesen, 7 Tage bei Parkett und Laminat ( Schichtdicke
bis 15 mm ), 3 Tage bei allen anderen Belägen. Bei
Verlegung von großformatigem Stabparkett sind die
ergänzenden Angaben im technischen Merkblatt zu
beachten.
Schichtdicke: _____mm im Mittel
Verbrauch: ca. 1,7 kg2/m und je mm Schichtdicke.

Die Beschichtung/Spachtelung folgt dem Untergrund. Die
einzubauende Beschichtung kann keine Anforderungen der
Ebenheitsnorm DIN 18 202 erfüllen oder verändern. Die
Anforderungen dieser Ebenheitsnorm können nur durch
aufpreispflichtige Zusatzleistungen erfüllt werden.
Dabei sind die zu erfüllenden Ebenheitsanforderungen
genau zu beschreiben.
Einheit: m2

**03.02.0120 maxit floor 4310 Renovations- und Holzbodenausgleich**
Liefern und Einbauen einer zementgebundenen,
faserverstärkten und polymermodifizierten Dünnestrich-
und Ausgleichmasse für Schichtdicken von 2 - 50 mm,
CT-C20-F7 nach EN 13 813.

Produkt: maxit floor 4310 Renovations- und
Holzbodenausgleich

Nur für den Innenbereich geeignet, das Produkt muss
immer belegt werden.
Das Produkt kann sowohl im Verbund auf diversen
Untergründen als auch als schwimmende Konstruktion und
als Heizestrich manuell und maschinell im Wohnungs- und
Gewerbebau eingebaut werden und bildet einen
tragfähigen Untergrund für alle gängigen  Bodenbeläge.
Bei Dämmlagenkonstruktionen darf die
Zusammendrückbarkeit der Dämmlage nicht mehr als 3 mm
betragen. Geeignet für dünnschichtige Fußbodenheizungen
im Verbund und Bauart B.
Ideal für Sanierung und Renovierung geeignet.

Eigenschaften: Sehr gut fließfähig,  EC 1 sehr
emissionsarm, pumpbar, faserverstärkt, spannungsarm,
für dünne, schwimmende Konstruktionen geeignet.

Untergründe: Zementestrich, Beton,
Calciumsulfatestrich, Steinholz-  Magnesiaestrich, ab
10 mm auf Holzböden und Fliesen, als schwimmende
Konstruktion auf Trennlage und Dämmung.
Untergrund: ___________________________
Anwendung: ___________________________
Mindestoberflächenhaftzugsfestigkeit: 1,0 N/mm2.
Die Angaben des neusten Technischen Merkblattes sind zu
beachten.
Insbesondere sind die ergänzenden Hinweise im
technischen Merkblatt bezüglich des 4310 -  Einbaues
auf Holzdielenböden, Trennlage- und
Dämmlagenkonstruktionen zu beachten.

Zur Verstärkung des Bodenaufbaues bei schwachen
Holzböden und zur Überbrückung von Fugen ist das maxit
floor 4945 Systemgewebe einzubringen. Dies wird
gesondert vergütet.
Vorab ist mit maxit floor 4716 Haftgrundierung  ( 1
oder 2 x ) oder mit maxit floor 4710 Grundierung EP,
einschl. Quarzsandabstreuung zu grundieren. Dies ist
gesondert ausgeschrieben.
Bei Anwendung auf schwimmenden Konstruktionen und
Heizestrichen sind alle aufgehenden Bauteile mit
mindestens 10 mm dicken Randdämmstreifen von der
Bodenkonstruktion zu trennen.
Begehbar nach 2 - 4 Stunden
Teilbelastbar nach 24 Stunden
Vollbelastbar nach der Belegung
Belegreife: je cm Schichtdicke nach ca. 1 Woche bei 20°
C und 65 % relativer Luftfeuchte.
Die im Technischen Merkblatt gemachten Angaben zu den
maximal zulässigen CM - Messwerten die Oberbeläge:
Parkett, Laminat, PVC bzw. die anderen Beläge
betreffend sind einzuhalten.
Schichtdicke: ____ mm im Mittel
Verbrauch: ca. 1,7 kg/m2 und je mm Schichtdicke.

Die Beschichtung/Spachtelung folgt dem Untergrund. Die
einzubauende Beschichtung kann keine Anforderungen der
Ebenheitsnorm DIN 18 202 erfüllen oder verändern. Die
Anforderungen dieser Ebenheitsnorm können nur durch
aufpreispflichtige Zusatzleistungen erfüllt werden.
Dabei sind die zu erfüllenden Ebenheitsanforderungen
genau zu beschreiben.
Einheit: m2

**03.02.0130 maxit floor 4320 Renovations- und Holzbodenaugleich schnell**
Liefern und Einbauen einer zementgebundenen und
polymermodifizierten, selbstverlaufenden,
selbsttrocknenden, schnell belegbaren und
faserverstärkten Dünnestrich- und Ausgleichsmasse für
Schichtdicken zwischen 2 - 50 mm, CT-C30-F7 nach EN 13
813

Produkt: maxit floor 4320 Renovations- und
Holzbodenausgleich-schnell

Nur für den Innenbereich geeignet, das Produkt muss
immer belegt werden.
Das Produkt kann sowohl im Verbund auf diversen
Untergründen als auch als schwimmende Konstruktion und
als Heizestrich manuell und maschinell im Wohnungs- und
Gewerbebau eingebaut werden und bildet früh belegbaren,
tragfähigen Untergrund für alle gängigen  Bodenbeläge.
Bei Dämmlagenkonstruktionen darf die
Zusammendrückbarkeit der Dämmlage nicht mehr als 3 mm
betragen. Geeignet für dünnschichtige Fußbodenheizungen
im Verbund und Bauart B.
Ideal für schnelle Sanierung und Renovierung geeignet.

Eigenschaften: Gut fließfähig,  EC 1 sehr emissionsarm,
früh belegbar, für dünne schwimmende Konstruktionen
geeignet, faserverstärkt.

Untergründe: Zementestrich, Beton,
Calciumsulfatestrich, Steinholz- und Magnesiaestrich,
ab 10 mm auf Holzböden und Fliesen, als schwimmende
Konstruktion auf Trennlage und Dämmung.
Untergrund: ______________________________
Anwendung: ______________________________
Mindestoberflächenhaftzugsfestigkeit: 1,0 N/mm2.
Die Angaben des neusten Technischen Merkblattes sind zu
beachten.

Vorab ist mit maxit floor 4716 Haftgrundierung  ( 1
oder 2 x ) oder mit maxit floor 4710 Grundierung EP,
einschl. Quarzsandabstreuung zu grundieren. Dies ist
gesondert ausgeschrieben.
Bei Anwendung auf schwimmenden Konstruktionen und
Heizestrichen sind alle aufgehenden Bauteile mit
mindestens 10 mm dicken Randdämmstreifen von der
Bodenkonstruktion zu trennen.
Zur Verstärkung des Bodenaufbaues bei schwachen
Holzböden und zur Überbrückung von Fugen ist das maxit
floor Systemgewebe einzubringen. Dies wird gesondert
vergütet.

Begehbar nach 1 - 3 Stunden
Teilbelastbar nach 24 Stunden
Vollbelastbar nach der Belegung
Belegreife in Abhängigkeit vom Oberbelag: 1 Tag bei
Fliesen, 7 Tage bei Parkett und Laminat ( Schichtdicke
bis 15 mm ), 3 Tage bei allen anderen Belägen. Bei
Verlegung von Massivparkett bzw. großformatigem
Stabparkett sind die ergänzenden Angaben im Technischen
Merkblatt zu beachten.
Schichtdicke: ____ mm im Mittel
Verbrauch: ca. 1,7 kg/m2 und je mm Schichtdicke.

Die Beschichtung/Spachtelung folgt dem Untergrund. Die
einzubauende Beschichtung kann keine Anforderungen der
Ebenheitsnorm DIN 18 202 erfüllen oder verändern. Die
Anforderungen dieser Ebenheitsnorm können nur durch
aufpreispflichtige Zusatzleistungen erfüllt werden.
Dabei sind die zu erfüllenden Ebenheitsanforderungen
genau zu beschreiben.
Einheit: m2

*Hinweis*

**03.02.0140 maxit floor 4365 Dünnestrich**
Liefern und Einbauen eines zementgebundenen und
polymermodifizierten, selbsttrocknenden, schnell
belegbaren und faserverstärkten Dünnestrich für
Schichtdicken zwischen 20 - 50 mm, CT-C25-F7 nach
EN 13 813

Produkt: maxit floor 4365 Dünnestrich

Nur für den Innenbereich geeignet, das Produkt muss
immer belegt werden.
Das Produkt kann als schwimmende Konstruktion, manuell
und maschinell im Wohnungs- und Gewerbebau eingebaut
werden und bildet früh belegbaren, tragfähigen
Untergrund für alle gängigen  Bodenbeläge. Ideal für
schnelle Sanierung und Renovierung auf Trennlage oder
Dämmung geeignet. Bei Dämmlagenkonstruktionen darf die
Zusammendrückbarkeit der Dämmlage nicht mehr als 3 mm
betragen.
Nicht für Verbundkonstruktionen geeignet.

Eigenschaften: Gut fließfähig,  EC 1 sehr emissionsarm,
früh belegbar, für dünne schwimmende Konstruktionen
geeignet, faserverstärkt.

Die Angaben des neusten Technischen Merkblattes sind zu
beachten.

Begehbar nach 2 - 4 Stunden
Teilbelastbar nach 24 Stunden
Vollbelastbar nach der Belegung

Belegreife in Abhängigkeit vom Oberbelag: 1 Tag bei
Fliesen, 7 Tage bei Parkett und Laminat ( Schichtdicke
bis 15 mm ), 3 Tage bei allen anderen Belägen. Bei
Verlegung von Massivparkett bzw. großformatigem
Stabparkett sind die ergänzenden Angaben im technischen
Merkblatt zu beachten.
Schichtdicke: _____ mm im Mittel
Verbrauch: ca. 1,7 kg/m2 und je mm Schichtdicke.

Die Beschichtung/Spachtelung folgt dem Untergrund. Die
einzubauende Beschichtung kann keine Anforderungen der
Ebenheitsnorm DIN 18 202 erfüllen oder verändern. Die
Anforderungen dieser Ebenheitsnorm können nur durch
aufpreispflichtige Zusatzleistungen erfüllt werden.
Dabei sind die zu erfüllenden Ebenheitsanforderungen
genau zu beschreiben.
Einheit: m2

*Hinweis*

**03.02.0160 maixt floor 4190 Alpha-Dünnestrich**
Liefern und Einbauen einer calciumsulfatgebundenen,
schwindarmen, polymermodifizierten
Ausgleichsmasse für Schichtdicken von 10 - 30 mm,
CAF-C30-F6 nach EN 13 813.

Produkt: maxit floor 4190 Alpha-Dünnestrich

Nur für den Innenbereich geeignet, das Produkt muss
immer belegt werden. Nicht für Nassräume geeignet.
Der gewählte Bodenbelag und Belagskleber muss auf das
Produkt maxit floor 4190 abgestimmt sein.
Das Produkt kann im Verbund auf diversen Untergründen
manuell und maschinell im Wohnungs- und Gewerbebau
verlegt werden und stellt einen tragfähigen Untergrund
für alle gängigen Bodenbeläge dar. Maxit floor 4190
Alpha-Dünnestrich ist speziell für dünnschichtige
Fußbodenheizungen im Verbund geeignet und schon nach 6
Stunden aufheizbar.

Eigenschaften: hoch fließfähig, sehr spannungsarm, hohe
Festigkeiten, auf und als Heizestrich geeignet,
sehr gut auf Calciumsulfatestrichen und auf Gussasphalt
geeignet.

Untergründe: Zementestrich, Beton, Magnesia- und
Trockenestrich, für dünnschichtige
Verbund-Fußbodenheizungen, ideal für Calciumsulfat- und
Gussasphaltestriche geeignet.

Mindestoberflächenhaftzugsfestigkeit: 1,0 N/mm2.
Die Angaben des neusten Technischen Merkblattes sind zu
beachten.

Vorab ist mit maxit floor 4716 Haftgrundierung  ( 1
oder 2 x ) oder mit maxit floor 4710 Grundierung EP,
einschl. Quarzsandabstreuung zu grundieren. Dies ist
gesondert ausgeschrieben.

Begehbar nach 8 Stunden, aufheizbar nach 6 Stunden
Teilbelastbar nach 48 Stunden.
Vollbelastbar nach Belegung
Belegreife: 1 - 5 Wochen abhängig von der Schichtdicke
und dem Umgebungsbedingungen. Bei 1 cm Schichtdicke ca.
1 Woche für jeden weiteren cm Schichtdicke zusätzlich 2
Wochen. Vor der Belegung ist eine CM - Messung
durchzuführen.
Druckfestigkeit: ca. 30 N/mm2 nach 28 Tagen
Brandkasse A 1 nach EN 13813
Verbrauch: ca. 1,8 kg/m2 und je mm Schichtdicke.

Die Beschichtung/Spachtelung folgt dem Untergrund. Die
einzubauende Beschichtung kann keine Anforderungen der
Ebenheitsnorm DIN 18 202 erfüllen oder verändern. Die
Anforderungen dieser Ebenheitsnorm können nur durch
aufpreispflichtige Zusatzleistungen erfüllt werden.
Dabei sind die zu erfüllenden Ebenheitsanforderungen
genau zu beschreiben.
Einheit: m2

**03.02.0180 maxit floor 4160 Boden-Nivellierausgleich-schnell**
Liefern und Einbauen einer zementgebundenen und
polymermodifizierten, selbsttrocknenden
Bodenausgleichsmasse für Schichtdicken von 2 - 30 mm,
CT-C30-F7 nach EN 13 813

Produkt: maxit floor 4160 Boden-
Nivellierausgleich-schnell

Nur für den Innenbereich geeignet, das Produkt muss
immer belegt werden.
Das Produkt kann im Verbund auf diversen Untergründen
manuell und maschinell im Wohnungs- und Gewerbebau
eingebaut werden und bildet früh belegbaren,
tragfähigen Untergrund für alle gängigen und auch
anspruchsvollen Bodenbeläge. Geeignet für
dünnschichtige Fußbodenheizungen im Verbund.

Eigenschaften: Hoch fließfähig,  EC 1 sehr
emissionsarm, pumpbar, früh belegbar, auf Heizestrichen
geeignet und hohe Oberflächenfestigkeit.
Untergründe: Zementestrich, Beton, Calciumsulfatestrich
und Magnesiaestrich.
Untergrund: ___________________________
Mindestoberflächenhaftzugsfestigkeit: 1,0 N/mm2.
Die Angaben des neusten Technischen Merkblattes sind zu
beachten.

Vorab ist mit maxit floor 4716 Haftgrundierung  ( 1
oder 2 x ) oder mit maxit floor 4710 Grundierung EP,
einschl. Quarzsandabstreuung zu grundieren. Dies ist
gesondert ausgeschrieben.
Bei Anwendung auf schwimmenden Konstruktionen und
Heizestrichen sind alle aufgehenden Bauteile mit
mindestens 10 mm dicken Randdämmstreifen von der
Bodenkonstruktion zu trennen.
Begehbar nach 1 - 2 Stunden
Teilbelastbar nach 24 Stunden
Vollbelastbar nach der Belegung
Belegreife in Abhängigkeit vom Oberbelag: 1 Tag bei
Fliesen, 7 Tage bei Parkett und Laminat ( Schichtdicke
bis 15 mm ), 3 Tage bei allen anderen Belägen. Bei
Verlegung von großformatigem Stabparkett sind die
ergänzenden Angaben im technischen Merkblatt zu
beachten.
Schichtdicke: _____mm im Mittel
Verbrauch: ca. 1,7 kg2/m und je mm Schichtdicke.

Die Beschichtung/Spachtelung folgt dem Untergrund. Die
einzubauende Beschichtung kann keine Anforderungen der
Ebenheitsnorm DIN 18 202 erfüllen oder verändern. Die
Anforderungen dieser Ebenheitsnorm können nur durch
aufpreispflichtige Zusatzleistungen erfüllt werden.
Dabei sind die zu erfüllenden Ebenheitsanforderungen
genau zu beschreiben.
Einheit: m2

**03.02.0190 maxit floor 4310 Renovations- und Holzbodenausgleich**
Liefern und Einbauen einer zementgebundenen,
faserverstärkten und polymermodifizierten Dünnestrich-
und Ausgleichmasse für Schichtdicken von 2 - 50 mm,
CT-C20-F7 nach EN 13 813.

Produkt: maxit floor 4310 Renovations- und
Holzbodenausgleich

Nur für den Innenbereich geeignet, das Produkt muss
immer belegt werden.
Das Produkt kann sowohl im Verbund auf diversen
Untergründen als auch als schwimmende Konstruktion und
als Heizestrich manuell und maschinell im Wohnungs- und
Gewerbebau eingebaut werden und bildet einen
tragfähigen Untergrund für alle gängigen  Bodenbeläge.
Bei Dämmlagenkonstruktionen darf die
Zusammendrückbarkeit der Dämmlage nicht mehr als 3 mm
betragen. Geeignet für dünnschichtige Fußbodenheizungen
im Verbund und Bauart B.
Ideal für Sanierung und Renovierung geeignet.

Eigenschaften: Sehr gut fließfähig,  EC 1 sehr
emissionsarm, pumpbar, faserverstärkt, spannungsarm,
für dünne, schwimmende Konstruktionen geeignet.

Untergründe: Zementestrich, Beton,
Calciumsulfatestrich, Steinholz-  Magnesiaestrich, ab
10 mm auf Holzböden und Fliesen, als schwimmende
Konstruktion auf Trennlage und Dämmung.
Untergrund: ___________________________
Anwendung: ___________________________
Mindestoberflächenhaftzugsfestigkeit: 1,0 N/mm2.
Die Angaben des neusten Technischen Merkblattes sind zu
beachten.
Insbesondere sind die ergänzenden Hinweise im
technischen Merkblatt bezüglich des 4310 -  Einbaues
auf Holzdielenböden, Trennlage- und
Dämmlagenkonstruktionen zu beachten.

Zur Verstärkung des Bodenaufbaues bei schwachen
Holzböden und zur Überbrückung von Fugen ist das maxit
floor 4945 Systemgewebe einzubringen. Dies wird
gesondert vergütet.
Vorab ist mit maxit floor 4716 Haftgrundierung  ( 1
oder 2 x ) oder mit maxit floor 4710 Grundierung EP,
einschl. Quarzsandabstreuung zu grundieren. Dies ist
gesondert ausgeschrieben.
Bei Anwendung auf schwimmenden Konstruktionen und
Heizestrichen sind alle aufgehenden Bauteile mit
mindestens 10 mm dicken Randdämmstreifen von der
Bodenkonstruktion zu trennen.
Begehbar nach 2 - 4 Stunden
Teilbelastbar nach 24 Stunden
Vollbelastbar nach der Belegung
Belegreife: je cm Schichtdicke nach ca. 1 Woche bei 20°
C und 65 % relativer Luftfeuchte.
Die im Technischen Merkblatt gemachten Angaben zu den
maximal zulässigen CM - Messwerten die Oberbeläge:
Parkett, Laminat, PVC bzw. die anderen Beläge
betreffend sind einzuhalten.
Schichtdicke: ____ mm im Mittel
Verbrauch: ca. 1,7 kg/m2 und je mm Schichtdicke.

Die Beschichtung/Spachtelung folgt dem Untergrund. Die
einzubauende Beschichtung kann keine Anforderungen der
Ebenheitsnorm DIN 18 202 erfüllen oder verändern. Die
Anforderungen dieser Ebenheitsnorm können nur durch
aufpreispflichtige Zusatzleistungen erfüllt werden.
Dabei sind die zu erfüllenden Ebenheitsanforderungen
genau zu beschreiben.
Einheit: m2

*Hinweis*

**03.02.0200 maxit floor 4320 Renovations- und Holzbodenaugleich schnell**
Liefern und Einbauen einer zementgebundenen und
polymermodifizierten, selbstverlaufenden,
selbsttrocknenden, schnell belegbaren und
faserverstärkten Dünnestrich- und Ausgleichsmasse für
Schichtdicken zwischen 2 - 50 mm, CT-C30-F7 nach EN 13
813

Produkt: maxit floor 4320 Renovations- und
Holzbodenausgleich-schnell

Nur für den Innenbereich geeignet, das Produkt muss
immer belegt werden.
Das Produkt kann sowohl im Verbund auf diversen
Untergründen als auch als schwimmende Konstruktion und
als Heizestrich manuell und maschinell im Wohnungs- und
Gewerbebau eingebaut werden und bildet früh belegbaren,
tragfähigen Untergrund für alle gängigen  Bodenbeläge.
Bei Dämmlagenkonstruktionen darf die
Zusammendrückbarkeit der Dämmlage nicht mehr als 3 mm
betragen. Geeignet für dünnschichtige Fußbodenheizungen
im Verbund und Bauart B.
Ideal für schnelle Sanierung und Renovierung geeignet.

Eigenschaften: Gut fließfähig,  EC 1 sehr emissionsarm,
früh belegbar, für dünne schwimmende Konstruktionen
geeignet, faserverstärkt.

Untergründe: Zementestrich, Beton,
Calciumsulfatestrich, Steinholz- und Magnesiaestrich,
ab 10 mm auf Holzböden und Fliesen, als schwimmende
Konstruktion auf Trennlage und Dämmung.
Untergrund: ______________________________
Anwendung: ______________________________
Mindestoberflächenhaftzugsfestigkeit: 1,0 N/mm2.
Die Angaben des neusten Technischen Merkblattes sind zu
beachten.

Vorab ist mit maxit floor 4716 Haftgrundierung  ( 1
oder 2 x ) oder mit maxit floor 4710 Grundierung EP,
einschl. Quarzsandabstreuung zu grundieren. Dies ist
gesondert ausgeschrieben.
Bei Anwendung auf schwimmenden Konstruktionen und
Heizestrichen sind alle aufgehenden Bauteile mit
mindestens 10 mm dicken Randdämmstreifen von der
Bodenkonstruktion zu trennen.
Zur Verstärkung des Bodenaufbaues bei schwachen
Holzböden und zur Überbrückung von Fugen ist das maxit
floor Systemgewebe einzubringen. Dies wird gesondert
vergütet.

Begehbar nach 1 - 3 Stunden
Teilbelastbar nach 24 Stunden
Vollbelastbar nach der Belegung
Belegreife in Abhängigkeit vom Oberbelag: 1 Tag bei
Fliesen, 7 Tage bei Parkett und Laminat ( Schichtdicke
bis 15 mm ), 3 Tage bei allen anderen Belägen. Bei
Verlegung von Massivparkett bzw. großformatigem
Stabparkett sind die ergänzenden Angaben im Technischen
Merkblatt zu beachten.
Schichtdicke: ____ mm im Mittel
Verbrauch: ca. 1,7 kg/m2 und je mm Schichtdicke.

Die Beschichtung/Spachtelung folgt dem Untergrund. Die
einzubauende Beschichtung kann keine Anforderungen der
Ebenheitsnorm DIN 18 202 erfüllen oder verändern. Die
Anforderungen dieser Ebenheitsnorm können nur durch
aufpreispflichtige Zusatzleistungen erfüllt werden.
Dabei sind die zu erfüllenden Ebenheitsanforderungen
genau zu beschreiben.
Einheit: m2

**03.02.0220 maixt floor 4190 Alpha-Dünnestrich**
Liefern und Einbauen einer calciumsulfatgebundenen,
schwindarmen, polymermodifizierten
Ausgleichsmasse für Schichtdicken von 10 - 30 mm,
CAF-C30-F6 nach EN 13 813.

Produkt: maxit floor 4190 Alpha-Dünnestrich

Nur für den Innenbereich geeignet, das Produkt muss
immer belegt werden. Nicht für Nassräume geeignet.
Der gewählte Bodenbelag und Belagskleber muss auf das
Produkt maxit floor 4190 abgestimmt sein.
Das Produkt kann im Verbund auf diversen Untergründen
manuell und maschinell im Wohnungs- und Gewerbebau
verlegt werden und stellt einen tragfähigen Untergrund
für alle gängigen Bodenbeläge dar. Maxit floor 4190
Alpha-Dünnestrich ist speziell für dünnschichtige
Fußbodenheizungen im Verbund geeignet und schon nach 6
Stunden aufheizbar.

Eigenschaften: hoch fließfähig, sehr spannungsarm, hohe
Festigkeiten, auf und als Heizestrich geeignet,
sehr gut auf Calciumsulfatestrichen und auf Gussasphalt
geeignet.

Untergründe: Zementestrich, Beton, Magnesia- und
Trockenestrich, für dünnschichtige
Verbund-Fußbodenheizungen, ideal für Calciumsulfat- und
Gussasphaltestriche geeignet.

Mindestoberflächenhaftzugsfestigkeit: 1,0 N/mm2.
Die Angaben des neusten Technischen Merkblattes sind zu
beachten.

Vorab ist mit maxit floor 4716 Haftgrundierung  ( 1
oder 2 x ) oder mit maxit floor 4710 Grundierung EP,
einschl. Quarzsandabstreuung zu grundieren. Dies ist
gesondert ausgeschrieben.

Begehbar nach 8 Stunden, aufheizbar nach 6 Stunden
Teilbelastbar nach 48 Stunden.
Vollbelastbar nach Belegung
Belegreife: 1 - 5 Wochen abhängig von der Schichtdicke
und dem Umgebungsbedingungen. Bei 1 cm Schichtdicke ca.
1 Woche für jeden weiteren cm Schichtdicke zusätzlich 2
Wochen. Vor der Belegung ist eine CM - Messung
durchzuführen.
Druckfestigkeit: ca. 30 N/mm2 nach 28 Tagen
Brandkasse A 1 nach EN 13813
Verbrauch: ca. 1,8 kg/m2 und je mm Schichtdicke.

Die Beschichtung/Spachtelung folgt dem Untergrund. Die
einzubauende Beschichtung kann keine Anforderungen der
Ebenheitsnorm DIN 18 202 erfüllen oder verändern. Die
Anforderungen dieser Ebenheitsnorm können nur durch
aufpreispflichtige Zusatzleistungen erfüllt werden.
Dabei sind die zu erfüllenden Ebenheitsanforderungen
genau zu beschreiben.
Einheit: m2

*Hinweis*

*Hinweis*

#### 03.03 Belagsklebstoffe und Unterlagen

**03.03.0030 Textitbelag getuftet**
Liefern und Verlegen eines stuhlrollengeeigneten
textilen Bodenbelages nach DIN EN 1307 als
Tuftingteppich. Rückseite textiler oder synthetischer
Zweitrücken.

Oberflächengestaltung: ___________
Farbliche Gestaltung: _____ _______
Nutzschicht aus: __________
Bahnenbreite: _______cm

Technische Anforderungen an den Bodenbelag:
Dicke, DIN 53855 Teil 3, über ___mm
Polgewicht über Teppichgrund DIN 54325 über ____ g/m2
Eignungsbereich: ______________________________
Antistatisch durch: _____________________________
Sonstige Anforderungen: ________________________
Trittschallverbesserungsmaß DIN 52210 über  ____dB
Brandklasse DIN 4102 __________

Fabrikat: ____________________________ oder
gleichwertig

Angebotenes Fabrikat: _________________

Die stuhlrollengeeignete Klebung muss nach der
Verlegeanleitung des Belagsherstellers erfolgen.
Grundsätzlich ist auf allen Untergründen vor Auftrag
des Klebstoffes eine
Spachtelung mit maxit floor Spachtelmassen (z.B. maxit
floor maxit floor 4010, 4031 oder 4095) erforderlich.
Die Verklebung erfolgt mit einem lösemittelfreien, sehr
emissionsarmen EC 1 Dispersionsklebstoff.

Produkt: maxit floor 4805 Teppichklebstoff SE

Verbrauch: in Abhängigkeit der verwendeten Zahnung
B1/B2 ca. 350 - 450 g/m2

Die neuesten Technischen Merkblätter der
Produkthersteller sind zu beachten.
Einheit: m2

**03.03.0040 Textilbelag getuftet Fliesen, lose verlegbar**
Liefern und Verlegen eines stuhlrollengeeigneten
textilen Bodenbelages nach DIN EN 1307 als
Tuftingbelag. Wieder aufnehmbare Plattenware auf
Doppelboden.
Oberflächengestaltung: ___________
Farbliche Gestaltung: _____ _______
Rückseite aus: ___________________
Nutzschicht aus: __________
Plattenabmessungen: _______cm x ______ cm

Technische Anforderungen an den Bodenbelag:
Dicke, DIN 53855 Teil 3, über ___mm
Polgewicht über Teppichgrund DIN 54325 über ____ g/m2
Eignungsbereich: ______________________________
Antistatisch durch: _____________________________
Sonstige Anforderungen: ________________________
Trittschallverbesserungsmaß DIN 52210 über  ____dB
Brandklasse DIN 4102 __________

Fabrikat: ____________________________ oder
gleichwertig

Angebotenes Fabrikat: _________________

Der Untergrund muss nach der Verlegeanleitung des
Belagsherstellers mit einer lösemittelfreien, sehr
emissionsarmen EC 1 nachklebenden Dispersion
vorgestrichen werden, um ein Verrutschen der Fliesen zu
verhindern. Während der Applikation ist darauf zu
achten, dass kein Material in die Fugen der
Doppelbodenkonstruktion eindringt.

Produkt: maxit floor 4855 Gummierung SE

Verbrauch: in Abhängigkeit vom Untergrund
Auftrag mit Rolle ca. 140 - 160 g/m2

Die neuesten Technischen Merkblätter der
Produkthersteller sind zu beachten.
Einheit: m2

**03.03.0050 Textilbelag gewebt**
Liefern und Verlegen eines stuhlrollengeeigneten
textilen Bodenbelages nach DIN EN 1307 als Webteppich.
Oberflächengestaltung: ___________
Farbliche Gestaltung: _____ _______
Nutzschicht aus: __________
Bahnenbreite: _______cm

Technische Anforderungen an den Bodenbelag:
Dicke, DIN 53855 Teil 3, über ___mm
Polgewicht über Teppichgrund DIN 54325 über ____ g/m2
Eignungsbereich: ______________________________
Antistatisch durch: _____________________________
Sonstige Anforderungen: ________________________
Trittschallverbesserungsmaß DIN 52210 über  ____dB
Brandklasse DIN 4102 __________

Fabrikat: ____________________________ oder
gleichwertig

Angebotenes Fabrikat: _________________

Die stuhlrollengeeignete Klebung muss nach der
Verlegeanleitung des Belagsherstellers erfolgen.
Grundsätzlich ist auf allen Untergründen vor Auftrag
des Klebstoffes eine
Spachtelung mit maxit floor Spachtelmassen (z.B. maxit
floor 4010, 4031 oder 4095) erforderlich.
Die Verklebung erfolgt mit einem lösemittelfreien, sehr
emissionsarmen EC 1 Dispersionsklebstoff.

Produkt: maxit floor 4805 Teppichklebstoff SE

Verbrauch: in Abhängigkeit der verwendeten Zahnung
B1/B2 ca. 350 - 450 g/m2

Die neuesten Technischen Merkblätter der
Produkthersteller sind zu beachten.
Einheit: m2

**03.03.0060 Nadelvliesbelag**
Liefern und Verlegen eines stuhlrollengeeigneten
textilen Bodenbelages nach DIN EN 1470 als Nadelvlies.
Oberflächengestaltung: ___________
Farbliche Gestaltung: _____ _______
Nutzschicht aus: __________
Bahnenbreite: _______cm

Technische Anforderungen an den Bodenbelag:
Dicke, DIN 53855 Teil 3, über ___mm
Nadelvlies-Nutzschichtdicke über ____ mm
Nadelvlies-Nutzschichtgewicht über ___ g/m2
Eignungsbereich: ______________________________
Antistatisch durch: _____________________________
Sonstige Anforderungen: ________________________
Trittschallverbesserungsmaß DIN 52210 über  ____dB
Brandklasse DIN 4102 __________

Fabrikat: ____________________________ oder
gleichwertig

Angebotenes Fabrikat: _________________

Die stuhlrollengeeignete Klebung muss nach der
Verlegeanleitung des Belagsherstellers erfolgen.
Grundsätzlich ist auf allen Untergründen vor Auftrag
des Klebstoffes eine
Spachtelung mit maxit floor Spachtelmassen (z.B. maxit
floor 4010, 4031 oder 4095) erforderlich.
Die Verklebung erfolgt mit einem lösemittelfreien, sehr
emissionsarmen EC 1 Dispersionsklebstoff.

Produkt: maxit floor 4805 Teppichklebstoff SE

Verbrauch: in Abhängigkeit der verwendeten Zahnung
B1/B2 ca. 350 - 450 g/m2

Die neuesten Technischen Merkblätter der
Produkthersteller sind zu beachten.
Einheit: m2

*Hinweis*

**03.03.0070 Nadelvlies Fliesen, lose verlegbar**
Liefern und Verlegen eines stuhlrollengeeigneten
textilen Bodenbelages nach DIN EN 1470 als Nadelvlies.
Wieder aufnehmbare Plattenware auf Doppelboden.
Oberflächengestaltung: ___________
Farbliche Gestaltung: _____ _______
Nutzschicht aus: __________
Plattenabmessungen: _______cm x ______ cm

Technische Anforderungen an den Bodenbelag:
Dicke, DIN 53855 Teil 3, über ___mm
Nadelvlies-Nutzschichtdicke über ____ mm
Nadelvlies-Nutzschichtgewicht über ___ g/m2
Eignungsbereich: ______________________________
Antistatisch durch: _____________________________
Sonstige Anforderungen: ________________________
Trittschallverbesserungsmaß DIN 52210 über  ____dB
Brandklasse DIN 4102 __________

Fabrikat: ____________________________ oder
gleichwertig

Angebotenes Fabrikat: _________________

Der Untergrund muss nach der Verlegeanleitung des
Belagsherstellers mit einer lösemittelfreien, sehr
emissionsarmen EC 1 nachklebenden Dispersion
vorgestrichen werden, um ein Verrutschen der Fliesen zu
verhindern. Während der Applikation ist darauf zu
achten, dass kein Material in die Fugen der
Doppelbodenkonstruktion eindringt.

Produkt: maxit floor 4855 Gummierung SE

Verbrauch: in Abhängigkeit vom Untergrund
Auftrag mit Rolle ca. 140 - 160 g/m2

Die neuesten Technischen Merkblätter der
Produkthersteller sind zu beachten.
Einheit: m2

**03.03.0090 Linoleumbelag Bahnen**
Liefern und Verlegen eines stuhlrollengeeigneten
elastischen Bodenbelages nach DIN EN 548 als Linoleum.
Dicke:  ___mm
Bahnenbreite: _______cm
Oberflächengestaltung: ___________
Oberfläche glatt
Farbton nach Wahl des Auftraggebers

Fabrikat: ____________________________ oder
gleichwertig

Angebotenes Fabrikat: _________________

Die stuhlrollengeeignete Klebung muss nach der
Verlegeanleitung des Belagsherstellers erfolgen.
Grundsätzlich ist auf allen Untergründen vor Auftrag
des Klebstoffes eine
Spachtelung mit maxit floor Spachtelmassen (z.B. maxit
floor 4010, 4031 oder 4095) erforderlich.
Die Verklebung erfolgt mit einem lösemittelfreien, sehr
emissionsarmen EC 1 Dispersionsklebstoff.

Produkt: maxit floor 4825 Linoleumklebstoff SE

Verbrauch: in Abhängigkeit der verwendeten Zahnung
B1 ca. 320 - 360 g/m2

Die neuesten Technischen Merkblätter der
Produkthersteller sind zu beachten.
Einheit: m2

**03.03.0100 Linoleumbelag Fliesen**
Liefern und Verlegen eines stuhlrollengeeigneten
elastischen Bodenbelages nach DIN EN 548 als Linoleum.
Dicke:  ___mm
Plattenabmessungen: _______cm x ______ cm
Oberflächengestaltung: ___________
Oberfläche glatt
Farbton nach Wahl des Auftraggebers

Fabrikat: ____________________________ oder
gleichwertig

Angebotenes Fabrikat: _________________

Die stuhlrollengeeignete Klebung muss nach der
Verlegeanleitung des Belagsherstellers erfolgen.
Grundsätzlich ist auf allen Untergründen vor Auftrag
des Klebstoffes eine
Spachtelung mit maxit floor Spachtelmassen (z.B. maxit
floor 4010, 4031 oder 4095) erforderlich.
Die Verklebung erfolgt mit einem lösemittelfreien, sehr
emissionsarmen EC 1 Dispersionsklebstoff.

Produkt: maxit floor 4825 Linoleumklebstoff SE

Verbrauch: in Abhängigkeit der verwendeten Zahnung
B1 ca. 320 - 360 g/m2

Die neuesten Technischen Merkblätter der
Produkthersteller sind zu beachten.
Einheit: m2

*Hinweis*

**03.03.0110 Belagsnähte mit Schmelzschweißdraht**
Fräsen und Ausfugen der Belagsnähte mit
Schmelzschweißdraht nach Herstellerangaben.
Farbton nach Wahl des Auftraggebers.

Farbton: ____________
Einheit: m2

**03.03.0130 Homogener und heterogener PVC-Belag Bahnen floor 4815**
Liefern und Verlegen eines stuhlrollengeeigneten
elastischen Bodenbelages als Bahnenware aus homogenen
oder heterogenen PVC, ohne Träger nach DIN EN 649.
Dicke: _____ mm
Bahnenbreite: _____ cm
Oberflächengestaltung: __________
Oberfläche glatt
Farbton nach Wahl des Auftraggebers
Fabrikat: ____________________________ oder
gleichwertig

Angebotenes Fabrikat: _________________

Die stuhlrollengeeignete Klebung muss nach der
Verlegeanleitung des Belagsherstellers erfolgen.
Grundsätzlich ist auf allen Untergründen vor Auftrag
des Klebstoffes eine
Spachtelung mit maxit floor Spachtelmassen (z.B. maxit
floor 4010, 4031 oder 4095) erforderlich.
Die Verklebung erfolgt mit einem lösemittelfreien, sehr
emissionsarmen EC 1 Dispersionsklebstoff.

Produkt: maxit floor 4815 PVC-Klebstoff SE

Verbrauch: in Abhängigkeit der verwendeten Zahnung
A 1 ca. 240 - 270 g/m2
A 2 ca. 270 - 300 g/m2

Die neuesten Technischen Merkblätter der
Produkthersteller sind zu beachten.
Einheit: m2

**03.03.0140 Homogener und heterogener PVC-Belag Bahnen floor 4850 Haftkleber**
Liefern und Verlegen eines stuhlrollengeeigneten
elastischen Bodenbelages als Bahnenware aus homogenen
oder heterogenen PVC, ohne Träger nach DIN EN 649.
Dicke: _____ mm
Bahnenbreite: _____ cm
Oberflächengestaltung: __________
Oberfläche glatt
Farbton nach Wahl des Auftraggebers
Fabrikat: ____________________________ oder
gleichwertig

Angebotenes Fabrikat: _________________

Die stuhlrollengeeignete Klebung muss nach der
Verlegeanleitung des Belagsherstellers erfolgen.
Grundsätzlich ist auf allen Untergründen vor Auftrag
des Klebstoffes eine
Spachtelung mit maxit floor Spachtelmassen (z.B. maxit
floor 4010, 4031 oder 4095) erforderlich.
Die Verklebung erfolgt mit einem lösemittelfreien,
Dispersions-Haftklebstoff mit sehr langer Einlegezeit.

Produkt: maxit floor 4850 Haftkleber LF

Verbrauch: in Abhängigkeit der verwendeten Zahnung
A 1 ca. 200 - 230 g/m2
A 2 ca. 240 - 260 g/m2

Die neuesten Technischen Merkblätter der
Produkthersteller sind zu beachten.
Einheit: m2

**03.03.0150 Homogener und heterogener PVC-Belag Fliesen floor 4815**
Liefern und Verlegen eines stuhlrollengeeigneten
elastischen Bodenbelages als Platten/Fliesen aus
homogenen oder heterogenen PVC, ohne Träger nach DIN EN
649.
Dicke: _____ mm
Plattenabmessungen: _______cm x ______ cm
Oberflächengestaltung: __________
Oberfläche glatt
Farbton nach Wahl des Auftraggebers
Fabrikat: ____________________________ oder
gleichwertig

Angebotenes Fabrikat: _________________

Die stuhlrollengeeignete Klebung muss nach der
Verlegeanleitung des Belagsherstellers erfolgen.
Grundsätzlich ist auf allen Untergründen vor Auftrag
des Klebstoffes eine
Spachtelung mit maxit floor Spachtelmassen (z.B. maxit
floor 4010, 4031 oder 4095) erforderlich.
Die Verklebung erfolgt mit einem lösemittelfreien, sehr
emissionsarmen EC 1 Dispersionsklebstoff.

Produkt: maxit floor 4815 PVC-Klebstoff SE

Verbrauch: in Abhängigkeit der verwendeten Zahnung
A 1 ca. 240 - 270 g/m2
A 2 ca. 270 - 300 g/m2

Die neuesten Technischen Merkblätter der
Produkthersteller sind zu beachten.
Einheit: m2

**03.03.0160 Homogener und heterogener PVC-Belag Fliesen floor 4850 Haftkleber**
Liefern und Verlegen eines stuhlrollengeeigneten
elastischen Bodenbelages als Plattenware aus homogenen
oder heterogenen PVC, ohne Träger nach DIN EN 649.
Dicke: _____ mm
Plattenabmessungen: _______cm x ______ cm
Oberflächengestaltung: __________
Oberfläche glatt
Farbton nach Wahl des Auftraggebers
Fabrikat: ____________________________ oder
gleichwertig

Angebotenes Fabrikat: _________________

Die stuhlrollengeeignete Klebung muss nach der
Verlegeanleitung des Belagsherstellers erfolgen.
Grundsätzlich ist auf allen Untergründen vor Auftrag
des Klebstoffes eine
Spachtelung mit maxit floor Spachtelmassen (z.B. maxit
floor 4010, 4031 oder 4095) erforderlich.
Die Verklebung erfolgt mit einem lösemittelfreien,
Dispersions-Haftklebstoff mit sehr langer Einlegezeit.

Produkt: maxit floor 4850 Haftkleber LF

Verbrauch: in Abhängigkeit der verwendeten Zahnung
A 1 ca. 200 - 230 g/m2
A 2 ca. 240 - 260 g/m2

Die neuesten Technischen Merkblätter der
Produkthersteller sind zu beachten.
Einheit: m2

*Hinweis*

**03.03.0170 PVC-Belag verschweißen**
Gewählten Bodenbelag aus PVC mit Schweißschnur aus PVC
verschweißen. Farbton entsprechend dem Bodenbelag.
Einheit: m2

**03.03.0190 Parkett mit floor 4830 MS Polymer auf Estrich kleben**
Liefern und schubfestes Verkleben gemäß
Verarbeitungsvorschrift des Parkettherstellers und des
Klebstoffherstellers. Technische Regeln und
Gefahrstoffhinweise TRGS 610 beachten.
Stabparkett nach DIN EN 13266
Mosaikparkett nach DIN EN 13488
Parkettdielen nach DIN EN 13629
Fertigparkett nach DIN EN 13489
Massivparkett 10 mm nach DIN EN 13227

Parkettart: ______________
Holzart: ________________
Sortierung: ______________
Verlegeart: _______________

Untergrund: Zementestrich (CT), Calciumsulfatestrich
(CA), Calciumsulfat-Fließestrich (CAF),
Gussasphaltestrich (AS), Magnesiaestrich (ME).
Untergrund: ________________
Grundsätzlich ist auf allen Untergründen vor Auftrag
des Klebstoffes eine Spachtelung mit maxit floor
Spachtelmassen (z.B. maxit floor maxit floor 4010, 4031
oder 4095) erforderlich.
Spachteloberfläche mit lösemittelfreiem maxit floor
4718 1-K-PU-Grundierung vorgrundieren um eine optimale
Klebeverbindung sicherzustellen (Extra Position).

Parkett mit elastischem, lösemittelfreien,
1-komponentigen MS-Polymerklebstoff mit hoher Anfangs-
und Endhaftung verkleben. Der Klebstoff ist mit einer
auf den gewählten Holzbelag abgestimmten Zahnung auf
den Untergrund vollflächig und gleichmäßig aufzutragen.
Der Holzbelag muss sorgfältig eingedrückt werden um
eine gute Benetzung der Belagsrückseite zu erzielen.
Nur soviel Klebstoff auftragen, wie innerhalb der
Einlegezeit belegt werden kann.

Produkt: maxit floor 4830 Parkettklebstoff MS

Verbrauch: in Abhängigkeit der verwendeten Zahnung
B 3 ca. 700 - 900 g/m2
B 11 ca. 900 - 1100 g/m2

Die neuesten Technischen Merkblätter der
Produkthersteller sind zu beachten.
Einheit: m2

**03.03.0200 Parkett mit floor 4832 Kunstharz lösemittelhaltig auf Estrich kleben**
Liefern und schubfestes Verkleben gemäß
Verarbeitungsvorschrift des Parkettherstellers und des
Klebstoffherstellers. Technische Regeln und
Gefahrstoffhinweise TRGS 610 beachten.
Stabparkett nach DIN EN 13266
Mosaikparkett nach DIN EN 13488
Parkettdielen nach DIN EN 13629
Fertigparkett nach DIN EN 13489
Massivparkett 10 mm nach DIN EN 13227

Parkettart: ______________
Holzart: ________________
Sortierung: ______________
Verlegeart: _______________

Untergrund: Zementestrich (CT), Calciumsulfatestrich
(CA), Calciumsulfat-Fließestrich (CAF),
Gussasphaltestrich (AS), Magnesiaestrich (ME).
Untergrund: ________________
Grundsätzlich ist auf allen Untergründen vor Auftrag
des Klebstoffes eine Spachtelung mit maxit floor
Spachtelmassen (z.B. maxit floor maxit floor 4010, 4031
oder 4095) erforderlich.
Spachteloberfläche mit lösemittelfreiem maxit floor
4718 1-K-PU-Grundierung vorgrundieren um eine optimale
Klebeverbindung sicherzustellen (Extra Position).

Parkett mit lösemittelhaltigen, 1-komponentigem
Kunstharzklebstoff mit hoher Anfangs- und Endhaftung
verkleben. Der Klebstoff ist mit einer auf den
gewählten Holzbelag abgestimmten Zahnung auf den
Untergrund vollflächig und gleichmäßig aufzutragen. Der
Holzbelag muss sorgfältig eingedrückt werden um eine
gute Benetzung der Belagsrückseite zu erzielen. Nur
soviel Klebstoff auftragen, wie innerhalb der
Einlegezeit belegt werden kann.

Produkt: maxit floor 4832 Parkettklebstoff

Verbrauch: in Abhängigkeit der verwendeten Zahnung
B 3 ca. 600 - 800 g/m2
B 11 ca. 700 - 900 g/m2

Die neuesten Technischen Merkblätter der
Produkthersteller sind zu beachten.
Einheit: m2

**03.03.0210 Parkett mit floor 4835 sehr emissionsarm EC 1 auf Estrich kleben**
Liefern und schubfestes Verkleben gemäß
Verarbeitungsvorschrift des Parkettherstellers und des
Klebstoffherstellers. Technische Regeln und
Gefahrstoffhinweise TRGS 610 beachten.
Stabparkett nach DIN EN 13266
Mosaikparkett nach DIN EN 13488
Parkettdielen nach DIN EN 13629
Fertigparkett nach DIN EN 13489
Massivparkett 10 mm nach DIN EN 13227

Parkettart: ______________
Holzart: ________________
Sortierung: ______________
Verlegeart: _______________

Untergrund: Zementestrich (CT), Calciumsulfatestrich
(CA), Calciumsulfat-Fließestrich (CAF),
Gussasphaltestrich (AS), Magnesiaestrich (ME).
Untergrund: ________________
Grundsätzlich ist auf allen Untergründen vor Auftrag
des Klebstoffes eine Spachtelung mit maxit floor
Spachtelmassen (z.B. maxit floor maxit floor 4010, 4031
oder 4095) erforderlich.
Spachteloberfläche mit lösemittelfreiem maxit floor
4718 1-K-PU-Grundierung vorgrundieren um eine optimale
Klebeverbindung sicherzustellen (Extra Position).

Parkett mit sehr emissions- und geruchsarmen,
lösemittelfreien, 1-komponentigem Dispersionsklebstoff
mit guter Haftung verkleben. Der Klebstoff ist mit
einer auf den gewählten Holzbelag abgestimmten Zahnung
auf den Untergrund vollflächig und gleichmäßig
aufzutragen. Der Holzbelag muss sorgfältig eingedrückt
werden um eine gute Benetzung der Belagsrückseite zu
erzielen. Nur soviel Klebstoff auftragen, wie innerhalb
der Einlegezeit belegt werden kann.

Produkt: maxit floor 4835 Parkettklebstoff SE

Verbrauch: in Abhängigkeit der verwendeten Zahnung
B 3 ca. 500 - 700 g/m2

Die neuesten Technischen Merkblätter der
Produkthersteller sind zu beachten.
Einheit: m2

*Hinweis*

**03.03.0220 Parkett mit floor 4837 1-K-PU-Kleber auf Estrich kleben**
Liefern und schubfestes Verkleben gemäß
Verarbeitungsvorschrift des Parkettherstellers und des
Klebstoffherstellers. Technische Regeln und
Gefahrstoffhinweise TRGS 610 beachten.
Stabparkett nach DIN EN 13266
Mosaikparkett nach DIN EN 13488
Parkettdielen nach DIN EN 13629
Fertigparkett nach DIN EN 13489
Massivparkett 10 mm nach DIN EN 13227

Parkettart: ______________
Holzart: ________________
Sortierung: ______________
Verlegeart: _______________

Untergrund: Zementestrich (CT), Calciumsulfatestrich
(CA), Calciumsulfat-Fließestrich (CAF),
Gussasphaltestrich (AS), Magnesiaestrich (ME).
Untergrund: ________________
Grundsätzlich ist auf allen Untergründen vor Auftrag
des Klebstoffes eine Spachtelung mit maxit floor
Spachtelmassen (z.B. maxit floor maxit floor 4010, 4031
oder 4095) erforderlich.
Spachteloberfläche mit lösemittelfreiem maxit floor
4718 1-K-PU-Grundierung vorgrundieren um eine optimale
Klebeverbindung sicherzustellen (Extra Position).

Parkett mit hoch elastischem, lösemittelfreien,
1-komponentigen Polyurethanharzklebstoff mit hoher
Anfangs- und Endhaftung verkleben. Der Klebstoff ist
mit einer auf den gewählten Holzbelag abgestimmten
Zahnung auf den Untergrund vollflächig und gleichmäßig
aufzutragen. Der Holzbelag muss sorgfältig eingedrückt
werden um eine gute Benetzung der Belagsrückseite zu
erzielen. Nur soviel Klebstoff auftragen, wie innerhalb
der Einlegezeit belegt werden kann.

Produkt: maxit floor 4837 Parkettklebstoff PU

Verbrauch: in Abhängigkeit der verwendeten Zahnung
B 3 ca. 600 - 800 g/m2
B 11 ca. 700 - 900 g/m2

Die neuesten Technischen Merkblätter der
Produkthersteller sind zu beachten.
Einheit: m2

**03.03.0240 Gummibelag Bahnen, glatte bzw. fein strukturierte Oberfläche**
Liefern und Verlegen eines stuhlrollengeeigneten
elastischen Bodenbelages aus synthetischem Kautschuk
nach DIN EN 1817 homogen bzw. nach DIN EN 1816 mit
Schaumstoffbeschichtung. Mit ebenem, geschliffenem
Rücken und glatter  bzw. nur fein strukturierter
Oberfläche.

Dicke: _____ mm
Bahnenbreite: _____ cm
Oberflächengestaltung: __________
Oberfläche glatt
Farbton nach Wahl des Auftraggebers
Fabrikat: ____________________________ oder
gleichwertig

Angebotenes Fabrikat: _________________

Die stuhlrollengeeignete Klebung muss nach der
Verlegeanleitung des Belagsherstellers erfolgen.
Grundsätzlich ist auf allen Untergründen vor Auftrag
des Klebstoffes eine
Spachtelung von mindestens 3 mm mit maxit floor
Spachtelmassen (z.B. maxit floor 4031 Fließspachtel
Plus) erforderlich.
Die Verklebung erfolgt mit einem lösemittelfreien, sehr
emissionsarmen EC 1 Dispersionsklebstoff mit hoher
Anfangshaftung.

Produkt: maxit floor 4845 Kautschukkleber SE

Verbrauch: in Abhängigkeit der verwendeten Zahnung
A 1 ca. 200 - 230 g/m2
A 2 ca. 240 - 260 g/m2

Die neuesten Technischen Merkblätter der
Produkthersteller sind zu beachten.
Einheit: m2

**03.03.0250 Gummibelag Platten, glatte bzw. fein strukturierte Oberfläche**
Liefern und Verlegen eines stuhlrollengeeigneten
elastischen Bodenbelages in Platten 4 mm Dicke aus
synthetischem Kautschuk nach DIN EN12199, homogen. Mit
ebenem, geschliffenem Rücken und glatter  bzw. nur fein
strukturierter Oberfläche.

Dicke: _____ mm
Plattenabmessungen: _____ cm x _____ cm
Oberflächengestaltung: __________
Farbton nach Wahl des Auftraggebers
Fabrikat: __________ oder gleichwertig

Angebotenes Fabrikat: ______________

Die stuhlrollengeeignete Klebung muss nach der
Verlegeanleitung des Belagsherstellers erfolgen.
Grundsätzlich ist auf allen Untergründen vor Auftrag
des Klebstoffes eine
Spachtelung von mindestens 3 mm mit maxit floor
Spachtelmassen (z.B. maxit floor 4031 Fließspachtel
Plus) erforderlich.
Die Verklebung erfolgt mit einem lösemittelfreien, sehr
emissionsarmen EC 1 Dispersionsklebstoff mit hoher
Anfangshaftung.

Produkt: maxit floor 4845 Kautschukkleber SE

Verbrauch: in Abhängigkeit der verwendeten Zahnung
A 1 ca. 200 - 230 g/m2
A 2 ca. 240 - 260 g/m2

Die neuesten Technischen Merkblätter der
Produkthersteller sind zu beachten.
Einheit: m2

*Hinweis*

**03.03.0260 Belagsnähte mit Thermoschnur ausfugen**
Fräsen und Ausfugen der Belagsnähte mit Thermoschnur
nach Herstellerangaben.
Farbton nach Wahl des Auftraggebers.

Farbton: ____________
Einheit: m2

**03.03.0280 Treppenstoßkanten maxit floor 4822 Kontaktkleber**
Liefern und Einbauen von Kantenumleimern für
Treppenstoßkanten.
Material:___________
Abmessungen: ___ mm x ___ mm
Hersteller: __________

Grundsätzlich ist auf allen Untergründen vor Auftrag
des Klebstoffes eine
Spachtelung mit maxit floor Spachtelmassen (z.B. maxit
floor 4010, 4031 oder 4095) erforderlich.
Die Verklebung erfolgt mit einem lösemittelhaltigen
Kontaktklebstoff mit langer Offenzeit. Der Auftrag
erfolgt sowohl auf dem Untergrund als auch auf dem
Belag. Nach Einhaltung einer Ablüftzeit ist der Belag
mit leichtem Druck einzulegen und von innen nach außen
einzudrücken um eine blasenfreie, vollständige
Verklebung zu erreichen.
Nur so viel Klebstoff auftragen wie innerhalb der
Einlegezeit verarbeitet werden kann.

Produkt: maxit floor 4822 Kontaktkleber

Verbrauch: in Abhängigkeit der verwendeten Zahnung
A 1 ca. 220 - 250 g/m2 pro Seite
Pinsel ca. 130 - 160 g/m2 pro Seite

Die neuesten Technischen Merkblätter der
Produkthersteller sind zu beachten.
Einheit: lfm

**03.03.0290 Sockelleisten maxit floor 4822 Kontaktkleber**
Liefern und Einbauen von Sockeleisten.
Material:___________
Höhe: ________cm
Hersteller: __________

Grundsätzlich ist auf allen Untergründen vor Auftrag
des Klebstoffes eine
Spachtelung mit maxit floor Spachtelmassen (z.B. maxit
floor 4010, 4031 oder 4095) erforderlich.
Die Verklebung erfolgt mit einem lösemittelhaltigen
Kontaktklebstoff mit langer Offenzeit. Der Auftrag
erfolgt sowohl auf dem Untergrund als auch auf dem
Belag. Nach Einhaltung einer Ablüftzeit ist der Belag
mit leichtem Druck einzulegen und von innen nach außen
einzudrücken um eine blasenfreie, vollständige
Verklebung zu erreichen.
Nur so viel Klebstoff auftragen wie innerhalb der
Einlegezeit verarbeitet werden kann.

Produkt: maxit floor 4822 Kontaktkleber

Verbrauch: in Abhängigkeit der verwendeten Zahnung
A 1 ca. 220 - 250 g/m2 pro Seite
Pinsel ca. 130 - 160 g/m2 pro Seite

Die neuesten Technischen Merkblätter der
Produkthersteller sind zu beachten.
Einheit: lfm

*Hinweis*

*Hinweis*

**03.03.0300 Wandverklebung mit maxit floor 4822 Kontaktkleber**
Liefern und Einbauen von textilen oder elastischen
Bodenbelägen als Wandverklebung.
Material:___________
Höhe: ________cm
Hersteller: __________

Grundsätzlich ist auf allen Untergründen vor Auftrag
des Klebstoffes eine
Spachtelung mit maxit floor Spachtelmassen (z.B. maxit
floor 4010, 4031 oder 4095) erforderlich.
Die Verklebung erfolgt mit einem lösemittelhaltigen
Kontaktklebstoff mit langer Offenzeit. Der Auftrag
erfolgt sowohl auf dem Untergrund als auch auf dem
Belag. Nach Einhaltung einer Ablüftzeit ist der Belag
mit leichtem Druck einzulegen und von innen nach außen
einzudrücken um eine blasenfreie, vollständige
Verklebung zu erreichen.
Nur so viel Klebstoff auftragen wie innerhalb der
Einlegezeit verarbeitet werden kann.

Produkt: maxit floor 4822 Kontaktkleber

Verbrauch: in Abhängigkeit der verwendeten Zahnung
A 1 ca. 220 - 250 g/m2 pro Seite
Pinsel ca. 130 - 160 g/m2 pro Seite

Die neuesten Technischen Merkblätter der
Produkthersteller sind zu beachten.
Einheit: m2

**03.03.0330 maxit Sonofloor PF 100 2 mm schwimmend unter Parkett**
Liefern und Einbauen einer Dämpf- und Trennunterlage
aus Glasvlies mit SBR-Latex für schwimmende Verlegung
zum Ausgleich kleiner Unebenheiten unter Parkett.
Parkettlieferung nach separater Position.
Einschließlich aller Zuschnitte und Nebenarbeiten.
Dicke 2 mm
Materialgewicht: ca. 500 g/m2
Schlaglärmdämpfung nach ISO 712-2 bis 20 dB

Produkt: maxit Sonofloor PF 100

Das aktuelle Technische Merkblatt des Herstellers ist
zu beachten.
Einheit: m2

**03.03.0340 maxit Sonofloor VH 100 3 mm mit veklebtem PVC-Belag**
Liefern und Einbauen einer Dämpf- und Trennunterlage
aus Glasvliesstoff mit SBR-Latex für schwimmende
Verlegung auf dem Untergrund und zur Belegung mit
verklebtem homogenen PVC-Belag.
Lieferung und Verklebung PVC-Belag nach separater
Position.
Einschließlich aller Zuschnitte und Nebenarbeiten.
Dicke 3 mm
Materialgewicht ca. 1200 g/m2
Schlaglärmdämpfung nach ISO 712-2 bis 22 dB

Produkt: maxit Sonofloor VH 100

Das aktuelle Technische Merkblatt des Herstellers ist
zu beachten.
Einheit: m2

**03.03.0350 maxit Sempafloor gelb 4 mm beidseitig verklebt mit Teppichbelag**
Liefern und Einbauen einer Dämpf- und Trennunterlage
aus Polyestervliesstoff mit SBR-Latex für verklebte
Verlegung auf dem Untergrund und zur Belegung mit
verklebtem Textil-Belag. Die Verklebung erfolgt mit dem
lösemittelfreien, sehr emissionsarmen maxit floor 4805
Teppichklebstoff SE auf dem ebenen, trockenen saubere
und festen Untergrund mit einem Verbrauch von ca. 350 -
500 g/m2 in Abhängigkeit der Zahnung.
Lieferung und Verklebung Textil-Belag nach separater
Position.
Einschließlich aller Zuschnitte und Nebenarbeiten.
Dicke ca. 4 mm
Materialgewicht: ca. 1500 g/m2
Schlaglärmdämpfung nach ISO 712-2 bis 30 dB

Produkt: maxit Sempafloor gelb

Das aktuelle Technische Merkblatt des Herstellers ist
zu beachten.
Einheit: m2

**03.03.0360 maxit Sempafloor gelb 4 mm beidseitig verklebt mit PVC-Belag**
Liefern und Einbauen einer Dämpf- und Trennunterlage
aus Polyestervliesstoff mit SBR-Latex für verklebte
Verlegung auf dem Untergrund und zur Belegung mit
verklebtem homogenem PVC-Belag. Die Verklebung der
Unterlage erfolgt mit dem lösemittelfreien, sehr
emissionsarmen maxit floor 4805 Teppichklebstoff SE auf
dem ebenen, trockenen saubere und festen Untergrund mit
einem Verbrauch von ca. 350 - 500 g/m2 in Abhängigkeit
der Zahnung..
Lieferung und Verklebung PVC-Belag nach separater
Position.
Einschließlich aller Zuschnitte und Nebenarbeiten.
Dicke ca. 4 mm
Materialgewicht: ca. 1500 g/m2
Schlaglärmdämpfung nach ISO 712-2 bis 30 dB

Produkt: maxit Sempafloor gelb

Das aktuelle Technische Merkblatt des Herstellers ist
zu beachten.
Einheit: m2

*Hinweis*

**03.03.0370 maxit Sempafloor gelb 4 mm einseitig verklebt mit schwimmendem Parkett**
Liefern und Einbauen einer Dämpf- und Trennunterlage
aus Polyestervliesstoff mit SBR-Latex für verklebte
Verlegung auf dem Untergrund und zur Belegung mit
schwimmendem Parkett. Die Verklebung der Unterlage
erfolgt mit dem lösemittelfreien, sehr emissionsarmen
maxit floor 4805 Teppichklebstoff SE auf dem ebenen,
trockenen saubere und festen Untergrund mit einem
Verbrauch von ca. 350 - 500 g/m2 in Abhängigkeit der
Zahnung.
Lieferung und Parkettverlegung nach separater Position.

Einschließlich aller Zuschnitte und Nebenarbeiten.
Dicke ca. 4 mm
Materialgewicht: ca. 1500 g/m2
Schlaglärmdämpfung nach ISO 712-2 bis 30 dB

Produkt: maxit Sempafloor gelb

Das aktuelle Technische Merkblatt des Herstellers ist
zu beachten.
Einheit: m2

**03.03.0390 maxit floor Sempaflex 1 mm schwimmende Verlegung, beidseitig**
Liefern und Einbauen einer Trennunterlage aus Polyester
mit SBR-Latex für schwimmende Verlegung unter textilen
Belägen.
Lieferung und Verlegung des textilen Belages nach
separater Position.
Einschließlich aller Zuschnitte und Nebenarbeiten.
Dicke ca. 1 mm
Materialgewicht: ca. 800 g/m2
Stuhlrollengeeignet nach DIN 68131

Bei Anwendung in komplett schwimmender Verlegung wieder
verwendbar.

Produkt: maxit floor Sempaflex

Das aktuelle Technische Merkblatt des Herstellers ist
zu beachten.
Einheit: m2

**03.03.0400 maxit floor Sempaflex 1 mm schwimmende Verlegung, einseitig veklebt Te xtil**
Liefern und Einbauen einer Trennunterlage aus Polyester
mit SBR-Latex für schwimmende Verlegung auf dem
Untergrund und verklebte Anwendung unter textilen
Belägen.
Lieferung und Verlegung des textilen Belages nach
separater Position.
Einschließlich aller Zuschnitte und Nebenarbeiten.
Dicke ca. 1 mm
Materialgewicht: ca. 800 g/m2
Stuhlrollengeeignet nach DIN 68131

Produkt: maxit floor Sempaflex

Das aktuelle Technische Merkblatt des Herstellers ist
zu beachten.
Einheit: m2

**03.03.0410 maxit floor Sempaflex 1 mm schwimmende Verlegung, einseitig veklebt PV C**
Liefern und Einbauen einer Trennunterlage aus Polyester
mit SBR-Latex für schwimmende Verlegung auf dem
Untergrund und verklebte Anwendung unter homogenen PVC-
Belägen.
Die zusammenhängende Fläche unter PVC-Belägen darf
nicht größer als 70 m2 sein. Lieferung und Verlegung
des homogenen PVC- Belages nach separater Position.
Einschließlich aller Zuschnitte und Nebenarbeiten.
Dicke ca. 1 mm
Materialgewicht: ca. 800 g/m2
Stuhlrollengeeignet nach DIN 68131

Produkt: maxit floor Sempaflex

Das aktuelle Technische Merkblatt des Herstellers ist
zu beachten.
Einheit: m2

**03.03.0420 maxit floor Sempaflex 1 mm beidseitig verklebte Verlegung Teppich auf Teppich**
Liefern und Einbauen einer Trennunterlage aus Polyester
mit SBR-Latex für beidseitig verklebte Anwendung
Teppich auf Teppich. Die Verklebung erfolgt mit dem
lösemittelfreien, sehr emissionsarmen maxit floor 4805
Teppichklebstoff SE mit einem Verbrauch von ca. 350 bis
500 g/m2 in Abhängigkeit der Zahnung.
Lieferung und Verlegung des Belages nach separater
Position.
Einschließlich aller Zuschnitte und Nebenarbeiten.
Dicke ca. 1 mm
Materialgewicht: ca. 800 g/m2
Stuhlrollengeeignet nach DIN 68131

Produkt: maxit floor Sempaflex

Das aktuelle Technische Merkblatt des Herstellers ist
zu beachten.
Einheit: m2

**03.03.0430 maxit floor Sempaflex 1 mm beidseitig verklebte Verlegung Nadelvlies a uf Teppich**
Liefern und Einbauen einer Trennunterlage aus Polyester
mit SBR-Latex für beidseitig verklebte Anwendung
Nadelvlies auf Teppich. Die Verklebung erfolgt mit dem
lösemittelfreien, sehr emissionsarmen maxit floor 4805
Teppichklebstoff SE mit einem Verbrauch von ca. 350 bis
500 g/m2 in Abhängigkeit der Zahnung.
Lieferung und Verlegung des Belages nach separater
Position.
Einschließlich aller Zuschnitte und Nebenarbeiten.
Dicke ca. 1 mm
Materialgewicht: ca. 800 g/m2
Stuhlrollengeeignet nach DIN 68131

Produkt: maxit floor Sempaflex

Das aktuelle Technische Merkblatt des Herstellers ist
zu beachten.
Einheit: m2

*Hinweis*

**03.03.0440 maxit floor Sempaflex 1 mm beidseitig verklebte Verlegung PVC auf Nade lvlies**
Liefern und Einbauen einer Trennunterlage aus Polyester
mit SBR-Latex für beidseitig verklebte Anwendung
homogener PVC- Belag auf kompaktem Nadelvlies. Die
Verklebung erfolgt mit dem lösemittelfreien, sehr
emissionsarmen maxit floor 4805 Teppichklebstoff SE mit
einem Verbrauch von ca. 350 bis 500 g/m2 in
Abhängigkeit der Zahnung.
Die zusammenhängende Fläche unter PVC-Belägen darf
nicht größer als 70 m2 sein.
Lieferung und Verlegung des Belages nach separater
Position.
Einschließlich aller Zuschnitte und Nebenarbeiten.
Dicke ca. 1 mm
Materialgewicht: ca. 800 g/m2
Stuhlrollengeeignet nach DIN 68131

Produkt: maxit floor Sempaflex

Das aktuelle Technische Merkblatt des Herstellers ist
zu beachten.
Einheit: m2

**03.03.0460**

*Hinweis*

#### 03.04 Bodenbelagsarbeiten Sonsiges

**03.04.0010 Facharbeiter Mittellohn**
Rapportleistung für unvorhergesehene Arbeiten. Die
Arbeiten sind nur in Absprache und nach Genehmigung
durch die Bauleitung auszuführen.

Mittellohn Facharbeiter
Einheit: Std.

**03.04.0020 Meisterstunde**
Rapportleistung für unvorhergesehene Arbeiten. Die
Arbeiten sind nur in Absprache und nach Genehmigung
durch die Bauleitung auszuführen.

Lohn Meisterstunde
Einheit: Std.

**03.04.0030 Vorarbeiter**
Rapportleistung für unvorhergesehene Arbeiten. Die
Arbeiten sind nur in Absprache und nach Genehmigung
durch die Bauleitung auszuführen.

Vorarbeiterstunde
Einheit: Std.

**03.04.0040 Helferstunde**
Rapportleistung für unvorhergesehene Arbeiten. Die
Arbeiten sind nur in Absprache und nach Genehmigung
durch die Bauleitung auszuführen.

Mittellohn Helferstunde
Einheit: Std.

**03.04.0050 Kugelstrahlmaschine mit Bedienung 30 - 40 cm Strahlbreite**
Kugelstrahlmaschine einschließlich Staubabsaugung und
Bedienung.
Verschleiß und Verbrauch ist einzurechnen.
Einschließlich Bedienung.

Strahlbreite über 30 bis 40 cm.
Einheit: Std.

**03.04.0060 Kugelstrahlmaschine mit Bedienung 20 - 30 cm Strahlbreite**
Kugelstrahlmaschine einschließlich Staubabsaugung und
Bedienung.
Verschleiß und Verbrauch ist einzurechnen.
Einschließlich Bedienung.

Strahlbreite über 20 bis 30 cm.
Einheit: Std.

**03.04.0070 Betonfräse über 30 bis 40 cm Fräsbreite**
Betonfräse einschließlich Staubabsaugung und Bedienung.
Verschleiß und Werkzeug ist einzurechnen.
Einschließlich Bedienung.

Fräsbreite über 30 bis 40 cm.
Einheit: Std.

**03.04.0080 Handfräse mit Diamantaufsatz**
Handfräse einschließlich Staubabsaugung und Bedienung.
Verschleiß und Werkzeug ist einzurechnen.

Diamantaufsatz für Beton- und/oder Zementestrichflächen
Einheit: Std.

**03.04.0090 Fugenschneider**
Fugenschneider einschließlich Staubabsaugung und
Bedienung.
Verschleiß und Werkzeug ist einzurechnen.
Einschließlich Bedienung.

Fugenbreite über 5 bis 20 cm.
Einheit: Std.

**03.04.0100 Eintellerschleifmaschine**
Eintellerschleifmaschine einschließlich Bedienung.
Verschleiß und Werkzeug ist einzurechnen.

Schleifpapier 16 -er Korn.
Einheit: Std.

**03.04.0110 Trennschneider (Flex)- Stein**
Trennschneider (Flex) einschließlich Staubabsaugung und
Bedienung.
Verschleiß und Trennscheiben sind einzurechnen.
Einschließlich Bedienung.

Steinscheiben.
Einheit: Std.

**03.04.0120 Trennschneider (Flex)- Metall**
Trennschneider (Flex) einschließlich Staubabsaugung und
Bedienung.
Verschleiß und Trennscheiben sind einzurechnen.
Einschließlich Bedienung.

Metallscheiben.
Einheit: Std.

**03.04.0130 Bohrhammer**
Bohrhammer einschließlich Staubabsaugung und Bedienung.
Verschleiß und Bohrer sind einzurechnen.
Einschließlich Bedienung.

Beton- und Steinbohrer
Einheit: Std.

*Hinweis*
VORBEMERKUNGEN

Das Leistungsverzeichnis wurde auf folgender
Materialgrundlage ausgearbeitet:
maxit floor-Systeme
maxit Deutschland GmbH
Kupfertorstraße 35  Telefon:
07668/711-0
79206 Breisach  Telefax:
07668/711117

maxit erbringt die Beratung kostenlos und haftet daraus
nur, wenn deren Produkte bei dem beratenen Bauvorhaben
zum Einsatz kommen. Dieses Leistungsverzeichnis
beinhaltet eine Standardausführung. Abweichungen
hiervon sind möglich und objektspezifisch festzulegen.
Ergänzend gelten die Angaben der neusten, zum
Ausführungszeitpunkt gültigen technischen maxit -
Merkblätter, die u.a. im Internet unter - www.maxit.de
abrufbar sind.

Das maxit floor - System bildet in der Addition seiner
einzelnen Komponenten eine Einheit. Diese sind so
aufeinander abgestimmt, dass ein beliebiges Austauschen
einzelner Komponenten - auch mit sogenannten
gleichwertigen Komponenten anderer Systeme - nicht
bedenkenlos möglich ist.

Alternativen zu den im Leistungsverzeichnis
vorgegebenen Produkten sind daher nur als komplettes
System möglich. Bieter, die andere Systeme alternativ
anbieten wollen, können ihre diesbezüglichen Angebote
als Anlage zu diesem Angebot abgeben. Genaue Angaben
über Hersteller, Aufbau dieses Bodensystems und
sonstige zur Beurteilung notwendige Erläuterungen sowie
Prüfzeugnisse, technische Merkblätter und
Referenzobjekte sind beizufügen.

Wenn andere Produkte zum Einsatz kommen sollen, muss
der Ausführende und/oder Auftrageber und/oder Planer
mit dem anderen Fremdhersteller und/oder
Verarbeitungsbetrieb vor der Beauftragung die Eignung
der ausgeschriebenen bzw. einzusetzenden Produkte und
Systeme eigenverantwortlich klären.

Angebotenes
Produktsystem:________________________________

Objektdokumentation.
Der Auftragnehmer hat im Rahmen der Eigenüberwachung
den Baustellenablauf zu dokumentieren. Die
Dokumentation ist dem Auftraggeber mit den
Abrechnungsunterlagen für die Bauakte auszuhändigen.
Die entsprechenden Vordrucke werden von maxit zur
Verfügung gestellt.

Objektgegebenheiten.
Nach VOB, Teil B, § 4, Abs. 3 hat sich der Verarbeiter
davon zu überzeugen, dass der bauliche Untergrund oder
Vorleistungen den Voraussetzungen für seine Gewerke
entsprechen. Evtl. Bedenken sind dem Auftraggeber
rechtzeitig vor Beginn der Ausführung schriftlich
mitzuteilen. Der Bieter hat sich vor Angebotsabgabe
über die örtlichen Verhältnisse sowie alle Umstände,
die seine Preisbildung beeinflussen könnten, zu
informieren.

Das Liefern der benötigten Materialien ist in die
Einheitspreise einzurechnen, wenn in den einzelnen
Positionen nicht anderweitig beschrieben.

Das vorliegende Stamm-Leistungsverzeichnis für
Industriebodenbeschichtungen beinhaltet einzelne
Positionen zur Hilfestellung. Eine rechtsverbindliche,
objektbezogene Gewährleistung hinsichtlich der
Vollständigkeit auf die jeweiligen Projekte kann nicht
übernommen werden.

Sonstige Technische Vertragsbedingungen zu
Beschichtungsarbeiten:

1. Beschichtungsuntergrund.
Der zu beschichtende Betonuntergrund ist bauseits
oberflächenglatt, schlämmefrei und normgerecht
herzustellen. Die Oberflächenglättung darf nicht mit
einer möglicherweise vorhandenen oder rohbauseitig zu
erbringenden Ebenheit gem. DIN 18202 verwechselt
werden. Die Beschichtung folgt dem Untergrund, was
bedeutet, mit der Beschichtung kann weder ein
vorhandenes Gefälle geändert, noch ein bestimmtes
Gefälle erbracht werden. Anforderungen der DIN 18202
lassen sich somit mit dem Beschichtungsgewerk nicht
definiert erreichen oder ändern. Das
entwässerungstechnisch notwendige Gefälle muss der zu
beschichtende Untergrund erbringen. Eine eventuell ganz
oder teilweise vorgefundene "Untergrundwelligkeit" wird
im Zuge der Beschichtungsarbeiten übernommen und in
vielen Fällen wird die später eingeschaltete
Beleuchtung in Verbindung mit der glänzenden
Beschichtungsoberfläche diesen Effekt verstärken. Dies
stellt weder für den Verarbeiter (AN) noch den
Beschichtungsstoffhersteller einen Mangel dar und wird
vom Auftraggeber (AG) vorab ausdrücklich akzeptiert.
Untergrundvorbereitung: Das Kugelstrahlverfahren
erfordert einen oberseitig ausreichend festen
Beton/Estrichuntergrund. Das Kugelstrahlverfahren kann
schlämmehaltige Strahluntergründe nur beschränkt
abtragen, dann sind jedoch mehrere Kugelstrahlgänge
notwendig. Diese sind dem AN zusätzlich zu vergüten.

2. Malerarbeiten.
Wenn vor den Beschichtungsarbeiten die Malerarbeiten
ausgeführt werden, empfiehlt es sich, den Boden beim
Anlegen der Decken und Wände abzudecken. Wenn die
Beschichtung an Stützen und Wänden ca. 10 - 15 cm
hochgeführt wird, ist dieser Sockelstreifen in keinem
Fall vom Maler anzulegen. Nach Ausführung der
Beschichtungsarbeiten hat der Maler die Wandfarbe noch
bis OK Beschichtung nachzuarbeiten.

3. Beschichtung- Oberflächenstruktur.
Für die letztlich auszuführende Absandungskörnung und
vor allem für die Festlegung der im Zuge der
Beschichtungsarbeiten zu erreichende
Oberflächenstruktur (Rauhigkeit) sind vorzulegende
Handmuster unverbindlich. Lediglich vor
Beschichtungsbeginn vor Ort vom AN auf Wunsch des AG
anzulegende Musterflächen sind hier maßgebend.

4. Optik von Dünnbeschichtungen.
Bei Dünnbeschichtungen von 1 - 2 mm Schichtdicke sind
wegen des sehr geringen Egalisierungseffektes
nachfolgende optische Erscheinungen nicht immer zu
vermeiden:
Kugelstrahlbahnen, gespachtelte Teilflächen oder
Betonierabschnitte, einzel verspachtelte Ausbrüche,
Dübellöcher, vermörtelte Bereiche, Risse.
Wegen der eventuell vorhandenen unterschiedlichen
Betonqualität können diese Effekte mehr oder weniger
stark ausfallen; dies ist kein Mangel.
Die Funktionalität der Epoxidharzbeschichtung ist
dadurch nicht beeinträchtigt.
Durch eine vollflächige Kratzspachtelung kann die Optik
stark verbessert werden.

5. Risse, Fugen.
In der Regel werden in der Industrie starre,
hochabriebfeste, öl- und chemikalienbeständige
Epoxidharzbeschichtungen eingebaut. Fugen sind
prinzipiell zu übernehmen. Schein- und Arbeitsfugen
können bei der späteren Nutzung des Bodens teilweise
als Bewegungsfuge fungieren. Diese Fugen sollten erst
nach vorheriger Absprache geschlossen und
überbeschichtet werden.  Nach den Beschichtungsarbeiten
auftretende, untergrundbedingte Risse sind kein Mangel.
Die Risse sind vom Bieter gegen Vergütung zum Beispiel
im Rahmen eines Wartungsvertrages fachgerecht zu
schließen.

6. Reinigung und Pflege der Böden.
Alle Materialien unterliegen einer Abnutzung durch
schleifende, rollende oder schlagende Belastung.
Dünnschichtige Versiegelungen und
Beschichtungsoberflächen können sich abnutzen oder
stumpf und unansehnlich werden. Eine noch vor der
ersten Nutzung aufgebrachte Schutzversiegelung mit
einem Bodenpflegemittel (z.B. Fa. Wetrok, Leverkusen
oder Fa. Johnson Diversey, Mannheim) schafft Abhilfe.
Saubere, gepflegte Bodenflächen in Gewerbe und
Industrie sind positiv für das Arbeitsumfeld und
hinterlassen auch bei Besuchern einen guten Eindruck.
Da nicht alle handelsüblichen Reinigungsverfahren und
Bodenpflegemittel für die Beschichtungsoberfläche
geeignet sind, empfiehlt es sich, für den Werterhalt
Ihrer Böden einen Reinigungsfachbetrieb einzuschalten.
Beispiele für Reinigungs- und Pflege können bei maxit
angefordert werden.

7. Erdberührte Ebene.
Für erdberührte Ebenen ist grundsätzlich der Einsatz
von diffusionsfähigen Beschichtungen maxit floor 4610,
4630 oder 4650 möglich. Die Versiegelung kann zum
Beispiel  zweifach mit einem wasserverdünnbaren,
seidenglänzenden oder glänzenden Epoxidharzsiegel
erfolgen. Der Einsatz dieser wasserhaltigen Produkte
setzt eine ausreichende Be- und Entlüftung während
Verarbeitung und Ausreaktion voraus. Ist der
erforderliche Luftaustausch nicht gewährleistet, kann
es zu Farbtonveränderungen, scheckiger Oberfläche und
Aushärtungsstörungen kommen.
Allerdings ist es seit Jahren praktizierter Stand der
Technik, solche erdberührte mit einem starren
Epoxidharzsystem dampfdicht mit geprüfter Grundierung
zu beschichten.
Die Bildung osmotischer Blasen ist auch beim Einsatz
spezieller, gegen rückwärtige Durchfeuchtung geprüfter,
Grundierungen (floor 4710 Grundierung EP) nicht zu 100
% auszuschließen.
Bei einer normgerechten Abdichtung nach DIN 18195, Teil
5 und 6 gegen aufsteigende Feuchtigkeit, sind keine
besonderen Anforderungen an die Reaktionsharze zu
stellen.

8. Farbtöne, Farbgestaltung - Markierung.
Bei allen Angaben für RAL-Farbtöne handelt es sich um
cirka - Angaben. Ein eindeutiger Farbton kann bei
Reaktionsharzbeschichtungen nicht zugesichert werden.
Durch Alterung und UV-Lichteinwirkung kann es an
Beschichtungsoberflächen zu mehr oder weniger starken
Farbtonveränderungen kommen. Bei besonders
ausgewiesenen Materialien wie z.B. floor 4775
Mattierungsfinish ist diese Veränderung stark
minimiert.
Wenn hellgraue Versiegelungsfarbtöne vom AG gewählt
werden, empfehlen wir, aus Gründen eines ausreichenden
Kontrastes, die Markierungen in schwarzer Farbe
ausführen zu lassen.
Helle Farbtöne sind jedoch anfälliger für
Verschmutzungen.
Spezielle Markierungsfarben für
Reaktionsharzbeschichtungen sind z.B. bei der Limburger
Lackfabrik erhältlich.

9. Objektgegebenheiten.
Der Bieter hat sich vor Angebotsabgabe über die
örtlichen Verhältnisse sowie alle Umstände, die seine
Preisbildung beeinflussen könnten, zu informieren.

10. Einbauten, Anschlüsse an angrenzende Flächen.
Sämtliche festen Einbauten wie Abläufe, Rinnen,
Schienen sind durch eine zusätzliche Vertiefung
anzuschließen = Verzahnung der Beschichtung.
Angrenzende Flächen sind oberflächenbündig
anzuschließen; die neue Beschichtung ist durch
Einschneiden und/ oder fräsen zu verwahren.
Falls nicht extra ausgeworfen, ist der Mehraufwand ist
in die Einheitspreise einzurechnen. Eine besondere
Vergütung erfolgt dann nicht.

11. Gewährleistung.
Gewährleistung nach VOB, jedoch verlängert auf 5 Jahre.
Beheizte Betonflächen sind nicht ohne weiteres
beschichtungsfähig und sind aus der Gewährleistung
ausgeschlossen.
Sonderbauweisen, z.B. Kleinflächen im Bereich von
Rolltoren sind durch Probeflächen über einen längeren
Beobachtungszeitraum abzusichern. Diese Sonderlösungen
sind liegen außerhalb jeglicher Gewährleistung.

12.Schichtdicken und Materialverbräuche.
Die ausgeschriebenen, bzw. beratenen Materialverbräuche
sind Erfahrungswerte und können untergrundbedingte
Abweichungen erforderlich machen. Ausgeschriebenen
Schichtdicken beschreiben lediglich mittlere
Schichtdicken. Werden vom AG Mindestschichtdicken
gefordert, so werden Zuschläge (dz) notwendig, die
gesondert auszuschreiben sind.
Mit den ausgeschriebenen und im Prüfzeugnis genannten
Verbrauchswerten (d min) können in der Praxis
objektbedingt, die im Prüfzeugnis genannten
Schichtdicken (bei entsprechenden Kontrollen) bei 95%
der Messstellen nicht erreicht werden.

13. Regelwerke.

Rili-DAfStb "Richtlinie für Schutz und Instandsetzung
von Betonbauteilen
(Teile 1 bis 4 Fassung Oktober 2001).
Deutscher Ausschuß für Stahlbeton, Berlin.

DIN 1045-1 Tragwerke aus Beton, Stahlbeton und
Spannbeton " Bemessung und Konstruktion"
(Ausgabe 2001) Übergangsfrist bis Ende 2004
DIN Deutsches Institut für Normung

EN 206, DIN 1045-2, Tragwerke aus Beton, Stahlbeton und
Spannbeton "Beton"
(Ausgabe 2001) Übergangsfrist bis Ende 2004
DIN Deutsches Institut für Normung

DIN 18202 Toleranzen im Hochbau; Bauwerke
(Ausgabe 1986)
DIN Deutsches Institut für Normung

DIN 28052 Chemischer Apparatebau; Oberflächenschutz mit
nichtmetallischen Werkstoffen für Bauteile aus Beton in
verfahrenstechnischen Anlagen Teile 1 bis 6
DIN Deutsches Institut für Normung

DIN 4030 Beurteilung betonangreifender Wässer, Böden,
Gase
(Ausgabe 1991)
DIN Deutsches Institut für Normung

EN 13813 Estrichmörtel und Estriche - Eigenschaften und
Anforderungen
(Ausgabe September 2002)

DIN 18560 Estriche im Bauwesen, insbesondere Teil 3 und
7.
In dieser Norm wird der Begriff des
beschichtungsgerechten Estriches nicht ausreichend
definiert.

Betonböden im Industriebau
(Ausgabe 1999) ISBN 3-7640-0304-9, Betonverlag
Düsseldorf
Bundesverband der Deutschen Zementindustrie, Köln

Gefahrstoffverordnung

Unfallverhütungsvorschriften

DBV - Merkblatt "Anwendung von Reaktionsharzen im
Betonbau"

Prüfung der Chemikalienbeständigkeit

Bei Arbeiten in Sinner des Wasserhaushaltsgesetzes muß
der Verarbeiter (Betrieb) einen gültigen Nachweis nach
§ 19l WGH " Fachbetrieb" vorlegen.

Merkblätter des BEB "Industrieböden aus Reaktionsharz"
KH-O/U Prüfung des Untergrunds (2001)
KH-1 Imprägnierung (1985)
KH-2 Versiegelung (2004)
KH-3 Beschichtung (1985)
KH-4 Belag (1985)
KH-4-EL elektrisch leitfähige Fußbodenbeläge (2005)
KH-5 Estrich (1985)
KH-O/S Stoffe (2002)

14. Sonstiges

Die maxit -Ausschreibung basiert auf dem Kenntnisstand
12/2007.
Alle Massenangaben sind für maxit unverbindlich.
Die Verbrauchsangaben für den
Epoxidharzspachtelverbrauch, die nach der
Untergrundvorbehandlung anzutreffende Rauhigkeit,
Fläche und Tiefe der auszustemmenden und der anschl. zu
reprofilierenden Hohllagigkeiten, sind für maxit
unverbindlich.
Der Bieter bzw. AG hat sich vor Ort eigenverantwortlich
über diese Massenansätze vorab zu informieren.

.......................................................
................,den ...........................

.......................................................
..........................
  Stempel und  rechtsverbindliche
Unterschrift  des Auftragnehmers

### 04 Industrieboden

*Hinweis*

#### 04.01 Vorbereitende Arbeiten

**04.01.0020 Fräsen**
Bauteil:

Die vorhandene Kontaminierung, minderfeste Schicht,
Altbeschichtung oder Klebstoffresten bis in den Beton
hinein komplett abzufräsen.
Art der abzufräsenden Schicht: ______________________
z.B. verölt

Frästiefe: ____________z.B. über  3 bis 6 mm

Die Zahl der Arbeitsgänge ist vom Bieter
eigenverantwortlich zu kalkulieren, dies gilt ebenso
für die Fräsrichtungen ( nur längs und/oder im
Kreuzgang ) und die Fräskopfbreite.
Das max. zulässige Fräsgerätegewicht ist zunächst auf
die max. zulässige Deckenlast auszulegen. Diese ist
beim Bauherrn zu erfragen. Jedes Fräsgerät muss vor dem
Einsatz, unter Angabe des Gesamtgewichtes, vorab vom
Bauherrn genehmigt werden.

Angebotene Fräse:_________, Gesamtgewicht:___________

Ebenso ist einzukalkulieren, dass auf verschiedenen
Teilflächen verschiedene Fräsen zum Einsatz kommen
können
Bei der Entsorgung des abgefrästen Materials ist
zunächst von einer Einstufung als Bauschutt auszugehen,
die fach- und sachgerechte, nachprüfbare Entsorgung
dieses Bauschuttes ist unabhängig von den anfallenden
Mengen im nachfolgenden Einheitspreis enthalten.
Wenn die Altbeschichtung, an der noch  Beton haften
wird, als Sonderabfallstoff zu entsorgen ist, wird dies
vom Auftraggeber gesondert ausgewiesen und auf Nachweis
nach Gewicht vergütet. Die Nachweise müssen eindeutig,
vollständig und nachvollziehbar sein. Diese Nachweise
sind dem Auftraggeber unaufgefordert vorzulegen. Der
nachfolgende Einheitspreis ändert sich bei einer
Sonderabfallentsorgung nicht.
Die Altbeschichtung ist vollständig vom Beton
abzufräsen.
Einschließlich Zwischenlagerung, Container- und
Deponiekosten.
Einheit: m2

**04.01.0030 Zementgebundene Spachtelmasse abfräsen ca. 10 mm**
Vorhandene kunststoffvergütete und zementgebundene
Spachtelmasse bis auf Betonuntergrund abfräsen. Der
Schutt ist gesondert zu lagern und fachgerecht und
entsprechend den gültigen Vorschriften/Gesetzen
umweltgerecht zu entsorgen.
Die gefrästen Flächen sind in jedem Fall abschließend
noch einmal zu strahlen.
Frästiefe: geschätzt ca. 10 mm. Der Fräsvorgang ist vor
dem Freilegen/Beschädigung der Bewehrung einzustellen.
EP einschl. Container.- Fracht- und Deponiekosten
Einheit: m2

**04.01.0040 Hochpunkte und Randanschlüsse abfräsen**
Gekennzeichnete Hochpunkte und Randstreifen als
Übergang zur verbleibenden Betonfläche abfräsen. Der
Schutt ist gesondert zu lagern und fachgerecht und
entsprechend den gültigen Vorschriften/Gesetzen
umweltgerecht zu entsorgen.
Die gefrästen Flächen sind in jedem Fall abschließend
noch einmal zu strahlen.
Frästiefe: geschätzt ca. über 5 bis 10 mm
Mehrstärken werden getrennt vergütet. Der Fräsvorgang
ist vor dem Freilegen/Beschädigung der Bewehrung
einzustellen.
Teilflächen: über 1 bis 5 m2 nach Angabe Bauleitung
EP einschl. Container.- Fracht- und Deponiekosten
Einheit: m2

**04.01.0050 Fräsen und Kugelstrahlen**
Bauteil:

Die vorhandene Kontaminierung, minderfeste Schicht,
Altbeschichtung oder Klebstoffresten bis in den Beton
hinein komplett abzufräsen.
Art der abzufräsenden Schicht: ______________________
z.B. verölt

Frästiefe: ____________z.B. über  3 bis 6 mm

Die Zahl der Arbeitsgänge ist vom Bieter
eigenverantwortlich zu kalkulieren, dies gilt ebenso
für die Fräsrichtungen ( nur längs und/oder im
Kreuzgang ) und die Fräskopfbreite.
Das max. zulässige Fräsgerätegewicht ist zunächst auf
die max. zulässige Deckenlast auszulegen. Diese ist
beim Bauherrn zu erfragen. Jedes Fräsgerät muss vor dem
Einsatz, unter Angabe des Gesamtgewichtes, vorab vom
Bauherrn genehmigt werden.

Angebotene Fräse:_________, Gesamtgewicht:___________

Ebenso ist einzukalkulieren, dass auf verschiedenen
Teilflächen verschiedene Fräsen zum Einsatz kommen
können. Das im Beton entstehende Fräsbild sollte das
nachfolgende Kugelstrahlen nicht zu sehr erschweren,
d.h. es sind geeignete Fräsköpfe zu verwenden.
Bei der Entsorgung des abgefrästen Materials ist
zunächst von einer Einstufung als Bauschutt auszugehen,
die fach- und sachgerechte, nachprüfbare Entsorgung
dieses Bauschuttes ist unabhängig von den anfallenden
Mengen im nachfolgenden Einheitspreis enthalten.
Abschließend die gefräste Betonoberfläche
Kugelstrahlen.
Anzahl der Arbeitsgänge: 1
Die Betonoberfläche ist vor erneuter Verschmutzung zu
schützen. Der Schutz der angrenzenden Bauteile sowie
des Umfeldes ist inbegriffen.
Wenn die Altbeschichtung, an der noch  Beton haften
wird, als Sonderabfallstoff zu entsorgen ist, wird dies
vom Auftraggeber gesondert ausgewiesen und auf Nachweis
nach Gewicht vergütet. Die Nachweise müssen eindeutig,
vollständig und nachvollziehbar sein. Diese Nachweise
sind dem Auftraggeber unaufgefordert vorzulegen. Der
nachfolgende Einheitspreis ändert sich bei einer
Sonderabfallentsorgung nicht.
Die Altbeschichtung ist vollständig vom Beton
abzufräsen.
Einschließlich Zwischenlagerung, Container- und
Deponiekosten.
Einheit: m2

**04.01.0060 Kugelstrahlen**
Waagerechte bzw. leicht geneigte Betonflächen mittels
mobilem Schleuder-Strahl-Verfahren (z. B. Blastrac) von
altem Farbanstrich, Schlämme, mürbem Feinmörtel,
Verunreinigungen, losen Bestandteilen o. ä. befreien
und das Strahlgut fachgerecht entsorgen. Durch das
Kugelstrahlen ist die Betonoberfläche erkennbar
abzutragen, die gestrahlte Betonoberfläche muss eine
porige, feinraue Struktur aufweisen. Randbereiche und
schwer zugängliche Stellen sorgfältig von Hand
nacharbeiten.
Die Betonoberfläche ist vor erneuter Verschmutzung zu
schützen. Der Schutz der angrenzenden Bauteile sowie
des Umfeldes ist inbegriffen.
Die Haftzugfestigkeit des Untergrundes muss nach
einmaligem Strahlen mindestens
1,5 N/mm2 betragen.
Werden niedrigere Haftzugfestigkeiten gemessen, sind
zwischen AG und AN weitere Maßnahmen zu besprechen.
Zahl der Strahlgänge: 1
Einheit: m2

**04.01.0070 Kugelstrahlen Asphaltfläche 2 Strahlgänge**
Waagerechte bzw. leicht geneigte Ashaltfläche mittels
mobilem Schleuder-Strahl-Verfahren (z. B. Blastrac) von
altem Farbanstrich, Verunreinigungen, Bitumenfilm,
losen Bestandteilen o. ä. befreien und das Strahlgut
entsorgen. Die gestrahlte Asphaltoberfläche ist vor
erneuter Verschmutzung zu schützen. Der Schutz der
angrenzenden Bauteile sowie des Umfeldes ist
inbegriffen.
2 Arbeitsgänge im Kreuzgang.
Einheit: m2

**04.01.0080 Kugelstrahlen maxit floor 4610 DuroTop für Beschichtung**
floor 4610 Oberfläche, ca. 3 Tage alt
maxit floor 4610 DuroTop -Oberfläche mittels mobilem
Schleuder-Strahl-Verfahren an der Oberfläche anrauen
und Kunststoffanreicherung entfernen. Strahlgut
entsorgen.
Einschließlich der Randbearbeitung.
Einheit: m2

**04.01.0090 Strahlen der Betonfläche (Granulatstrahlen)**
Betonfläche durch Druckluftstrahlen mit festen
Strahlmitteln (Sandstrahlen) von altem Farbanstrich,
Schlämme bzw. Zementhaut, Verunreinigungen, losen
Bestandteilen o. ä. befreien und das Strahlgut
entsorgen. Die gestrahlte Fläche muss rau, Lunker
müssen geöffnet sein. Die Betonoberfläche ist vor
erneuter Verschmutzung zu schützen.
Der Schutz der angrenzenden Bauteile sowie des Umfeldes
ist inbegriffen.
Geforderte Oberflächenzugfestigkeit: mind. 1,5 N/mm2
Einheit: m2

**04.01.0100 Strahlen von Randstreifen/vertikalen Anschlüssen**
Randstreifen und vertikale Anschlüsse der Betonfläche
durch Druckluftstrahlen mit festen Strahlmitteln
(Sandstrahlen) von altem Farbanstrich, Schlämme bzw.
Zementhaut, Verunreinigungen, losen Bestandteilen o. ä.
befreien und das Strahlgut entsorgen. Die gestrahlte
Fläche muss rau, Lunker müssen geöffnet sein. Die
Betonoberfläche ist vor erneuter Verschmutzung zu
schützen. Der Schutz der angrenzenden Bauteile sowie
des Umfeldes ist inbegriffen.
Geforderte Oberflächenzugfestigkeit: mind. 1,5 N/mm2
Einheit: m2

**04.01.0110 Höchstdruckwasserstrahlen > 800 bar**
Bauteil:

Vorhandene Betonoberfläche durch
Höchstdruckwasserstrahlen vorbereiten.
Strahldruck: über 600 bis 2000 bar
angebotener Strahldruck:_____________
Betonabtrag: über 0 bis 20 mm
Bewehrung freilegen
Schmutzwasser aufnehmen und über
Pufferbehälter/Absetzbecken führen.
Nach Beprobung und ggf. Neutralisation dem Abwassernetz
zuführen.
Schlamm ordnungsgemäß entsorgen.
Einheit: m2

**04.01.0120 Hochdruckwasserstrahlen bis 800 bar**
Betonfläche durch Hochdruckwasserstrahlen mit
mindestens 500 bar von Schlämme bzw. Zementhaut
Verunreinigungen losen Bestandteilen, Bitumenresten
o.ä. befreien und das Strahlgut entsorgen.  Die
verwendete Wassermenge ist umgehend nach dem Strahlgang
aufzunehmen und fachgerecht zu entsorgen. Dabei hat der
AN den nassen und trockenen Strahlabfall auf
wassergefährdete Stoffe und Zusammensetzungen zu prüfen
( z.B. Alkalität prüfen ). Evtl. notwendig werdende
Neutralisationen sind durch den AN nachweislich
auszuführen. Die vor und nach dieser Maßnahme
gemessenen Werte sind zu dokumentieren und
unaufgefordert dem AN vorzulegen.
Das anfallende Strahlwasser darf nicht durch
Bauwerksfugen, Öffnungen auf darunter liegende Flächen
gelangen.
Die gestrahlte Fläche muss rau, Lunker müssen geöffnet
sein. Die gestrahlten Flächen sind nochmals auf
Schadstellen zu überprüfen. Die Betonoberfläche ist vor
erneuter Verschmutzung zu schützen.
Der Schutz der angrenzenden Bauteile sowie des Umfeldes
ist inbegriffen.
Durch das Wasserstrahlen können im Vergleich zu anderen
Untergrundvorbereitungstechniken erhebliche
Rauhigkeiten auf der Rohbetondecke entstehen. Dies
erfordert u.a. einen Mehraufwand bei dem nachfolgenden
Spachtel- und Beschichtungsarbeiten. Zwischen AN und AG
ist dies vorab zu klären.

Oberflächenzugfestigkeit:  mind. 1,5 N/mm2, werden nach
dem Hochdruckwasserstrahlen geringere Werte gemessen,
sind  zw. AG und AN  weitere/andere Maßnahmen zu
besprechen.
Angebotener Strahldruck: __________bar (max. 800 bar)
Angebotetes
Verfahren/Gerät/Subunternehmer:______________________
Falls untergrundbedingt andere Strahldrücke notwendig
werden, ist dies getrennt nachzuweisen, anzubieten und
zu beauftragen. Grundsätzlich können
Wasserstrahlmusterflächen nicht kostenlos für den AG
hergestellt werden.
Einheit: m2

**04.01.0130 Entsorgung Sondermüll**
*** Bedarfsposition ohne GB
Zulage zur Position Fräsen für die Entsorgung
kontaminierten Fräsgutes.
Der Nachweis ist Mittels offizieller Wiegescheine der
Deponie zu führen.
Einheit: kg

**04.01.0140 Schleifen**
Vorhandene Bodenfläche mit geeignetem Schleifgerät
vorbereiten bis alle losen und trennenden Bestandteile
entfernt sind.
Untergrund: ______________________(z.B. Beton)
Verschmutzung:____________________(z.B. Farbreste)
Einheit: m2

**04.01.0150 Schleifen maxit floor 4610 DuroTop für farbige Versiegelung**
Anschleifen der maxit floor 4610 DuroTop-Oberfläche am
nächsten Tag mit einer langsam laufenden
Schleifmaschine. Die Anreicherungen von Kunststoff an
der Oberfläche sind weitgehend zu entfernen.
Schnell laufende Schleifmaschinen polieren den Boden
auf und sind somit nicht geeignet.
Schleifaufsätze aus Kunststoff (schwarzes Pad) haben
sich bewährt. Anfallenden Schleifstaub restlos
absaugen.
Einheit: m2

**04.01.0160 Fließestrich Reinigungsschliff**
Reinigungsschliff auf neu eingebrachtem
Calciumsulfat-Fließestrich mit einer Schleifmaschine
für Spachtelmassen durchführen. Schleifpapier mit der
Körnung 16. Anschließend gesamte Fläche mit
Industriestaubsauger absaugen.
Einheit: m2

**04.01.0170 Untergrund abfegen**
Untergrund mit Besen grob abfegen und anschließend mit
Industriestaubsauger staubfrei absaugen.
Einheit: m2

**04.01.0180 Absaugen/Vakuumreinigung**
Waagerechte bzw. leicht geneigte Betonfläche mittels
Absaugen von Staub, Strahlgut und Strahlmittel befreien
und entsorgen. Die Betonoberfläche ist vor erneuter
Verschmutzung zu schützen.
Einheit: m2

**04.01.0190 Untergrund dampfstrahlen**
*** Bedarfsposition ohne GB
Reinigen der Rohbetondecke mittels Hochdruckreiniger.
Überschusswasser mit Wassersauger aufnehmen.
Einheit: m2

**04.01.0200 Grundreinigung Fliesen-oder Plattenbelag durchführen**
Maschinelle Grundreinigung zur Entfernung von wachs-
und ölähnlichen Substanzen und Verunreinigungen, die
durch das anschließende Kugelstrahlen nicht entfernt
werden können.

Bauteil: ___________________ (z.B. Spaltklinkerplatten)
Einheit: m2

**04.01.0210 Bewehrungsmatte am Untergrund verdübeln**
Liefern und Einbauen einer verdübelten Bewehrungsmatte
auf mürben Betonuntergründen zur Begrenzung eventuell
nachträglicher Hohllagigkeiten bei Verbundlösungen.
Auf den freigelegten Flächen wird eine Bewehrungsmatte
Q 133 mit ca. 4 Dübeln/m2 verankert. Die Dübel werden
in die bestehende Unterkonstruktion mittels geeigneten
Gerätes geschossen. Einschließlich aller erforderlichen
Zuschnitte und Befestigungsmittel.
Einheit: m2

*Hinweis*

**04.01.0220 AKS-Matte am Untergrund verdübeln**
Liefern und Einbauen einer verdübelten AKS-Gittermatte
auf mürben Betonuntergründen zur Begrenzung eventuell
nachträglicher Hohllagigkeiten bei Verbundlösungen.
Auf den freigelegten Flächen wird eine
Drahtbewehrungsmatte aus verzinkten Stahldraht mit ca.
2 mm Durchmesse mit ca. 4 Dübeln/m2 verankert. Die
Dübel werden in die bestehende Unterkonstruktion
mittels geeigneten Gerätes geschossen. Einschließlich
aller erforderlichen Zuschnitte und Befestigungsmittel.
Einheit: m2

**04.01.0240 Oberflächenzugfestigkeit**
Feststellung der Oberflächenzugfestigkeit durch
Aufkleben von Stahlstempeln mit einem Durchmesser von
50 mm auf den vorbereiteten Betonuntergrund und
Abziehen mit geeignetem Prüfgerät, z.B. Sattec,
Schenk-Trebel oder Herion. Das Ergebnis ist zu
protokollieren.
Einheit: Stüc

**04.01.0250 Haftzugsmessungen**
Feststellung der Oberflächenhaftzugfestigkeit durch
Aufkleben von Stahlstempeln mit einem Durchmesser von
50 mm auf dem vorbereiteten, vorgebohrten
Betonuntergrund und Abziehen mit geeignetem Prüfgerät,
z.B. Sattec, Schenk-Trebel oder Herion. Das Ergebnis
ist zu protokollieren. Es ist in jedem Fall mit dem
Kronenbohrer zuvor vorzubohren. Der AG kann die Anzahl
der Messungen entsprechende der allgemeinen Richtlinien
Angaben, abweichend von der ausgeschriebenen Stückzahl,
unter Berücksichtigung des angebotenen Einheitspreises,
ausführen lassen.
Eine Messung besteht aus 3 Einzelprüfungen.
Einheit: Stck

**04.01.0260 Rautiefe**
Feststellung der mittleren Rautiefe an horizontalen
Flächen mittels Sandflächenverfahren und protokollieren
der Ergebnisse. Die Prüfung ist nach Abschluss der
Vorbehandlung der Betonunterlage durchzuführen.
Einheit: Stüc

**04.01.0270 Restfeuchtemessung**
Feststellen des Feuchtegehaltes des Beton- oder
Estrichuntergrundes mittels CM-Gerät und protokollieren
der Ergebnisse.
Einheit: Stck

**04.01.0280 Karbonatisierungstiefe feststellen**
Ermittlung der Karbonatisierungstiefe durch Ansprühen
frischer Ausbruchflächen mit 1%-iger
Phenolphthalein-Lösung. Das Ergebnis ist zu
protokollieren.
Einheit: Stüc

**04.01.0290 Betonüberdeckung der Bewehrung feststellen**
Feststellen der Betonüberdeckung mittels
elektromagnetischem Prüfgerät (z.B. Profometer) und
protokollieren der Ergebnisse.
Einheit: m2

**04.01.0300 Verarbeitungsbedingungen (Klima) feststellen**
Feststellen der klimatischen Bedingungen während der
Verarbeitung (Lufttemperatur, rel. Luftfeuchte,
Bauteiltemperatur und Taupunkt-Temperatur) und
protokollieren der Ergebnisse.
Einheit: psch

**04.01.0310 Chloridgehalt feststellen**
Entnahme von Bohrmehlproben zur Ermittlung des
Chloridgehaltes in 2-cm-Schritten bis 10 cm Tiefe. Das
Bohrmehl ist in Plastiktüten zu sammeln und luftdicht
zu verschließen. Die Proben sind zu kennzeichnen und an
eine amtliche Materialprüfanstalt einzusenden. Die
Kosten der Untersuchungen werden auf Nachweis gesondert
vergütet. Das Untersuchungsergebnis ist dem AG
auszuhändigen.
Einheit: Stüc

*Hinweis*

**04.01.0320 Fließmaßkontrolle für Spachtelmassen**
Kontrolle der Wasserzugabe bei der maschinellen
Aufmischung von mineralischen Spachtel - und
Ausgleichsmassen vor und während der Verarbeitung.
Vor der Verlegung und nach jeweils 5 t
Materialdurchgang ist eine Fließprobe mit dem floor
Fließring Durchmesser 68mm/Höhe 35 mm und der maxit
floor Fließplatte (Ausbreitmaß) durchzuführen. Die
Ergebnisse der Fließprobe sind zu protokollieren.

maxit floor 4650 (GER) DuroColour

Ausbreitmaß der Fließprobe: 220 - 230 mm bei 20°C.
Einheit: Stüc

**04.01.0340 Trennrisse verbinden und verharzen maxit floor 4710 normal härtend**
Scheinfugen sowie Risse in Estrichen kraftschlüssig mit
normal härtendem, lösemittelfreiem Epoxidharz
verschließen.
Hierzu werden die Fugen/Risse in Längsrichtung mit dem
Trennschleifer  geöffnet.
Quer zum Rissverlauf wird in Abständen von ca. 20 cm,
8cm Lang und ca. 2-3 cm tief eingeschnitten. Danach
werden die Schnitte ausgesaugt und Wellenverbinder
eingelegt.
Das angemischte Epoxidharz in die geöffneten Risse
gießen und sofort mit Quarzsand z.B. maxit floor 4936
Abstreusand 0,5 - 1,0 mm abstreuen. Die ermöglicht eine
gute Haftung für einen nachfolgenden Spachtelauftrag.
Bei Heizestrichen sind besondere Vorsichtsmaßnahmen zu
treffen.
Bewegungsfugen dürfen niemals verschlossen werden und
sind auch im Oberbelag durch entsprechende Fugenprofile
zu übernehmen
Einheit: lfm

**04.01.0350 Trennrisse verbinden und verharzen maxit floor 4712 schnell härtend**
Scheinfugen sowie Risse in Estrichen kraftschlüssig mit
schnell härtendem, lösemittelfreiem Epoxidharz
verschließen.
Material: maxit floor 4715 Grundierung EC 1
Verbrauch: ca. 0,1 bis 0,15 kg/lfm
Hierzu werden die Fugen/Risse in Längsrichtung mit dem
Trennschleifer  geöffnet. Der Untergrund muss sauber,
fest und trocken sein.
Quer zum Rissverlauf wird in Abständen von ca. 20 cm,
8cm Lang und ca. 2-3 cm tief eingeschnitten. Danach
werden die Schnitte ausgesaugt und Wellenverbinder
eingelegt.
Das angemischte Epoxidharz in die geöffneten Risse
gießen und sofort mit Quarzsand z.B. maxit floor 4936
Abstreusand 0,5 - 1,0 mm abstreuen. Die ermöglicht eine
gute Haftung für einen nachfolgenden Spachtelauftrag.
Nur so viel Reaktionsharz anmischen, wie innerhalb der
Verarbeitungszeit vergossen werden kann.
Bei Heizestrichen sind besondere Vorsichtsmaßnahmen zu
treffen.
Bewegungsfugen dürfen niemals verschlossen werden und
sind auch im Oberbelag durch entsprechende Fugenprofile
zu übernehmen.

Abgerechnet wird die Gesamtlänge aus Längs- und
Querrissen.

Produkt: maxit floor 4715 Grundierung EP
Einheit: lfm

**04.01.0360 einzelne Schwindrisse mit maxit floor 4710 schließen**
Verschließen von Rissen durch mehrmaligen Auftrag von
niedrigviskosem Epoxidharz maxit floor 4710 Grundierung
EP, mittels Pinsel. Die Risse sind bis zur Sättigung zu
füllen. Das Schließen der durch das Kugelstrahlen stark
aufgeweiteten Betonierabschnittsfugen ist in einer
separaten Position beschrieben.
Einheit: lfm

**04.01.0370 flächige Schwindrisse mit maxit floor 4710 schließen**
Flächig frei gestrahlte Schwindrisse innerhalb einer
Teilfläche mittels niedrigviskosem Epoxidharz maxit
floor 4710 Grundierung EP durch fluten mit dem
Gummischieber verschließen.
Einzelflächen bis 5 m2 unabhängig von der Gesamtanzahl
bzw. der Einzellänge und der Rissbreite/tiefe. Die
Rissbehandlung findet nach der Untergrundvorbereitung
statt.
Nachfolgende Grundierungsarbeitsgänge werden nach
separater Position abgerechnet.
Einheit: m2

**04.01.0375 Fugendichtstoff ausräumen**
Der vorhandene Fugendichtstoff ist einschließlich der
evtl. vorhandenen Rundschnur oder Unterlage fachgerecht
auszuräumen und zu entsorgen. Einschließlich Reinigung
der Fugenflanken von alten Dichtstoffresten. Es wird
von einem nicht als Sonderabfall zu entsorgenden
Dichtstoff ausgegangen. Einschl. der Deponiegebühren.
Bis 2,5 cm Fugenbreite und Fugentiefe.
Einheit: lfdm

**04.01.0377 Bodenfugen ausräumen und vermörteln**
Bauteil: Bodenfugen über 1,5 bis 2,5 cm im gesamten
Hallenbereich
Bituminöse Vergussmasse in vorhandenen Bodenfugen 5 cm
tief ausräumen, Fugenflanken bis auf den
Betonuntergrund freilegen und aufrauen. Ausgebautes
Fugenmaterial ordnungsgemäß entsorgen.
Aufmörteln der freigelegten Fugen mit dem
selbstgrundierenden Epoxidharzmörtel maxit floor 4780
Fertigmörtel EP bis auf vorhandenes Bodenniveau.

Verbrauch : 1,7 kg/l Verfüllvolumen
Einheit: lfdm

**04.01.0378 Fugenkanten reprofilieren**
Ausgebrochene Betonfugenkanten sind  mit
Epoxidharzmörtel fachgerecht und gerade verlaufend zu
reprofilieren. Einschließlich Haftbrückeneinbau und
Ausbildung einer abgefasten Kante.
Abrechnung nach lfm instandgesetzten Einzelkanten,
nicht nach lfm Fuge mit zwei, parallel verlaufenden,
instandgesetzten Kanten.
Notwendige Herstellung und Verwendung von Gleit- oder
Hilfsschalungen ist einzurechnen.
Einhaltung einer möglichst gleichmäßigen Fugenbreite.
Nach Wahl des AG ist die reprofilierte Fugenkante
scharfkantig unter 90° oder abgefast unter 45° Grad
herzustellen.

Maße bei scharfkantiger 90° Ausführung:

Breite: bis ______mm  Höhe bis ______mm

Maße bei  Ausführung unter 45° Grad:

Schenkelmaße  bis ______mm

Größere Schenkelmaße werden gesondert vergütet.
Einheit: lfdm

**04.01.0379 Vorhandene Fugen aufschneiden, Fugenprofil einbauen Spaltklinker**
Vorhandene Fugen geradlinig aufschneiden und für Einbau
eines staplerbefahrbaren, wartungsfreien Fugenprofiles
(System Migua oder Schüter) vorbereiten. Fuge einschl.
vorhandene Dichtmasse ausräumen und Fugenprofil nach
Herstellervorschrift einbauen. Fugenbreite > 20 - 25
mm.
Das Fugenprofil muss für den folgenden Endbelag ca. 8
mm über vorhandenes Niveau eingebaut werden, damit der
Boden bündig angeschlossen werden kann.

Bauteil: Spaltklinker im Mörtelbett/Zementestrich ca. 8
-10 cm
Einheit: lfdm

**04.01.0380 Betonierabschnittfugen mit maxit floor 4710 schließen**
Fach- und sachgerechtes, kraftschlüssiges, starres,
überbeschichtungsfähiges Schließen von breiten Rissen
und Spalten im Bereich der Betonierabschnittsfugen.
Anzubieten ist die fix und fertige Leistung.
Es ist als Reaktionsharz zu verwenden: maxit floor 4710
Grundierung EP
Zunächst ungefüllt in den Rissverlauf gießen und
anschließend mit ca. 7 % Stellmittelzugabe Deitermann
SMI den Rissverlauf dicht abspachteln.
Einheit: lfm

**04.01.0390 Fugendichtstoff ausräumen**
Der vorhandene Fugendichtstoff ist einschließlich der
evtl. vorhandenen Rundschnur oder Unterlage fachgerecht
auszuräumen und zu entsorgen. Einschließlich Reinigung
der Fugenflanken von alten Dichtstoffresten. Es wird
von einem nicht als Sonderabfall zu entsorgenden
Dichtstoff ausgegangen. Einschl. der Deponiegebühren.
Bis 2,5 cm Fugenbreite und Fugentiefe.
Einheit: lfdm

**04.01.0400 Bodenfugen ausräumen und vermörteln**
Bauteil: Bodenfugen über 1,5 bis 2,5 cm im gesamten
Hallenbereich
Bituminöse Vergussmasse in vorhandenen Bodenfugen 5 cm
tief ausräumen, Fugenflanken bis auf den
Betonuntergrund freilegen und aufrauen. Ausgebautes
Fugenmaterial ordnungsgemäß entsorgen.
Aufmörteln der freigelegten Fugen mit dem
selbstgrundierenden Epoxidharzmörtel maxit floor 4780
Fertigmörtel EP bis auf vorhandenes Bodenniveau.

Verbrauch : 1,7 kg/l Verfüllvolumen
Einheit: lfdm

**04.01.0410 Fugenkanten reprofilieren**
Ausgebrochene Betonfugenkanten sind  mit
Epoxidharzmörtel fachgerecht und gerade verlaufend zu
reprofilieren. Einschließlich Haftbrückeneinbau und
Ausbildung einer abgefasten Kante.
Abrechnung nach lfm instandgesetzten Einzelkanten,
nicht nach lfm Fuge mit zwei, parallel verlaufenden,
instandgesetzten Kanten.
Notwendige Herstellung und Verwendung von Gleit- oder
Hilfsschalungen ist einzurechnen.
Einhaltung einer möglichst gleichmäßigen Fugenbreite.
Nach Wahl des AG ist die reprofilierte Fugenkante
scharfkantig unter 90° oder abgefast unter 45° Grad
herzustellen.

Maße bei scharfkantiger 90° Ausführung:

Breite: bis ______mm  Höhe bis ______mm

Maße bei  Ausführung unter 45° Grad:

Schenkelmaße  bis ______mm

Größere Schenkelmaße werden gesondert vergütet.
Einheit: lfdm

**04.01.0420 Vorhandene Fugen aufschneiden, Fugenprofil einbauen Spaltklinker**
Vorhandene Fugen geradlinig aufschneiden und für Einbau
eines staplerbefahrbaren, wartungsfreien Fugenprofiles
(System Migua oder Schüter) vorbereiten. Fuge einschl.
vorhandene Dichtmasse ausräumen und Fugenprofil nach
Herstellervorschrift einbauen. Fugenbreite > 20 - 25
mm.
Das Fugenprofil muss für den folgenden Endbelag ca. 8
mm über vorhandenes Niveau eingebaut werden, damit der
Boden bündig angeschlossen werden kann.

Bauteil: Spaltklinker im Mörtelbett/Zementestrich ca. 8
-10 cm
Einheit: lfdm

**04.01.0430 Dekorative Fuge Schlüter DECO Aluminium H = 8 mm**
Liefern und höhengerechtes Einbauen einer Profilschiene
mit 6 mm breiter Sichtoberfläche zur dekorativen
Fugengestaltung oder als Abschlussprofil. Mit
trapezförmig gelochten Befestigungsschenkeln unter
Beachtung der Herstellerangaben fachgerecht einbauen
und so abdichten, dass ein Unterlaufen durch stark
fliesfähige Spachtelmassen nicht möglich ist.
Material: Aluminium
Profilhöhe: 8 mm
Lieferlänge: 2,50 m
Produkt: Schlüter -DECO oder gleichwertig

Angebotenes Produkt: _____________________

Einschließlich aller erforderlichen Zuschnitte und
Befestigungsmittel. Verlegen nach Fugenplan des AG.
Einheit: lfm

**04.01.0440 Dekorative Fuge Schlüter DECO Aluminium H = 9 mm**
Liefern und höhengerechtes Einbauen einer Profilschiene
mit 6 mm breiter Sichtoberfläche zur dekorativen
Fugengestaltung oder als Abschlussprofil. Mit
trapezförmig gelochten Befestigungsschenkeln unter
Beachtung der Herstellerangaben fachgerecht einbauen
und so abdichten, dass ein Unterlaufen durch stark
fliesfähige Spachtelmassen nicht möglich ist.
Material: Aluminium
Profilhöhe: 9 mm
Lieferlänge: 2,50 m
Produkt: Schlüter -DECO oder gleichwertig

Angebotenes Produkt: _____________________

Einschließlich aller erforderlichen Zuschnitte und
Befestigungsmittel. Verlegen nach Fugenplan des AG.
Einheit: lfm

**04.01.0450 maxit floor 4965 Abstellstreifen 15 x 15 mm Arbeitsabschnitte**
Liefern und Einbauen selbstklebender Schaumstoffleisten
im Format 15 x 15 mm zum begrenzen von Arbeitsflächen
bei Verlegung hoch fließfähiger Spachtel- und
Ausgleichsmassen.

Produkt: maxit floor 4965 Abstellstreifen
Einheit: lfm

**04.01.0460 maxit floor 4965 Abstellstreifen 15 x 15 mm Einbauteile**
Abläufe, Entwässerungseinrichtungen etc. sind vor
Auftrag der zementgebundenen Bodenbeschichtung
sorgfältig abzudichten.

Produkt: maxit floor 4965 Abstellstreifen
Einheit: Stüc

**04.01.0470 Hohlstellen im Estrich mit Epoxidharz verfüllen**
Durch Abklopfen festgestellte Hohllagigkeiten im
vorhandenen Bodenbelag markieren. Bei keramischen
Belägen im Bereich der Fugen Bohrungen Durchmesser ca.
6 mm bis zum Tragbeton ausführen und Bohrmehl absaugen.
Abstand der Bohrungen ca. 30 bis 50 cm. In die
vorhandenen Bohrungen niedrigviskoses, lösemittelfreies
Epoxidharz mittels Injektionsspritze o.ä. mit geringen
Druck einfüllen bis am benachbarten Bohrloch wieder
Harz austritt.
Abgerechnet wird nach kg Füllgut.
maxit floor 4710 Grundierung EP
Bauteil: Spaltklinker im Mörtelbett/Zementestrich
Einheit: kg

*Hinweis*

**04.01.0480 Hohlstellen im Estrich mit schnellem Epoxidharz verfüllen**
Durch Abklopfen festgestellte Hohllagigkeiten im
vorhandenen Bodenbelag markieren. Bei keramischen
Belägen im Bereich der Fugen Bohrungen Durchmesser ca.
6 mm bis zum Tragbeton ausführen und Bohrmehl absaugen.
Abstand der Bohrungen ca. 30 bis 50 cm. In die
vorhandenen Bohrungen niedrigviskoses, lösemittelfreies
und schnell reagierendes Epoxidharz mittels
Injektionsspritze o.ä. mit geringen Druck einfüllen bis
am benachbarten Bohrloch wieder Harz austritt.
Abgerechnet wird nach kg Füllgut.
maxit floor 4715 Grundierung EP
Bauteil: Spaltklinker im Mörtelbett/Zementestrich
Einheit: kg

**04.01.0500 Baustelleneinrichtung kurz**
Einrichten und Räumen der Baustelle, Vorhalten der
Baustelleneinrichtung für sämtliche in der
Leistungsbeschreibung aufgeführten Leistungen,
Herstellen der erforderlichen Anschlüsse für Wasser und
Baustrom.
Einheit: psch

**04.01.0510 Baustelleneinrichtung Versorgung gegen Bezahlung**
Geräte, Werkzeuge, Bauwagen und sonstige
Betriebsmittel, die zur vertragsmäßigen Erfüllung der
Bauleistungen erforderlich sind, auf die Baustelle
bringen, betriebsfertig aufstellen, für die Dauer der
Bauzeit vorhalten, und wieder entfernen bzw. räumen der
Baustelle.
Erforderliche Versorgungseinrichtungen wie Strom,
Wasser und Baustrom werden in Abstimmung mit dem AG
gegen Bezahlung zur Verfügung gestellt.
Die Baustelleneinrichtung hat die notwendige
Baustellensicherung zu enthalten; des Weiteren sind die
benutzten Flächen und Wege entsprechend dem
ursprünglichen Zustand wieder ordnungsgemäß
herzurichten und alle Verunreinigungen zu beseitigen.
Einheit: psch

**04.01.0520 Baustromanschluss**
Stromanschluss mit Zähleinrichtung gemäß den
einschlägigen VDE-Bestimmungen sowie Prüfung in
vorgeschriebenen Zeitabständen lt. UVV "Elektrische
Anlagen und Betriebsmittel" einrichten. Im Preis
inbegriffen sind die notwendigen Antragstellungen,
Prüfgebühren sowie die Verbrauchsverrechnung mit dem
Elektroversorgungsunternehmen.
Einheit: psch

**04.01.0530 Bauwasseranschluss**
Wasseranschluss mit Zähleinrichtung, einschl. Anschluss
und Versorgungsleitungen einrichten. Im Preis
inbegriffen sind die notwendigen Antragstellungen,
Prüfgebühren sowie die Verbrauchsverrechnung mit dem
Wasserversorgungsunternehmen.
Einheit: psch

*Hinweis*

**04.01.0540 Bauwasseranschluss, Hydrant**
Anschluss als Bauwasserleitung an vorhandenen
Unterflurhydranten herstellen, Flansch montieren mit
Übergangsstück bis Gewindeanschluss, einschl.
Vorhaltung über die gesamte Bauzeit und Demontage sowie
provisorischer Einhausung bei Frost.
Gewindeanschluss: 2 Zoll
Einheit: psch

**04.01.0560 Hohlkehle 5 cm Schenkellänge mit maxit floor 4780 Fertigmörtel EP**
Hohlkehle am Übergang Wand - Boden, Stützen herstellen
mit Epoxidharzmörtel.
Herstellen von Flaschenhohlkehlen mit Schenkellänge 5
cm aus einem selbstgrundierenden 2 - Komponenten
Epoxidharzmörtel maxit floor 4780 Fertigmörtel EP
Oberfläche mit Glättkelle oder Flasche glattziehen und
verdichten.
Kanten und Übergänge an der Senkrechten durch Klebeband
abgrenzen.
Verbrauch: ca. 2,5 kg/m Epoxidharzmörtel
Einheit: lfm

**04.01.0570 Hohlkehle 5 cm Schenkellänge mit 4710 und Estrichsieblinie F**
Hohlkehle am Übergang Wand - Boden, Stützen herstellen
mit Epoxidharzmörtel.
Herstellen von Flaschenhohlkehlen mit Schenkellänge 5
cm aus einem baustellengemischten 2 - Komponenten
Epoxidharzmörtel bestehend aus
1 Gew.-Teil maxit floor 4710 Grundierung EP und
9 Gew.-Teilen maxit floor Estrichsieblinie F
Fertigen Mörtel frisch in frisch in eine
Epoxidharz-Haftbrücke aus maxit floor 4710 Grundierung
EP einbauen.
Oberfläche mit Glättkelle oder Flasche glattziehen und
verdichten.
Kanten und Übergänge an der Senkrechten durch Klebeband
abgrenzen.
Verbrauch: ca. 2,5 kg/m der fertigen Mischung
Einheit: lfm

**04.01.0580 Dreieckskeil 15 x 15 mm maxit floor 4780**
Dreieckskeil am Übergang Tritt- Stellstufe herstellen
mit Epoxidharzmörtel.
Herstellen von Dreieckskeilen (  ca. 1,5 x 1,5 cm) aus
einem selbstgrundierenden 2 - Komponenten
Epoxidharzmörtel maxit floor 4780 Fertigmörtel EP
Oberfläche mit Glättkelle oder Fugenkelle glattziehen
und verdichten.
Kanten und Übergänge an der Senkrechten durch Klebeband
abgrenzen.
Verbrauch: ca. 0,3 kg/m Epoxidharzmörtel
Einheit: lfm

**04.01.0590 Dreieckskeil 50 x 50 mm maxit floor 4780**
Dreieckskeil am Übergang Boden- Wand herstellen mit
Epoxidharzmörtel.
Herstellen von Dreieckskeilen ( ca. 50 x 50 mm) aus
einem selbstgrundierenden 2 - Komponenten
Epoxidharzmörtel maxit floor 4780 Fertigmörtel EP
Oberfläche mit Glättkelle oder Fugenkelle glattziehen
und verdichten.
Kanten und Übergänge an der Senkrechten durch Klebeband
abgrenzen. Im Boden in eingeschnittene Fase verwahren.
Verbrauch: ca. 2,3 kg/m Epoxidharzmörtel
Einheit: lfm

**04.01.0600 Toreinfahrt anpassen und Rinnenanschluss herstellen**
Bauteil: bestehende Toreinfahrt
Vorhandene Betonoberfläche im Torbereich durch fräsen
auf 1 m Breite vorbereiten. Im Bereich der vorhandenen
Rinne zusätzlich über 7 bis 10 mm auf eine Breite von
mindestens 40 cm abtragen um eine ordnungsgemäße
Verzahnung des Estrichkeiles sicherzustellen.
Im Bereich der Rinne 1 cm Randstreifen stellen und dort
später eine dauerelastische Fuge ausbilden. Gesamte
gefräste Fläche erneut abklopfen und Hohlstellen
ausbauen.
Vorbereitete Betonoberfläche absaugen und mit maxit
floor 4710 Grundierung EP als Haftbrücke vorstreichen.
Herstellen eines flüssigkeitsdichten
Kunststoff-Estriches, bestehend aus 2-komponentigem,
lösemittelfreiem Epoxidharz maxit floor 4710
Grundierung, gemischt mit maxit Estrichsieblinie N im
Gew.-Verhältnis 1 : 7.
Fertigen Mörtel  frisch in frisch auf die  Epoxidharz -
Haftbrücke einbauen und mittels Kelle oder Lehre und
Abziehlatte auf das gewünschte Niveau bringen. Mörtel
von Hand mit Kelle oder Traufel verdichten.
Schichtdicke: über 10 bis 15 mm pro Lage
Verbrauch pro cm Schichtdicke:
  ca.  2,5 kg/m2 Epoxidharz
 + ca. 17,5 kg/m2 Quarzsandmischung

Bei tieferen Ausbruchstellen lagenweise 15 mm frisch in
frisch aufeinander bauen und verdichten. Den Übergang
zur Halle provisorisch mit ca. 8 mm Flachstahl
abstellen.
Einheit: lfm

**04.01.0610 Torbereich sanieren, Fugenprofil setzen werksseitig gestellt**
Bauteil: Einfahrtbereich Tor
Vorbereitende Maßnahmen wie vor,
jedoch statt der vorhandenen Rinne ist ein
Torabschlussprofil aus Edelstahl zu setzen. Das Profil
wird werkseitig gestellt.
Die erforderliche Aussparung ist  auf das
Torabschlussprofil abzustimmen. Das Profil wird
ebenfalls mit dem Epoxidharzestrich versetzt.
Aufmörteln und Reprofilierung analog zur Vorposition.
Einheit: lfm

*Hinweis*

#### 04.02 Ausgleich und Reaktionsharzbeschichtunge

**04.02.0020 Grundierung auf Untergrund 1:3**
Liefern und Einbauen einer wasserverdünnbare
Dispersionsgrundierung für mineralische Untergründe als
universeller maxit floor Systembestandteil, werksseitig
als Konzentrat geliefert.

Produkt: maxit floor 4716 Haftgrundierung

Für Neu- und Altuntergründe im Wohnungs-, Gewerbe- und
Industriebau als Grundierung für zementgebundene
Dünnestriche, Fließspachtel und Ausgleichsmassen.
maxit floor 4716 Haftgrundierung vergleichmäßigt das
Saugverhalten des Untergrundes und stellt einen
optimalen Haftverbund sicher.

Das Konzentrat ist vor Ort mit Leitungswasser zu
verdünnen und mit Besen intensiv in den Untergrund
einarbeiten. Pfützenbildung ist zu vermeiden.

Untergrund:_____________________
Verdünnungsgrad: 1: 3
Anzahl der Arbeitsgänge: 2
Materialverbrauch: ca. 0,2 - 0,4 Liter/m2 der fertigen
Mischung je Arbeitsgang
Auf stark saugenden Untergründen ist ggf. ein weiterer
Arbeitsgang erforderlich.

Diese Angaben sind ca. Werte und sind vom Bieter
objekt- und/oder untergrundabhängig anzupassen.
Nachdem maxit floor 4716 Haftgrundierung farblos
aufgetrocknet ist, kann die nächste Schicht eingebaut
werden.
Im technischen Merkblatt sind für verschiedene
Untergründe die Anzahl der Grundierungsarbeitsgänge und
der Verdünnungsgrad als Richtwerte aufgeführt. Die
Angaben im neusten technischen maxit Merkblatt sind zu
beachten.
Einheit: m2

**04.02.0030 Zwischengrundierung auf floor 4602 DuroBase Extra 1:3**
Liefern und Einbauen einer wasserverdünnbare
Dispersionsgrundierung für mineralische Untergründe als
universeller maxit floor Systembestandteil, werksseitig
als Konzentrat geliefert.

Produkt: maxit floor 4716 Haftgrundierung

Das Konzentrat ist vor Ort mit Leitungswasser zu
verdünnen und mit Besen intensiv in den Untergrund
einarbeiten. Pfützenbildung ist zu vermeiden.

Zwischengrundierung auf maxit floor 4602 DuroBase Extra
Verdünnungsgrad: 1: 3
Anzahl der Arbeitsgänge: 1
Materialverbrauch: ca. 0,3 Liter/m2 der fertigen
Mischung
Nachdem maxit floor 4716 Haftgrundierung farblos
aufgetrocknet ist, kann die nächste Schicht eingebaut
werden.
Die Angaben im neusten Technischen Merkblatt sind zu
beachten.
Einheit: m2

**04.02.0040 Zwischengrundierung der abgesandeten Feuchtigkeitssperre 1:3**
Abgestreute und ausgehärtete Feuchtigkeitssperre mit
maxit floor 4716 Haftgrundierung (Konzentrat)
grundieren, nachdem aller nicht fest eingebundene
Quarzsand entfernt ist
maxit floor 4716 Haftgrundierung wird auf der Baustelle
mit Leitungswasser verdünnt.
Mischungsverhältnis:
1 Vol.-T. maxit floor 4716 : 3 Vol.-T. Wasser.

Die verarbeitungsfertige Mischung wird auf die
abgesandete Oberfläche aufgesprüht.
Pfützenbildung ist zu vermeiden.
Sobald die Grundierung  transparent verfilmt ist, kann
mit der Verlegung der maxit floor Beschichtung begonnen
werden.
Das Technische Merkblatt ist zu beachten.

Anzahl der Arbeitsgänge: 1
Verbrauch: ca. 150-200g/m2 der verdünnten Mischung
Einheit: m2

*Hinweis*

**04.02.0050 zusätzliche Grundierung maxit floor 4716 Haftgrundierung 1:3**
*** Bedarfsposition ohne GB
Einbau einer weiteren Grundierung.
Diese ist u. a. bei nachweislich stark saugenden
Untergründen notwendig und wird bei Bedarf dem
Auftragnehmer zusätzlich vergütet.

Produkt: maxit floor 4716 Haftgrundierung 1:3 verdünnt

Überarbeitungszeiten nach aktuellen Technischen
Merkblättern unbedingt einhalten.
Verbrauch: ca. 300 - 400 g/m2 der fertigen Mischung
Einheit: m2

**04.02.0070 maxit floor 4710 Grundierung EP**
Liefern und Einbau einer geprüften, lösemittelfreien
2-Komponenten Epoxidharzgrundierung maxit floor 4710
Grundierung EP. Das fachgerecht angemischte Produkt
wird ungefüllt auf dem vorbereiteten mineralischen
Untergrund ausgegossen, mittels Gummischieber verteilt
und mit Lammfellrolle nachgerollt um Stoffansammlungen
zu vermeiden. Das Grundierharz muss gegen rückwärtige
Durchfeuchtung geprüft sein.
Die frische Grundierung ist mit maxit floor 4936
Abstreusand 0,5 -1,0 mm oder  feuergetrocknetem
Quarzsand der Körnung 0,7 bis 1,2 mm vollflächig
abzustreuen. Überschüssiger, nicht eingebundener Sand
nach der Reaktion des Epoxidharzes entfernen und
fachgerecht entsorgen.
Die Angaben im neusten Technischen Merkblatt sind zu
beachten.
Verbrauch: ca. 400 -500 g/m2 Grundierung in
Abhängigkeit des Untergrundes
Verbrauch: ca. 2 kg/m2 Abstreusand
Einheit: m2

**04.02.0080 maxit floor 4710 Grundierung EP, Grundierspachtelung**
Einbau einer gefüllten Epoxidharzgrundierspachtelung
mit abschließender Absandung.
Produkt: maxit floor 4710 Grundierung EP
Das fachgerecht angemischte Produkt wird mit maxit
floor 4935 Füllsand 0,1 - 0,4 mm im Massenverhältnis 1:
1 gefüllt. Nach Bedarf kann der Mischung noch ca. 20 %
Quarzmehl beigegeben werden. Die fertige Mischung wird
mit der glatten Traufel auf dem vorbereiteten
mineralischen Untergrund über das Korn abgezogen.
Die frische Grundierungspachtelung ist mit maxit floor
4936 Abstreusand 0,5 -1,0 mm oder  feuergetrocknetem
Quarzsand der Körnung 0,7 bis 1,2 mm vollflächig
abzustreuen. Überschüssiger, nicht eingebundener Sand
nach der Reaktion des Epoxidharzes entfernen und
fachgerecht entsorgen.
Das Grundierharz muss gegen rückwärtige Durchfeuchtung
geprüft sein.
Die Angaben im neusten Technischen Merkblatt sind zu
beachten.
Verbrauch: ca. 500 g/m2 Grundierharz
(untergrundabhängig)
Verbrauch: ca. 500 g/m2 Füllsand
Verbrauch: ca. 2 kg/m2 Abstreusand
Einheit: m2

**04.02.0090 maxit floor 4710 Grundierung EP, Kratzspachtelung mit Vorab - Grundier ung**
Die Kratzspachtelung besteht aus 2 Arbeitsgängen.
1. Arbeitsgang Grundierung
Liefern und Einbau einer geprüften, lösemittelfreien
2-Komponenten Epoxidharzgrundierung maxit floor 4710
Grundierung EP. Das fachgerecht angemischte Produkt
wird ungefüllt auf dem vorbereiteten mineralischen
Untergrund ausgegossen, mittels Gummischieber verteilt
und mit Lammfellrolle nachgerollt um Stoffansammlungen
zu vermeiden. Das Grundierharz muss gegen rückwärtige
Durchfeuchtung geprüft sein.
Die frische Grundierung ist mit maxit floor 4936
Abstreusand 0,5 -1,0 mm oder  feuergetrocknetem
Quarzsand der Körnung 0,7 bis 1,2 mm vollflächig
abzustreuen. Überschüssiger, nicht eingebundener Sand
nach der Reaktion des Epoxidharzes entfernen und
fachgerecht entsorgen.
Die Angaben im neusten Technischen Merkblatt sind zu
beachten.
Verbrauch: ca. 400 -500 g/m2 Grundierung in
Abhängigkeit des Untergrundes
Verbrauch: ca. 2 kg/m2 Abstreusand

2. Arbeitsgang Kratzspachtelung 1:3
Auf die ausgehärtete Grundierung ist eine
Kratzspachtelmasse bestehend aus einem Gewichtsteil
maxit floor 4710 Grundierung EP und 3  Gewichtsteilen
feuergetrockneter Sandfüllung mittels glatter Traufel
aufzubringen. Die Spachtelmasse wird über das Korn
abgezogen.
Die fertige Mischung kann auch frisch in frisch in eine
unmittelbar zuvor eingebaute, nicht abgestreute 4710
Grundierung eingebaut werden.

 Die frische Kratzspachtelung ist mit maxit floor 4936
Abstreusand 0,5 -1,0 mm oder  feuergetrocknetem
Quarzsand der Körnung 0,7 bis 1,2 mm vollflächig
abzustreuen. Überschüssiger, nicht eingebundener Sand
nach der Reaktion des Epoxidharzes entfernen und
fachgerecht entsorgen.

Geschätzter Verbrauch an fertiger
Kratzspachtelungsmischung: ca. 4,0 kg/qm
Untergrundbedingter, nachgewiesener Mehrverbrauch wird
zusätzlich vergütet.
Einheit: m2

**04.02.0100 maxit floor 4710 Grundierung EP, Kratzspachtelung Mehrverbrauch**
*** Bedarfsposition mit GB
Einheit: kg

**04.02.0110 Feuchtigkeitssperre durch 2- fache EP- Grundierung**
Bauteil: erdberührte Bodenfläche, Betonboden mit
erhöhter Restfeuchte

Vorbereitete, staubfreie Betonoberfläche mit
lösemittelfreiem, ungefülltem 2-Komponenten-Epoxydharz
maxit floor 4710 Grundierung EP grundieren. Das
Grundierharz muss gegen rückwärtige Durchfeuchtung
geprüft sein.
Epoxidharz auf den Untergrund ausgießen, mittels
Gummischieber verteilen und mit Lammfellrolle
nachrollen, um Stoffansammlungen zu vermeiden.
Verbrauch: 1: AG: ca. 400 -500 g/m2 Grundierung
Der erste Arbeitsgang darf nicht abgesandet werden.

Der zweite Arbeitsgang ist aufzubringen, sobald die
erste Lage klebfrei ausgehärtet ist und keine
Fußabdrücke verbleiben.
Die maximalen Überarbeitungszeiten sind dem Technischen
Merkblatt maxit floor 4710 Grundierung EP zu entnehmen.
Die Verarbeitung erfolgt analog zum ersten Arbeitsgang.
Die frische 2. Lage ist mit maxit floor 4936
Abstreusand 0,5 -1,0 mm oder  feuergetrocknetem
Quarzsand der Körnung 0,7 bis 1,2 mm vollflächig
abzustreuen. Überschüssiger, nicht eingebundener Sand
nach der Reaktion des Epoxidharzes entfernen und
fachgerecht entsorgen.
Verbrauch: 2. AG: ca. 400 -500 g/m2 Grundierung
Verbrauch: ca. 2 kg/m2 Abstreusand
Einheit: m2

**04.02.0120 maxit floor 4715 Grundierung EP schnell**
Liefern und Einbau einer schnell reagierenden,
lösemittelfreien 2-Komponenten Epoxidharzgrundierung
maxit floor 4715 Grundierung EP. Das fachgerecht
angemischte Produkt wird ungefüllt auf dem
vorbereiteten mineralischen Untergrund ausgegossen,
mittels Gummischieber verteilt und mit Lammfellrolle
nachgerollt um Stoffansammlungen zu vermeiden.
Die frische Grundierung ist mit maxit floor 4936
Abstreusand 0,5 -1,0 mm oder  feuergetrocknetem
Quarzsand der Körnung 0,7 bis 1,2 mm vollflächig
abzustreuen. Überschüssiger, nicht eingebundener Sand
nach der Reaktion des Epoxidharzes entfernen und
fachgerecht entsorgen.
Das Grundierharz ist nach 4 Stunden bei 20° C begeh -
und beschichtbar.
Die Angaben im neusten Technischen Merkblatt sind zu
beachten.
Verbrauch: ca. 400 -500 g/m2 Grundierung in
Abhängigkeit des Untergrundes
Verbrauch: ca. 2 kg/m2 Abstreusand
Einheit: m2

**04.02.0130 maxit floor 4712 Grundierung EC 1 sehr emissionsarm**
Liefern und Einbau einer geprüften, sehr emissionsarmen
und lösemittelfreien 2-Komponenten
Epoxidharzgrundierung maxit floor 4712 Grundierung EC
1. Das fachgerecht angemischte Produkt wird ungefüllt
auf dem vorbereiteten mineralischen Untergrund
ausgegossen, mittels Gummischieber verteilt und mit
Lammfellrolle nachgerollt um Stoffansammlungen zu
vermeiden. Das Grundierharz muss gegen rückwärtige
Durchfeuchtung geprüft sein und über eine EC 1 Lizenz
verfügen.
Die frische Grundierung ist mit maxit floor 4936
Abstreusand 0,5 -1,0 mm oder  feuergetrocknetem
Quarzsand der Körnung 0,7 bis 1,2 mm vollflächig
abzustreuen. Überschüssiger, nicht eingebundener Sand
nach der Reaktion des Epoxidharzes entfernen und
fachgerecht entsorgen.
Die Angaben im neusten Technischen Merkblatt sind zu
beachten.
Verbrauch: ca. 400 -500 g/m2 Grundierung in
Abhängigkeit des Untergrundes
Verbrauch: ca. 2 kg/m2 Abstreusand
Einheit: m2

*Hinweis*

**04.02.0140 maxit floor Grundierung EP zweite Grundierung**
*** Bedarfsposition ohne GB
Einbau einer zweiten Epoxidharzgrundierung.
Diese ist u. a. bei stark saugenden und nachweislich
"blasenden" Untergründen notwendig und wird bei Bedarf
dem Auftragnehmer zusätzlich vergütet.
Produkt: maxit floor 4710 Grundierung EP
Produkt: maxit floor 4712 Grundierung EC 1
Produkt: maxit floor 4715 Grundierung EP schnell

Überarbeitungszeiten nach aktuellen Technischen
Merkblättern unbedingt einhalten.
Verbrauch: ca. 500 g/m2
zuzüglich Absandung
Einheit: m2

**04.02.0160 maxit floor 4602 DuroBase Extra als Ausgleich bis 30 mm**
Liefern und Einbau eines 1-komponentigen, pumpfähigen,
kunststoffvergüteten, zementgebundenen,
faserverstärkten Bodenausgleichs bzw. als Endbelages
für Schichtdicken von 5 - 30 mm.
Untergrund: Beton- oder tragfähiger Zementestrich im
Verbund.
Für den Innenbereich als Bodenausgleichsmasse und als
Endbelag bei leichter Industriebelastung auf unebenen
Untergründen geeignet.

Produkt: maxit floor 4602 DuroBase Extra.

Das Produkt ist speziell als Grobausgleich unter maxit
floor 4610 DuroTop, 4630 DuroLit geeignet. Bei leichten
Belastungsanforderungen als Endbelag geeignet. Dabei
ist die Standartschichtdicke 8 - 10 mm einzuhalten.
Für Reaktionsharz - Folgebeschichtungen ist das Produkt
4602 nach entsprechender Trocknungszeit geeignet.

Mindestoberflächenhaftzugfestigkeit des Untergrundes:
1,5 N/mm2.
Der Untergrund ist vorab fachgerecht Kugelzustrahlen
(Extra Position).
Vorab ist der Untergrund zweifach mit maxit floor 4716
Haftgrundierung (Extra Position) zu grundieren.

Stark saugende Betonuntergründe oder bei Gefahr
nachstoßender Untergrundfeuchte sind vorab mit einer
Epoxidharzgrundierung - maxit floor 4710 Grundierung EP
- einschl. Absandung zu grundieren (Extra Position).

Einbau und Ausbau der erforderlichen selbstklebende
Schaumstoffleisten maxit floor 4965 Abstellstreifen
(Extra Position). Die Mehrleistungen für die notwendige
Verlegung in Bahnen ist einzurechnen.

Nach dem Einbau von maxit floor 4602 darf nicht
abgestachelt werden.

Maximale Schichtdicke: 30 mm
Minimale Schichtdicke: 5 mm
Empfohlene Schichtdicke: 8 - 10 mm
Schichtdicke: ____ mm
Druckfestigkeit nach 28 Tagen: Mittelwert 25 N/mm2
Begehbar nach 2 - 4 Stunden
Vollbelastbar nach 7 Tagen
Verbrauch ca. 1,7 kg/qm und je mm Schichtdicke

Die Angaben im neusten technischen maxit Merkblatt sind
zu beachten.
Einheit: m2

**04.02.0170 Kiesschüttung 16/32 mit Verfüllung floor 4602 über 30 bis 100 mm**
Tiefere Einzelstellen im Betonuntergrund werden lose
mit Rollkies oberflächenbündig aufgefüllt und
anschließend mit zementgebundene
Bodenbeschichtungsmasse als Bindemittel verfüllt.
Einzelflächen bis 5 m2 nach Angabe Bauleitung
Schichtdicke über 30 bis 100 mm
Gewaschener rundkörniger Kies der Körnung 16 - 32 mm
Auf die angetrocknete Grundierung wird der Kies
oberflächenbündig zur bestehenden Anschlusshöhe
aufgebracht.
Anschließen wird der abgezogenen Kies mit dem
faserbewehrten maxit floor 4602 DuroBase Extra
verfüllt. Das Material wird mittels Durchlaufmischer
angemischt und mit einer Pumpe zum Einbauort gefördert.
Die Wasserzugabe ist am Durchlaufmischer entsprechend
einzustellen.
Die richtige Zugabe ist durch eine Fließprobe vor und
während der Ausführung nach Technischem Merkblatt zu
kontrollieren.
Während des Verfüllens ist überstehender Kies mit einem
Rechen zu egalisieren. Ein leichtes Abstreifen der
Oberfläche erleichtert die Entlüftung der stark
fließfähigen Verlaufsmasse.

Schichtdicke: ca. _____cm

Verbrauch: Kies 16 - 32 mm 10 l/je cm Schichtdicke
Verbrauch: maxit floor 4602 DuroBase Extra ca. 8 kg/m2
und cm Schichtdicke
Einheit: m2

**04.02.0180 maxit floor 4655 ResinBase als Ausgleich bis 15 mm**
Liefern und Einbau einer 1-komponentigen, pumpfähigen,
kunststoffvergüteten, zementgebundenen, schnell
beschichtbaren und selbsttrocknenden Ausgleichsmasse
für Schichtdicken von 4- 15 mm.
Untergrund: Beton oder tragfähiger Zementestrich im
Verbund.

Produkt: maxit floor 4655 ResinBase

Das Produkt muss nach einer geeigneten
Untergrundvorbehandlung mit maxit - Reaktionsharzen
beschichtet werden.

Mindestoberflächenhaftzugfestigkeit des Untergrundes:
1,5 N/mm2.

Der Untergrund ist vorab fachgerecht Kugelzustrahlen
(Extra Position).
Vorab ist der Untergrund zweifach mit maxit floor 4716
zu grundieren (Extra Position).
Auf Betonuntergründen, bei denen mit aufsteigender
Feuchtigkeit zu rechnen ist ( z. B. Betonbodenplatten )
ist vorab zweifach mit einer Epoxidharzgrundierung
maxit floor 4710 Grundierung EP - einschl. Absandung zu
grundieren (Extra Position).

Einbau und Ausbau der erforderlichen selbstklebende
Schaumstoffleisten maxit floor 4965 Abstellstreifen
(Extra Position). Mehrleistungen für die notwendige
Verlegung in Bahnen ist einzurechnen.

Maximale Schichtdicke: 15 mm
Minimale Schichtdicke: 4 mm
Empfohlene Schichtdicke: 6 - 8 mm
Schichtdicke: ____ mm
Druckfestigkeit nach 28 Tagen: ca.  30,0 N/mm2
Begehbar nach 1 - 3 Stunden
Beschichtbar nach ca. 24 Stunden

Verbrauch ca. 1,7 kg/qm und je mm Schichtdicke

Die Angaben im neusten Technischen Merkblatt sind zu
beachten.
Einheit: m2

**04.02.0190 Kiesschüttung 8/16 mit Verfüllung floor 4655 bis 30 mm**
Tiefere Einzelstellen im Betonuntergrund werden lose
mit Rollkies oberflächenbündig aufgefüllt und
anschließend mit zementgebundene
Bodenbeschichtungsmasse als Bindemittel verfüllt.
Einzelflächen bis 5 m2 nach Angabe Bauleitung
Schichtdicke über 15 bis 30 mm
Gewaschener rundkörniger Kies der Körnung 8-16 mm
Auf die angetrocknete Grundierung wird der Kies
oberflächenbündig zur bestehenden Anschlusshöhe
aufgebracht.
Anschließen wird der abgezogenen Kies mit maxit floor
4655 ResinBase verfüllt. Das Material wird mittels
Durchlaufmischer angemischt und mit einer Pumpe zum
Einbauort gefördert. Die Wasserzugabe (max 5,0 Liter je
25 kg Sack) ist am Durchlaufmischer entsprechend
einzustellen.
Die richtige Zugabe ist durch eine Fließprobe vor und
während der Ausführung nach Technischem Merkblatt zu
kontrollieren.
Während des Verfüllens ist überstehender Kies mit einem
Rechen zu egalisieren. Ein leichtes Abstreifen der
Oberfläche erleichtert die Entlüftung der stark
fließfähigen Verlaufsmasse.

Schichtdicke: ca. _____cm

Verbrauch: Kies 8 -16 mm 10 l/je cm Schichtdicke
Verbrauch: maxit floor 4655 ResinBase ca. 8 kg/m2 und
cm Schichtdicke
Einheit: m2

**04.02.0200 Kiesschüttung 16/32 mit Verfüllung floor 4655 über 30- 100 mm**
Tiefere Einzelstellen im Betonuntergrund werden lose
mit Rollkies oberflächenbündig aufgefüllt und
anschließend mit zementgebundene
Bodenbeschichtungsmasse als Bindemittel verfüllt.
Einzelflächen bis 5 m2 nach Angabe Bauleitung
Schichtdicke über 30 bis 100 mm
Gewaschener rundkörniger Kies der Körnung 16 - 32 mm
Auf die angetrocknete Grundierung wird der Kies
oberflächenbündig zur bestehenden Anschlusshöhe
aufgebracht.
Anschließen wird der abgezogenen Kies mit maxit floor
4655 ResinBase verfüllt. Das Material wird mittels
Durchlaufmischer angemischt und mit einer Pumpe zum
Einbauort gefördert. Die Wasserzugabe (max 5,0 Liter je
25 kg Sack) ist am Durchlaufmischer entsprechend
einzustellen.
Die richtige Zugabe ist durch eine Fließprobe vor und
während der Ausführung nach Technischem Merkblatt zu
kontrollieren.
Während des Verfüllens ist überstehender Kies mit einem
Rechen zu egalisieren. Ein leichtes Abstreifen der
Oberfläche erleichtert die Entlüftung der stark
fließfähigen Verlaufsmasse.

Schichtdicke: ca. _____cm

Verbrauch: Kies 16 - 32 mm 10 l/je cm Schichtdicke
Verbrauch: maxit floor 4655 ResinBase ca. 8 kg/m2 und
cm Schichtdicke
Einheit: m2

**04.02.0210 maxit BM 4 Betonersatzmörtel**
Liefern und Einbauen eines kunststoffmodifizierten
zementgebundenen Betonersatzmörtels zur Egalisierung
für dynamisch beanspruchte, befahrbare Betonflächen in
Industrie- und Parkbauten

Produkt: maxit BM 4 Betonersatzmörtel

Das Produkt ist Teil des geprüften maxit
Betoninstandsetzungssystems Beanspruchungsklasse M 2
( PCC I, nach ZTV-Ing.2003 ). Zusatzprüfung M 3 für
statische Mitwirkung liegt vor.
Schichtdickenbereich 1 - 4 cm.
Das Produkt kann im Gefälle oder dem Untergrundgefälle
folgend verlegt werden.

maxit BM 4 wird frisch in frisch in die separat
ausgeschriebene maxit ZH Zementhaftbrücke eingebaut.
Zuvor ist der Untergrund sorgfältig vorzubereiten.
Mindestoberflächenhaftzugsfestigkeit: 1,5 N/mm2.

Die Angaben des neusten technischen Merkblattes von
maxit sind zu beachten.
Die dort gemachten Angaben zum Mischvorgang und zur
Nachbehandlung sind einzuhalten.

Minimale Schichtdicke: 10 mm
Maximale Schichtdicke: 40 mm
Empfohlene Schichtdicke: 30 mm

Verbrauch: ca. 20 kg/m2 und cm Schichtdicke
Produkt: maxit BM 4 Betonersatzmörtel

**04.02.0220 maxit BM 4 Betonersatzmörtel statisch mitwirkend**
Liefern und Einbauen eines kunststoffmodifizierten
zementgebundenen Betonersatzmörtels zur Egalisierung
für dynamisch beanspruchte, befahrbare Betonflächen in
Industrie- und Parkbauten.
Anwendung: Erhöhung des statischen Querschnittes von
Stahlbetonzwischendecken
Produkt: maxit BM 4 Betonersatzmörtel
Das Produkt ist Teil des geprüften maxit
Betoninstandsetzungssystems Beanspruchungsklasse M 2  (
PCC I, nach ZTV-Ing.2003 ). Zusatzprüfung M 3 für
statische Mitwirkung liegt vor.
Schichtdickenbereich 1 - 4 cm. Das Produkt kann im
Gefälle oder dem Untergrundgefälle folgend verlegt
werden.  maxit BM 4 wird frisch in frisch in die
separat ausgeschriebene maxit ZH Zementhaftbrücke
eingebaut.
Zuvor ist der Untergrund mit sehr großer Sorgfältigkeit
vorzubereiten.
Mindestoberflächenzugsfestigkeit: 1,5 N/mm2.
Grundlage des Einbaues ist eine statische Berechnung
durch ein Fachbüro.
Die Angaben des neusten technischen Merkblattes von
maxit sind zu beachten. Die dort gemachten Angaben zum
Mischvorgang und zur Nachbehandlung sind einzuhalten.

Minimale Schichtdicke: 10 mm
Maximale Schichtdicke: 40 mm
Empfohlene Schichtdicke: 30 mm

Verbrauch: ca. 20 kg/m2 und cm Schichtdicke
Produkt: maxit BM 4 Betonersatzmörtel

**04.02.0230 maxit BE 8 Betonersatzmörtel**
Liefern und Einbauen eines kunststoffmodifizierten
zementgebundenen Betonersatzmörtels zur Egalisierung
für dynamisch beanspruchte, befahrbare Betonflächen in
Industrie- und Parkbauten

Produkt: maxit BE 8 Betonersatzmörtel  Das Produkt ist
Teil des geprüften maxit Betoninstandsetzungssystems
Beanspruchungsklasse M 2  ( PCC I, nach ZTV-Ing.2003 ).
Schichtdickenbereich 2 - 10 cm. Das Produkt kann im
Gefälle oder dem Untergrundgefälle folgend verlegt
werden.  maxit BE 8 wird frisch in frisch in die
separat ausgeschriebene maxit ZH Zementhaftbrücke
eingebaut.
Zuvor ist der Untergrund sorgfältig vorzubereiten.
Mindestoberflächenhaftzugsfestigkeit: 1,5 N/mm2.  Die
Angaben des neusten technischen Merkblattes von maxit
sind zu beachten. Die dort gemachten Angaben zum
Mischvorgang und zur Nachbehandlung sind einzuhalten.

Minimale Schichtdicke: 20 mm Maximale Schichtdicke: 100
mm Empfohlene Schichtdicke: 50 mm
Verbrauch: ca. 20 kg/m2 und cm Schichtdicke
Produkt: maxit BE 8 Betonersatzmörtel

**04.02.0240 CT-C40-F7 maxit plan 435 im Verbund**
Liefern und Einbau maxit plan 435 Schnellzementestrich
der Klasse CT-C40-F7.
Der Estrichmörtel ist über die gesamte Einbauhöhe
sorgfältig zu verdichten. Bei erreichen der
Ausgleichsfeuchte zur Vermeidung von Übertrocknung
belegt werden. Ist eine Belegung innerhalb von 3 Tagen
nicht möglich, ist maxit plan 435 Schnell-
Zementestrich mit Epoxidharz maxit floor 4710
Grundierung EP abzudichten. Dies kann bereits nach 36
bis 48 Stunden bei Erreichen von 5 CM-% durchgeführt
werden.

Estrich im Verbund nach DIN 18 560.
Bei Anwendung im Verbund erfolgt der Einbau frisch in
frisch in eine Haftbrücke aus maxit plan 435.
Vorgesehene Nutzung: _________________ z.B. Wohnungsbau
Verkehrslasten: _________KN/m2 Flächenlast;
__________KN Einzellast

Estrichnenndicke:  d = ........... mm

Produkt:  maxit plan 435 Schnellzementestrich
Einheit: m2

**04.02.0250 CT-C35-F5 maxit floor 4080 DuroRapid**
Herstellung und Einbau eines konventionell gemischten
Schnellzementestriches der Klasse CT-C35-F5 bestehend
aus 3 Säcken maxit floor 4080 DuroRapid und 300 kg
Estrichsand.
Als Zuschlag ist Kiessand 0-8 mm nach EN 13139,
Anwendungsgebiet Estrichmörtel, Sieblinie A/B8 nach
1045-2 im günstigen Bereich. Gehalt an Feinteilen
Kategorie 1 (max. 3%).
Die Wasserzugabe ist entsprechend der Sandfeuchte so zu
wählen, dass der maximale W/Z-Wert von 0,45 nicht
überschritten wird. Die Konsistenz ist plastisch (F2).
Der Estrichmörtel ist über die gesamte Einbauhöhe
sorgfältig zu verdichten.
Belegreife: nach ca. 24 Stunden < 3 CM-%, nach 3 Tagen
< 2 CM-%
Der Verarbeitungsbetrieb hat die Konformität der
ausgeschriebenen Estrichqualität zu erklären. Im
Zweifelsfall muss der AN die Konformität in Form von
Bestätigungsprüfungen am Objekt auf seine Kosten
nachweisen.
Estrich im Verbund, auf Trennlage, auf Dämmschicht oder
als Heizestrich nach DIN 18 560.
Bei Anwendung im Verbund erfolgt der Einbau frisch in
frisch in eine Haftbrücke aus maxit floor 4080
DuroRapid. Bei der Anwendung als Heizestrich frühestens
nach 3 Tagen Funktionsheizen durchführen. maxit
Aufheizprotokoll beachten.
Vorgesehene Anwendung:________________z.B. Trennlage
Vorgesehene Nutzung: _________________ z.B. Wohnungsbau
Verkehrslasten: _________KN/m2 Flächenlast;
__________KN Einzellast

Estrichnenndicke/Rohrüberdeckung:  d =
........... mm
Verbrauch: ca. 4 kg maxit floor 4080/m2 und cm
Schichtdicke

Produkt:  maxit floor 4080 DuroRapid
Einheit: m2

**04.02.0260 Estrichmehrdicken**
*** Bedarfsposition ohne GB
für Estrich aus vorhergehender Position
Mehrdicke je 5 mm/m2
Einheit: m2

**04.02.0270 maxit floor 4610 DuroTop**
Liefern und Einbau einer 1-komponentigen, pumpfähigen,
sehr fließfähigen, kunststoffvergüteten,
zementgebundenen Innenbeschichtung für Schichtdicken
von 4 - 15 mm.
Untergrund: trag- und kugelstrahlfähiger Beton oder
Zementestrich im Verbund.

Produkt: maxit floor 4610 DuroTop

Für mechanisch stark beanspruchte Flächen in der
Industrie und in Parkbauten mit mittelschweren und
schweren rollenden Belastungen. Das Produkt kann nach
einer geeigneten Untergrundvorbehandlung mit maxit
Reaktionsharzen beschichtet werden.
Mit geprüfter Rutschsicherheit gemäß R 10
(unbehandelt), mit hohem Eindringwiderstand gegen
Chloride.

Oberflächenzugfestigkeit des Untergrundes: >=1,5 N/mm2.
Der Untergrund ist vorab fachgerecht Kugelzustrahlen
(Extra Position).
Vorab ist der Untergrund zweifach mit maxit floor 4716
zu grundieren (Extra Position).
Stark saugende Betonuntergründe sind vorab mit einer
Epoxidharzgrundierung - maxit floor 4710 Grundierung EP
einschl. Absandung zu grundieren (Extra Position).

Einbau und Ausbau der erforderlichen selbstklebende
Schaumstoffleisten maxit floor 4965 Abstellstreifen
  (Extra Position). Mehrleistungen für die
notwendige Verlegung in Bahnen sind einzurechnen.

Maximale Schichtdicke: 15 mm
Minimale Schichtdicke: 4 mm
Empfohlene Schichtdicke: 6 - 8 mm
Schichtdicke: ____ mm
Druckfestigkeit nach 28 Tagen: Mittelwert 40 N/qmm
Begehbar nach 2 - 4 Stunden
Vollbelastbar nach 7 Tagen
Verbrauch ca. 1,7 kg/qm und je mm Schichtdicke
Farbton: dunkelgrau

Die Angaben im neusten Technischen Merkblatt sind zu
beachten.
Einheit: m2

**04.02.0280 maxit floor 4630 DuroLit**
Liefern und Einbau einer 1-komponentigen, pumpfähigen,
kunststoffvergüteten, zementgebundenen Beschichtung mit
leicht strukturierter Oberfläche für die Innen- und
Außenanwendung für Schichtdicken von  8 - 15 mm.
Geeignet für starke mechanische Beanspruchungen.
Untergrund: Beton oder tragfähiger Zementestrich im
Verbund.

Produkt: maxit floor 4630 DuroLit

Mindesthaftzugfestigkeit des Untergrundes: 1,5 N/mm2.
Der Untergrund ist vorab fachgerecht Kugelzustrahlen
(Extra Position).
Innenbereich: Vorab ist der Untergrund zweifach mit
maxit floor 4716 zu grundieren (Extra Position). Stark
saugende Betonuntergründe sind vorab mit einer
Epoxidharzgrundierung - maxit floor 4710 Grundierung EP
einschl. Absandung zu grundieren (Extra Position).
Außenbereich: hier muss einen Tag vor dem 4630 - Einbau
mit maxit floor 4710 Grundierung EP, einschl. Absandung
( 0,7 - 1,2 mm ) vorgrundiert werden (Extra Position).

Einbau und Ausbau der erforderlichen selbstklebende
Schaumstoffleisten maxit floor 4965 Abstellstreifen
  (Extra Position). Mehrleistungen für die
notwendige Verlegung in Bahnen sind einzurechnen.

Nach dem Einbau von maxit floor 4630 darf nicht
abgestachelt werden.

Maximale Schichtdicke: 15 mm
Minimale Schichtdicke: 8 mm
Empfohlene Schichtdicke: 10 mm
Schichtdicke: _____ mm
Druckfestigkeit nach 28 Tagen: 25 N/mm2
Begehbar nach 3 - 5 Stunden
Vollbelastbar nach 7 Tagen
Verbrauch ca. 1,9 kg/qm und je mm Schichtdicke

Die Angaben im neusten Technischen Merkblatt sind zu
beachten.
Einheit: m2

*Hinweis*

**04.02.0290 maxit floor 4650 DuroColour**
Liefern und Einbau einer 1-komponentigen, farbigen,
pumpfähigen, kunststoffvergüteten, zementgebundenen
Innenbeschichtung für Schichtdicken von  8 - 15 mm.
Geeignet für leichte bis mittelschwere mechanische
Beanspruchungen.
Untergrund: Beton oder tragfähiger Zementestrich im
Verbund.

Produkt: maxit floor 4650 DuroColour

Das Produkt kann nach einer geeigneten
Untergrundvorbehandlung mit maxit - Reaktionsharzen
versiegelt werden.

Oberflächenzugfestigkeit des Untergrundes: > =1,5
N/mm2.
Der Untergrund ist vorab fachgerecht Kugelzustrahlen
(Extra Position). Vorab ist der Untergrund zweifach mit
maxit floor 4716 zu grundieren (Extra Position). Stark
saugende Betonuntergründe sind vorab mit einer
Epoxidharzgrundierung - maxit floor 4710 Grundierung EP
einschl. Absandung zu grundieren (Extra Position).
Einbau und Ausbau der erforderlichen selbstklebende
Schaumstoffleisten maxit floor 4965 Abstellstreifen
(Extra Position). Mehrleistungen für die notwendige
Verlegung in Bahnen sind einzurechnen.
Nach dem Einbau von maxit floor 4650 darf nicht
abgestachelt werden.

Maximale Schichtdicke: 15 mm
Minimale Schichtdicke: 4 mm
Empfohlene Schichtdicke: 6 - 8 mm
Schichtdicke: ___ mm
Druckfestigkeit nach 28 Tagen: ca. 30 N/mm2
Begehbar nach 2 - 4 Stunden
Vollbelastbar nach 7 Tagen
Verbrauch ca. 1,7 kg/qm und je mm Schichtdicke

Farbtöne: laut maxit Farbtontabelle z.B. G10 hellgrau
Farbton gewählt: _________________________

Wie bei pigmentierten Zementbeschichtungen üblich, ist
eine einwandfreie Übereinstimmung bezüglich Farbton,
Oberflächenstruktur bzw. Glanzgrad zwischen einem
Handmuster oder Musterbeschichtung und der eingebauten
Endbeschichtung nicht möglich. Die angegebenen Farbtöne
entsprechen nicht der RAL - oder anderen
Standartfarbtonkarten und können Rohstoffbedingt von
Charge zu Charge schwanken.
Die Angaben im neusten Technischen Merkblatt sind zu
beachten.
Eine weitergehende Oberflächenbehandlung (Extra
Position) kann farbtonvertiefend wirken.

Die Beschichtung/Spachtelung folgt dem Untergrund. Die
einzubauende Beschichtung kann keine Anforderungen der
Ebenheitsnorm DIN 18 202 erfüllen oder verändern. Die
Anforderungen dieser Ebenheitsnorm können nur durch
aufpreispflichtige Zusatzleistungen erfüllt werden.
Dabei sind die zu erfüllenden Ebenheitsanforderungen
genau zu beschreiben.
Einheit: m2

**04.02.0310 maxit floor 4725 Betongrund WK farblose EP-Imprägnierung**
Liefern und Einbauen einer farblosen, wässrigen,
diffusionsoffenen, staubbindenden und verfestigenden
2-komponentigen Epoxidharzimprägnierung  für
mineralische Untergründe.
Für zementgebundene Beton- und Estrichuntergründe im
Industrie- und Parkhausbereich im Innen- und
Außenbereich sowie andere mineralische Estriche im
Wohnungs- und Gewerbebau.
Das Produkt ist bei richtiger Anwendung nicht
filmbildend. Untergründe sind anzuschleifen bzw. zu
strahlen (Extra Position).
Das Produkt wird als Konzentrat geliefert und ist
bauseits mit Wasser zu verdünnen.
Verdünnung 1: 1 ist unbedingt einzuhalten.

Produkt: maxit floor 4725 Betongrund WK.

Der Auftrag erfolgt pfützenfrei mittels Bürste oder
Rolle bis zur Sättigung.
Arbeitsgänge: 1
Verbrauch: stark untergrundabhängig ca. 100 - 200 g/m2
und je Arbeitsgang.

Die Angaben im neusten technischen maxit Merkblatt sind
zu beachten.
Einheit: m2

**04.02.0320 Zulage floor 4725 Betongrund WK 2. Arbeitsgang**
*** Bedarfsposition mit GB
Zulage zur Grundposition für einen weiteren Arbeitsgang
bei stark saugfähigen Untergründen.
Überarbeitungszeiten beachten.

Produkt: maxit floor 4725 Betongrund WK

Verbrauch: ca. 150 g/m2 untergrundbedingt
Einheit: m2

**04.02.0330 maxit floor 4720 Verfestiger**
Liefern und Einbauen eines farblosen, wässrigen,
diffusionsoffenen, thermisch hoch
belastbaren, 1-komponentigen Spezialverfestigers auf
Alkalisilikatbasis für saugfähige zementgebundene
Untergründe wie Beton und Zementestrich.
Für weiche, minderfeste und abmehlende Beton- und
Zementestrichoberflächen im Innen- und Außenbereich.
Die ursprüngliche Optik des Untergrundes bleibt
weitgehend erhalten. Das Produkt ist bei richtiger
Anwendung nicht filmbildend.
Untergründe sind nach Bedarf anzuschleifen.
Produkt: maxit floor 4720 Verfestiger.

Das Produkt wird unverdünnt mittels Bürste oder Rolle
bis zur Sättigung
pfützenfrei aufgetragen. Arbeitsgänge: 2
Verbrauch: stark untergrundabhängig ca. 100 - 150 g/m2
und je Arbeitsgang.

Die Angaben im neusten Technischen Merkblatt sind zu
beachten.
Einheit: m2

*Hinweis*

**04.02.0340 maxit floor 4720 Verfestiger Mehrverbrauch**
*** Bedarfsposition mit GB
Mehrverbrauch in Bezug auf die Grundposition maxit
floor 4720 Verfestiger.
Der Nachweis erfolgt anhand einer Musterfläche und ist
mit Lieferscheinen zur Querkontrolle zu bestätigen.
Einheit: kg

**04.02.0360 maxit floor 4735 Siegel WN hochglänzend farbig**
Liefern und Einbauen einer wasseremulgierten,
glänzenden 2-Komponenten Epoxidharzversiegelung für
mineralische Untergründe und abgesandeten
Gussasphaltflächen.
Untergrund: _________________________
Produkt: maxit floor 4735 Siegel WN
Farbton: ca. RAL 7032
andere Farbtöne: ______________ auf Anfrage.
Zementgebundene Untergründe sind vorab zu strahlen bzw.
ausreichend zu schleifen (Extra Position).
Die im technischen Merkblatt gemachten Angaben zu der
max. zulässigen relativen Luftfeuchtigkeit/Umluft bei
der Verarbeitung und Ausreaktion sind unbedingt zu
beachten.

Verbrauch: ca. 2 x 200 - 250 g/m2 und je Arbeitsgang.
Beim ersten Arbeitsgang ist bei saugfähigen
Untergründen das Produkt mit bis zu 10 % mit Wasser zu
verdünnen.

Die Angaben im neusten Technischen Merkblatt sind zu
beachten.
Einheit: m2

**04.02.0370 maxit floor 4735 Siegel WN hochglänzend transparent auf floor 4610**
Liefern und Einbauen einer wasseremulgierten,
glänzenden, transparenten, 2-Komponenten
Epoxidharzversiegelung auf zementgebundenem Nutzbelag
maxit floor 4610 DuroTop.

Produkt: maxit floor 4735 Siegel WN
Mit hohem Festkörpergehalt.

Farbton: transparent

Die Versiegelung erfolgt frühestens 72 Stunden nach
Einbau von maxit floor 4610 DuroTop. Der Untergrund ist
vorab abzusaugen. Die unversiegelte Fläche darf nur mit
absolut sauberen Schuhen betreten werden.
Die im technischen Merkblatt gemachten Angaben zu der
max. zulässigen relativen Luftfeuchtigkeit/Umluft bei
der Verarbeitung und Ausreaktion sind zu beachten.
Verbrauch: ca. 2 x 200 - 250 g/m2 und je Arbeitsgang.
Beim ersten Arbeitsgang ist bei saugfähigen
Untergründen das Produkt mit bis zu 10 % mit Wasser zu
verdünnen.
Die Angaben im neusten Technischen Merkblatt sind zu
beachten.
Einheit: m2

**04.02.0380 maxit floor 4735 Siegel WN Renovierungsanstrich auf Altbeschichtung**
Liefern und Einbauen einer wasseremulgierten,
glänzenden 2-Komponenten Epoxidharzversiegelung als
Renovationsanstrich für gut haftende Altbeschichtungen
auf Epoxidharzbasis.
Produkt: maxit floor 4735 Siegel WN Farbton: ca. RAL
7032
andere Farbtöne: ______________ auf Anfrage.

Die Altbeschichtung ist vorab ausreichend bis zum
Weißbruch zu schleifen (Extra Position). Die im
technischen Merkblatt gemachten Angaben zu der max.
zulässigen relativen Luftfeuchtigkeit/Umluft bei der
Verarbeitung und Ausreaktion sind unbedingt zu
beachten.

Verbrauch: ca. 2 x 200 - 250 g/m2 und je Arbeitsgang.

Die Angaben im neusten Technischen Merkblatt sind zu
beachten.
Einheit: m2

**04.02.0390 maxit floor 4735 Siegel WN hochglänzend auf Gussasphaltflächen**
Der Auftrag erfolgt auf den gestrahlten Untergrund,
wobei mindestens 80% der Fläche aus freiliegendem
Zuschlagstoff bestehen muss. Außerdem darf der
Untergrund keine ausschwitzbaren Verschnittmittel (z.B.
Fluxöle) aufweisen.
Auftrag einer wässrigen, wasserdampfdiffusionsoffenen
2-Komponenten-Epoxidharz-Versiegelung maxit floor 4735
Siegel WN in mindestens zwei Arbeitsgängen. Beim
Verarbeiten des Materials ist besonders auf die
Einhaltung der maximalen relativen Luftfeuchte zu
achten. (siehe auch Technisches Merkblatt).
Das Material kann gestrichen, gerollt oder gespritzt
werden.
Anzahl der Arbeitsgänge:  2
Wartezeit zwischen den Arbeitsgängen: max. 24 h bei
+23°C.
Farbton: ca. RAL 7032, kieselgrau
Verbrauch pro Arbeitsgang : ca. 250 g/m2 Epoxidharz
(untergrundabhängig)
Einheit: m2

**04.02.0400 maxit floor 4736 Siegel WR seidenglänzend farbig**
Liefern und Einbauen einer wasseremulgierten,
seidenglänzenden, 2-Komponenten Epoxidharzversiegelung
für mineralische Untergründe und Gussasphaltflächen.
Untergrund: ___________________
Produkt: maxit floor 4736 Siegel WR
Sehr schnell trocknend mit erkennbarem
Verarbeitungsende.
Emissionsarm gemäß EC 1.

Farbton: ca. RAL 7032
Farbton: _______________andere Farbtöne auf Anfrage.

Mineralische Untergründe sind vorab zu strahlen bzw.
ausreichend zu schleifen.
Die im technischen Merkblatt gemachten Angaben zu der
max. zulässigen relativen Luftfeuchtigkeit/Umluft bei
der Verarbeitung und Ausreaktion sind zu beachten.

Verbrauch: ca. 2 x 200 - 250 g/qm und je Arbeitsgang.
Beim ersten Arbeitsgang ist bei saugfähigen
Untergründen das Produkt mit bis zu 10 % mit Wasser zu
verdünnen.

Die Angaben im neusten Technischen Merkblatt sind zu
beachten.
Einheit: m2

**04.02.0410 Strahlspurenegalisierung mit gefülltem floor 4736 Siegel WR**
Vorhandene leichte Strahlspuren auf der vorbereiteten
mineralischen Oberfläche durch Spachtelung
voregalisieren. Die Spachtelung wird mit der Glättkelle
oder Traufel auf die betreffenden Teilflächen
aufgezogen.
Die Spachtelmasse wird aus maxit floor 4736 Siegel WR
unter Zumischung von ca. 10 - 15  % Quarzmehl
hergestellt.
Bauteil: Teilflächen unterschiedlicher Größe

Abgerechnet wird nach Einzelaufmass.
Einheit: m2

**04.02.0420 maxit floor 4736 Siegel WR seidenglänzend transparent auf floor 4610**
Liefern und Einbauen einer wasseremulgierten,
seidenglänzenden, transparenten, 2-Komponenten
Epoxidharzversiegelung auf zementgebundenem Nutzbelag
maxit floor 4610 DuroTop.

Produkt: maxit floor 4736 Siegel WR
Sehr schnell trocknend mit erkennbarem
Verarbeitungsende.
Emissionsarm gemäß EC 1.
Farbton: transparent

Die Versiegelung erfolgt frühestens 72 Stunden nach
Einbau von maxit floor 4610 DuroTpo. Der Untergrund ist
vorab abzusaugen. Die unversiegelte Fläche darf nur mit
absolut sauberen Schuhen betreten werden.
Die im technischen Merkblatt gemachten Angaben zu der
max. zulässigen relativen Luftfeuchtigkeit/Umluft bei
der Verarbeitung und Ausreaktion sind zu beachten.
Verbrauch: ca. 2 x 200 - 250 g/m2 und je Arbeitsgang.
Beim ersten Arbeitsgang ist bei saugfähigen
Untergründen das Produkt mit bis zu 10 % mit Wasser zu
verdünnen.
Die Angaben im neusten Technischen Merkblatt sind zu
beachten.
Einheit: m2

**04.02.0430 maxit floor 4736 Siegel WR Renovierungsanstrich auf Altbeschichtung**
Liefern und Einbauen einer wasseremulgierten,
seidenglänzenden 2-Komponenten Epoxidharzversiegelung
als Renovationsanstrich für gut haftende
Altbeschichtungen auf Epoxidharzbasis.
Sehr schnell trocknend mit erkennbarem
Verarbeitungsende.
Emissionsarm gemäß EC 1.
Produkt: maxit floor 4736 Siegel WR

Farbton: ca. RAL 7032
andere Farbtöne: ______________ auf Anfrage.

Die Altbeschichtung ist vorab ausreichend bis zum
Weißbruch zu schleifen (Extra Position). Die im
technischen Merkblatt gemachten Angaben zu der max.
zulässigen relativen Luftfeuchtigkeit/Umluft bei der
Verarbeitung und Ausreaktion sind unbedingt zu
beachten.

Verbrauch: ca. 2 x 200 - 250 g/m2 und je Arbeitsgang.

Die Angaben im neusten Technischen Merkblatt sind zu
beachten.
Einheit: m2

**04.02.0440 maxit floor 4736 Siegel WR seidenglänzend auf Gussasphaltflächen**
Der Auftrag erfolgt auf den gestrahlten Untergrund,
wobei mindestens 80% der Fläche aus freiliegendem
Zuschlagstoff bestehen muss. Außerdem darf der
Untergrund keine ausschwitzbaren Verschnittmittel (z.B.
Fluxöle) aufweisen.
Auftrag einer wässrigen, sehr emissionsarmen,
geruchsarmen und schnell trocknenden
2-Komponenten-Epoxidharz-Versiegelung maxit floor 4736
Siegel WR in mindestens zwei Arbeitsgängen. Beim
Verarbeiten des Materials ist besonders auf die
Einhaltung der maximalen relativen Luftfeuchte zu
achten. (siehe auch Technisches Merkblatt). Das
Verarbeitungsende ist erkennbar. Angedicktes Material
nicht mehr weiterverwenden.
Das Material kann gestrichen, gerollt oder gespritzt
werden.
Anzahl der Arbeitsgänge:  2
Wartezeit zwischen den Arbeitsgängen: max. 24 h bei
+23°C.
Farbton: ca. RAL 7032, kieselgrau
Verbrauch pro Arbeitsgang : ca. 250 g/m2 Epoxidharz
(untergrundabhängig)
Einheit: m2

**04.02.0450 maxit floor 4770 Kopfversiegelung N, Absandung 0,5 bis 1,0 mm**
Liefern und Einbauen einer lösemittelarmen, glänzenden
2-Komponenten Epoxidharzversiegelung für abgestreute
Reaktionsharzbeschichtungen.

Produkt: maxit floor 4770 Kopfversiegelung N

Farbton: ca. RAL 7032
Farbton: ____________andere Farbtöne auf Anfrage.

Das zuvor angemischte Produkt ist mit einem harten
Gummischieber zu verteilen und
abschließend längs und quer mit einer breiten,
kurzflorigen Lammfellrolle ausreichend lange
nachrollen.
Pfützenbildung ist zu vermeiden.

Verbrauch bei einer Absandung bis 1,0 mm: ca. 800 - 900
g/m2

Die Angaben im neusten Technischen Merkblatt sind zu
beachten.
Einheit: m2

**04.02.0460 maxit floor 4770 Kopfversiegelung N, Absandung 0,7 bis 1,2 mm**
Liefern und Einbauen einer lösemittelarmen, glänzenden
2-Komponenten Epoxidharzversiegelung für abgestreute
Reaktionsharzbeschichtungen.

Produkt: maxit floor 4770 Kopfversiegelung N

Farbton: ca. RAL 7032
Farbton: ____________andere Farbtöne auf Anfrage.

Das zuvor angemischte Produkt ist mit einem harten
Gummischieber zu verteilen und abschließend längs und
quer mit einer breiten, kurzflorigen Lammfellrolle
ausreichend lange nachrollen. Pfützenbildung ist zu
vermeiden.
Verbrauch bei einer Absandung bis 1,0 mm: ca. 850 - 950
g/m2

Die Angaben im neusten Technischen Merkblatt sind zu
beachten.
Einheit: m2

**04.02.0470 maxit floor 4770 Kopfversiegelung N, Absandung 1,0 bis 2,0 mm**
Liefern und Einbauen einer lösemittelarmen, glänzenden
2-Komponenten Epoxidharzversiegelung für abgestreute
Reaktionsharzbeschichtungen.

Produkt: maxit floor 4770 Kopfversiegelung N

Farbton: ca. RAL 7032
Farbton: ____________andere Farbtöne auf Anfrage.
Das zuvor angemischte Produkt ist mit einem harten
Gummischieber zu verteilen und abschließend längs und
quer mit einer breiten, kurzflorigen Lammfellrolle
ausreichend lange nachrollen. Pfützenbildung ist zu
vermeiden.
Verbrauch bei einer Absandung bis 2,0 mm: ca. 1200 -
1500 g/m2
Dieser Gesamtverbrauch ist bei Bedarf in zwei
Versiegelungsarbeitsgängen aufzubringen.
Die Angaben im neusten Technischen Merkblatt sind zu
beachten.
Einheit: m2

**04.02.0480 Hochführen der Beschichtung an Betonbauteilen**
Bauteil:

Hochführen der Grundierung und Versiegelung  über den
Epoxidharz - Dreieckskeil, an aufgehenden
Betonbauteilen bis zu einer Höhe von ca. 15 cm.
Einheit: lfm

**04.02.0490 maxit floor 4774 Mattierungsfinish farbig R 10**
Liefern und Einbauen einer lösemittelhaltigen, matten,
vergilbungsbeständigen 2-Komponenten
Polyurethanharzversiegelung für glatte, nicht
abgestreute maxit - EP - und PUR - Beschichtungen.
Die Rutschhemmungsklasse R 10 ist nachzuweisen.

Produkt: maxit floor 4774 Mattierungsfinish
Farbton ca. RAL 7032
Farbton: __________andere Farbtöne auf Anfrage

Das zuvor angemischte Produkt ist mit einem harten
Gummischieber zu verteilen und
abschließend im Kreuzgang mit einer kurzflorigen
Lammfellrolle oder Mohairrolle nachzurollen.

Maximale Schichtdicke: 0,2 mm.
Minimale Schichtdicke: 0,1 mm.

Auftrag in 2 Arbeitsgängen
Verbrauch ca. 150 - 200 g/m2 je Arbeitsgang
Die Angaben im neusten Technischen Merkblatt sind zu
beachten.
Einheit: m2

**04.02.0500 maxit floor 4774 Mattierungsfinish transparent zur Chipseinbindung**
Liefern und Einbauen einer lösemittelhaltigen, matten,
vergilbungsbeständigen 2-Komponenten
Polyurethanharzversiegelung für glatte, mit Deitermann
Farbchips abgestreute maxit EP- und PUR -
Beschichtungen. Die Versiegelung dient zur Einbindung
der zuvor in die Grundbeschichtung eingebrachten
Deitermann Farbchips.
Die Rutschhemmungsklasse R 10 ist nachzuweisen.

Produkt: maxit floor 4774 Mattierungsfinish
Farbton: transparent, leicht milchig eingestellt

Das zuvor angemischte Produkt ist mit einem harten
Gummischieber zu verteilen und abschließend im
Kreuzgang mit einer kurzflorigen Lammfellrolle oder
Mohairrolle nachzurollen.

Auftrag in 1 Arbeitsgang
Verbrauch ca. 120 - 150 g/m2 je Arbeitsgang
Die Angaben im neusten Technischen Merkblatt sind zu
beachten.
Einheit: m2

*Hinweis*

**04.02.0510 floor 4774 Mattierungsfinish matt, transparent auf floor 4610**
Liefern und Einbauen einer lösemittelhaltigen, matten,
vergilbungsbeständigen 2-Komponenten
Polyurethanharzversiegelung auf farbigem,
zementgebundenem Nutzbelag maxit floor 4610 DuroTop.
Produkt: maxit floor 4774 Mattierungsfinish
Farbton: transparent, leicht milchig eingestellt
Die Rutschhemmungsklasse R 10 ist nachzuweisen.
Die Versiegelung erfolgt frühestens 72 Stunden nach
Einbau von maxit floor 4610 DuroTop. Der Untergrund ist
vorab abzusaugen. Die unversiegelte Fläche darf nur mit
absolut sauberen Schuhen betreten werden.

Die matte, lösemittelhaltige Versiegelung wird auf
einen Voranstrich aus maxit floor 4736 Siegel WR
aufgebracht. Dies dient zur Vergleichmäßigung der
Saugfähigkeit und damit zur besseren Verteilung des
enthaltenen Mattierungsmittels bei maxit floor 4774
Mattierungsfinish.

Das zuvor angemischte Produkt ist mit einem harten
Gummischieber zu verteilen und abschließend im
Kreuzgang mit einer kurzflorigen Lammfellrolle oder
Mohairrolle nachzurollen.

1.  Arbeitsgang maxit floor 4736 Siegel WR verdünnt mit
ca. 5 % Wasser
Verbrauch ca. 200 - 250 g/m2
2. Arbeitsgang maxit floor 4774 Mattierungsfinish
Verbrauch ca. 120 - 150 g/m2

Die Angaben im neusten Technischen Merkblatt sind zu
beachten.
Einheit: m2

**04.02.0530 maxit floor 4750 Beschichtung EP 2 mm**
Liefern und Einbauen einer lösemittelfreien, mechanisch
hoch belastbaren, pigmentierten
2-Komponenten-Epoxidharzbeschichtung, mit glatter
Oberfläche und guter chemischer Beständigkeit.
Produkt: maxit floor 4750 Beschichtung EP
Schichtdicke 2 mm im Mittel.
Beschichtungsuntergründe: gestrahlte und mit 4710
grundierte, abgestreute Beton- und tragfähige
Zementestrichuntergründe (Extra Position).

Das 4750 - Epoxidharzbindemittel ist bis zu 1 : 0,5
Masseteile mit dem feuergetrocknetem Spezialsand maxit
floor 4935 Füllsand  0,1 - 0,4 mm vorzufüllen.
Die aufgebrachte Beschichtung ist mit dem Zahnrakel in
einer gleichmäßigen Schichtdicke zu verteilen und mit
der Stachelwalze zu entlüften.

Farbtöne: ca. RAL 7032
Farbton: _____________________ weitere Farbtöne auf
Anfrage.

Maximale Schichtdicke: 3,0 mm
Minimale Schichtdicke: 1,5 mm
Empfohlene Schichtdicke: 2,0 mm

Verbrauch:  ca. 1,3 kg/m2 und mm Schichtdicke
floor 4750 Beschichtung EP
ca. 0,65 kg/m2 und mm Schichtdicke floor 4935 Füllsand

Die Angaben im neusten Technischen Merkblatt sind zu
beachten.
Einheit: m2

**04.02.0540 maxit floor 4753 Beschichtung PU, auf mineralischen Untergründen, glat t**
Liefern und Einbauen einer lösemittelfreien,
flexibilisierten, pigmentierten,
2-Komponenten-Polyurethanharzbeschichtung, mit glatter
Oberfläche und guter chemischer Beständigkeit.
Schichtdicke bis 5 mm.
Produkt: maxit floor 4753 Beschichtung PU

Beschichtungsuntergründe: gestrahlte und mit 4710
grundierte, abgestreute Beton- und tragfähige
Zementestrichuntergründe (Extra Position).

Die aufgebrachte Beschichtung ist mittels Zahnrakel zu
verteilen und mit der Stachelwalze zu entlüften.
Farbton: ca. RAL 7032
Farbton: ______________ weitere Farbtöne auf Anfrage.

Das 4753 - Polyurethanharzbindemittel kann bei Flächen
mit UV - Lichteinwirkung  Farbtonveränderungen zeigen.
Deshalb sollte das Produkt 4753 stets mit maxit floor
4774 Mattierunsfinish (Extra Position) überarbeitet
werden.
Maximale Schichtdicke: 5,0 mm
Minimale Schichtdicke:  2,0 mm
Empfohlene Schichtdicke: 3,0 mm

Verbrauch: ca. 1,8 kg/m2 und mm Schichtdicke floor 4753
Beschichtung PU

Die Angaben im neusten Technischen Merkblatt sind zu
beachten.
Einheit: m2

**04.02.0550 maxit floor 4753 Beschichtung PU, auf Gußashalt, ohne Absandung**
Liefern und Einbauen einer lösemittelfreien,
flexibilisierten, pigmentierten,
2-Komponenten-Polyurethanharzbeschichtung, mit glatter
Oberfläche und guter chemischer Beständigkeit.
Schichtdicke bis 5 mm.

Produkt: maxit floor 4753 Beschichtung PU

Beschichtungsuntergrund: fachgerecht
gefräster/gestrahlter, trag- und beschichtungsfähiger
Gussasphalt (Extra Position).

Der Gussasphalt ist in zwei Arbeitsgängen mit dem
Produkt maxit floor 4753 zu beschichten:
Erster Arbeitsgang: der Asphalt ist mit ca. 800 g/m2
ungefülltem 4753 in Form einer Grundiespachtelung zu
grundieren. Diese 4753 - Grundierung ist abzustreuen,
wenn der Einbau der 4753 - Deckbeschichtung nicht
sofort nach dem 4753 - Grundierungseinbau, möglich ist.
Zweiter Arbeitsgang. Einbau der maxit floor 4753 -
Deckschicht
Verbrauch Schichtdickenabhängig,
ca. 5,0 kg/m2.

Die aufgebrachte Beschichtung ist mittels Zahnrakel zu
verteilen und mit der Stachelwalze zu entlüften.

Farbton: ca. RAL 7032
Farbton: ______________ weitere Farbtöne auf Anfrage.

Das 4753 - Polyurethanharzbindemittel kann bei Flächen
mit UV - Lichteinwirkung  Farbtonveränderungen zeigen.
Deshalb sollte das Produkt 4753 stets mit maxit floor
4774 Mattierunsfinish (Extra Position) überarbeitet
werden.

Maximale Schichtdicke: 5,0 mm
Minimale Schichtdicke:  2,0 mm
Empfohlene Schichtdicke: 3,0 mm
Verbrauch: ca. 1,8 kg/m2 und mm Schichtdicke floor 4753
Beschichtung PU

Die Angaben im neusten Technischen Merkblatt sind zu
beachten.
Einheit: m2

**04.02.0560 hoch chemikalienbeständige HBV-Beschichtung Deitermann HBV**
Liefern und Einbauen eines hoch chemikalienbeständigen,
und geprüften  Beschichtungssystemes maxit Deitermann
bestehend aus Grundierung und Deckbeschichtung.
1. Grundierung
Vorbereitete, staubfreie Betonoberfläche mit
lösemittelfreiem, ungefülltem 2-Komponenten-Epoxydharz
Deitermann Eurolan FK 28 oder Deitermann EP Fix
grundieren. Epoxydharz auf den Untergrund ausgießen,
mittels Gummischieber verteilen und mit Lammfellrolle
nachrollen, um Stoffansammlungen zu vermeiden.
Die Grundierung wird mit feuergetrocknetem Quarzsand
abgestreut.
Verbrauch: ca. 400 -500 g/m2 Deitermann Grundierung
Anzahl der Arbeitsgänge: 1

2. Chemikalienbeständige Deckschicht, glatt
Vollflächige Beschichtung mit einem lösemittelfreien,
pigmentierten und chemikalienbeständigen 2 -
Komponenten - Epoxidharz Deitermann HBV Beschichtung
auf einer zuvor grundierten Fläche herstellen.
Auftrag des gemischten Materials mit Zahntraufel,
Glättkelle oder Zahn-Rakel in der vorgeschriebenen
Menge. Zur Entlüftung mit Stachelwalze im Kreuzgang
nacharbeiten. Herstellerangaben bezüglich
Untergrundfeuchtigkeit, relativer Luftfeuchte, min. und
max. Untergrundtemperatur beachten. An stark geneigten
oder senkrechten Flächen ist das Bindemittel nach
Herstellerangaben mit Deitermann SMI Nr. 1 Stellmittel
zu thixotropieren.
Verbrauch: ca. 3,0 kg/m2  Deitermann HBV

Die Angaben der neusten Technischen Merkblätter sind zu
beachten.
Einheit: m2

**04.02.0570 ableitfähige, hoch chemikalienbständige Beschichtung Deitermann AB**
Liefern und Einbauen eines hoch chemikalienbeständigen,
ableitfähigen und geprüften  Beschichtungssystemes
maxit Deitermann bestehend aus Grundierung,
Leitbändern, Leitlack und Deckbeschichtung.
1. Grundierung
Vorbereitete, staubfreie Betonoberfläche mit
lösemittelfreiem, ungefülltem 2-Komponenten-Epoxydharz
Deitermann Eurolan FK 28 oder Deitermann EP Fix
grundieren. Epoxydharz auf den Untergrund ausgießen,
mittels Gummischieber verteilen und mit Lammfellrolle
nachrollen, um Stoffansammlungen zu vermeiden.
Achtung:
Die Grundierung darf nicht abgestreut werden.
Verbrauch:  ca. 400 -500 g/m2 Deitermann
Grundierung
Anzahl der Arbeitsgänge: 1

2. Verlegen der Leitbänder und Erdanschlüsse
Auf die glatte, klebfrei ausgehärtete
Epoxidharzgrundierung ist das selbstklebende Deitermann
KLB Kupferleitband im Raster von max. 10 x 10 m
aufzukleben und an Erdungspunkte anzuschließen.
Zusätzlich zur Rasterung ist eine Ringleitung im
Abstand von 30 cm parallel zu den Wänden zu verlegen.
Für jeweils 100 m2 Fläche sind mindestens 2
Erdanschlüsse im Abstand von maximal 10 m -
gegenüberliegend- anzuordnen.
Durch Fugen oder Kanäle getrennte Flächen müssen
separat geerdet werden.

3. Leitschicht
Als Leitschicht wird das wasseremulgierte,
lösemittelfreie 2 - Komponenten -Epoxidharz Deitermann
LL Leitlack auf der nicht abgesandeten, klebfrei
ausgehärteten Grundierung aufgebracht. Das nach
Herstellerangabe gemischte Epoxidharz wird mit der
Schaumstoffrolle oder mit einer kurzfloriger Rolle
(Mohair) im Kreuzgang gleichmäßig verteilt.
Die angegebenen Verbrauchswerte müssen unbedingt
eingehalten werden. Das anlegen von Kontrollflächen zur
Verbrauchsermittlung ist empfohlen. Herstellerangaben
bezüglich Untergrundfeuchtigkeit, relativer
Luftfeuchte, min. und max. Untergrundtemperatur
beachten.
Die Begehbarkeit und die Wartezeit zwischen den
Arbeitsgängen wird durch eine intensive Lüftung
beeinflusst.
Verbrauch: 80 bis 100 g/m2  Deitermann LL Leitlack
Bevor die nächste Schicht aufgetragen wird, muss der
Erdableitwiderstand gemessen werden. Hierzu wird in
einem Abstand von ca. 10 m vom Erdanschlusspunkt
gemessen.

4. Chemikalienbeständige ableitfähige Deckschicht,
glatt
Vollflächige Beschichtung mit einem lösemittelfreien,
pigmentierten und chemikalienbeständigen 2 -
Komponenten - Epoxidharz Deitermann AB ableitfähige
Beschichtung auf einer mit Deitermann LL Leitlack
gestrichenen Fläche herstellen.
Auftrag des gemischten Materials mit Zahntraufel,
Glättkelle oder Zahn-Rakel in der vorgeschriebenen
Menge. Zur Entlüftung mit Stachelwalze im Kreuzgang
nacharbeiten. Herstellerangaben bezüglich
Untergrundfeuchtigkeit, relativer Luftfeuchte, min. und
max. Untergrundtemperatur beachten. An stark geneigten
oder senkrechten Flächen ist das Bindemittel nach
Herstellerangaben mit Deitermann SMI Nr. 1 Stellmittel
zu thixotropieren.
Verbrauch: 2,6 bis 3,0 kg/m2  Deitermann AB

Die Angaben der neusten Technischen Merkblätter sind zu
beachten.
Einheit: m2

**04.02.0580 maxit floor 4750 Beschichtung EP, mit Absandung**
Liefern und Einbauen einer lösemittelfreien, mechanisch
hoch belastbaren, pigmentierten
2-Komponenten-Epoxidharzbeschichtung, mit abgestreuter
Oberfläche.

Produkt: maxit floor 4750 Beschichtung EP

Beschichtungsuntergründe: gestrahlte und mit 4710
grundierte, abgestreute Beton- und tragfähige
Zementestrichuntergründe (Extra Position).
Das 4750 - Epoxidharzbindemittel ist bis zu 1 : 0,5
Masseteile mit dem feuergetrocknetem Spezialsand maxit
floor 4935 Füllsand  0,1 - 0,4 mm vorzufüllen. Die
aufgebrachte Beschichtung ist mit dem Zahnrakel in
einer gleichmäßigen Schichtdicke zu verteilen und mit
der Stachelwalze zu entlüften. Schichtdicke 2 mm im
Mittel. Danach ist z. B. mit dem maxit floor 4936
Abtreusand 0,5 - 1,0 mm im Überschuss abzustreuen. Nach
der Ausreaktion ist der lose Sand zu entfernen und zu
entsorgen.
Die abgestreute Beschichtungsoberfläche kann zu
besseren Reinigungsfähigkeit z.B. mit maxit floor 4770
Kopfversiegelung N versiegelt werden (Extra Position).

Farbtöne: ca. RAL 7032
Farbton: _____________________ weitere Farbtöne auf
Anfrage.

Verbrauch:  ca. 1,3 kg/m2 und mm Schichtdicke
floor 4750 Beschichtung EP
ca. 0,65 kg/m2 und mm Schichtdicke floor 4935 Füllsand
ca. 5 kg/m2 maxit floor 4936 Abstreusand 0,5 - 1,0 mm

Die Angaben im neusten Technischen Merkblatt sind zu
beachten.
Einheit: m2

**04.02.0590 Absandung für mittlere Griffigkeit ca. R 12, V 4**
Vollsatte Absandung der frischen
Beschichtungsoberfläche mit getrocknetem Quarzsand,
Produkt: maxit floor 4936 Abstreusand 0,5 - 1,0 mm.

  Überschüssigen, nicht eingebundenen Sand nach
Reaktion des Bindemittels entfernen und fachgerecht
entsorgen.
Ein gültiger Prüfbericht ist vorzulegen R 12, V 4.
Verbrauch: ca. 4 - 5 kg/m2 Abstreusand
Einheit: m2

**04.02.0600 maxit floor 4753 Beschichtung PU, auf mineralischen Unterründen, abges reut**
Liefern und Einbauen einer lösemittelfreien,
flexibilisierten, pigmentierten,
2-Komponenten-Polyurethanharzbeschichtung, mit
abgestreuter Oberfläche.
Schichtdicke bis 5 mm
Produkt: maxit floor 4753 Beschichtung PU

Beschichtungsuntergründe: gestrahlte und mit 4710
grundierte, abgestreute Beton- und tragfähige
Zementestrichuntergründe (Extra Position).

Die aufgebrachte Beschichtung ist zu verteilen und mit
der Stachelwalze zu entlüften. Danach ist die
Beschichtung mit feuergetrocknetem Quarzsand in der
gewünschten Körnung im Überschuss abzusanden. Nach der
Ausreaktion ist  der lose Sand zu entfernen und zu
entsorgen.
Die abgestreute Beschichtungsoberfläche kann zu
besseren Reinigungsfähigkeit z.B. mit maxit floor 4770
Kopfversiegelung N versiegelt werden (Extra Position).

Farbton: ca. RAL 7032
Farbton: ______________ weitere Farbtöne auf Anfrage.

Maximale Schichtdicke: 5,0 mm
Minimale Schichtdicke:  2,0 mm
Empfohlene Schichtdicke: 3,0 mm

Verbrauch:  ca. 1,8 kg/m2 und mm Schichtdicke
floor 4753 Beschichtung PU
  ca. 5 kg/m2 Abstreusand
Die Angaben im neusten Technischen Merkblatt sind zu
beachten.
Einheit: m2

**04.02.0610 maxit floor 4753 Beschichtung PU, auf Gußasphalt, mit Absandung**
Liefern und Einbauen einer lösemittelfreien,
flexibilisierten, pigmentierten,
2-Komponenten-Polyurethanharzbeschichtung, mit
abgestreuter Oberfläche.
Schichtdicke bis 5 mm

Produkt: maxit floor 4753 Beschichtung PU

Beschichtungsuntergrund: fachgerecht
gefräster/gestrahlter, trag- und beschichtungsfähiger
Gussasphalt (Extra Position).
Der Gussasphalt ist in zwei Arbeitsgängen mit dem
Produkt maxit floor 4753 zu beschichten.
Erster Arbeitsgang: der Asphalt ist mit ca. 800 g/m2
ungefülltem 4753 in Form einer Grundiespachtelung zu
grundieren. Diese 4753 - Grundierung ist abzustreuen,
wenn der Einbau der 4753 - Deckbeschichtung nicht
sofort nach dem 4753 - Grundierungseinbau, möglich ist.

Zweiter Arbeitsgang. Einbau der maxit floor 4753 -
Deckschicht
Verbrauch Schichtdickenabhängig, ca. 4,0 - 5,0 kg/m2.
Die aufgebrachte Beschichtung ist zu verteilen und mit
der Stachelwalze zu entlüften, abschließend ist die
4753 - Deckschicht mit feuergetrocknetem Quarzsand z.B.
maxit floor 4936 Abstreusand 0,5 - 1,0 mm im Überschuss
abzustreuen. Nach der Ausreaktion  ist der lose Sand zu
entfernen und zu entsorgen.
Die abgestreute Beschichtungsoberfläche kann zu
besseren Reinigungsfähigkeit z.B. mit maxit floor 4770
Kopfversiegelung N versiegelt werden (Extra Position).
Farbton: ca. RAL 7032
Farbton: ______________ weitere Farbtöne auf Anfrage.

Maximale Schichtdicke: 5,0 mm
Minimale Schichtdicke:  2,0 mm
Empfohlene Schichtdicke: 3,0 mm

Verbrauch:  ca. 1,8 kg/m2 und mm Schichtdicke
floor 4753 Beschichtung PU
  ca. 5 kg/m2 Abstreusand
Die Angaben im neusten Technischen Merkblatt sind zu
beachten.
Einheit: m2

**04.02.0620 hoch chemikalienbeständige Beschichtung ca. R 12 Deitermann HBV**
Liefern und Einbauen eines hoch chemikalienbeständigen,
rutschsicheren und geprüften  Beschichtungssystemes
maxit Deitermann bestehend aus Grundierung,
Zwischenbeschichtung mit Absandung und
Deckversiegelung.
1. Grundierung
Vorbereitete, staubfreie Betonoberfläche mit
lösemittelfreiem, ungefülltem 2-Komponenten-Epoxydharz
Deitermann Eurolan FK 28 oder Deitermann EP Fix
grundieren. Epoxydharz auf den Untergrund ausgießen,
mittels Gummischieber verteilen und mit Lammfellrolle
nachrollen, um Stoffansammlungen zu vermeiden.
Die Grundierung wird mit feuergetrocknetem Quarzsand
abgestreut.
Verbrauch: ca. 400 -500 g/m2 Deitermann Grundierung
Anzahl der Arbeitsgänge: 1

2. Chemikalienbeständige Zwischenbeschichtung
Vollflächige Beschichtung mit einem lösemittelfreien,
pigmentierten und chemikalienbeständigen 2 -
Komponenten - Epoxidharz Deitermann HBV Beschichtung
auf einer zuvor grundierten Fläche herstellen.
Auftrag des gemischten Materials mit Zahntraufel,
Glättkelle oder Zahn-Rakel in der vorgeschriebenen
Menge. Zur Entlüftung mit Stachelwalze im Kreuzgang
nacharbeiten. Herstellerangaben bezüglich
Untergrundfeuchtigkeit, relativer Luftfeuchte, min. und
max. Untergrundtemperatur beachten. An stark geneigten
oder senkrechten Flächen ist das Bindemittel nach
Herstellerangaben mit Deitermann SMI Nr. 1 Stellmittel
zu thixotropieren.
Verbrauch: ca. 2,5 kg/m2  Deitermann HBV

3. Abstreuung mit feuergetrocknetem Quarzsand
In das frische Beschichtungsmaterial wird
feuergetrockneter Quarzsand der Körnung  0,3 - 0,7 mm
vollsatt eingestreut. Nach der Reaktion des
Kunststoffes ist das überschüssige Abstreukorn zu
entfernen.
Verbrauch: ca. 5 kg/m2

4. Versiegelung abgestreuter Oberflächen
Versiegelung der abgesandeten Beschichtungsoberfläche
mit dem 2-Komponenten Epoxidharz Deitermann HBV.
Gemischtes Material mittels Gummischieber gleichmäßig
verteilen und mit Lammfellrolle überrollen.
Farbton: ca. RAL 7032
Verbrauch: bei Absandung 0,3 - 0,7 mm ca. 0,7 kg/m2

Die Angaben der neusten Technischen Merkblätter sind zu
beachten.
Einheit: m2

**04.02.0630 leitfähige, hoch chemikalienbeständige Beschichtung ca. R 12 Deiterman n AB**
Liefern und Einbauen eines rutschsicheren hoch
chemikalienbeständigen, ableitfähigen und geprüften
Beschichtungssystemes maxit Deitermann bestehend aus
Grundierung, Leitbändern, Leitlack,
Zwischenbeschichtung mit Abstreuung und
Deckversiegelung.
1. Grundierung
Vorbereitete, staubfreie Betonoberfläche mit
lösemittelfreiem, ungefülltem 2-Komponenten-Epoxydharz
Deitermann Eurolan FK 28 oder Deitermann EP Fix
grundieren. Epoxydharz auf den Untergrund ausgießen,
mittels Gummischieber verteilen und mit Lammfellrolle
nachrollen, um Stoffansammlungen zu vermeiden.
Achtung:
Die Grundierung darf nicht abgestreut werden.
Verbrauch: ca. 400 -500 g/m2 Deitermann Grundierung
Anzahl der Arbeitsgänge: 1

2. Verlegen der Leitbänder und Erdanschlüsse
Auf die glatte, klebfrei ausgehärtete
Epoxidharzgrundierung ist das selbstklebende Deitermann
KLB Kupferleitband im Raster von max. 10 x 10 m
aufzukleben und an Erdungspunkte anzuschließen.
Zusätzlich zur Rasterung ist eine Ringleitung im
Abstand von 30 cm parallel zu den Wänden zu verlegen.
Für jeweils 100 m2 Fläche sind mindestens 2
Erdanschlüsse im Abstand von maximal 10 m -
gegenüberliegend- anzuordnen.
Durch Fugen oder Kanäle getrennte Flächen müssen
separat geerdet werden.

3. Leitschicht
Als Leitschicht wird das wasseremulgierte,
lösemittelfreie 2 - Komponenten -Epoxidharz Deitermann
LL Leitlack auf der nicht abgesandeten, klebfrei
ausgehärteten Grundierung aufgebracht. Das nach
Herstellerangabe gemischte Epoxidharz wird mit der
Schaumstoffrolle oder mit einer kurzfloriger Rolle
(Mohair) im Kreuzgang gleichmäßig verteilt.
Die angegebenen Verbrauchswerte müssen unbedingt
eingehalten werden. Das anlegen von Kontrollflächen zur
Verbrauchsermittlung ist empfohlen. Herstellerangaben
bezüglich Untergrundfeuchtigkeit, relativer
Luftfeuchte, min. und max. Untergrundtemperatur
beachten.
Die Begehbarkeit und die Wartezeit zwischen den
Arbeitsgängen wird durch eine intensive Lüftung
beeinflusst.
Verbrauch: 80 bis 100 g/m2  Deitermann LL Leitlack
Bevor die nächste Schicht aufgetragen wird, muss der
Erdableitwiderstand gemessen werden. Hierzu wird in
einem Abstand von ca. 10 m vom Erdanschlusspunkt
gemessen.

4. Chemikalienbeständige ableitfähige Deckschicht,
glatt
Vollflächige Beschichtung mit einem lösemittelfreien,
pigmentierten und chemikalienbeständigen 2 -
Komponenten - Epoxidharz Deitermann AB ableitfähige
Beschichtung auf einer mit Deitermann LL Leitlack
gestrichenen Fläche herstellen.
Auftrag des gemischten Materials mit Zahntraufel,
Glättkelle oder Zahn-Rakel in der vorgeschriebenen
Menge. Zur Entlüftung mit Stachelwalze im Kreuzgang
nacharbeiten. Herstellerangaben bezüglich
Untergrundfeuchtigkeit, relativer Luftfeuchte, min. und
max. Untergrundtemperatur beachten. An stark geneigten
oder senkrechten Flächen ist das Bindemittel nach
Herstellerangaben mit Deitermann SMI Nr. 1 Stellmittel
zu thixotropieren.
Verbrauch: 2,0 bis 2,5 kg/m2  Deitermann AB

5. Abstreuung mit leitfähigem Siliciumcarbid
Nach einer Wartezeit von ca. 45 bis 60 Minuten bei 23°C
nach Reaktionsbeginn des Beschichtungsmaterials Fläche
mit einem speziellen leitfähigen Hartstoff 0,3 - 0,7 mm
satt abstreuen. Der Zeitpunkt des Abstreuens ist dabei
so zu wählen, dass die Abstreuung nicht durch die
gesamte Beschichtung sinkt. Nach der Reaktion des
Kunststoffes ist das überschüssige Abstreukorn zu
entfernen.
Verbrauch: ca. 4 kg/m2

6. Versiegelung abgestreuter Oberflächen
Versiegelung der abgesandeten Beschichtungsoberfläche
mit dem 2-Komponenten Epoxidharz Deitermann AB.
Gemischtes Material mittels Gummischieber gleichmäßig
verteilen und mit Lammfellrolle überrollen.
Farbton: ca. RAL 7032
Verbrauch: bei Absandung 0,3 - 0,7 mm ca. 0,7 kg/m2

Die Angaben der neusten Technischen Merkblätter sind zu
beachten.
Einheit: m2

*Hinweis*

**04.02.0640 Colorquarzeinstreubelag Deitermann CBM**
Liefern und Einbauen einer Dünnbeschichtung als
Colorquarz-Einstreubelag bestehend aus insgesamt 4
Arbeitsschritten. Diese sind Grundierung,
Zwischenspachtelung, Colorquarzabstreuung und
Kopfversiegelung mit Deitermann CBM.
1. Grundierung
Vorbereitete, staubfreie Betonoberfläche mit
lösemittelfreiem, ungefülltem 2-Komponenten-Epoxydharz
Deitermann Eurolan FK 28 grundieren. Epoxidharz auf den
Untergrund ausgießen, mittels Gummischieber verteilen
und mit Lammfellrolle nachrollen, um Stoffansammlungen
zu vermeiden. Die frische Grundierung ist mit
feuergetrocknetem Quarzsand d.K. 0,4 - 0,7 mm mit ca.
1,5 kg/m2 abzustreuen. Überschüssiger, nicht
eingebundener Sand nach der Reaktion des Epoxidharzes
entfernen und fachgerecht entsorgen.
Anzahl der Arbeitsgänge: 1
Verbrauch:  ca. 400 -500 g/m2 Eurolan FK 28

2. Kratzspachtelung
Aufbringen einer Kratzspachtelung zur Homogenisierung
des Untergrundes aus folgenden
Bestandteilen:
1 Gew.-Teil Deitermann Eurolan FK 28
ca. 2,0 Gew.-Teile Sieblinie (bei + 23°C)
Sieblinie:  30 Gew. % Marmormehl
  70 Gew. % Kristallquarz 0,1 - 0,3
Kratzspachtelmischung gleichmäßig mit der Traufel über
das Korn abziehen.
Verbrauch: ca. 1,9 kg/m2 und mm Schichtdicke fertige
Mischung

3. Colorquarzabsandung für mittlere/starke Griffigkeit
Vollsatte Absandung der frischen
Beschichtungsoberfläche mit Colorquarz d.K. 0,4 - 0,7
mm oder 0,7 - 1,2 mm. Überschüssigen, nicht
eingebundenen Sand nach Reaktion des Bindemittels
entfernen und fachgerecht entsorgen.
Verbrauch: ca. 3-5 kg/m2

4. Glänzende Versiegelung abgesandeter
Colorquarzflächen
Glänzende Versiegelung der abgesandeten
Beschichtungsoberfläche mit einem lösemittelfreien und
transparenten 2-Komponenten Epoxidharz Deitermann CBM.
Gemischtes Material mittels Gummischieber gleichmäßig
verteilen und mit Lammfellrolle überrollen.
Farbton: transparent
Verbrauch: bei Absandung 0,2 - 0,7 mm ca. 0,6 kg/m2
Verbrauch: bei Absandung 0,7 - 1,2 mm ca. 0,8 kg/m2
Einheit: m2

**04.02.0660 EP-Estrich bis 7 mm maxit floor 4710 Grundierung EP**
Liefern und Einbauen eines flüssigkeitsdichten,
mechanisch hochfesten Epoxidharzestriches auf
mineralischen und tragfähigen Untergründen bis 7 mm
Schichtdicke.
Bindemittel: maxit floor 4710 Grundierung EP als
lösemittefreies, ungefülltes 2-Komponeten-Epoxidharz.
Der Einbau erfolgt auf zuvor gestrahltem und mit maxit
floor 4710 Grundierung EP grundierten
mineralischen Untergrund. Die Grundierung ist satt mit
feuergetrocknetem Quarzsand der Körnung 0,7 - 1,2 mm
abzustreuen. Diese Grundierung ist gesondert
ausgeschrieben.

Flüssigkeitsdicht bei einem Füllgrad von 1 : 7.
Das  Bindemittel floor 4710 ( Komponente A + B werden
vorab gemischt ) wird bis zu 1 : 7 mit der maxit floor
Estrichsiebline F im Zwangsmischer bis zur Homogenität
vermischt.
Die fertige Mischung wird anschließend auf der
abgestreuten und ausreagierten 4710 - Grundierung
eingebaut und mit einer Stahl- oder Kunststofftraufel
verdichtet und geglättet. Dies gilt insbesondere für
den Einbau, Verdichtung und Oberflächengestaltung.

Der EP - Mörtel kann bauseits auf Wunsch mit Eisenoxid
- gelb, Eisenoxid - rot, Eisenoxid - schwarz und
Chromoxid - grün eingefärbt werden (Extra Position).
Hierzu sind Vorversuche notwendig.

Produkte: maxit floor 4710 Grundierung EP, maxit floor
Estrichsieblinie F

Maximale Schichtdicke: 7 mm
Minimale Schichtdicke: 5 mm
Empfohlene Schichtdicke: 7 mm
Verbrauch an fertigem Estrichmörtel ( Füllgrad 1 : 7 )
ca. 2,0 kg/m2 und mm Schichtdicke.

Die Angaben im neusten Technischen Merkblatt sind zu
beachten.
Einheit: m2

**04.02.0670 EP-Estrich bis 7 mm sehr emissionsarm maxit floor 4712 Grundierung EC 1**
Liefern und Einbauen eines sehr emissionsarmen,
flüssigkeitsdichten, mechanisch hochfesten
Epoxidharzestriches auf mineralischen und tragfähigen
Untergründen bis 7 mm Schichtdicke.
Bindemittel: maxit floor 4712 Grundierung EC 1 als
lösemittefreies, ungefülltes 2-Komponeten-Epoxidharz.
Der Einbau erfolgt auf zuvor gestrahltem und mit maxit
floor 4712 Grundierung EC 1 grundierten mineralischen
Untergrund. Die Grundierung ist satt mit
feuergetrocknetem Quarzsand der Körnung 0,7 - 1,2 mm
abzustreuen. Diese Grundierung ist gesondert
ausgeschrieben.  Flüssigkeitsdicht bei einem Füllgrad
von 1 : 7. Das  Bindemittel floor 4712 ( Komponente A +
B werden vorab gemischt ) wird bis zu 1 : 7 mit der
maxit floor Estrichsiebline F im Zwangsmischer bis zur
Homogenität vermischt. Die fertige Mischung wird
anschließend auf der abgestreuten und ausreagierten
4712 - Grundierung eingebaut und mit einer Stahl- oder
Kunststofftraufel verdichtet und geglättet. Dies gilt
insbesondere für den Einbau, Verdichtung und
Oberflächengestaltung.
Der EP - Mörtel kann bauseits auf Wunsch mit Eisenoxid
- gelb, Eisenoxid - rot, Eisenoxid - schwarz und
Chromoxid - grün eingefärbt werden (Extra Position).
Hierzu sind Vorversuche notwendig.

Produkte: maxit floor 4712 Grundierung EP, maxit floor
Estrichsieblinie F
Maximale Schichtdicke: 7 mm
Minimale Schichtdicke: 5 mm
Empfohlene Schichtdicke: 7 mm

Verbrauch an fertigem Estrichmörtel ( Füllgrad 1 : 7 )
ca. 2,0 kg/m2 und mm Schichtdicke.

Die Angaben im neusten Technischen Merkblatt sind zu
beachten.
Einheit: m2

**04.02.0680 EP-Estrich bis 15 mm maxit floor 4710 Grundierung EP**
Liefern und Einbauen eines flüssigkeitsdichten,
mechanisch hochfesten Epoxidharzestriches auf
mineralischen und tragfähigen Untergründen bis 15 mm
Schichtdicke.
Bindemittel: maxit floor 4710 Grundierung EP als
lösemittefreies, ungefülltes 2-Komponeten-Epoxidharz.
Der Einbau erfolgt auf zuvor gestrahltem und mit maxit
floor 4710 Grundierung EP grundierten mineralischen
Untergrund. Die Grundierung ist satt mit
feuergetrocknetem Quarzsand der Körnung 0,7 - 1,2 mm
abzustreuen. Diese Grundierung ist gesondert
ausgeschrieben.  Flüssigkeitsdicht bei einem Füllgrad
von 1 : 7. Das  Bindemittel floor 4710 ( Komponente A +
B werden vorab gemischt ) wird bis zu 1 : 7 mit der
maxit floor Estrichsiebline N im Zwangsmischer bis zur
Homogenität vermischt. Die fertige Mischung wird
anschließend auf der abgestreuten und ausreagierten
4710 - Grundierung eingebaut und mit einer Stahl- oder
Kunststofftraufel verdichtet und geglättet. Dies gilt
insbesondere für den Einbau, Verdichtung und
Oberflächengestaltung.

Der EP - Mörtel kann bauseits auf Wunsch mit Eisenoxid
- gelb, Eisenoxid - rot, Eisenoxid - schwarz und
Chromoxid - grün eingefärbt werden (Extra Position).
Hierzu sind Vorversuche notwendig.

Produkte: maxit floor 4710 Grundierung EP, maxit floor
Estrichsieblinie N
Maximale Schichtdicke: 15 mm
Minimale Schichtdicke: 5 mm
Empfohlene Schichtdicke: 10 mm
Verbrauch an fertigem Estrichmörtel ( Füllgrad 1 : 7 )
ca. 2,0 kg/m2 und mm Schichtdicke.

Die Angaben im neusten Technischen Merkblatt sind zu
beachten.
Einheit: m2

**04.02.0690 EP-Estrich bis 15 mm sehr emissionsarm maxit floor 4712 Grundierung EC 1**
Liefern und Einbauen eines sehr emissionsarmen,
flüssigkeitsdichten, mechanisch hochfesten
Epoxidharzestriches auf mineralischen und tragfähigen
Untergründen bis 15 mm Schichtdicke.
Bindemittel: maxit floor 4712 Grundierung EC 1 als
lösemittefreies, ungefülltes 2-Komponeten-Epoxidharz.
Der Einbau erfolgt auf zuvor gestrahltem und mit maxit
floor 4712 Grundierung EC 1 grundierten mineralischen
Untergrund. Die Grundierung ist satt mit
feuergetrocknetem Quarzsand der Körnung 0,7 - 1,2 mm
abzustreuen. Diese Grundierung ist gesondert
ausgeschrieben.  Flüssigkeitsdicht bei einem Füllgrad
von 1 : 7. Das  Bindemittel floor 4712 ( Komponente A +
B werden vorab gemischt ) wird bis zu 1 : 7 mit der
maxit floor Estrichsiebline N im Zwangsmischer bis zur
Homogenität vermischt. Die fertige Mischung wird
anschließend auf der abgestreuten und ausreagierten
4712 - Grundierung eingebaut und mit einer Stahl- oder
Kunststofftraufel verdichtet und geglättet. Dies gilt
insbesondere für den Einbau, Verdichtung und
Oberflächengestaltung.
Der EP - Mörtel kann bauseits auf Wunsch mit Eisenoxid
- gelb, Eisenoxid - rot, Eisenoxid - schwarz und
Chromoxid - grün eingefärbt werden (Extra Position).
Hierzu sind Vorversuche notwendig.

Produkte: maxit floor 4712 Grundierung EP, maxit floor
Estrichsieblinie N
Maximale Schichtdicke: 7 mm
Minimale Schichtdicke: 5 mm
Empfohlene Schichtdicke: 7 mm

Verbrauch an fertigem Estrichmörtel ( Füllgrad 1 : 7 )
ca. 2,0 kg/m2 und mm Schichtdicke.

Die Angaben im neusten Technischen Merkblatt sind zu
beachten.
Einheit: m2

**04.02.0700 Zulage für das Einfärben mit Trockenpigment**
*** Bedarfsposition mit GB
Der EP - Estrichmörtel kann mit Eisenoxid - gelb,
Eisenoxid - rot, Eisenoxid - schwarz und Chromoxid -
grün eingefärbt werden. Die hierzu notwendigen
Vorversuche sind in diese Position mit einzurechnen. Es
empfiehlt sich das Trockenpigment zunächst im
Zwangsmischer dem Füllstoff unterzumischen und dann
erst das Harz zuzugegeben.
Pigmentmenge geschätzt: ca. 1 % auf den
Füllstoffanteil.

Farbton: _______
Einheit: m2

**04.02.0710 Mehrlagiger Einbau auf Teilflächen**
*** Bedarfsposition mit GB
Zulage zur Grundposition für mehrlagigen Einbau über
die Maximalschichtdicke hinaus.
Verarbeitung erfolgt frisch in frisch auf die
vorhergehende Lage.
Abgerechnet wird je 5 mm Mehrschichtdicke.
Einbau in Teilflächen bis 5 m2.
Abrechnung nach Aufmass.
Einheit: m2

**04.02.0720 Colorquarzestrich mit Deitermann CBM**
Liefern und Einbauen eines Colorquarz-Estrich
bestehend aus insgesamt 3 Arbeitsschritten. Diese sind
Grundierung, Colorquarzestrichverlegung mit Deitermann
CBM und Endversiegelung mit Deitermann BBV.
1. Grundierung
Vorbereitete, staubfreie Betonoberfläche mit
lösemittelfreiem, ungefülltem 2-Komponenten-Epoxydharz
Deitermann Eurolan FK 28 grundieren. Epoxidharz auf den
Untergrund ausgießen, mittels Gummischieber verteilen
und mit Lammfellrolle nachrollen, um Stoffansammlungen
zu vermeiden. Die frische Grundierung ist mit
feuergetrocknetem Quarzsand d.K. 0,4 - 0,7 mm mit ca.
1,5 kg/m2 abzustreuen. Überschüssiger, nicht
eingebundener Sand nach der Reaktion des Epoxidharzes
entfernen und fachgerecht entsorgen.
Farbton: transparent
Anzahl der Arbeitsgänge: 1
Verbrauch:  ca. 400 -500 g/m2 Eurolan FK 28

2. Epoxidharz-Estrich EN 13813 SR B1,5-AR1-IR4 bis 10
mm
Herstellen eines Kunststoff - Estrichs (SR), bestehend
aus 2-komponentigem, lösemittelfreiem  Deitermann CBM,
gemischt mit Colorquarz Körnung 2 - 3 mm.
Gewichtsverhältnis 1 : 12.
Mörtelmischung mittels Kelle oder Lehre und Abziehlatte
auf das gewünschte Niveau bringen auf die ausgehärtete
Epoxidharz - Grundierung einbauen. Mörtel von Hand mit
Kelle oder Kunststofftraufel verdichten.
Materialkennwerte fertiger Estrich
- Druckfestigkeit ca. 33 N/mm2
- Biegezugfestigkeit ca. 11 N/mm2
- nicht flüssigkeitsdicht
- geringe Vergilbungsneigung

Gesamtschichtdicke: über 8 bis 10 mm
 Verbrauch pro cm Schichtdicke:
 ca.  1,6 kg/m2 Epoxidharz
 ca. 18,4 kg/m2 Colorquarzmischung

3. Versiegelung glänzend
Versiegelung der offenporigen Colorquarzoberfläche mit
einem glänzenden, vergilbungsbeständigen,
lösemittelhaltigen und pigmentierten
1-Komponenten-Polyurethanharz Deitermann BBV.
Gemischtes Material mit Lammfellrolle aufrollen.
Farbton: transparent
Anzahl der Arbeitsgänge: 1
Verbrauch: ca. 400 g/m2 Versiegelung
Einheit: m2

**04.02.0730 maxit floor 4780 Fertigmörtel EP Kleinflächen bis 0,5 m2**
Liefern und Einbau eines selbstgrundierenden,
werksseitig vorkonfektionierten, wasserundurchlässigen
2-Komponenten Epoxidharzmörtels .

Einbau in Kleinflächen bis 0,5 m2.

Produkt: maxit floor 4780 Fertigmörtel EP

Der Mörtel ist bei größeren Schichtdicken mehrlagig
einzubringen, die einzelnen Einbaulagen sind
fachgerecht zu verdichten. Die Mörteloberfläche ist den
Erfordernissen entsprechend herzustellen. Der
mineralische Untergrund ist vorab ausreichend
vorzubehandeln.
Mindestoberflächenzugfestigkeit des Untergrundes: 1,5
N/mm2.
Einbauschichtdicken von 2 - 50 mm.
Empfohlener Schichtdickenbereich: 5 - 25 mm
Schichtdicke: _____mm im Mittel

Verbrauch je mm Schichtdicke und qm ca. 1,7 kg/qm und
mm Schichtdicke.

Die Angaben im neusten technischen maxit Merkblatt sind
zu beachten.
Einheit: m2

*Hinweis*

#### 04.03 Industriebodenbeschichtung Sonstiges

**04.03.0020 Eurolan 10 W auf maxit floor 4630 DuroLit Außenfläche**
Nachbehandlung der frisch verlegten maxit floor 4630
DuroLit - Fläche mit Eurolan 10 W sobald die Oberfläche
matt wird. Auftrag im Sprühverfahren.
Verbrauch: ca. 150 - 200 g/m2
Angaben im Technischen Merkblatt beachten!
Einheit: m2

**04.03.0030 Schutz- bzw. Ersteinpflege seidenmatt auf Reaktionharzbelag**
Nach einer Wartezeit von mindestens 3 Tagen nach
Verlegung der Reaktionsharzversiegelung oder
Beschichtung kann mit der Ersteinpflege begonnen
werden. Die Fläche darf nur mit sauberen Schuhen bzw.
Schuhüberziehern betreten werden. Für die
industrielle/gewerbliche Nutzung sind mindestens
folgende Arbeitsgänge vorzunehmen.
2 x Schutzeinpflege mit z.B. Taski Matt von
JohnsonDiversey
Die Verarbeitungshinweise und die Auftragstechnik des
Herstellers ist genauestens zu beachten.
Herstellernachweis: JohnsonDiversey, Mannheim
Verbrauch: ca. 30-40 g/m2 und Arbeitsgang

Reinigungs- und Pflegeplan vorlegen.
Einheit: m2

**04.03.0040 Schutz- bzw. Ertseinpflege hochglänzend auf Reaktionsharzbelag**
Nach einer Wartezeit von mindestens 3 Tagen nach
Verlegung der Reaktionsharzversiegelung oder
Beschichtung kann mit der Ersteinpflege begonnen
werden. Die Fläche darf nur mit sauberen Schuhen bzw.
Schuhüberziehern betreten werden. Für die
industrielle/gewerbliche Nutzung sind mindestens
folgende Arbeitsgänge vorzunehmen.2 x Schutzeinpflege
mit z.B. Taski Timesafer von JohnsonDiversey
Die Verarbeitungshinweise und die Auftragstechnik des
Herstellers ist genauestens zu beachten.
Herstellernachweis: JohnsonDiversey, Mannheim
Verbrauch: ca. 30-40 g/m2 und Arbeitsgang

Reinigungs- und Pflegeplan vorlegen.
Einheit: m2

*Hinweis*

**04.03.0050 Wartungsvertrag für Industrieböden**
Wartungsvertrag für Industrieböden bis 5000 m2
Gesamtfläche.
Die Leistung beinhaltet eine jährliche Begehung und
Bestandsaufnahme der Bodenflächen mit den dazugehörigen
Wartungsfugen.
Der Wartungsvertrag umfasst die Erstellung eines
Zustandsberichtes sowie Empfehlungen für eine
eventuelle Behebung mechanischer Schäden,
Abnutzungszustände und Ermüdungserscheinungen von
Fugen.

Auf Basis des Wartungsvertrages wird daraufhin ein
Instandsetzungsplan mit Leistungsumfang mit Terminen
vorgelegt.
Die Abrechnung erfolgt nach den im Wartungsvertrag
vereinbarten Stundensätzen.
Das Material wird auf Nachweis abgerechnet.
Einheit: psch

**04.03.0070 Facharbeiter Mittellohn**
Rapportleistung für unvorhergesehene Arbeiten. Die
Arbeiten sind nur in Absprache und nach Genehmigung
durch die Bauleitung auszuführen.

Mittellohn Facharbeiter
Einheit: Std.

**04.03.0080 Meisterstunde**
Rapportleistung für unvorhergesehene Arbeiten. Die
Arbeiten sind nur in Absprache und nach Genehmigung
durch die Bauleitung auszuführen.

Lohn Meisterstunde
Einheit: Std.

**04.03.0090 Vorarbeiter**
Rapportleistung für unvorhergesehene Arbeiten. Die
Arbeiten sind nur in Absprache und nach Genehmigung
durch die Bauleitung auszuführen.

Vorarbeiterstunde
Einheit: Std.

**04.03.0100 Helferstunde**
Rapportleistung für unvorhergesehene Arbeiten. Die
Arbeiten sind nur in Absprache und nach Genehmigung
durch die Bauleitung auszuführen.

Mittellohn Helferstunde
Einheit: Std.

**04.03.0110 Kugelstrahlmaschine mit Bedienung 30 - 40 cm Strahlbreite**
Kugelstrahlmaschine einschließlich Staubabsaugung und
Bedienung.
Verschleiß und Verbrauch ist einzurechnen.
Einschließlich Bedienung.

Strahlbreite über 30 bis 40 cm.
Einheit: Std.

**04.03.0120 Kugelstrahlmaschine mit Bedienung 20 - 30 cm Strahlbreite**
Kugelstrahlmaschine einschließlich Staubabsaugung und
Bedienung.
Verschleiß und Verbrauch ist einzurechnen.
Einschließlich Bedienung.

Strahlbreite über 20 bis 30 cm.
Einheit: Std.

**04.03.0130 Betonfräse über 30 bis 40 cm Fräsbreite**
Betonfräse einschließlich Staubabsaugung und Bedienung.
Verschleiß und Werkzeug ist einzurechnen.
Einschließlich Bedienung.

Fräsbreite über 30 bis 40 cm.
Einheit: Std.

**04.03.0140 Handfräse mit Diamantaufsatz**
Handfräse einschließlich Staubabsaugung und Bedienung.
Verschleiß und Werkzeug ist einzurechnen.

Diamantaufsatz für Beton- und/oder Zementestrichflächen
Einheit: Std.

**04.03.0150 Fugenschneider**
Fugenschneider einschließlich Staubabsaugung und
Bedienung.
Verschleiß und Werkzeug ist einzurechnen.
Einschließlich Bedienung.

Fugenbreite über 5 bis 20 cm.
Einheit: Std.

**04.03.0160 Eintellerschleifmaschine**
Eintellerschleifmaschine einschließlich Bedienung.
Verschleiß und Werkzeug ist einzurechnen.

Schleifpapier 16 -er Korn.
Einheit: Std.

**04.03.0170 Trennschneider (Flex)- Stein**
Trennschneider (Flex) einschließlich Staubabsaugung und
Bedienung.
Verschleiß und Trennscheiben sind einzurechnen.
Einschließlich Bedienung.

Steinscheiben.
Einheit: Std.

**04.03.0180 Trennschneider (Flex)- Metall**
Trennschneider (Flex) einschließlich Staubabsaugung und
Bedienung.
Verschleiß und Trennscheiben sind einzurechnen.
Einschließlich Bedienung.

Metallscheiben.
Einheit: Std.

**04.03.0190 Bohrhammer**
Bohrhammer einschließlich Staubabsaugung und Bedienung.
Verschleiß und Bohrer sind einzurechnen.
Einschließlich Bedienung.

Beton- und Steinbohrer
Einheit: Std.

*Hinweis*
Vorbemerkungen zu fachgerechten Ausführung
Die Herstellung zementgebundener, direkt nutzbarer
Böden erfordert besondere Fachkenntnisse. Diese werden
herstellerbezogen in Fachseminaren und Schulungen
vermittelt und nach Eignungsprüfung zertifiziert.
Dieser Eignungsnachweis ist bezogen auf Firma und auf
die auf der Baustelle verantwortlichen Personen bei der
Angebotsabgabe vorzulegen.
Gerade der handwerkliche Einfluss ist bei der
Bodenverlegung maßgebend und gibt dem Boden seinen
unverwechselbaren, einzigartigen Charakter.

Datum der Ausstellung:

Namen der verantwortlichen Personen:
__________________________________

__________________________________
Referenzen:
__________________________________________

__________________________________________

__________________________________________

__________________________________________

Das Leistungsverzeichnis wurde auf folgender
Materialgrundlage ausgearbeitet:

maxit floor-Systeme

maxit Deutschland GmbH
Kupfertorstraße 35
Telefon: 07668/711-0
79206 Breisach  Telefax:
07668/711117

maxit erbringt die Beratung kostenlos und haftet daraus
nur, wenn deren Produkte bei dem beratenen Bauvorhaben
zum Einsatz kommen. Dieses Leistungsverzeichnis
beinhaltet eine Standardausführung. Abweichungen
hiervon sind möglich und objektspezifisch festzulegen.
Ergänzend gelten die Angaben der neusten, zum
Ausführungszeitpunkt gültigen technischen maxit -
Merkblätter, die u.a. im Internet unter - www.maxit.de
abrufbar sind.

Das maxit floor - System bildet in der Addition seiner
einzelnen Komponenten eine Einheit. Diese sind so
aufeinander abgestimmt, dass ein beliebiges Austauschen
einzelner Komponenten - auch mit sogenannten
gleichwertigen Komponenten anderer Systeme - nicht
bedenkenlos möglich ist.

Alternativen zu den im Leistungsverzeichnis
vorgegebenen Produkten sind daher nur als komplettes
System möglich. Bieter, die andere Systeme alternativ
anbieten wollen, können ihre diesbezüglichen Angebote
als Anlage zu diesem Angebot abgeben. Genaue Angaben
über Hersteller, Aufbau dieses Bodensystems und
sonstige zur Beurteilung notwendige Erläuterungen sowie
Prüfzeugnisse, technische Merkblätter und
Referenzobjekte sind beizufügen.

Wenn andere Produkte zum Einsatz kommen sollen, muss
der Ausführende und/oder Auftrageber und/oder Planer
mit dem anderen Fremdhersteller und/oder
Verarbeitungsbetrieb vor der Beauftragung die Eignung
der ausgeschriebenen bzw. einzusetzenden Produkte und
Systeme eigenverantwortlich klären.

Angebotenes
Produktsystem:________________________________

 Objektdokumentation.
Der Auftragnehmer hat im Rahmen der Eigenüberwachung
den Baustellenablauf zu dokumentieren. Die
Dokumentation ist dem Auftraggeber mit den
Abrechnungsunterlagen für die Bauakte auszuhändigen.
Die entsprechenden Vordrucke werden von maxit zur
Verfügung gestellt.

Objektgegebenheiten.
Nach VOB, Teil B, § 4, Abs. 3 hat sich der Verarbeiter
davon zu überzeugen, dass der bauliche Untergrund oder
Vorleistungen den Voraussetzungen für seine Gewerke
entsprechen. Evtl. Bedenken sind dem Auftraggeber
rechtzeitig vor Beginn der Ausführung schriftlich
mitzuteilen. Der Bieter hat sich vor Angebotsabgabe
über die örtlichen Verhältnisse sowie alle Umstände,
die seine Preisbildung beeinflussen könnten, zu
informieren.

Gewährleistung.
Beheizte Betonflächen sind nicht ohne weiteres
beschichtungsfähig und sind aus der Gewährleistung
ausgeschlossen. Aufbauten auf Trenn- oder Dämmlage,
sowie beheizte Fußbodenkonstruktionen könne über
spezielle Aufbauten geregelt werden. Dazu ist der maxit
Fachberater zu kontaktieren.
Mechanische Beschädigungen und Verschleiß durch die
Nutzung unterliegen nicht der Gewährleistung und sind
im Rahmen der Wartung und Pflege möglichst zeitnah zu
beheben um ein Ausweiten des Schadensbildes zu
vermeiden.

Oberflächenbehandlung.
Die zementgebundene maxit floor 4650 DuroColour
Oberfläche verhält sich bei Einwirkung von
Flüssigkeiten wie eine sehr dichte Betonoberfläche. Bei
hohen Anforderungen an Optik und Sauberkeit empfehlen
wir eine weitergehende Behandlung der zementgebundenen
Oberfläche mit Bodenwischpflegen der Firma
JohnsonDiversey www.johnsondiversey.de . Die Produkte
der Firma JohnsonDiversey wurden getestet und haben
sich in der Praxis vielfach bewährt. Eine Reinigungs-
und Pflegeanleitung für die Unterhaltsreinigung ist
verfügbar. maxit floor 4650 DuroColour kann mit maxit
Reaktionsharzen überarbeitet werden. Die notwendigen
verarbeitungsrelevanten Daten sind den entsprechenden
Technischen Merkblättern zu entnehmen.

Sonstiges
Das Liefern der benötigten Materialien ist in die
Einheitspreise einzurechnen, wenn in den einzelnen
Positionen nicht anderweitig beschrieben.
Das vorliegende Stamm-Leistungsverzeichnis beinhaltet
einzelne Positionen zur Hilfestellung. Eine
rechtsverbindliche, objektbezogene Gewährleistung
hinsichtlich der Vollständigkeit auf die jeweiligen
Projekte kann nicht übernommen werden.

Mitgeltende Unterlagen und Regelwerke.
Ergänzende technische Information von maxit
Hinweise zu oberflächenfertigen, zementgebundenen maxit
floor - Spachtelmassen als dekorativer Endbelag. -
Stand Juli 2007

Industrieverband Werkmörtel e.V.
Farbige Fließestriche: Hinweise zur Planung,
Herstellung und Ausführung- Stand November 2005

EN 13813 Estrichmörtel und Estriche
-Eigenschaften und Anforderungen
Datum : 2002-06

### 05 DesignFloor Sichtspachtelmassen

*Hinweis*

#### 05.01 Vorbereitende Arbeiten

**05.01.0020 Fräsen**
Bauteil:

Die vorhandene Kontaminierung, minderfeste Schicht,
Altbeschichtung oder Klebstoffresten bis in den Beton
hinein komplett abzufräsen.
Art der abzufräsenden Schicht: ______________________
z.B. verölt

Frästiefe: ____________z.B. über  3 bis 6 mm

Die Zahl der Arbeitsgänge ist vom Bieter
eigenverantwortlich zu kalkulieren, dies gilt ebenso
für die Fräsrichtungen ( nur längs und/oder im
Kreuzgang ) und die Fräskopfbreite.
Das max. zulässige Fräsgerätegewicht ist zunächst auf
die max. zulässige Deckenlast auszulegen. Diese ist
beim Bauherrn zu erfragen. Jedes Fräsgerät muss vor dem
Einsatz, unter Angabe des Gesamtgewichtes, vorab vom
Bauherrn genehmigt werden.

Angebotene Fräse:_________, Gesamtgewicht:___________

Ebenso ist einzukalkulieren, dass auf verschiedenen
Teilflächen verschiedene Fräsen zum Einsatz kommen
können
Bei der Entsorgung des abgefrästen Materials ist
zunächst von einer Einstufung als Bauschutt auszugehen,
die fach- und sachgerechte, nachprüfbare Entsorgung
dieses Bauschuttes ist unabhängig von den anfallenden
Mengen im nachfolgenden Einheitspreis enthalten.
Wenn die Altbeschichtung, an der noch  Beton haften
wird, als Sonderabfallstoff zu entsorgen ist, wird dies
vom Auftraggeber gesondert ausgewiesen und auf Nachweis
nach Gewicht vergütet. Die Nachweise müssen eindeutig,
vollständig und nachvollziehbar sein. Diese Nachweise
sind dem Auftraggeber unaufgefordert vorzulegen. Der
nachfolgende Einheitspreis ändert sich bei einer
Sonderabfallentsorgung nicht.
Die Altbeschichtung ist vollständig vom Beton
abzufräsen.
Einschließlich Zwischenlagerung, Container- und
Deponiekosten.
Einheit: m2

**05.01.0030 Hochpunkte und Randanschlüsse abfräsen**
Gekennzeichnete Hochpunkte und Randstreifen als
Übergang zur verbleibenden Betonfläche abfräsen. Der
Schutt ist gesondert zu lagern und fachgerecht und
entsprechend den gültigen Vorschriften/Gesetzen
umweltgerecht zu entsorgen.
Die gefrästen Flächen sind in jedem Fall abschließend
noch einmal zu strahlen.
Frästiefe: geschätzt ca. über 5 bis 10 mm
Mehrstärken werden getrennt vergütet. Der Fräsvorgang
ist vor dem Freilegen/Beschädigung der Bewehrung
einzustellen.
Teilflächen: über 1 bis 5 m2 nach Angabe Bauleitung
EP einschl. Container.- Fracht- und Deponiekosten
Einheit: m2

**05.01.0040 Fräsen und Kugelstrahlen**
Bauteil:

Die vorhandene Kontaminierung, minderfeste Schicht,
Altbeschichtung oder Klebstoffresten bis in den Beton
hinein komplett abzufräsen.
Art der abzufräsenden Schicht: ______________________
z.B. verölt

Frästiefe: ____________z.B. über  3 bis 6 mm

Die Zahl der Arbeitsgänge ist vom Bieter
eigenverantwortlich zu kalkulieren, dies gilt ebenso
für die Fräsrichtungen ( nur längs und/oder im
Kreuzgang ) und die Fräskopfbreite.
Das max. zulässige Fräsgerätegewicht ist zunächst auf
die max. zulässige Deckenlast auszulegen. Diese ist
beim Bauherrn zu erfragen. Jedes Fräsgerät muss vor dem
Einsatz, unter Angabe des Gesamtgewichtes, vorab vom
Bauherrn genehmigt werden.

Angebotene Fräse:_________, Gesamtgewicht:___________

Ebenso ist einzukalkulieren, dass auf verschiedenen
Teilflächen verschiedene Fräsen zum Einsatz kommen
können. Das im Beton entstehende Fräsbild sollte das
nachfolgende Kugelstrahlen nicht zu sehr erschweren,
d.h. es sind geeignete Fräsköpfe zu verwenden.
Bei der Entsorgung des abgefrästen Materials ist
zunächst von einer Einstufung als Bauschutt auszugehen,
die fach- und sachgerechte, nachprüfbare Entsorgung
dieses Bauschuttes ist unabhängig von den anfallenden
Mengen im nachfolgenden Einheitspreis enthalten.
Abschließend die gefräste Betonoberfläche
Kugelstrahlen.
Anzahl der Arbeitsgänge: 1
Die Betonoberfläche ist vor erneuter Verschmutzung zu
schützen. Der Schutz der angrenzenden Bauteile sowie
des Umfeldes ist inbegriffen.
Wenn die Altbeschichtung, an der noch  Beton haften
wird, als Sonderabfallstoff zu entsorgen ist, wird dies
vom Auftraggeber gesondert ausgewiesen und auf Nachweis
nach Gewicht vergütet. Die Nachweise müssen eindeutig,
vollständig und nachvollziehbar sein. Diese Nachweise
sind dem Auftraggeber unaufgefordert vorzulegen. Der
nachfolgende Einheitspreis ändert sich bei einer
Sonderabfallentsorgung nicht.
Die Altbeschichtung ist vollständig vom Beton
abzufräsen.
Einschließlich Zwischenlagerung, Container- und
Deponiekosten.
Einheit: m2

**05.01.0050 Kugelstrahlen**
Waagerechte bzw. leicht geneigte Betonflächen mittels
mobilem Schleuder-Strahl-Verfahren (z. B. Blastrac) von
altem Farbanstrich, Schlämme, mürbem Feinmörtel,
Verunreinigungen, losen Bestandteilen o. ä. befreien
und das Strahlgut fachgerecht entsorgen. Durch das
Kugelstrahlen ist die Betonoberfläche erkennbar
abzutragen, die gestrahlte Betonoberfläche muss eine
porige, feinraue Struktur aufweisen. Randbereiche und
schwer zugängliche Stellen sorgfältig von Hand
nacharbeiten.
Die Betonoberfläche ist vor erneuter Verschmutzung zu
schützen. Der Schutz der angrenzenden Bauteile sowie
des Umfeldes ist inbegriffen.
Die Haftzugfestigkeit des Untergrundes muss nach
einmaligem Strahlen mindestens
1,5 N/mm2 betragen.
Werden niedrigere Haftzugfestigkeiten gemessen, sind
zwischen AG und AN weitere Maßnahmen zu besprechen.
Zahl der Strahlgänge: 1
Einheit: m2

**05.01.0060 Kugelstrahlen maxit floor 4610 DuroTop für Beschichtung**
floor 4610 Oberfläche, ca. 3 Tage alt
maxit floor 4610 DuroTop -Oberfläche mittels mobilem
Schleuder-Strahl-Verfahren an der Oberfläche anrauen
und Kunststoffanreicherung entfernen. Strahlgut
entsorgen.
Einschließlich der Randbearbeitung.
Einheit: m2

**05.01.0070 Strahlen der Betonfläche (Granulatstrahlen)**
Betonfläche durch Druckluftstrahlen mit festen
Strahlmitteln (Sandstrahlen) von altem Farbanstrich,
Schlämme bzw. Zementhaut, Verunreinigungen, losen
Bestandteilen o. ä. befreien und das Strahlgut
entsorgen. Die gestrahlte Fläche muss rau, Lunker
müssen geöffnet sein. Die Betonoberfläche ist vor
erneuter Verschmutzung zu schützen.
Der Schutz der angrenzenden Bauteile sowie des Umfeldes
ist inbegriffen.
Geforderte Oberflächenzugfestigkeit: mind. 1,5 N/mm2
Einheit: m2

**05.01.0080 Strahlen von Randstreifen/vertikalen Anschlüssen**
Randstreifen und vertikale Anschlüsse der Betonfläche
durch Druckluftstrahlen mit festen Strahlmitteln
(Sandstrahlen) von altem Farbanstrich, Schlämme bzw.
Zementhaut, Verunreinigungen, losen Bestandteilen o. ä.
befreien und das Strahlgut entsorgen. Die gestrahlte
Fläche muss rau, Lunker müssen geöffnet sein. Die
Betonoberfläche ist vor erneuter Verschmutzung zu
schützen. Der Schutz der angrenzenden Bauteile sowie
des Umfeldes ist inbegriffen.
Geforderte Oberflächenzugfestigkeit: mind. 1,5 N/mm2
Einheit: m2

**05.01.0090 Höchstdruckwasserstrahlen > 800 bar**
Bauteil:

Vorhandene Betonoberfläche durch
Höchstdruckwasserstrahlen vorbereiten.
Strahldruck: über 600 bis 2000 bar
angebotener Strahldruck:_____________
Betonabtrag: über 0 bis 20 mm
Bewehrung freilegen
Schmutzwasser aufnehmen und über
Pufferbehälter/Absetzbecken führen.
Nach Beprobung und ggf. Neutralisation dem Abwassernetz
zuführen.
Schlamm ordnungsgemäß entsorgen.
Einheit: m2

**05.01.0100 Hochdruckwasserstrahlen bis 800 bar**
Betonfläche durch Hochdruckwasserstrahlen mit
mindestens 500 bar von Schlämme bzw. Zementhaut
Verunreinigungen losen Bestandteilen, Bitumenresten
o.ä. befreien und das Strahlgut entsorgen.  Die
verwendete Wassermenge ist umgehend nach dem Strahlgang
aufzunehmen und fachgerecht zu entsorgen. Dabei hat der
AN den nassen und trockenen Strahlabfall auf
wassergefährdete Stoffe und Zusammensetzungen zu prüfen
( z.B. Alkalität prüfen ). Evtl. notwendig werdende
Neutralisationen sind durch den AN nachweislich
auszuführen. Die vor und nach dieser Maßnahme
gemessenen Werte sind zu dokumentieren und
unaufgefordert dem AN vorzulegen.
Das anfallende Strahlwasser darf nicht durch
Bauwerksfugen, Öffnungen auf darunter liegende Flächen
gelangen.
Die gestrahlte Fläche muss rau, Lunker müssen geöffnet
sein. Die gestrahlten Flächen sind nochmals auf
Schadstellen zu überprüfen. Die Betonoberfläche ist vor
erneuter Verschmutzung zu schützen.
Der Schutz der angrenzenden Bauteile sowie des Umfeldes
ist inbegriffen.
Durch das Wasserstrahlen können im Vergleich zu anderen
Untergrundvorbereitungstechniken erhebliche
Rauhigkeiten auf der Rohbetondecke entstehen. Dies
erfordert u.a. einen Mehraufwand bei dem nachfolgenden
Spachtel- und Beschichtungsarbeiten. Zwischen AN und AG
ist dies vorab zu klären.

Oberflächenzugfestigkeit:  mind. 1,5 N/mm2, werden nach
dem Hochdruckwasserstrahlen geringere Werte gemessen,
sind  zw. AG und AN  weitere/andere Maßnahmen zu
besprechen.
Angebotener Strahldruck: __________bar (max. 800 bar)
Angebotetes
Verfahren/Gerät/Subunternehmer:______________________
Falls untergrundbedingt andere Strahldrücke notwendig
werden, ist dies getrennt nachzuweisen, anzubieten und
zu beauftragen. Grundsätzlich können
Wasserstrahlmusterflächen nicht kostenlos für den AG
hergestellt werden.
Einheit: m2

**05.01.0110 Entsorgung Sondermüll**
*** Bedarfsposition ohne GB
Zulage zur Position Fräsen für die Entsorgung
kontaminierten Fräsgutes.
Der Nachweis ist Mittels offizieller Wiegescheine der
Deponie zu führen.
Einheit: kg

**05.01.0120 Schleifen maxit floor 4610 DuroTop für farbige Versiegelung**
Anschleifen der maxit floor 4610 DuroTop-Oberfläche am
nächsten Tag mit einer langsam laufenden
Schleifmaschine. Die Anreicherungen von Kunststoff an
der Oberfläche sind weitgehend zu entfernen.
Schnell laufende Schleifmaschinen polieren den Boden
auf und sind somit nicht geeignet.
Schleifaufsätze aus Kunststoff (schwarzes Pad) haben
sich bewährt. Anfallenden Schleifstaub restlos
absaugen.
Einheit: m2

**05.01.0130 Fließestrich Reinigungsschliff**
Reinigungsschliff auf neu eingebrachtem
Calciumsulfat-Fließestrich mit einer Schleifmaschine
für Spachtelmassen durchführen. Schleifpapier mit der
Körnung 16. Anschließend gesamte Fläche mit
Industriestaubsauger absaugen.
Einheit: m2

**05.01.0140 Untergrund abfegen**
Untergrund mit Besen grob abfegen und anschließend mit
Industriestaubsauger staubfrei absaugen.
Einheit: m2

**05.01.0150 Absaugen/Vakuumreinigung**
Waagerechte bzw. leicht geneigte Betonfläche mittels
Absaugen von Staub, Strahlgut und Strahlmittel befreien
und entsorgen. Die Betonoberfläche ist vor erneuter
Verschmutzung zu schützen.
Einheit: m2

**05.01.0160 Untergrund dampfstrahlen**
*** Bedarfsposition ohne GB
Reinigen der Rohbetondecke mittels Hochdruckreiniger.
Überschusswasser mit Wassersauger aufnehmen.
Einheit: m2

**05.01.0170 Bewehrungsmatte am Untergrund verdübeln**
Liefern und Einbauen einer verdübelten Bewehrungsmatte
auf mürben Betonuntergründen zur Begrenzung eventuell
nachträglicher Hohllagigkeiten bei Verbundlösungen.
Auf den freigelegten Flächen wird eine Bewehrungsmatte
Q 133 mit ca. 4 Dübeln/m2 verankert. Die Dübel werden
in die bestehende Unterkonstruktion mittels geeigneten
Gerätes geschossen. Einschließlich aller erforderlichen
Zuschnitte und Befestigungsmittel.
Einheit: m2

**05.01.0180 Stahlmatteneinlage verdübelt Maschenweite 40 x 40 mm**
Liefern und Einbauen einer verzinkten
Stahlmatteneinlage auf Teilflächen und  kritischen
Bereichen mit geringerer Oberflächenzugfestigkeit. Am
Untergrund zur Begrenzung von Hohllagigkeiten
verdübelt.

Maschenweite ca. 40 x 40 mm; Drahtdicke ca. 4 mm

4 Befestigungspunkte je m2 mit Schussdübeln o.ä.
Einheit: m2

*Hinweis*

**05.01.0190 AKS-Matte am Untergrund verdübeln**
Liefern und Einbauen einer verdübelten AKS-Gittermatte
auf mürben Betonuntergründen zur Begrenzung eventuell
nachträglicher Hohllagigkeiten bei Verbundlösungen.
Auf den freigelegten Flächen wird eine
Drahtbewehrungsmatte aus verzinkten Stahldraht mit ca.
2 mm Durchmesse mit ca. 4 Dübeln/m2 verankert. Die
Dübel werden in die bestehende Unterkonstruktion
mittels geeigneten Gerätes geschossen. Einschließlich
aller erforderlichen Zuschnitte und Befestigungsmittel.
Einheit: m2

**05.01.0210 Oberflächenzugfestigkeit**
Feststellung der Oberflächenzugfestigkeit durch
Aufkleben von Stahlstempeln mit einem Durchmesser von
50 mm auf den vorbereiteten Betonuntergrund und
Abziehen mit geeignetem Prüfgerät, z.B. Sattec,
Schenk-Trebel oder Herion. Das Ergebnis ist zu
protokollieren.
Einheit: Stüc

**05.01.0220 Haftzugsmessungen**
Feststellung der Oberflächenhaftzugfestigkeit durch
Aufkleben von Stahlstempeln mit einem Durchmesser von
50 mm auf dem vorbereiteten, vorgebohrten
Betonuntergrund und Abziehen mit geeignetem Prüfgerät,
z.B. Sattec, Schenk-Trebel oder Herion. Das Ergebnis
ist zu protokollieren. Es ist in jedem Fall mit dem
Kronenbohrer zuvor vorzubohren. Der AG kann die Anzahl
der Messungen entsprechende der allgemeinen Richtlinien
Angaben, abweichend von der ausgeschriebenen Stückzahl,
unter Berücksichtigung des angebotenen Einheitspreises,
ausführen lassen.
Eine Messung besteht aus 3 Einzelprüfungen.
Einheit: Stck

**05.01.0230 Rautiefe**
Feststellung der mittleren Rautiefe an horizontalen
Flächen mittels Sandflächenverfahren und protokollieren
der Ergebnisse. Die Prüfung ist nach Abschluss der
Vorbehandlung der Betonunterlage durchzuführen.
Einheit: Stüc

**05.01.0240 Restfeuchtemessung**
Feststellen des Feuchtegehaltes des Beton- oder
Estrichuntergrundes mittels CM-Gerät und protokollieren
der Ergebnisse.
Einheit: Stck

*Hinweis*

**05.01.0250 Fließmaßkontrolle für Spachtelmassen floor 4650 DuroColour**
Kontrolle der Wasserzugabe bei der maschinellen
Aufmischung von mineralischen Spachtel - und
Ausgleichsmassen vor und während der Verarbeitung.
Vor der Verlegung und nach jeweils 5 t
Materialdurchgang ist eine Fließprobe mit dem floor
Fließring Durchmesser 68mm/Höhe 35 mm und der maxit
floor Fließplatte (Ausbreitmaß) durchzuführen. Die
Ergebnisse der Fließprobe sind zu protokollieren.

maxit floor 4650 (GER) DuroColour

Ausbreitmaß der Fließprobe: 220 - 230 mm bei 20°C.
Einheit: Stüc

**05.01.0270 Trennrisse verbinden und verharzen maxit floor 4710 normal härtend**
Scheinfugen sowie Risse in Estrichen kraftschlüssig mit
normal härtendem, lösemittelfreiem Epoxidharz
verschließen.
Hierzu werden die Fugen/Risse in Längsrichtung mit dem
Trennschleifer  geöffnet.
Quer zum Rissverlauf wird in Abständen von ca. 20 cm,
8cm Lang und ca. 2-3 cm tief eingeschnitten. Danach
werden die Schnitte ausgesaugt und Wellenverbinder
eingelegt.
Das angemischte Epoxidharz in die geöffneten Risse
gießen und sofort mit Quarzsand z.B. maxit floor 4936
Abstreusand 0,5 - 1,0 mm abstreuen. Die ermöglicht eine
gute Haftung für einen nachfolgenden Spachtelauftrag.
Bei Heizestrichen sind besondere Vorsichtsmaßnahmen zu
treffen.
Bewegungsfugen dürfen niemals verschlossen werden und
sind auch im Oberbelag durch entsprechende Fugenprofile
zu übernehmen
Einheit: lfm

**05.01.0280 Trennrisse verbinden und verharzen maxit floor 4712 schnell härtend**
Scheinfugen sowie Risse in Estrichen kraftschlüssig mit
schnell härtendem, lösemittelfreiem Epoxidharz
verschließen.
Material: maxit floor 4715 Grundierung EC 1
Verbrauch: ca. 0,1 bis 0,15 kg/lfm
Hierzu werden die Fugen/Risse in Längsrichtung mit dem
Trennschleifer  geöffnet. Der Untergrund muss sauber,
fest und trocken sein.
Quer zum Rissverlauf wird in Abständen von ca. 20 cm,
8cm Lang und ca. 2-3 cm tief eingeschnitten. Danach
werden die Schnitte ausgesaugt und Wellenverbinder
eingelegt.
Das angemischte Epoxidharz in die geöffneten Risse
gießen und sofort mit Quarzsand z.B. maxit floor 4936
Abstreusand 0,5 - 1,0 mm abstreuen. Die ermöglicht eine
gute Haftung für einen nachfolgenden Spachtelauftrag.
Nur so viel Reaktionsharz anmischen, wie innerhalb der
Verarbeitungszeit vergossen werden kann.
Bei Heizestrichen sind besondere Vorsichtsmaßnahmen zu
treffen.
Bewegungsfugen dürfen niemals verschlossen werden und
sind auch im Oberbelag durch entsprechende Fugenprofile
zu übernehmen.

Abgerechnet wird die Gesamtlänge aus Längs- und
Querrissen.

Produkt: maxit floor 4715 Grundierung EP
Einheit: lfm

**05.01.0290 einzelne Schwindrisse mit maxit floor 4710 schließen**
Verschließen von Rissen durch mehrmaligen Auftrag von
niedrigviskosem Epoxidharz maxit floor 4710 Grundierung
EP, mittels Pinsel. Die Risse sind bis zur Sättigung zu
füllen. Das Schließen der durch das Kugelstrahlen stark
aufgeweiteten Betonierabschnittsfugen ist in einer
separaten Position beschrieben.
Einheit: lfm

**05.01.0300 flächige Schwindrisse mit maxit floor 4710 schließen**
Flächig frei gestrahlte Schwindrisse innerhalb einer
Teilfläche mittels niedrigviskosem Epoxidharz maxit
floor 4710 Grundierung EP durch fluten mit dem
Gummischieber verschließen.
Einzelflächen bis 5 m2 unabhängig von der Gesamtanzahl
bzw. der Einzellänge und der Rissbreite/tiefe. Die
Rissbehandlung findet nach der Untergrundvorbereitung
statt.
Nachfolgende Grundierungsarbeitsgänge werden nach
separater Position abgerechnet.
Einheit: m2

**05.01.0310 Betonierabschnittfugen mit maxit floor 4710 schließen**
Fach- und sachgerechtes, kraftschlüssiges, starres,
überbeschichtungsfähiges Schließen von breiten Rissen
und Spalten im Bereich der Betonierabschnittsfugen.
Anzubieten ist die fix und fertige Leistung.
Es ist als Reaktionsharz zu verwenden: maxit floor 4710
Grundierung EP
Zunächst ungefüllt in den Rissverlauf gießen und
anschließend mit ca. 7 % Stellmittelzugabe Deitermann
SMI den Rissverlauf dicht abspachteln.
Einheit: lfm

**05.01.0320 Fugen aus dem Untergrund abstellen**
Vorhandene Raumfugen aus dem Untergrund geradlinig
abstellen und in die Estrichfläche übernehmen.

**05.01.0330 Gebäudedehnfugen einbauen Bodenbereich**
Im Bereich vorhandener Gebäudedehnfugen liefern und
Einbauen von Fugenprofilen z.B. Typ Migua oder glw.
entsprechend der Fugendimensionierung. Einbauanleitung
des Herstellers beachten.
Einheit: lfm

**05.01.0340 Scheinfugenraster ca. 1,5 mm tief einschneiden**
Nach erfolgter Einpflege werden die geplanten
Scheinfugen auf der Fläche eingemessen. Dabei sollte
die Orientierung auf vorhandene Raumfugen erfolgen. Die
Einmessung sollte mittels Laser erfolgen. Fugen mittels
Führungsschienen geradlinig ca. 1,5 mm tief als
Schattenfuge einschneiden.
Ein Verfüllen ist nicht vorgesehen.
Fugenraster: ca. 400 x 400 cm
Einheit: lfm

**05.01.0350 überschleifbare Metall-Fugenprofile für 4635 DuroStone einbauen**
Liefern und höhengerechtes Einbauen von
Metall-Fugenprofile als Dehnungsfugen im Estrich
im Bereich der vorhandenen Estrichfugen.
Profilhöhe 12 bis 15 mm
Fugenbreite über 15 bis 20 mm
Material nichtrostend z.B. Edelstahl
Schleifbar mit Terrazzo-Schleiftechnik auf Endhöhe
Oberkante Fertigfußboden.
Das Fugenprofil muss so fixiert werden, dass es während
der Schleif- und Poliervorgänge zu keinen
Beschädigungen kommt.
Einheit: lfm

**05.01.0360 Fugenraster für 3 mm Metalleinlage schneiden und Metall einlegen**
Nach erfolgter Einpflege werden das geplante
Fugenraster eingemessen und schienengeführt trocken
geschnitten.
Dabei sollte die Orientierung auf vorhandene Raumfugen
erfolgen. Die Einmessung sollte mittels Laser erfolgen.

Fugentiefe: ca. 11 mm
Fugenbreite: ca. 4 mm
Fugenraster: ca. 400 x 400 cm
Liefern und Einbauen einer Metalleinlage aus Aluminium
in das vorgegebene Fugenraster einschließlich aller
erforderlichen Zuschnitte. Die Verklebung und
Eindichtung erfolgt mittels Reaktionsharz.
Metall: Aluminium 3 x 10 mm
Einheit: lfm

**05.01.0370 Zulage Metalleinlage aus Edelstahl**
Zulage zur Vorposition Fugenraster für 3 mm
Metalleinlage
Position wie vor, jedoch

Metall: Edelstahl 3 x 10 mm
Einheit: lfm

**05.01.0380 Dekorative Fuge Schlüter DECO Aluminium H = 8 mm**
Liefern und höhengerechtes Einbauen einer Profilschiene
mit 6 mm breiter Sichtoberfläche zur dekorativen
Fugengestaltung oder als Abschlussprofil. Mit
trapezförmig gelochten Befestigungsschenkeln unter
Beachtung der Herstellerangaben fachgerecht einbauen
und so abdichten, dass ein Unterlaufen durch stark
fliesfähige Spachtelmassen nicht möglich ist.
Material: Aluminium
Profilhöhe: 8 mm
Lieferlänge: 2,50 m
Produkt: Schlüter -DECO oder gleichwertig

Angebotenes Produkt: _____________________

Einschließlich aller erforderlichen Zuschnitte und
Befestigungsmittel. Verlegen nach Fugenplan des AG.
Einheit: lfm

**05.01.0390 Dekorative Fuge Schlüter DECO Aluminium H = 9 mm**
Liefern und höhengerechtes Einbauen einer Profilschiene
mit 6 mm breiter Sichtoberfläche zur dekorativen
Fugengestaltung oder als Abschlussprofil. Mit
trapezförmig gelochten Befestigungsschenkeln unter
Beachtung der Herstellerangaben fachgerecht einbauen
und so abdichten, dass ein Unterlaufen durch stark
fliesfähige Spachtelmassen nicht möglich ist.
Material: Aluminium
Profilhöhe: 9 mm
Lieferlänge: 2,50 m
Produkt: Schlüter -DECO oder gleichwertig

Angebotenes Produkt: _____________________

Einschließlich aller erforderlichen Zuschnitte und
Befestigungsmittel. Verlegen nach Fugenplan des AG.
Einheit: lfm

**05.01.0400 Dekorative Fuge Schlüter DECO Edelstahl H = 8 mm**
Liefern und höhengerechtes Einbauen einer Profilschiene
mit 6 mm breiter Sichtoberfläche zur dekorativen
Fugengestaltung oder als Abschlussprofil. Mit
trapezförmig gelochten Befestigungsschenkeln unter
Beachtung der Herstellerangaben fachgerecht einbauen
und so abdichten, dass ein Unterlaufen durch stark
fliesfähige Spachtelmassen nicht möglich ist.
Material: Edelstahl
Profilhöhe: 8 mm
Lieferlänge: 2,50 m
Produkt: Schlüter -DECO oder gleichwertig

Angebotenes Produkt: _____________________

Einschließlich aller erforderlichen Zuschnitte und
Befestigungsmittel. Verlegen nach Fugenplan des AG.
Einheit: lfm

**05.01.0410 Dekorative Fuge Schlüter DECO Edelstahl H = 9 mm**
Liefern und höhengerechtes Einbauen einer Profilschiene
mit 6 mm breiter Sichtoberfläche zur dekorativen
Fugengestaltung oder als Abschlussprofil. Mit
trapezförmig gelochten Befestigungsschenkeln unter
Beachtung der Herstellerangaben fachgerecht einbauen
und so abdichten, dass ein Unterlaufen durch stark
fliesfähige Spachtelmassen nicht möglich ist.
Material: Edelstahl
Profilhöhe: 9 mm
Lieferlänge: 2,50 m
Produkt: Schlüter -DECO oder gleichwertig

Angebotenes Produkt: _____________________

Einschließlich aller erforderlichen Zuschnitte und
Befestigungsmittel. Verlegen nach Fugenplan des AG.
Einheit: lfm

**05.01.0420 maxit floor 4965 Abstellstreifen 15 x 15 mm Arbeitsabschnitte**
Liefern und Einbauen selbstklebender Schaumstoffleisten
im Format 15 x 15 mm zum begrenzen von Arbeitsflächen
bei Verlegung hoch fließfähiger Spachtel- und
Ausgleichsmassen.

Produkt: maxit floor 4965 Abstellstreifen
Einheit: lfm

*Hinweis*

**05.01.0430 maxit floor 4965 Abstellstreifen 15 x 15 mm Einbauteile**
Abläufe, Entwässerungseinrichtungen etc. sind vor
Auftrag der zementgebundenen Bodenbeschichtung
sorgfältig abzudichten.

Produkt: maxit floor 4965 Abstellstreifen
Einheit: Stüc

**05.01.0450 Baustelleneinrichtung kurz**
Einrichten und Räumen der Baustelle, Vorhalten der
Baustelleneinrichtung für sämtliche in der
Leistungsbeschreibung aufgeführten Leistungen,
Herstellen der erforderlichen Anschlüsse für Wasser und
Baustrom.
Einheit: psch

**05.01.0460 Baustelleneinrichtung Versorgung gegen Bezahlung**
Geräte, Werkzeuge, Bauwagen und sonstige
Betriebsmittel, die zur vertragsmäßigen Erfüllung der
Bauleistungen erforderlich sind, auf die Baustelle
bringen, betriebsfertig aufstellen, für die Dauer der
Bauzeit vorhalten, und wieder entfernen bzw. räumen der
Baustelle.
Erforderliche Versorgungseinrichtungen wie Strom,
Wasser und Baustrom werden in Abstimmung mit dem AG
gegen Bezahlung zur Verfügung gestellt.
Die Baustelleneinrichtung hat die notwendige
Baustellensicherung zu enthalten; des Weiteren sind die
benutzten Flächen und Wege entsprechend dem
ursprünglichen Zustand wieder ordnungsgemäß
herzurichten und alle Verunreinigungen zu beseitigen.
Einheit: psch

**05.01.0470 Baustromanschluss**
Stromanschluss mit Zähleinrichtung gemäß den
einschlägigen VDE-Bestimmungen sowie Prüfung in
vorgeschriebenen Zeitabständen lt. UVV "Elektrische
Anlagen und Betriebsmittel" einrichten. Im Preis
inbegriffen sind die notwendigen Antragstellungen,
Prüfgebühren sowie die Verbrauchsverrechnung mit dem
Elektroversorgungsunternehmen.
Einheit: psch

**05.01.0480 Bauwasseranschluss**
Wasseranschluss mit Zähleinrichtung, einschl. Anschluss
und Versorgungsleitungen einrichten. Im Preis
inbegriffen sind die notwendigen Antragstellungen,
Prüfgebühren sowie die Verbrauchsverrechnung mit dem
Wasserversorgungsunternehmen.
Einheit: psch

**05.01.0490 Bauwasseranschluss, Hydrant**
Anschluss als Bauwasserleitung an vorhandenen
Unterflurhydranten herstellen, Flansch montieren mit
Übergangsstück bis Gewindeanschluss, einschl.
Vorhaltung über die gesamte Bauzeit und Demontage sowie
provisorischer Einhausung bei Frost.
Gewindeanschluss: 2 Zoll
Einheit: psch

**05.01.0500 Staubschutzwände**
Einheit: m2

*Hinweis*

**05.01.0510 Abdunkeln von Fensterflächen**
Während des Belagseinbaues sind die Flächen vor
direkter Sonneneinstrahlung und Durchzug zu schützen.
Fensterflächen sind abzudunkeln.
Einheit: m2

*Hinweis*

#### 05.02 zementgebundene Nutz- und Designböden

**05.02.0020 Grundierung auf Untergrund 1:3**
Liefern und Einbauen einer wasserverdünnbare
Dispersionsgrundierung für mineralische Untergründe als
universeller maxit floor Systembestandteil, werksseitig
als Konzentrat geliefert.

Produkt: maxit floor 4716 Haftgrundierung

Für Neu- und Altuntergründe im Wohnungs-, Gewerbe- und
Industriebau als Grundierung für zementgebundene
Dünnestriche, Fließspachtel und Ausgleichsmassen.
maxit floor 4716 Haftgrundierung vergleichmäßigt das
Saugverhalten des Untergrundes und stellt einen
optimalen Haftverbund sicher.

Das Konzentrat ist vor Ort mit Leitungswasser zu
verdünnen und mit Besen intensiv in den Untergrund
einarbeiten. Pfützenbildung ist zu vermeiden.

Untergrund:_____________________
Verdünnungsgrad: 1: 3
Anzahl der Arbeitsgänge: 2
Materialverbrauch: ca. 0,2 - 0,4 Liter/m2 der fertigen
Mischung je Arbeitsgang
Auf stark saugenden Untergründen ist ggf. ein weiterer
Arbeitsgang erforderlich.

Diese Angaben sind ca. Werte und sind vom Bieter
objekt- und/oder untergrundabhängig anzupassen.
Nachdem maxit floor 4716 Haftgrundierung farblos
aufgetrocknet ist, kann die nächste Schicht eingebaut
werden.
Im technischen Merkblatt sind für verschiedene
Untergründe die Anzahl der Grundierungsarbeitsgänge und
der Verdünnungsgrad als Richtwerte aufgeführt. Die
Angaben im neusten technischen maxit Merkblatt sind zu
beachten.
Einheit: m2

**05.02.0030 Zwischengrundierung auf floor 4602 DuroBase Extra 1:3**
Liefern und Einbauen einer wasserverdünnbare
Dispersionsgrundierung für mineralische Untergründe als
universeller maxit floor Systembestandteil, werksseitig
als Konzentrat geliefert.

Produkt: maxit floor 4716 Haftgrundierung

Das Konzentrat ist vor Ort mit Leitungswasser zu
verdünnen und mit Besen intensiv in den Untergrund
einarbeiten. Pfützenbildung ist zu vermeiden.

Zwischengrundierung auf maxit floor 4602 DuroBase Extra
Verdünnungsgrad: 1: 3
Anzahl der Arbeitsgänge: 1
Materialverbrauch: ca. 0,3 Liter/m2 der fertigen
Mischung
Nachdem maxit floor 4716 Haftgrundierung farblos
aufgetrocknet ist, kann die nächste Schicht eingebaut
werden.
Die Angaben im neusten Technischen Merkblatt sind zu
beachten.
Einheit: m2

**05.02.0040 Zwischengrundierung der abgesandeten Feuchtigkeitssperre 1:3**
Abgestreute und ausgehärtete Feuchtigkeitssperre mit
maxit floor 4716 Haftgrundierung (Konzentrat)
grundieren, nachdem aller nicht fest eingebundene
Quarzsand entfernt ist
maxit floor 4716 Haftgrundierung wird auf der Baustelle
mit Leitungswasser verdünnt.
Mischungsverhältnis:
1 Vol.-T. maxit floor 4716 : 3 Vol.-T. Wasser.

Die verarbeitungsfertige Mischung wird auf die
abgesandete Oberfläche aufgesprüht.
Pfützenbildung ist zu vermeiden.
Sobald die Grundierung  transparent verfilmt ist, kann
mit der Verlegung der maxit floor Beschichtung begonnen
werden.
Das Technische Merkblatt ist zu beachten.

Anzahl der Arbeitsgänge: 1
Verbrauch: ca. 150-200g/m2 der verdünnten Mischung
Einheit: m2

**05.02.0050 zusätzliche Grundierung maxit floor 4716 Haftgrundierung 1:3**
*** Bedarfsposition ohne GB
Einbau einer weiteren Grundierung.
Diese ist u. a. bei nachweislich stark saugenden
Untergründen notwendig und wird bei Bedarf dem
Auftragnehmer zusätzlich vergütet.

Produkt: maxit floor 4716 Haftgrundierung 1:3 verdünnt

Überarbeitungszeiten nach aktuellen Technischen
Merkblättern unbedingt einhalten.
Verbrauch: ca. 300 - 400 g/m2 der fertigen Mischung
Einheit: m2

**05.02.0060 maxit floor 4710 Grundierung EP**
Liefern und Einbau einer geprüften, lösemittelfreien
2-Komponenten Epoxidharzgrundierung maxit floor 4710
Grundierung EP. Das fachgerecht angemischte Produkt
wird ungefüllt auf dem vorbereiteten mineralischen
Untergrund ausgegossen, mittels Gummischieber verteilt
und mit Lammfellrolle nachgerollt um Stoffansammlungen
zu vermeiden. Das Grundierharz muss gegen rückwärtige
Durchfeuchtung geprüft sein.
Die frische Grundierung ist mit maxit floor 4936
Abstreusand 0,5 -1,0 mm oder  feuergetrocknetem
Quarzsand der Körnung 0,7 bis 1,2 mm vollflächig
abzustreuen. Überschüssiger, nicht eingebundener Sand
nach der Reaktion des Epoxidharzes entfernen und
fachgerecht entsorgen.
Die Angaben im neusten Technischen Merkblatt sind zu
beachten.
Verbrauch: ca. 400 -500 g/m2 Grundierung in
Abhängigkeit des Untergrundes
Verbrauch: ca. 2 kg/m2 Abstreusand
Einheit: m2

**05.02.0070 maxit floor 4710 Grundierung EP, Grundierspachtelung**
Einbau einer gefüllten Epoxidharzgrundierspachtelung
mit abschließender Absandung.
Produkt: maxit floor 4710 Grundierung EP
Das fachgerecht angemischte Produkt wird mit maxit
floor 4935 Füllsand 0,1 - 0,4 mm im Massenverhältnis 1:
1 gefüllt. Nach Bedarf kann der Mischung noch ca. 20 %
Quarzmehl beigegeben werden. Die fertige Mischung wird
mit der glatten Traufel auf dem vorbereiteten
mineralischen Untergrund über das Korn abgezogen.
Die frische Grundierungspachtelung ist mit maxit floor
4936 Abstreusand 0,5 -1,0 mm oder  feuergetrocknetem
Quarzsand der Körnung 0,7 bis 1,2 mm vollflächig
abzustreuen. Überschüssiger, nicht eingebundener Sand
nach der Reaktion des Epoxidharzes entfernen und
fachgerecht entsorgen.
Das Grundierharz muss gegen rückwärtige Durchfeuchtung
geprüft sein.
Die Angaben im neusten Technischen Merkblatt sind zu
beachten.
Verbrauch: ca. 500 g/m2 Grundierharz
(untergrundabhängig)
Verbrauch: ca. 500 g/m2 Füllsand
Verbrauch: ca. 2 kg/m2 Abstreusand
Einheit: m2

**05.02.0080 maxit floor 4710 Grundierung EP, Kratzspachtelung mit Vorab - Grundier ung**
Die Kratzspachtelung besteht aus 2 Arbeitsgängen.
1. Arbeitsgang Grundierung
Liefern und Einbau einer geprüften, lösemittelfreien
2-Komponenten Epoxidharzgrundierung maxit floor 4710
Grundierung EP. Das fachgerecht angemischte Produkt
wird ungefüllt auf dem vorbereiteten mineralischen
Untergrund ausgegossen, mittels Gummischieber verteilt
und mit Lammfellrolle nachgerollt um Stoffansammlungen
zu vermeiden. Das Grundierharz muss gegen rückwärtige
Durchfeuchtung geprüft sein.
Die frische Grundierung ist mit maxit floor 4936
Abstreusand 0,5 -1,0 mm oder  feuergetrocknetem
Quarzsand der Körnung 0,7 bis 1,2 mm vollflächig
abzustreuen. Überschüssiger, nicht eingebundener Sand
nach der Reaktion des Epoxidharzes entfernen und
fachgerecht entsorgen.
Die Angaben im neusten Technischen Merkblatt sind zu
beachten.
Verbrauch: ca. 400 -500 g/m2 Grundierung in
Abhängigkeit des Untergrundes
Verbrauch: ca. 2 kg/m2 Abstreusand

2. Arbeitsgang Kratzspachtelung 1:3
Auf die ausgehärtete Grundierung ist eine
Kratzspachtelmasse bestehend aus einem Gewichtsteil
maxit floor 4710 Grundierung EP und 3  Gewichtsteilen
feuergetrockneter Sandfüllung mittels glatter Traufel
aufzubringen. Die Spachtelmasse wird über das Korn
abgezogen.
Die fertige Mischung kann auch frisch in frisch in eine
unmittelbar zuvor eingebaute, nicht abgestreute 4710
Grundierung eingebaut werden.

 Die frische Kratzspachtelung ist mit maxit floor 4936
Abstreusand 0,5 -1,0 mm oder  feuergetrocknetem
Quarzsand der Körnung 0,7 bis 1,2 mm vollflächig
abzustreuen. Überschüssiger, nicht eingebundener Sand
nach der Reaktion des Epoxidharzes entfernen und
fachgerecht entsorgen.

Geschätzter Verbrauch an fertiger
Kratzspachtelungsmischung: ca. 4,0 kg/qm
Untergrundbedingter, nachgewiesener Mehrverbrauch wird
zusätzlich vergütet.
Einheit: m2

**05.02.0090 maxit floor 4710 Grundierung EP, Kratzspachtelung Mehrverbrauch**
*** Bedarfsposition mit GB
Einheit: kg

**05.02.0100 Feuchtigkeitssperre durch 2- fache EP- Grundierung**
Bauteil: erdberührte Bodenfläche, Betonboden mit
erhöhter Restfeuchte

Vorbereitete, staubfreie Betonoberfläche mit
lösemittelfreiem, ungefülltem 2-Komponenten-Epoxydharz
maxit floor 4710 Grundierung EP grundieren. Das
Grundierharz muss gegen rückwärtige Durchfeuchtung
geprüft sein.
Epoxidharz auf den Untergrund ausgießen, mittels
Gummischieber verteilen und mit Lammfellrolle
nachrollen, um Stoffansammlungen zu vermeiden.
Verbrauch: 1: AG: ca. 400 -500 g/m2 Grundierung
Der erste Arbeitsgang darf nicht abgesandet werden.

Der zweite Arbeitsgang ist aufzubringen, sobald die
erste Lage klebfrei ausgehärtet ist und keine
Fußabdrücke verbleiben.
Die maximalen Überarbeitungszeiten sind dem Technischen
Merkblatt maxit floor 4710 Grundierung EP zu entnehmen.
Die Verarbeitung erfolgt analog zum ersten Arbeitsgang.
Die frische 2. Lage ist mit maxit floor 4936
Abstreusand 0,5 -1,0 mm oder  feuergetrocknetem
Quarzsand der Körnung 0,7 bis 1,2 mm vollflächig
abzustreuen. Überschüssiger, nicht eingebundener Sand
nach der Reaktion des Epoxidharzes entfernen und
fachgerecht entsorgen.
Verbrauch: 2. AG: ca. 400 -500 g/m2 Grundierung
Verbrauch: ca. 2 kg/m2 Abstreusand
Einheit: m2

**05.02.0110 maxit floor 4715 Grundierung EP schnell**
Liefern und Einbau einer schnell reagierenden,
lösemittelfreien 2-Komponenten Epoxidharzgrundierung
maxit floor 4715 Grundierung EP. Das fachgerecht
angemischte Produkt wird ungefüllt auf dem
vorbereiteten mineralischen Untergrund ausgegossen,
mittels Gummischieber verteilt und mit Lammfellrolle
nachgerollt um Stoffansammlungen zu vermeiden.
Die frische Grundierung ist mit maxit floor 4936
Abstreusand 0,5 -1,0 mm oder  feuergetrocknetem
Quarzsand der Körnung 0,7 bis 1,2 mm vollflächig
abzustreuen. Überschüssiger, nicht eingebundener Sand
nach der Reaktion des Epoxidharzes entfernen und
fachgerecht entsorgen.
Das Grundierharz ist nach 4 Stunden bei 20° C begeh -
und beschichtbar.
Die Angaben im neusten Technischen Merkblatt sind zu
beachten.
Verbrauch: ca. 400 -500 g/m2 Grundierung in
Abhängigkeit des Untergrundes
Verbrauch: ca. 2 kg/m2 Abstreusand
Einheit: m2

**05.02.0120 maxit floor 4712 Grundierung EC 1 sehr emissionsarm**
Liefern und Einbau einer geprüften, sehr emissionsarmen
und lösemittelfreien 2-Komponenten
Epoxidharzgrundierung maxit floor 4712 Grundierung EC
1. Das fachgerecht angemischte Produkt wird ungefüllt
auf dem vorbereiteten mineralischen Untergrund
ausgegossen, mittels Gummischieber verteilt und mit
Lammfellrolle nachgerollt um Stoffansammlungen zu
vermeiden. Das Grundierharz muss gegen rückwärtige
Durchfeuchtung geprüft sein und über eine EC 1 Lizenz
verfügen.
Die frische Grundierung ist mit maxit floor 4936
Abstreusand 0,5 -1,0 mm oder  feuergetrocknetem
Quarzsand der Körnung 0,7 bis 1,2 mm vollflächig
abzustreuen. Überschüssiger, nicht eingebundener Sand
nach der Reaktion des Epoxidharzes entfernen und
fachgerecht entsorgen.
Die Angaben im neusten Technischen Merkblatt sind zu
beachten.
Verbrauch: ca. 400 -500 g/m2 Grundierung in
Abhängigkeit des Untergrundes
Verbrauch: ca. 2 kg/m2 Abstreusand
Einheit: m2

*Hinweis*

**05.02.0130 maxit floor Grundierung EP zweite Grundierung**
*** Bedarfsposition ohne GB
Einbau einer zweiten Epoxidharzgrundierung.
Diese ist u. a. bei stark saugenden und nachweislich
"blasenden" Untergründen notwendig und wird bei Bedarf
dem Auftragnehmer zusätzlich vergütet.
Produkt: maxit floor 4710 Grundierung EP
Produkt: maxit floor 4712 Grundierung EC 1
Produkt: maxit floor 4715 Grundierung EP schnell

Überarbeitungszeiten nach aktuellen Technischen
Merkblättern unbedingt einhalten.
Verbrauch: ca. 500 g/m2
zuzüglich Absandung
Einheit: m2

**05.02.0150 maxit floor 4602 DuroBase Extra als Ausgleich bis 30 mm**
Liefern und Einbau eines 1-komponentigen, pumpfähigen,
kunststoffvergüteten, zementgebundenen,
faserverstärkten Bodenausgleichs bzw. als Endbelages
für Schichtdicken von 5 - 30 mm.
Untergrund: Beton- oder tragfähiger Zementestrich im
Verbund.
Für den Innenbereich als Bodenausgleichsmasse und als
Endbelag bei leichter Industriebelastung auf unebenen
Untergründen geeignet.

Produkt: maxit floor 4602 DuroBase Extra.

Das Produkt ist speziell als Grobausgleich unter maxit
floor 4610 DuroTop, 4630 DuroLit geeignet. Bei leichten
Belastungsanforderungen als Endbelag geeignet. Dabei
ist die Standartschichtdicke 8 - 10 mm einzuhalten.
Für Reaktionsharz - Folgebeschichtungen ist das Produkt
4602 nach entsprechender Trocknungszeit geeignet.

Mindestoberflächenhaftzugfestigkeit des Untergrundes:
1,5 N/mm2.
Der Untergrund ist vorab fachgerecht Kugelzustrahlen
(Extra Position).
Vorab ist der Untergrund zweifach mit maxit floor 4716
Haftgrundierung (Extra Position) zu grundieren.

Stark saugende Betonuntergründe oder bei Gefahr
nachstoßender Untergrundfeuchte sind vorab mit einer
Epoxidharzgrundierung - maxit floor 4710 Grundierung EP
- einschl. Absandung zu grundieren (Extra Position).

Einbau und Ausbau der erforderlichen selbstklebende
Schaumstoffleisten maxit floor 4965 Abstellstreifen
(Extra Position). Die Mehrleistungen für die notwendige
Verlegung in Bahnen ist einzurechnen.

Nach dem Einbau von maxit floor 4602 darf nicht
abgestachelt werden.

Maximale Schichtdicke: 30 mm
Minimale Schichtdicke: 5 mm
Empfohlene Schichtdicke: 8 - 10 mm
Schichtdicke: ____ mm
Druckfestigkeit nach 28 Tagen: Mittelwert 25 N/mm2
Begehbar nach 2 - 4 Stunden
Vollbelastbar nach 7 Tagen
Verbrauch ca. 1,7 kg/qm und je mm Schichtdicke

Die Angaben im neusten technischen maxit Merkblatt sind
zu beachten.
Einheit: m2

**05.02.0160 Kiesschüttung 16/32 mit Verfüllung floor 4602 über 30 bis 100 mm**
Tiefere Einzelstellen im Betonuntergrund werden lose
mit Rollkies oberflächenbündig aufgefüllt und
anschließend mit zementgebundene
Bodenbeschichtungsmasse als Bindemittel verfüllt.
Einzelflächen bis 5 m2 nach Angabe Bauleitung
Schichtdicke über 30 bis 100 mm
Gewaschener rundkörniger Kies der Körnung 16 - 32 mm
Auf die angetrocknete Grundierung wird der Kies
oberflächenbündig zur bestehenden Anschlusshöhe
aufgebracht.
Anschließen wird der abgezogenen Kies mit dem
faserbewehrten maxit floor 4602 DuroBase Extra
verfüllt. Das Material wird mittels Durchlaufmischer
angemischt und mit einer Pumpe zum Einbauort gefördert.
Die Wasserzugabe ist am Durchlaufmischer entsprechend
einzustellen.
Die richtige Zugabe ist durch eine Fließprobe vor und
während der Ausführung nach Technischem Merkblatt zu
kontrollieren.
Während des Verfüllens ist überstehender Kies mit einem
Rechen zu egalisieren. Ein leichtes Abstreifen der
Oberfläche erleichtert die Entlüftung der stark
fließfähigen Verlaufsmasse.

Schichtdicke: ca. _____cm

Verbrauch: Kies 16 - 32 mm 10 l/je cm Schichtdicke
Verbrauch: maxit floor 4602 DuroBase Extra ca. 8 kg/m2
und cm Schichtdicke
Einheit: m2

**05.02.0170 CT-C20-F4 floor 4345 (plan 444/445) im Verbund unter 4650**
Grobausgleich für maxit floor 4650 DuroColour im
Verbund
Einbau des schnell trocknenden maxit floor 4345/plan
444 Zement- Fließestrich, CT-C20-F5 nach EN 13813 als
werksgemischter und qualitätsüberwachter Trockenmörtel.
Estrich im Verbund nach DIN 18 560.
Einbau frisch in frisch in eine Haftbrücke/Schlämme aus
maxit floor 4345/plan 444.
Begehbar nach ca. 6 Stunden, teilbelastbar nach 3
Tagen.

Der Estrich wird nach 48 Stunden mittels Kugelstrahlen
(Extra Position) vorbehandelt.

Anschließend wird die gestrahlte Estrichoberfläche mit
dem sehr emissionsarmen Epoxidharz maxit floor 4712
Grundierung EC 1 versiegelt und abgesandet (Extra
Position) um ein Trocknungsschwinden und eine evtl.
Rissbildung zu vermeiden.
Vor Applikation des maxit floor 4650 DuroColour Belages
erfolgt eine leichte Zwischengrundierung mit maxit
floor 4716 Haftgrundierung (Extra Position).

Estrichdicke:  d = 50 mm

Verbrauch: ca. 19 kg/m2 und cm Schichtdicke

Produkt:  maxit floor 4345 (plan 444/445)
Einheit: m2

**05.02.0180 CAF-C30-F7 floor 4470 (plan 470/488) auf Trennlage**
Einbau des Calciumsulfat - Fließestrich CAF-C30-F7 nach
EN 13813 als werksgemischter und qualitätsüberwachter
Trockenmörtel.
Estrich auf Trennlage nach DIN 18 560 als Unterlage für
maxit floor 4650 DuroColour.
Sobald eine Restfeuchte von 0,5 CM-% erreicht ist, wird
der Reinigungsschliff durchgeführt. Danach erfolgt der
Auftrag einer sehr emissionsarmen Epoxidharzgrundierung
aus maxit floor 4712 Grundierung EC 1 mit
abschließender Absandung (Extra Position).
Vor Applikation des maxit floor 4650 DuroColour Belages
erfolgt eine leichte Zwischengrundierung mit maxit
floor 4716 Haftgrundierung (Extra Position).

Estrichnenndicke:  d = 50 mm

Produkt:  maxit floor 4470 (plan 470/488)
Einheit: m2

**05.02.0190 CAF-C30-F7 floor 4470 (plan 470/488) auf Dämmlage**
Einbau des Calciumsulfat - Fließestrich CAF-C30-F7 nach
EN 13813 als werksgemischter und qualitätsüberwachter
Trockenmörtel.
Estrich auf Dämmlage nach DIN 18 560 als Unterlage für
maxit floor 4650 DuroColour.
Sobald eine Restfeuchte von 0,5 CM-% erreicht ist, wird
der Reinigungsschliff durchgeführt. Danach erfolgt der
Auftrag einer sehr emissionsarmen Epoxidharzgrundierung
aus maxit floor 4712 Grundierung EC 1 mit
abschließender Absandung (Extra Position).
Vor Applikation des maxit floor 4650 DuroColour Belages
erfolgt eine leichte Zwischengrundierung mit maxit
floor 4716 Haftgrundierung (Extra Position).

Estrichnenndicke:  d = 50 mm

Produkt:  maxit floor 4470 (plan 470/488
Einheit: m2

**05.02.0200 CAF-C30-F7 floor 4470 (plan 470/488) als Heizestrich**
Einbau des Calciumsulfat - Fließestrich CAF-C30-F7 nach
EN 13813 als werksgemischter und qualitätsüberwachter
Trockenmörtel.
Estrich auf Dämmlage als Heizestrich Bauart A nach DIN
18 560 als Unterlage für maxit floor 4650 DuroColour.
Der Estricheinbau erfolgt auf dem bauseits verlegten
Heizsystem.

Sobald eine Restfeuchte von 0,3 CM-% erreicht ist, wird
der Reinigungsschliff durchgeführt. Danach erfolgt der
Auftrag einer sehr emissionsarmen Epoxidharzgrundierung
aus maxit floor 4712 Grundierung EC 1 mit
abschließender Absandung (Extra Position).
Vor Applikation des maxit floor 4650 DuroColour Belages
erfolgt eine leichte Zwischengrundierung mit maxit
floor 4716 Haftgrundierung (Extra Position).

Estrichnenndicke:  d = 50 mm

Produkt:  maxit floor 4470 (plan 470/488.
Einheit: m2

*Hinweis*

**05.02.0210 Estrichmehrdicken**
*** Bedarfsposition ohne GB
für Estrich aus vorhergehender Position
Mehrdicke je 5 mm/m2
Einheit: m2

**05.02.0230 maxit floor 4650 DuroColour Standardfarbton**
Liefern und Einbau einer 1-komponentigen, farbigen,
pumpfähigen, kunststoffvergüteten, zementgebundenen
Innenbeschichtung für Schichtdicken von  8 - 15 mm.
Geeignet für leichte bis mittelschwere mechanische
Beanspruchungen.
Untergrund: Beton, maxit floor 4602 DuroBase Extra oder
tragfähiger Zementestrich im Verbund mit
Höhentoleranzen bis 2 mm.
Bei hohen Anforderungen an die Optik muss vorab ein
Ausgleich mit maxit floor 4602 DuroBase Extra erfolgen.
Produkt: maxit floor 4650 DuroColour

Das Produkt kann nach einer geeigneten
Untergrundvorbehandlung mit maxit - Reaktionsharzen
versiegelt werden.

Oberflächenzugfestigkeit des Untergrundes: > =1,5
N/mm2.
Der Untergrund ist vorab fachgerecht Kugelzustrahlen
(Extra Position). Vorab ist der Untergrund zweifach mit
maxit floor 4716 zu grundieren (Extra Position). Stark
saugende Betonuntergründe sind vorab mit einer
Epoxidharzgrundierung - maxit floor 4710 Grundierung EP
oder maxit floor 4712 Grundierung EC 1 einschl.
Absandung zu grundieren (Extra Position).  Einbau und
Ausbau der erforderlichen selbstklebende
Schaumstoffleisten maxit floor 4965 Abstellstreifen
(Extra Position). Mehrleistungen für die notwendige
Verlegung in Bahnen sind einzurechnen.
Nach dem Einbau von maxit floor 4650 darf nicht
abgestachelt werden.

Maximale Schichtdicke: 15 mm
Minimale Schichtdicke: 4 mm
Empfohlene Schichtdicke: 6 - 8 mm
Schichtdicke: ___ mm
Druckfestigkeit nach 28 Tagen: ca. 30 N/mm2
Begehbar nach 2 - 4 Stunden
Vollbelastbar nach 7 Tagen
Verbrauch ca. 1,7 kg/m2 und je mm Schichtdicke

Farbtöne: laut maxit Farbtontabelle z.B. G10 hellgrau
Farbton gewählt: _________________________

Wie bei pigmentierten Zementbeschichtungen üblich, ist
eine einwandfreie Übereinstimmung bezüglich Farbton,
Oberflächenstruktur bzw. Glanzgrad zwischen einem
Handmuster oder Musterbeschichtung und der eingebauten
Endbeschichtung nicht möglich. Die angegebenen Farbtöne
entsprechen nicht der RAL - oder anderen
Standartfarbtonkarten und können Rohstoffbedingt von
Charge zu Charge schwanken.
Die Angaben im neusten Technischen Merkblatt sind zu
beachten.
Eine weitergehende Oberflächenbehandlung (Extra
Position) kann farbtonvertiefend wirken.

Die Beschichtung/Spachtelung folgt dem Untergrund. Die
einzubauende Beschichtung kann keine Anforderungen der
Ebenheitsnorm DIN 18 202 erfüllen oder verändern. Die
Anforderungen dieser Ebenheitsnorm können nur durch
aufpreispflichtige Zusatzleistungen erfüllt werden.
Dabei sind die zu erfüllenden Ebenheitsanforderungen
genau zu beschreiben.
Einheit: m2

**05.02.0240 maxit floor 4650 DuroColour Sonderfarbton**
Liefern und Einbau einer 1-komponentigen, farbigen,
pumpfähigen, kunststoffvergüteten, zementgebundenen
Innenbeschichtung für Schichtdicken von  8 - 15 mm.
Geeignet für leichte bis mittelschwere mechanische
Beanspruchungen.
Untergrund: Beton, maxit floor 4602 DuroBase Extra oder
tragfähiger Zementestrich im Verbund mit
Höhentoleranzen bis 2 mm. Bei hohen Anforderungen an
die Optik muss vorab ein Ausgleich mit maxit floor 4602
DuroBase Extra erfolgen.
Produkt: maxit floor 4650 DuroColour

Das Produkt kann nach einer geeigneten
Untergrundvorbehandlung mit maxit - Reaktionsharzen
versiegelt werden.
Oberflächenzugfestigkeit des Untergrundes: > =1,5
N/mm2.
Der Untergrund ist vorab fachgerecht Kugelzustrahlen
(Extra Position). Vorab ist der Untergrund zweifach mit
maxit floor 4716 zu grundieren (Extra Position). Stark
saugende Betonuntergründe sind vorab mit einer
Epoxidharzgrundierung - maxit floor 4710 Grundierung EP
oder maxit floor 4712 Grundierung EC 1 einschl.
Absandung zu grundieren (Extra Position).
Einbau und Ausbau der erforderlichen selbstklebende
Schaumstoffleisten maxit floor 4965 Abstellstreifen
(Extra Position).
Mehrleistungen für die notwendige Verlegung in Bahnen
sind einzurechnen.  Nach dem Einbau von maxit floor
4650 darf nicht abgestachelt werden.
Maximale Schichtdicke: 15 mm
Minimale Schichtdicke: 4 mm
Empfohlene Schichtdicke: 8 mm
Schichtdicke: ___ mm
Druckfestigkeit nach 28 Tagen: ca. 30 N/mm2
Begehbar nach 2 - 4 Stunden
Vollbelastbar nach 7 Tagen
Verbrauch ca. 1,7 kg/m2 und je mm Schichtdicke

Sonderfarbton nach Farbmustervorlage und Vorabklärung
Labormuster von 15 kg Trockenmörtel ist auf Platte zu
gießen.
Mindestproduktionsmenge 2000 kg/Farbton

Wie bei pigmentierten Zementbeschichtungen üblich, ist
eine einwandfreie Übereinstimmung bezüglich Farbton,
Oberflächenstruktur bzw. Glanzgrad zwischen einem
Handmuster oder Musterbeschichtung und der eingebauten
Endbeschichtung nicht möglich. Die angegebenen Farbtöne
entsprechen nicht der RAL - oder anderen
Standardfarbtonkarten und können Rohstoffbedingt von
Charge zu Charge schwanken. Die Angaben im neusten
Technischen Merkblatt sind zu beachten.
Eine weitergehende Oberflächenbehandlung (Extra
Position) kann farbtonvertiefend wirken.  Die
Beschichtung/Spachtelung folgt dem Untergrund. Die
einzubauende Beschichtung kann keine Anforderungen der
Ebenheitsnorm DIN 18 202 erfüllen oder verändern. Die
Anforderungen dieser Ebenheitsnorm können nur durch
aufpreispflichtige Zusatzleistungen erfüllt werden.
Dabei sind die zu erfüllenden Ebenheitsanforderungen
genau zu beschreiben.
Einheit: m2

**05.02.0250 Zusatzmuster floor DuroColour Sonderfarbton**
Bereitstellung eines weiteren Laborfarbmusters von 15
kg.
Einzurechnen sind die Laborkosten maxit sowie Transport
und Applikationskosten auf eine Platte durch den AN.
Einheit: Stüc

**05.02.0260 maxit floor 4635 DuroStone hellgrau oder anthrazit**
Liefern und Einbau einer 1-komponentigen, farbigen,
pumpfähigen, kunststoffvergüteten, zementgebundenen und
aufschleifbaren Innenbeschichtung für Schichtdicken von
 10 - 15 mm. Der bis zum Hochglanz polierte Boden
ähnelt sehr stark einem Naturstein und ist geeignet für
mittlere bis schwere mechanische Beanspruchungen.
Produkt: maxit floor 4635 DuroStone
maxit floor 4635 DuroStone wird mittels
Durchlaufmischer Duo mix 2000 angemischt und mit einer
Pumpe zum Einbauort gefördert. Die Wasserzugabe ist am
Durchlaufmischer entsprechend Fließmaßvorgabe vor
Einbaubeginn einzustellen und während des gesamten
Einbaues zu kontrollieren.
Idealwert ist 190 bis maximal 200 mm; Messzeit ca. 2
Minuten. Der Schlauch ist mit einem statischen
Nachmischer auszurüsten. Mindestschlauchlänge 40 m mit
Durchmesser 32 mm. Der Schlauch muss vor dem
Pumpvorgang gut geschmiert werden. maxit floor 4635
DuroStone wird vorzugsweise in Bahnen (ca. 8-10 m
Breite) in der geforderten Schichtdicke auf die
Unterlage gepumpt. Jede neue Bahn wird so schnell wie
möglich an die alte Bahn angelegt, so dass die Masse
zusammenfließen kann. Dabei muss die frisch gegossen
Oberfläche etwas rau aussehen, was darauf hinweist,
dass genügend Zuschläge an der Oberfläche zur Verfügung
stehen. Sofort nach dem Aufgießen wird das frische
Material mit einem Laubrechen längs und quer zur
Verlegerichtung durchgezogen um das Hartkornmaterial
möglichst gleichmäßig zu verteilen. Die Einbaudicke von
12 bis 13 mm ist ständig zu kontrollieren. Abschließend
wird die Oberfläche mit einem gezahnten Spachtel leicht
abgezogen. Arbeitsunterbrechungen sind zu vermeiden.
Für zusammenhängende Flächen keine Chargen mischen.
Es sind die Verarbeitungsbedingungen des Herstellers
einzuhalten. Das aktuelle Technische Merkblatt ist zu
beachten.

Farbton: hellgrau oder anthrazit

Einbaudicke: 12 bis 13 mm
Fertigdicke nach Schleifvorgängen 10 mm
Verbrauch Pulverkomponente: ca. 1,9 kg/m2 und mm
Schichtdicke.
Einheit: m2

**05.02.0270 Zulage zu Vorposition 2. Einbaukolonne**
*** Bedarfsposition mit GB
Bei Einbaubreiten über 10m zum Vermeiden von Ansätzen
Zulage zur Vorposition für die Bereitstellung einer 2.
ten Duo mix 2000 incl. Zubehör und Verlegekolonne.
Beide Kolonnen bauen parallel ein um Ansätze zu
vermeiden.
Einheit: psch

*Hinweis*

**05.02.0280 Schleif - und Poliergänge maxit floor DuroStone**
Nach einer Wartezeit von mindestens 24 und maximal 48
Stunden nach Verlegung kann mit den Schleifarbeiten
begonnen werden.
Schritt 1: Grobschleifen + Silikatimprägnierung
Die oberste Schicht von floor 4635 DuroStone wird
solange abgeschliffen, bis die schwarze Körnung zum
Vorschein kommt. Dies sind in der Regel 2 mm.
Auftrag der Wasserglasimprägnierung HTC-Cure, Wartezeit
bis zum nächsten Schleif/Poliergang mindestens 12
Stunden bei 20° Celsius. Dabei ist das Produkt mit
einem Gummiwischer oder einer Reinigungsmaschine
gleichmäßig auf der abgeschliffenen Fläche zu
verteilen. Der Boden muss mindestens 30 Minuten lang
nass bleiben; während dieser Zeit darf die
Bodenoberfläche nicht abtrocknen. Gegebenenfalls
überschüssiges Produkt entfernen. Wartezeit zum
nächsten Arbeitsgang 8 bis 10 Stunden.
Die Schleif- und Poliergänge werden mit Maschinen und
Werkzeugen der Fa. HTC im Trockenverfahren
durchgeführt.
Schleifstaub ist über Saugtechnik aufzunehmen und
fachgerecht zu entsorgen.

Grobschleifen bis schwarzes Zuschlagskorn zum Vorschein
kommt EZ CA0-DS
intensives Staubsaugen nach dem ersten Grobschliff
Imprägnierung mit HTC Cure Wasserglas 0,2 - 0,4 l/m2
nach Herstellervorschrift
Überschussmaterial ist nach ca. 30 Minuten zu
entfernen, Härtungszeit mindestens 10 Stunden
Zwischenschliff mit EZ C4-DS quer zum vorhergehenden
Arbeitsgang entfernt die Kratzer vom vorhergehenden
Schliff
erster Feinschliff - EZ SR 10
zweiter Feinschliff - Fenix Blue
erster Polierschritt- Fenix White
zweiter Polierschritt- Fenix Green bis zum Hochglanz
Rand - und Eckbearbeitung von Hand über alle Schritte

Nach jedem Schleif-oder Poliergang ist der Boden
intensiv abzusaugen.
Einheit: m2

**05.02.0300 maxit floor 4735 Siegel WN hochglänzend farbig**
Liefern und Einbauen einer wasseremulgierten,
glänzenden 2-Komponenten Epoxidharzversiegelung für
mineralische Untergründe und abgesandeten
Gussasphaltflächen.
Untergrund: _________________________
Produkt: maxit floor 4735 Siegel WN
Farbton: ca. RAL 7032
andere Farbtöne: ______________ auf Anfrage.
Zementgebundene Untergründe sind vorab zu strahlen bzw.
ausreichend zu schleifen (Extra Position).
Die im technischen Merkblatt gemachten Angaben zu der
max. zulässigen relativen Luftfeuchtigkeit/Umluft bei
der Verarbeitung und Ausreaktion sind unbedingt zu
beachten.

Verbrauch: ca. 2 x 200 - 250 g/m2 und je Arbeitsgang.
Beim ersten Arbeitsgang ist bei saugfähigen
Untergründen das Produkt mit bis zu 10 % mit Wasser zu
verdünnen.

Die Angaben im neusten Technischen Merkblatt sind zu
beachten.
Einheit: m2

**05.02.0310 maxit floor 4735 Siegel WN hochglänzend transparent auf floor 4650**
Liefern und Einbauen einer wasseremulgierten,
glänzenden, transparenten, 2-Komponenten
Epoxidharzversiegelung auf farbigem, zementgebundenem
Nutzbelag maxit floor 4650 DuroColour.

Produkt: maxit floor 4735 Siegel WN
Mit hohem Festkörpergehalt.

Farbton: transparent

Die Versiegelung erfolgt frühestens 72 Stunden nach
Einbau von maxit floor 4650 DuroColour. Der Untergrund
ist vorab abzusaugen. Die unversiegelte Fläche darf nur
mit absolut sauberen Schuhen betreten werden.
Die im technischen Merkblatt gemachten Angaben zu der
max. zulässigen relativen Luftfeuchtigkeit/Umluft bei
der Verarbeitung und Ausreaktion sind zu beachten.
Verbrauch: ca. 2 x 200 - 250 g/m2 und je Arbeitsgang.
Beim ersten Arbeitsgang ist bei saugfähigen
Untergründen das Produkt mit bis zu 10 % mit Wasser zu
verdünnen.
Die Angaben im neusten Technischen Merkblatt sind zu
beachten.
Einheit: m2

**05.02.0320 maxit floor 4735 Siegel WN Renovierungsanstrich auf Altbeschichtung**
Liefern und Einbauen einer wasseremulgierten,
glänzenden 2-Komponenten Epoxidharzversiegelung als
Renovationsanstrich für gut haftende Altbeschichtungen
auf Epoxidharzbasis.
Produkt: maxit floor 4735 Siegel WN Farbton: ca. RAL
7032
andere Farbtöne: ______________ auf Anfrage.

Die Altbeschichtung ist vorab ausreichend bis zum
Weißbruch zu schleifen (Extra Position). Die im
technischen Merkblatt gemachten Angaben zu der max.
zulässigen relativen Luftfeuchtigkeit/Umluft bei der
Verarbeitung und Ausreaktion sind unbedingt zu
beachten.

Verbrauch: ca. 2 x 200 - 250 g/m2 und je Arbeitsgang.

Die Angaben im neusten Technischen Merkblatt sind zu
beachten.
Einheit: m2

**05.02.0330 maxit floor 4736 Siegel WR seidenglänzend farbig**
Liefern und Einbauen einer wasseremulgierten,
seidenglänzenden, 2-Komponenten Epoxidharzversiegelung
für mineralische Untergründe und Gussasphaltflächen.
Untergrund: ___________________
Produkt: maxit floor 4736 Siegel WR
Sehr schnell trocknend mit erkennbarem
Verarbeitungsende.
Emissionsarm gemäß EC 1.

Farbton: ca. RAL 7032
Farbton: _______________andere Farbtöne auf Anfrage.

Mineralische Untergründe sind vorab zu strahlen bzw.
ausreichend zu schleifen.
Die im technischen Merkblatt gemachten Angaben zu der
max. zulässigen relativen Luftfeuchtigkeit/Umluft bei
der Verarbeitung und Ausreaktion sind zu beachten.

Verbrauch: ca. 2 x 200 - 250 g/qm und je Arbeitsgang.
Beim ersten Arbeitsgang ist bei saugfähigen
Untergründen das Produkt mit bis zu 10 % mit Wasser zu
verdünnen.

Die Angaben im neusten Technischen Merkblatt sind zu
beachten.
Einheit: m2

**05.02.0340 Strahlspurenegalisierung mit gefülltem floor 4736 Siegel WR**
Vorhandene leichte Strahlspuren auf der vorbereiteten
Oberfläche durch Spachtelung voregalisieren. Die
Spachtelung wird mit der Glättkelle oder Traufel auf
die betreffenden Teilflächen aufgezogen.
Die Spachtelmasse wird aus maxit floor 4736 Siegel WR
unter Zumischung von ca. 10 - 15  % Quarzmehl
hergestellt.
Bauteil: Teilflächen unterschiedlicher Größe

Abgerechnet wird nach Einzelaufmass.
Einheit: m2

**05.02.0350 maxit floor 4736 Siegel WR seidenglänzend transparent auf floor 4650**
Liefern und Einbauen einer wasseremulgierten,
seidenglänzenden, transparenten, 2-Komponenten
Epoxidharzversiegelung auf farbigem, zementgebundenem
Nutzbelag maxit floor 4650 DuroColour.

Produkt: maxit floor 4736 Siegel WR
Sehr schnell trocknend mit erkennbarem
Verarbeitungsende.
Emissionsarm gemäß EC 1.
Farbton: transparent

Die Versiegelung erfolgt frühestens 72 Stunden nach
Einbau von maxit floor 4650 DuroColour. Der Untergrund
ist vorab abzusaugen. Die unversiegelte Fläche darf nur
mit absolut sauberen Schuhen betreten werden.
Die im technischen Merkblatt gemachten Angaben zu der
max. zulässigen relativen Luftfeuchtigkeit/Umluft bei
der Verarbeitung und Ausreaktion sind zu beachten.
Verbrauch: ca. 2 x 200 - 250 g/m2 und je Arbeitsgang.
Beim ersten Arbeitsgang ist bei saugfähigen
Untergründen das Produkt mit bis zu 10 % mit Wasser zu
verdünnen.
Die Angaben im neusten Technischen Merkblatt sind zu
beachten.
Einheit: m2

**05.02.0360 maxit floor 4736 Siegel WR Renovierungsanstrich auf Altbeschichtung**
Liefern und Einbauen einer wasseremulgierten,
seidenglänzenden 2-Komponenten Epoxidharzversiegelung
als Renovationsanstrich für gut haftende
Altbeschichtungen auf Epoxidharzbasis.
Sehr schnell trocknend mit erkennbarem
Verarbeitungsende.
Emissionsarm gemäß EC 1.
Produkt: maxit floor 4736 Siegel WR

Farbton: ca. RAL 7032
andere Farbtöne: ______________ auf Anfrage.

Die Altbeschichtung ist vorab ausreichend bis zum
Weißbruch zu schleifen (Extra Position). Die im
technischen Merkblatt gemachten Angaben zu der max.
zulässigen relativen Luftfeuchtigkeit/Umluft bei der
Verarbeitung und Ausreaktion sind unbedingt zu
beachten.

Verbrauch: ca. 2 x 200 - 250 g/m2 und je Arbeitsgang.

Die Angaben im neusten Technischen Merkblatt sind zu
beachten.
Einheit: m2

**05.02.0370 floor 4774 Mattierungsfinish matt, transparent auf floor 4650**
Liefern und Einbauen einer lösemittelhaltigen, matten,
vergilbungsbeständigen 2-Komponenten
Polyurethanharzversiegelung auf farbigem,
zementgebundenem Nutzbelag maxit floor 4650 DuroColour.
Produkt: maxit floor 4774 Mattierungsfinish
Farbton: transparent, leicht milchig eingestellt
Die Rutschhemmungsklasse R 10 ist nachzuweisen.
Die Versiegelung erfolgt frühestens 72 Stunden nach
Einbau von maxit floor 4650 DuroColour. Der Untergrund
ist vorab abzusaugen. Die unversiegelte Fläche darf nur
mit absolut sauberen Schuhen betreten werden.

Die matte, lösemittelhaltige Versiegelung wird auf
einen Voranstrich aus maxit floor 4736 Siegel WR
aufgebracht. Dies dient zur Vergleichmäßigung der
Saugfähigkeit und damit zur besseren Verteilung des
enthaltenen Mattierungsmittels bei maxit floor 4774
Mattierungsfinish.

Das zuvor angemischte Produkt ist mit einem harten
Gummischieber zu verteilen und abschließend im
Kreuzgang mit einer kurzflorigen Lammfellrolle oder
Mohairrolle nachzurollen.

1.  Arbeitsgang maxit floor 4736 Siegel WR verdünnt mit
ca. 5 % Wasser
Verbrauch ca. 200 - 250 g/m2
2. Arbeitsgang maxit floor 4774 Mattierungsfinish
Verbrauch ca. 120 - 150 g/m2

Die Angaben im neusten Technischen Merkblatt sind zu
beachten.
Einheit: m2

*Hinweis*

#### 05.03 DesignFloor Sonstiges

**05.03.0020 Eurolan 10 W auf maxit floor 4630 DuroLit Außenfläche**
Nachbehandlung der frisch verlegten maxit floor 4630
DuroLit - Fläche mit Eurolan 10 W sobald die Oberfläche
matt wird. Auftrag im Sprühverfahren.
Verbrauch: ca. 150 - 200 g/m2
Angaben im Technischen Merkblatt beachten!
Einheit: m2

**05.03.0030 Schutz- bzw. Ersteinpflege seidenmatt**
Nach einer Wartezeit von mindestens 12 Stunden nach
Verlegung von maxit floor 4650 DuroColour kann mit der
Ersteinpflege begonnen werden. Die Fläche darf nur mit
sauberen Schuhen bzw. Schuhüberziehern betreten werden.
Für die gewerbliche Nutzung sind mindestens folgende
Arbeitsgänge vorzunehmen.
2 x Porenfüller mit z.B. Taski Technique von
JohnsonDiversey
2 x Schutzeinpflege mit z.B. Taski Matt von
JohnsonDiversey
Die Verarbeitungshinweise und die Auftragstechnik des
Herstellers ist genauestens zu beachten.
Herstellernachweis: JohnsonDiversey, Mannheim
Verbrauch: ca. 30-40 g/m2 und Arbeitsgang

Reinigungs- und Pflegeplan vorlegen.
Einheit: m2

**05.03.0040 Schutz- bzw. Ertseinpflege hochglänzend**
Nach einer Wartezeit von mindestens 12 Stunden nach
Verlegung von maxit floor 4650 DuroColour kann mit der
Ersteinpflege begonnen werden. Die Fläche darf nur mit
sauberen Schuhen bzw. Schuhüberziehern betreten werden.
Für die gewerbliche Nutzung sind mindestens folgende
Arbeitsgänge vorzunehmen.
2 x Porenfüller mit z.B. Taski Technique von
JohnsonDiversy
2 x Schutzeinpflege mit z.B. Taski Timesafer von
JohnsonDiversy
Die Verarbeitungshinweise und die Auftragstechnik des
Herstellers ist genauestens zu beachten.
Herstellernachweis: JohnsonDiversey, Mannheim
Verbrauch: ca. 30-40 g/m2 und Arbeitsgang

Reinigungs- und Pflegeplan vorlegen.
Einheit: m2

*Hinweis*

**05.03.0050 Steinölbehandlung von maxit floor 4650 DuroColour**
Nach einer Wartezeit von mindestens 24 Stunden nach
Verlegung kann mit der Erstbehandlung begonnen werden.
Die Fläche darf nur mit sauberen Schuhen bzw.
Schuhüberziehern betreten werden. Verarbeitung nach
Herstellerangabe in 2 Arbeitsgängen.
2 x Schutzeinpflege mit Steinöl von JohnsonDiversey.
Herstellernachweis: JohnsonDiversey, Mannheim

Die Verarbeitungshinweise und die Auftragstechnik des
Herstellers ist genauestens zu beachten.
Verbrauch: ca. 30-40 g/m2 und Arbeitsgang

Reinigungs- und Pflegeplan vorlegen.
Einheit: m2

**05.03.0070 Facharbeiter Mittellohn**
Rapportleistung für unvorhergesehene Arbeiten. Die
Arbeiten sind nur in Absprache und nach Genehmigung
durch die Bauleitung auszuführen.

Mittellohn Facharbeiter
Einheit: Std.

**05.03.0080 Meisterstunde**
Rapportleistung für unvorhergesehene Arbeiten. Die
Arbeiten sind nur in Absprache und nach Genehmigung
durch die Bauleitung auszuführen.

Lohn Meisterstunde
Einheit: Std.

**05.03.0090 Vorarbeiter**
Rapportleistung für unvorhergesehene Arbeiten. Die
Arbeiten sind nur in Absprache und nach Genehmigung
durch die Bauleitung auszuführen.

Vorarbeiterstunde
Einheit: Std.

**05.03.0100 Helferstunde**
Rapportleistung für unvorhergesehene Arbeiten. Die
Arbeiten sind nur in Absprache und nach Genehmigung
durch die Bauleitung auszuführen.

Mittellohn Helferstunde
Einheit: Std.

**05.03.0110 Kugelstrahlmaschine mit Bedienung 30 - 40 cm Strahlbreite**
Kugelstrahlmaschine einschließlich Staubabsaugung und
Bedienung.
Verschleiß und Verbrauch ist einzurechnen.
Einschließlich Bedienung.

Strahlbreite über 30 bis 40 cm.
Einheit: Std.

**05.03.0120 Kugelstrahlmaschine mit Bedienung 20 - 30 cm Strahlbreite**
Kugelstrahlmaschine einschließlich Staubabsaugung und
Bedienung.
Verschleiß und Verbrauch ist einzurechnen.
Einschließlich Bedienung.

Strahlbreite über 20 bis 30 cm.
Einheit: Std.

**05.03.0130 Betonfräse über 30 bis 40 cm Fräsbreite**
Betonfräse einschließlich Staubabsaugung und Bedienung.
Verschleiß und Werkzeug ist einzurechnen.
Einschließlich Bedienung.

Fräsbreite über 30 bis 40 cm.
Einheit: Std.

**05.03.0140 Handfräse mit Diamantaufsatz**
Handfräse einschließlich Staubabsaugung und Bedienung.
Verschleiß und Werkzeug ist einzurechnen.

Diamantaufsatz für Beton- und/oder Zementestrichflächen
Einheit: Std.

**05.03.0150 Fugenschneider**
Fugenschneider einschließlich Staubabsaugung und
Bedienung.
Verschleiß und Werkzeug ist einzurechnen.
Einschließlich Bedienung.

Fugenbreite über 5 bis 20 cm.
Einheit: Std.

**05.03.0160 Eintellerschleifmaschine**
Eintellerschleifmaschine einschließlich Bedienung.
Verschleiß und Werkzeug ist einzurechnen.

Schleifpapier 16 -er Korn.
Einheit: Std.

**05.03.0170 Trennschneider (Flex)- Stein**
Trennschneider (Flex) einschließlich Staubabsaugung und
Bedienung.
Verschleiß und Trennscheiben sind einzurechnen.
Einschließlich Bedienung.

Steinscheiben.
Einheit: Std.

**05.03.0180 Trennschneider (Flex)- Metall**
Trennschneider (Flex) einschließlich Staubabsaugung und
Bedienung.
Verschleiß und Trennscheiben sind einzurechnen.
Einschließlich Bedienung.

Metallscheiben.
Einheit: Std.

**05.03.0190 Bohrhammer**
Bohrhammer einschließlich Staubabsaugung und Bedienung.
Verschleiß und Bohrer sind einzurechnen.
Einschließlich Bedienung.

Beton- und Steinbohrer
Einheit: Std.

USt %: 19,00
